# Stadtwerke Waldkraiburg - Erschl.geb. FW 2026-2028
Angebotsaufforderung (GAEB 90, DA83)
DV-Nummer: G204_1
Eröffnung: 11.06.26
Währung: EUR
Auftraggeber: Stadtwerke Waldkraiburg GmbH /, Stadtwerke Wkb. Eigenbetrieb

## LV - Erschliessungsgebiet (EG) Fernwärme
Datum: 30.04.26

### 01 Fernwärme Netz - Hauptleitung

#### 01.01 Baustelleneinrichtung

##### 01.01.01 Baustelleneinrichtung

**01.01.01.001 Baustelle einrichten Sämtl.LV-Abschn. Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

#### 01.02 Verkehrssicherung

##### 01.02.01 Verkehrssicherung

**01.02.01.001 Verk.Fl.unterh.**
Verkehrsflächen zur Aufrechterhaltung
des öffentlichen und Anlieger-Verkehrs
sowie des Baustellenverkehrs
innerhalb des Baubereiches einschließlich zwischenzeitlich benutzter Behelfsfahrstreifen verkehrssicher unterhalten.
Befestigung mit Asphalt,
Verkehrsflächen im Zuge der Baustrecke.
Menge: 1,000 Psch

**01.02.01.002 Verkehrssicherung läng.Dauer durchf Arb.st.u. Uml.str RSA B I/15**
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan B I/15

Verkehrsrechtliche Anordnung einholen u.
Umleitungsplan ertsellen
Menge: 1,000 Psch

**01.02.01.003 Verkehrssicherung läng.Dauer durchf Arb.st.u. Uml.str, RSA B I/2 o. B I/6**
StLKNr. 06.21  105/125.39.00.00.90
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan 'B I/2; B 1/6'

Verkehrsrechtliche Anordnung einholen u.
Umleitungsplan ertsellen
Menge: 1,000 Psch

**01.02.01.004 Verkehrssicherung läng.Dauer durchf Arb.st.u. Uml.str, RSA B I/14**
StLKNr. 06.21  105/125.39.00.00.90
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan 'B I/14'

Verkehrsrechtliche Anordnung einholen u.
Umleitungsplan ertsellen
Menge: 1,000 Psch

**01.02.01.005 Verkehrssicherung für Verdichtungsanschlüsse**
Verkehrssicherung von Hausanschlüssen bei
nachträglichen Verdichtungsangschlüssen (
Grabungen im öffentlichen Bereich), Die Zulage
für die Verkehrssicherung wird gewährt für
Verdichtungshausanschlüsse im Bestandsnetz
und schliesst den öffentlichen Bereich des
Hausanschlusses ein, für alle Arbeiten zur
Verkehrssicherung im öffentlichen Bereich.
Einschliesslich Einholung der
Verkehrsrechtlichen Anordnung. Ensprechende
Absperrung und Beschilderung, Unterhalt und
Rückbau der Verkehrssicherung.
Menge: 10,000 St

**01.02.01.006 Verkehrsschild aufb., abb., vorh . Ronde,Dreie.Quad. Größe 2 Typ RA1 Höhe 2,20 m**
Verkehrsschild aufbauen, vorhalten, warten, instand
setzen und abbauen. Aufstellvorrichtung nach statischen
Erfordernissen. Vorübergehende Verkehrssicherungsmaßnahmen durchführen. Die Kontrolle wird gesondert
vergütet.
Verkehrsschild = Ronde, Dreieck, Quadrat.
Größe 2. mit Zusatzschilder
Retroreflektierend mit Folie Klasse RA2.
Aufstellvorrichtung mit Fußplatte aufstellen
Aufstellhöhe über der Verkehrsfläche = 2,20 m.
Einsatzzeit Bauzeit
Menge: 727,000 St

**01.02.01.007 Verkehrsschild aufb., abb., vorh . Zeichen 454,457 Größe 2 Typ RA1, Höhe 2,20 m**
Verkehrsschild aufbauen, vorhalten, warten, instand
setzen und abbauen. Aufstellvorrichtung nach statischen
Erfordernissen. Vorübergehende Verkehrssicherungsmaßnahmen durchführen. Die Kontrolle wird gesondert
vergütet.
Verkehrsschild = Zeichen 454, 457.
Größe 2
mit Zusatzschildern
Retroreflektierend mit Folie Klasse RA2.
Aufstellvorrichtung mit Fußplatte
Aufstellhöhe über der Verkehrsfläche = 2,20 m.
Einsatzzeit Bauzeit
Menge: 180,000 St

**01.02.01.008 Absp.g.,Warneinr. aufb.,abb.u.vorh . Abspsch. 250x2000 Typ RA2 3 Strah.eins.gelb mit Tastleiste**
Absperrgerät oder Warneinrichtung betriebsfertig aufbauen, vorhalten, warten, instand setzen, betreiben und
abbauen. Vorübergehende Verkehrssicherungsmaßnahmen
durchführen. Die Kontrolle wird gesondert vergütet.
Absperrschranke Größe 250 x 2000 mm mit Aufstellvorrichtung.
Mit retroreflektierender Folie Klasse RA2.
Mit 3 Richtstrahlern einseitig, gelbes Dauerlicht, WL1.
Mit Tastleiste.
Energieversorgung nach Wahl AN.
Einsatzzeit: Bauzeit
Menge: 54,000 St

**01.02.01.009 Absp.g.,Warneinr. aufb.,abb.u.vorh . Abspsch. 250x2000 Typ RA2 5 Strah.eins. rot mit Tastleiste Versorg. Wahl AN**
Absperrgerät oder Warneinrichtung betriebsfertig aufbauen, vorhalten, warten, instand setzen, betreiben und
abbauen. Vorübergehende Verkehrssicherungsmaßnahmen
durchführen. Die Kontrolle wird gesondert vergütet.
Absperrschranke Größe 250 x 2000 mm mit Aufstellvorrichtung.
Mit retroreflektierender Folie Klasse RA2.
Mit 5 Richtstrahlern einseitig, rotes Dauerlicht, WL1.
Mit Tastleiste.
Energieversorgung nach Wahl des AN.
Einsatzzeit: Bauzeit
Menge: 35,000 St

**01.02.01.010 Absp.g.,Warneinr. aufb.,abb.u.vorh . Abspsch. 250x2000 Typ RA2 mit Tastleiste**
Absperrgerät oder Warneinrichtung betriebsfertig aufbauen, vorhalten, warten, instand setzen, betreiben und
abbauen. Vorübergehende Verkehrssicherungsmaßnahmen
durchführen. Die Kontrolle wird gesondert vergütet.
Absperrschranke Größe 250 x 2000 mm mit Aufstellvorrichtung.
Mit retroreflektierender Folie Klasse RA2.
Mit Tastleiste.
Einsatzzeit: Bauzeit
Menge: 6380,000 m

**01.02.01.011 Transp. LSA f. Engst. aufb. u. abb. LSA Typ D Kabelverbindung Entf. bis 60 m Versorg. Wahl AN VTU erstellen**
Transportable Lichtsignalanlage (LSA) für kreuzende
Verkehrsstöme einschließlich Energieversorgung
aufbauen, in Betrieb
nehmen und abbauen. Vorhalten, Kontrolle, Wartung, In-
standsetzung und Betreiben werden gesondert vergütet.
Vorübergehende Verkehrssicherungsmaßnahmen durchführen.
70 v. H. des Preises werden nach betriebsfertigem Aufbau, der Rest nach Abbau vergütet.
LSA Typ B, Festzeitsteuerung.
Kabelverbindung.
Entfernung der Signalgeberstandorte bis 60,00 m.
Energieversorgung nach Wahl des AN.
Verkehrstechnische Unterlage bestehend aus Signallageplan, Berechnungen, Zwischenzeitenmatrix, Signalzeitenplan erstellen.

3 -fach Lichtsignalanlage für T-Kreuzung.
Menge: 1,500 St

**01.02.01.012 Transport. Lichtsignalanlage vorh. wie Vorposition**
Transportable Lichtsignalanlage (LSA) vorhalten, warten, instand setzen und betreiben. Vorübergehende Verkehrssicherungsmaßnahmen durchführen.
Die Kontrolle der LSA ist mit durchzuführen und wird
nicht gesondert vergütet.
Transportable LSA wie in Vorposition beschrieben.
Menge: 230,000 d

**01.02.01.013 Kontr. Verkehrs- sicherung**
Kontrolle der Verkehrssicherung durchführen.
Die Kontrolle ist unmittelbar nach deren Durchführung
zu erfassen und zu dokumentieren. Arbeits- und
Hilfsmittel sind vom AN zu stellen und dem AG
jederzeit zugänglich zu machen.
Die Kontrollausdrucke sind dem AG arbeitstäglich
vorzulegen.
Verkehrssicherung an Arbeitsstellen im
gesamten Baustellenbereich und an
Umleitungsstrecken
Kontrolle .einmal täglich, an arbeitsfreien Tagen.
einmal täglich.
Kontrolle durch .durch schriftliche Dokumentation.
nach Unterlagen des AN.
Menge: 1,000 Psch

**01.02.01.014 Grubenabdeck. 60**
Baugrubenabdeckung für öffentlichen
Verkehr, als Vollabdeckung,
Abdeckung mit Stahl,
herstellen, vorhalten und beseitigen,
geeignet für Brückenklasse 60 DIN 1072.
Abrechnung:
Länge = abgedeckte Länge des Rohrgrabens / Baugrube

Breite = Rohrgrabenbreite (gemäß Abrechnungstabelle)
+ Zuschlag 1m (2 x 0,50m)
Menge: 1790,000 m2

#### 01.03 Rohrleitungen

##### 01.03.01 Rohrleitungen

*Hinweis*
Hinweis Kunststoff-Mantelrohr als Einzelrohr

Es sind ausschließlich werksseitig gedämmte
Mantelrohrverbundsysteme zu verwenden. Diese sind
geeignet für die kanalfreie Verlegung im Erdreich. Der
Verbund besteht aus dem Mediumrohr (Stahlrohr), der
Dämmung (PU-Schaum) sowie dem Kunststoffmantel aus
HDPE. Die Komponenten sind kraftschlüssig miteinander
so verbunden, dass sie sich bei Erwärmung gleichmäßig
axial ausdehnen und somit ihre Anordnung zueinander und
ihre Form behalten. Die Rohre sind für den Dauerbetrieb
nach EN 253 geeignet.

Folgende Dämmdicken kommen zum Einsatz wenn nicht
anders beschrieben:
Normreihe 3: DN 25 bis DN 250 (R 3, 2xverstärkt),

Die verwendeten Rohrleitungen sind entsprechend den
Vorgaben des Arbeitsblattes AGFW FW 401(Wandstärke
Mediumrohr) und nach EN 253 (Wandstärke Mantelrohr)zu
fertigen.

Die Mindestzugbelastung richtet sich nach den Vorgaben
der EN 253. Die Nenndruckstufe der Rohrleitungen und
Formteile beträgt - wenn nicht anders beschrieben - PN
25. Beim Rohrmaterial handelt es sich um kreisförmigen,
unlegierten und vollberuhigten Stahl.
Je nach Anforderung werden nach EN 10217-1 und -2
folgende Materialien verwendet:

P235GH (1.0345) ab DN 65 und P235TR1 (1.0254) von DN 25
bis DN 50. Die Rohre verfügen über ein Abnahmezeugnis
(APZ) nach EN 10204 - 3.1.

Es werden längsnahtgeschweißte Stahlrohre verwendet!

Für das Ausschäumen der Verbindungsstellen und Muffen
sind die dafür vorgegebenen Verarbeitungsrichtlinien
des Systemrohrherstellers zu beachten.

Das Mantelrohr ist aus Hochdruck-Polyethylen (HDPE)
gefertigt und somit schlagfest, Bruchfest und
zähelastisch. Die Farbe des Mantelrohres ist schwarz.
Die Oberfläche bleibt bis -50°C glatt. Der Schmelzindex
ist nach DIN 53735 bzw. ISO 1133 geprüft. Die
Wärmeleitfähigkeit beträgt maximal 0,40 W/(m x K)

Es sind u. a. folgende Normen und Richtlinien für die
Produktion, Lieferung, Lagerung und Verlegung des
KMR-Rohrsystems in der aktuellen Fassung zu beachten :

EN 253
AGFW-Arbeitsblatt FW 401, FW 446
EN 448, EN 488, EN 489
DIN 8075.

Bei Wandstärken größer als 3,2 mm sind die Schweißnähte
so vorzubereiten, dass gemäß DIN EN ISO 9692-1 die
Schweißenden 30° abgeschrägt werden.

Zu erstellen ist ein betriebsfertig montiertes
(geschweißte Ausführung)-Netz zur Fernwärmeversorgung.
Alle Hilfs- und Nebenleistungen sind, soweit keine
selbständigen Positionen angeführt sind, in die
Leistungspositionen einzurechnen.

Fabrikat: Isoplus
oder gleichwertig

Fabrikat: '.........'

(Fremdfabrikate müssen aufgrund der Konfiguration des
Bestandnetzes in allen Komponeneten vollständig zum
Fabrikat Isoplus kompatibel sein)

**01.03.01.001 Kunststoff-Mantelrohr DN 250/500, Reihe 3**
Kunststoff-Mantelrohr DN 250/500, Reihe 3
(Isolierung 2-fach, verstärkt)
wie zuvor beschrieben
Stahlrohr Durchmesser: 273,0 mm
Wandstärke: 5,0 mm
Mantelrohrdurchmesser: 500 mm
Mediumrohr P235 GH Wandstärke nach FW 401 nach
EN 10217 längsnahtgeschweißt produziert nach EN 235

12 m Stangen
Menge: 1260,000 m

**01.03.01.002 Kunststoff-Mantelrohr DN 200/400, Reihe 3**
Kunststoff-Mantelrohr DN 250/400, Reihe 3
(Isolierung Standart)
wie zuvor beschrieben
Stahlrohr Durchmesser: 219,1 mm
Wandstärke: 4,5 mm
Mantelrohrdurchmesser: 400 mm
Mediumrohr P235 GH Wandstärke nach FW 401 nach
EN 10217 längsnahtgeschweißt produziert nach EN 235

12 m Stangen
Menge: 1040,000 m

**01.03.01.003 Kunststoff-Mantelrohr DN 150/315, Reihe 3**
Kunststoff-Mantelrohr DN 150/315, Reihe 3
(Isolierung 2-fach, verstärkt)
wie zuvor beschrieben
Stahlrohr Durchmesser: 168.3 mm
Wandstärke: 4.0 mm
Mantelrohrdurchmesser: 315 mm
Mediumrohr P235 GH Wandstärke nach FW 401 nach EN
10217 längsnahtgeschweißt produziert nach EN 235

12 m Stangen
Menge: 2689,000 m

**01.03.01.004 Kunststoff-Mantelrohr DN 125/280, Reihe 3**
Kunststoff-Mantelrohr DN 125/280, Reihe 3
(Isolierung 2 fach, verstärkt)
wie zuvor beschrieben
Stahlrohr Durchmesser: 139,7 mm
Wandstärke: 3,6 mm
Mantelrohrdurchmesser: 280 mm
Mediumrohr P235 GH Wandstärke nach FW 401 nach EN
10217 längsnahtgeschweißt produziert nach EN 235

12 m Stangen
Menge: 662,000 m

**01.03.01.005 Kunststoff-Mantelrohr DN 100/250, Reihe 3**
Kunststoff-Mantelrohr DN 100/250, Reihe 3
(Isolierung 2 fach, verstärkt)
wie zuvor beschrieben
Stahlrohr Durchmesser: 114,3 mm
Wandstärke: 3,6 mm
Mantelrohrdurchmesser: 250mm
Mediumrohr P235 GH Wandstärke nach FW 401 nach
EN 10217 längsnahtgeschweißt produziert nach EN 235

12 m Stangen
Menge: 436,000 m

**01.03.01.006 Kunststoff-Mantelrohr DN 80/200, Reihe 3**
Kunststoff-Mantelrohr DN 80/200, Reihe 3
(Isolierung 2-fach, verstärkt)
wie zuvor beschrieben
Stahlrohr Durchmesser: 88,9 mm
Wandstärke: 3,2 mm
Mantelrohrdurchmesser: 200 mm
Mediumrohr P235 GH Wandstärke nach FW 401 nach EN
10217 längsnahtgeschweißt produziert nach EN 235

12 m Stangen
Menge: 315,000 m

**01.03.01.007 Kunststoff-Mantelrohr DN 65/180, Reihe 3**
Kunststoff-Mantelrohr DN 65/180, Reihe 3
(Isolierung 2-fach, verstärkt)
wie zuvor beschrieben
Stahlrohr Durchmesser: 76,1 mm
Wandstärke: 3,2 mm
Mantelrohrdurchmesser: 180 mm
Mediumrohr P235 GH Wandstärke nach FW 401 nach EN
10217 längsnahtgeschweißt produziert nach EN 235

12 m Stangen
Menge: 1309,000 m

**01.03.01.008 Kunststoff-Mantelrohr DN 50/160, Reihe 3**
Kunststoff-Mantelrohr DN 50/160, Reihe 3
(Isolierung 2-fach, verstärkt)
wie zuvor beschrieben
Stahlrohr Durchmesser: 60,3 mm
Wandstärke: 3,2 mm
Mantelrohrdurchmesser: 160 mm
Mediumrohr P235 GH Wandstärke nach FW 401 nach EN
10217 längsnahtgeschweißt produziert nach EN 235

12 m Stangen
Menge: 760,000 m

**01.03.01.009 Kunststoff-Mantelrohr DN 40/140, Reihe 3**
Kunststoff-Mantelrohr DN 40/140, Reihe 3
(Isolierung 2-fach, verstärkt)
wie zuvor beschrieben
Stahlrohr Durchmesser: 48,3 mm
Wandstärke: 3,2 mm
Mantelrohrdurchmesser: 140 mm
Mediumrohr P235 GH Wandstärke nach FW 401 nach EN
10217 längsnahtgeschweißt produziert nach EN 235

12 m Stangen
Menge: 602,000 m

**01.03.01.010 Kunststoff-Mantelrohr DN 32/140, Reihe 3**
Kunststoff-Mantelrohr DN 32/140, Reihe 3
(Isolierung 2-fach, verstärkt)
wie zuvor beschrieben
Stahlrohr Durchmesser: 42,4 mm
Wandstärke: 3,2 mm
Mantelrohrdurchmesser: 140 mm
Mediumrohr P235 GH Wandstärke nach FW 401 nach EN
10217 längsnahtgeschweißt produziert nach EN 235

12 m Stangen
Menge: 107,000 m

**01.03.01.011 Kunststoff-Mantelrohr DN 25/125, Reihe 3**
Kunststoff-Mantelrohr DN 25/125, Reihe 3
(Isolierung 2-fach, verstärkt)
wie zuvor beschrieben
Stahlrohr Durchmesser: 33,7 mm
Wandstärke: 2,6 mm
Mantelrohrdurchmesser: 125 mm
Mediumrohr P235 GH Wandstärke nach FW 401 nach EN
10217 längsnahtgeschweißt produziert nach EN 235

12 m Stangen
Menge: 50,000 m

*Hinweis*
Hinweis Fertigbogen
Die Fertigbogen entsprechen in der Ausführung den für
die jeweiligen Rohrleitungen beschriebenen Details.
Dies gilt vor allem für die Wand- und Isolierstärken in
Abhängigkeit des Nenndurchmessers.

**01.03.01.012 ZS für Bogen 90° für KMR DN 250, Reihe 3**
Zuschlag zur Pos. 001
Bogen 90° für KMR DN 250(273,0/500), Reihe 3
(2-fach verstärkt) kalt gebogen
wie zuvor beschrieben
Stahlqualität P235 GH nach EN 10217 geschweißt
PEHD-Mantel, inkl. IPS produziert nach EN 448

Schenkellänge 1 m x 1 m
Menge: 44,000 St

**01.03.01.013 ZS für Bogen 90° für KMR DN 250, Reihe 3**
Zuschlag zur Pos. 001
Bogen 90° für KMR DN 250(273,0/500), Reihe 3
(2-fach verstärkt) kalt gebogen
wie zuvor beschrieben
Stahlqualität P235 GH nach EN 10217 geschweißt
PEHD-Mantel, inkl. IPS produziert nach EN 448

Schenkellänge 1 m x 1,5 m
Menge: 14,000 St

**01.03.01.014 ZS für Bogen 90° für KMR DN 200, Reihe 3**
Zuschlag zur Pos. 002
Bogen 90° für KMR DN 200(219,1/400), Reihe 3
(Standart) kalt gebogen
wie zuvor beschrieben
Stahlqualität P235 GH nach EN 10217 geschweißt
PEHD-Mantel, inkl. IPS produziert nach EN 448

Schenkellänge 1 m x 1 m
Menge: 6,000 St

**01.03.01.015 ZS für Bogen 90° für KMR DN 200, Reihe 3**
Zuschlag zur Pos. 002
Bogen 90° für KMR DN 200(219,1/400), Reihe 3
(Standart) kalt gebogen
wie zuvor beschrieben
Stahlqualität P235 GH nach EN 10217 geschweißt
PEHD-Mantel, inkl. IPS produziert nach EN 448

Schenkellänge 1 m x 1,5 m
Menge: 36,000 St

**01.03.01.016 ZS für Bogen 90° für KMR DN 150, Reihe 3**
Zuschlag zur Pos. 003
Bogen 90° für KMR DN 150(168,3/315), Reihe 3
(2-fach verstärkt) kalt gebogen
wie zuvor beschrieben
Stahlqualität P235 GH nach EN 10217 geschweißt
PEHD-Mantel, inkl. IPS produziert nach EN 448

Schenkellänge 1 m x 1 m
Menge: 100,000 St

**01.03.01.017 ZS für Bogen 90° für KMR DN 150, Reihe 3**
Zuschlag zur Pos. 003
Bogen 90° für KMR DN 150(168,3/315), Reihe 3
(2-fach verstärkt) kalt gebogen
wie zuvor beschrieben
Stahlqualität P235 GH nach EN 10217 geschweißt
PEHD-Mantel, inkl. IPS produziert nach EN 448

Schenkellänge 1 m x 1,5 m
Menge: 14,000 St

**01.03.01.018 ZS für Bogen 90° für KMR DN 125, Reihe 3**
Zuschlag zur Pos. 004
Bogen 90° für KMR DN 125(139,7/280), Reihe 3
(2-fach verstärkt) kalt gebogen
wie zuvor beschrieben
Stahlqualität P235 GH nach EN 10217 geschweißt
PEHD-Mantel, inkl. IPS produziert nach EN 448

Schenkellänge 1 m x 1 m
Menge: 16,000 St

**01.03.01.019 ZS für Bogen 90° für KMR DN 125, Reihe 3**
Zuschlag zur Pos. 004
Bogen 90° für KMR DN 125(139,7/280), Reihe 3
(2-fach verstärkt) kalt gebogen
wie zuvor beschrieben
Stahlqualität P235 GH nach EN 10217 geschweißt
PEHD-Mantel, inkl. IPS produziert nach EN 448

Schenkellänge 1 m x 1,5 m
Menge: 2,000 St

**01.03.01.020 ZS für Bogen 90° für KMR DN 100, Reihe 3**
Zuschlag zur Pos. 005
Bogen 90° für KMR DN 100(114,3/250), Reihe 3
(2-fach verstärkt) kalt gebogen
wie zuvor beschrieben
Stahlqualität P235 GH nach EN 10217 geschweißt
PEHD-Mantel, inkl. IPS produziert nach EN 448

Schenkellänge 1 m x 1,5 m
Menge: 18,000 St

**01.03.01.021 ZS für Bogen 90° für KMR DN 80, Reihe 3**
Zuschlag zur Ppos. 006
Bogen 90° für KMR DN 80/200(88,9/200), Reihe 3
(2-fach verstärkt) kalt gebogen
wie zuvor beschrieben
Stahlqualität P235 GH nach EN 10217 geschweißt
PEHD-Mantel, inkl. IPS produziert nach EN 448

Schenkellänge 1 m x 1 m
Menge: 6,000 St

**01.03.01.022 ZS für Bogen 90° für KMR DN 65, Reihe 3**
Zuschlag zur Pos. 007
Bogen 90° für KMR DN 65/180(76,1/180), Reihe 3
(Isolierung 2-fach verstärkt) kalt gebogen
wie zuvor beschrieben
Stahlqualität P235 GH nach EN 10217 geschweißt
PEHD-Mantel, inkl. IPS produziert nach EN 448

Schenkellänge 1 m x 1 m
Menge: 52,000 St

**01.03.01.023 ZS für Bogen 90° für KMR DN 65, Reihe 3**
Zuschlag zur Pos. 007
Bogen 90° für KMR DN 65/180(76,1/180), Reihe 3
(Isolierung 2-fach verstärkt) kalt gebogen
wie zuvor beschrieben
Stahlqualität P235 GH nach EN 10217 geschweißt
PEHD-Mantel, inkl. IPS produziert nach EN 448

Schenkellänge 1 m x 1,5 m
Menge: 2,000 St

**01.03.01.024 ZS für Bogen 90° für KMR DN 50, Reihe 3**
Zuschlag zur Pos. 008
Bogen 90° für KMR DN 50/160(60,3/160), Reihe 3
(Isolierung 2-fach verstärkt) kalt gebogen
wie zuvor beschrieben
Stahlqualität P235 GH nach EN 10217 geschweißt
PEHD-Mantel, inkl. IPS produziert nach EN 448

Schenkellänge 1 m x 1 m
Menge: 20,000 St

**01.03.01.025 ZS für Bogen 90° für KMR DN 40, Reihe 3**
Zuschlag zur Pos. 0097
Bogen 90° für KMR DN 40/140(48,3/140), Reihe 3
(Isolierung 2-fach verstärkt) kalt gebogen
wie zuvor beschrieben
Stahlqualität P235 GH nach EN 10217 geschweißt
PEHD-Mantel, inkl. IPS produziert nach EN 448

Schenkellänge 1 m x 1 m
Menge: 28,000 St

**01.03.01.026 ZS für Bogen 90° für KMR DN 32, Reihe 3**
Zuschlag zur Pos. 010
Bogen 90° für KMR DN 32/140(42,4/140), Reihe 3
(Isolierung 2-fach verstärkt) kalt gebogen
wie zuvor beschrieben
Stahlqualität P235 GH nach EN 10217 geschweißt
PEHD-Mantel, inkl. IPS produziert nach EN 448

Schenkellänge 1 m x 1 m
Menge: 14,000 St

**01.03.01.027 ZS für Bogen 90° für KMR DN 25, Reihe 3**
Zuschlag zur Pos. 011
Bogen 90° für KMR DN 25/125(33,7/125), Reihe 3
(Isolierung 2-fach verstärkt) kalt gebogen
wie zuvor beschrieben
Stahlqualität P235 GH nach EN 10217 geschweißt
PEHD-Mantel, inkl. IPS produziert nach EN 448

Schenkellänge 1 m x 1 m
Menge: 4,000 St

**01.03.01.028 Sondergradbogen für KMR DN 250, Reihe 3**
Sondergradbogen für KMR DN 250, Reihe 3
(2-fach verstärkt) kalt gebogen
wie zuvor beschrieben
Schenkellänge 1.0 m x 1.0 m
Winkel zw. 5° und 75°
Menge: 2,000 St

**01.03.01.029 Sondergradbogen für KMR DN 200, Reihe 3**
Sondergradbogen für KMR DN 200, Reihe 3
(2-fach verstärkt) kalt gebogen
wie zuvor beschrieben
Schenkellänge 1.0 m x 1.0 m
Winkel zw. 5° und 75°
Menge: 8,000 St

**01.03.01.030 Sondergradbogen für KMR DN 150, Reihe 3**
Sondergradbogen für KMR DN 150, Reihe 3
(2-fach verstärkt) kalt gebogen
wie zuvor beschrieben
Schenkellänge 1.0 m x 1.0 m
Winkel zw. 5° und 75°
Menge: 18,000 St

**01.03.01.031 Sondergradbogen für KMR DN 125, Reihe 3**
Sondergradbogen für KMR DN 125, Reihe 3
(2-fach verstärkt) kalt gebogen
wie zuvor beschrieben
Schenkellänge 1.0 m x 1.0 m
Winkel zw. 5° und 75°
Menge: 4,000 St

**01.03.01.032 Sondergradbogen für KMR DN 100, Reihe 3**
Sondergradbogen für KMR DN 100, Reihe 3
(2-fach verstärkt) kalt gebogen
wie zuvor beschrieben
Schenkellänge 1.0 m x 1.0 m
Winkel zw. 5° und 75°
Menge: 2,000 St

**01.03.01.033 Sondergradbogen für KMR DN 80, Reihe 3**
Sondergradbogen für KMR DN 80, Reihe 3
(2-fach verstärkt) kalt gebogen
wie zuvor beschrieben
Schenkellänge 1.0 m x 1.0 m
Winkel zw. 5° und 75°
Menge: 2,000 St

**01.03.01.034 Sondergradbogen für KMR DN 65, Reihe 3**
Sondergradbogen für KMR DN 65, Reihe 3
(2-fach verstärkt) kalt gebogen
wie zuvor beschrieben
Schenkellänge 1.0 m x 1.0 m
Winkel zw. 5° und 75°
Menge: 12,000 St

**01.03.01.035 Sondergradbogen für KMR DN 50, Reihe 3**
Sondergradbogen für KMR DN 50, Reihe 3
(Isolierung 2-fach verstärkt) kalt gebogen
wie zuvor beschrieben
Schenkellänge 1.0 m x 1.0 m
Winkel zw. 5° und 75°
Menge: 12,000 St

**01.03.01.036 Sondergradbogen für KMR DN 40, Reihe 3**
Sondergradbogen für KMR DN 40, Reihe 3
(Isolierung 2-fach verstärkt) kalt gebogen
wie zuvor beschrieben
Schenkellänge 1.0 m x 1.0 m
Winkel zw. 5° und 75°
Menge: 8,000 St

**01.03.01.037 Sondergradbogen für KMR DN 25, Reihe 3**
Sondergradbogen für KMR DN 25, Reihe 3
(Isolierung 2-fach verstärkt) kalt gebogen
wie zuvor beschrieben
Schenkellänge 1.0 m x 1.0 m
Winkel zw. 5° und 75°
Menge: 2,000 St

*Hinweis*
Hinweis Abzweige
Die Abzweige entsprechen in der Ausführung den für
die jeweiligen KM-Rohrleitungen beschriebenen Details.
Dies gilt vor allem für die Wand- und Isolierstärken
in Abhängigkeit des Nenndurchmessers.
mit Einschweiß-T- Stück nach DIN 2615 T1

**01.03.01.038 ZS für Parallelabzweig für KMR DN 250/500 auf DN 65/180**
Zuschlag zur Pos. 001
Parallelabzweig für KMR DN 250 Reihe 3 x DN 65 Reihe 3

Stahlqualität P235 GH nach EN 10217 geschweißt
PEHD-Mantel, inkl. IPS produziert nach EN 448
Menge: 2,000 St

**01.03.01.039 ZS für Parallelabzweig für KMR DN 250/500 auf DN 50/160**
Zuschlag zur Pos. 001
Parallelabzweig für KMR DN 250 Reihe 3 x DN 160 Reihe 3

Stahlqualität P235 GH nach EN 10217 geschweißt
PEHD-Mantel, inkl. IPS produziert nach EN 448
Menge: 4,000 St

**01.03.01.040 ZS für Parallelabzweig für KMR DN 200/400 auf DN 150/315**
Zuschlag zur Pos. 002
Parallelabzweig für KMR DN 200 Reihe 3 x DN 150 Reihe 3
(219,1/400-168,3/315)
Stahlqualität P235 GH nach EN 10217 geschweißt
PEHD-Mantel, inkl. IPS produziert nach EN 448
Menge: 4,000 St

**01.03.01.041 ZS für Parallelabzweig für KMR DN 200/400 auf DN 80/200**
Zuschlag zur Pos. 002
Parallelabzweig für KMR DN 200 Reihe 3 x DN 80 Reihe 3
(219,1/400-88,9/200)
Stahlqualität P235 GH nach EN 10217 geschweißt
PEHD-Mantel, inkl. IPS produziert nach EN 448
Menge: 2,000 St

**01.03.01.042 ZS für Parallelabzweig für KMR DN 200/400 auf DN 65/180**
Zuschlag zur Pos. 002
Parallelabzweig für KMR DN 200 Reihe 3 x DN 65 Reihe 3
(219,1/400-76,1/180)
Stahlqualität P235 GH nach EN 10217 geschweißt
PEHD-Mantel, inkl. IPS produziert nach EN 448
Menge: 2,000 St

**01.03.01.043 ZS für Parallelabzweig für KMR DN 200/400 auf DN 32/140**
Zuschlag zur Pos. 002
Parallelabzweig für KMR DN 200 Reihe 3 x DN 32 Reihe 3
(219,1/400-42,4/140)
Stahlqualität P235 GH nach EN 10217 geschweißt
PEHD-Mantel, inkl. IPS produziert nach EN 448
Menge: 2,000 St

**01.03.01.044 ZS für Parallelabzweig für KMR DN 150/315 auf DN 125/280**
Zuschlag zur Pos. 0032
Parallelabzweig für KMR DN 150 Reihe 3 x DN 125 Reihe 3
(168,3/315-139,7/280)
Stahlqualität P235 GH nach EN 10217 geschweißt
PEHD-Mantel, inkl. IPS produziert nach EN 448
Menge: 2,000 St

**01.03.01.045 ZS für Parallelabzweig für KMR DN 150/315 auf DN 50/160**
Zuschlag zur Pos. 003
Parallelabzweig für KMR DN 150 Reihe 3 x DN 50 Reihe 3
(168,3/315-60,3/160)
Stahlqualität P235 GH nach EN 10217 geschweißt
PEHD-Mantel, inkl. IPS produziert nach EN 448
Menge: 2,000 St

**01.03.01.046 ZS für Parallelabzweig für KMR DN 150/315 auf DN 40/140**
Zuschlag zur Pos. 003
Parallelabzweig für KMR DN 150 Reihe 3 x DN 40 Reihe 3
(168,3/315-48,3/140)
Stahlqualität P235 GH nach EN 10217 geschweißt
PEHD-Mantel, inkl. IPS produziert nach EN 448
Menge: 10,000 St

**01.03.01.047 ZS für Parallelabzweig für KMR DN 125/280 auf DN 100/250**
Zuschlag zur Pos. 004
Parallelabzweig für KMR DN 125 Reihe 3 x DN 100 Reihe 3

Stahlqualität P235 GH nach EN 10217 geschweißt
PEHD-Mantel, inkl. IPS produziert nach EN 448
Menge: 2,000 St

**01.03.01.048 ZS für Parallelabzweig für KMR DN 125/280 auf DN 50/160**
Zuschlag zur Pos. 004
Parallelabzweig für KMR DN 125 Reihe 3 x DN 50 Reihe 3

Stahlqualität P235 GH nach EN 10217 geschweißt
PEHD-Mantel, inkl. IPS produziert nach EN 448
Menge: 6,000 St

**01.03.01.049 ZS für Parallelabzweig für KMR DN 125/280 auf DN 40/140**
Zuschlag zur Pos. 004
Parallelabzweig für KMR DN 125 Reihe 3 x DN 40 Reihe 3

Stahlqualität P235 GH nach EN 10217 geschweißt
PEHD-Mantel, inkl. IPS produziert nach EN 448
Menge: 8,000 St

**01.03.01.050 ZS für Parallelabzweig für KMR DN 125/280 auf DN 32/140**
Zuschlag zur Pos. 004
Parallelabzweig für KMR DN 125 Reihe 3 x DN 32 Reihe 3

Stahlqualität P235 GH nach EN 10217 geschweißt
PEHD-Mantel, inkl. IPS produziert nach EN 448
Menge: 2,000 St

**01.03.01.051 ZS für Parallelabzweig für KMR DN 100/250 auf DN 65/180**
Zuschlag zur Pos. 005
Parallelabzweig für KMR DN 100 Reihe 3 x DN 65 Reihe 3

Stahlqualität P235 GH nach EN 10217 geschweißt
PEHD-Mantel, inkl. IPS produziert nach EN 448
Menge: 2,000 St

**01.03.01.052 ZS für Parallelabzweig für KMR DN 80/200 auf DN 65/180**
Zuschlag zur Pos. 006
Parallelabzweig für KMR DN 80 Reihe 3 x DN 65 Reihe 3

Stahlqualität P235 GH nach EN 10217 geschweißt
PEHD-Mantel, inkl. IPS produziert nach EN 448
Menge: 2,000 St

**01.03.01.053 ZS für Parallelabzweig für KMR DN 65/180 auf DN 50/160**
Zuschlag zur Pos. 007
Parallelabzweig für KMR DN 65 Reihe 3 x DN 50 Reihe 3

Stahlqualität P235 GH nach EN 10217 geschweißt
PEHD-Mantel, inkl. IPS produziert nach EN 448
Menge: 2,000 St

**01.03.01.054 ZS für Parallelabzweig für KMR DN 65/180 auf DN 32/140**
Zuschlag zur Pos. 007
Parallelabzweig für KMR DN 65 Reihe 3 x DN 32 Reihe 3

Stahlqualität P235 GH nach EN 10217 geschweißt
PEHD-Mantel, inkl. IPS produziert nach EN 448
Menge: 8,000 St

**01.03.01.055 ZS für Parallelabzweig für KMR DN 65/180 auf DN 25/125**
Zuschlag zur Pos. 007
Parallelabzweig für KMR DN 65 Reihe 3 x DN 25 Reihe 3

Stahlqualität P235 GH nach EN 10217 geschweißt
PEHD-Mantel, inkl. IPS produziert nach EN 448
Menge: 2,000 St

**01.03.01.056 ZS für Parallelabzweig für KMR DN 50/160 auf DN 40/140**
Zuschlag zur Pos. 008
Parallelabzweig für KMR DN 50 Reihe 3 x DN 40 Reihe 3

Stahlqualität P235 GH nach EN 10217 geschweißt
PEHD-Mantel, inkl. IPS produziert nach EN 448
Menge: 4,000 St

*Hinweis*
Hinweis Reduzierstück
Die Reduzierstücke entsprechen in der Ausführung den
für die jeweiligen KM-Rohrleitungen beschriebenen
Details.
Dies gilt vor allem für die Wand- und Isolierstärken
in Abhängigkeit des Nenndurchmessers.
Als Mediumrohrreduzierung wird grundsätzlich ein kon-
bzw. zentrisches Stahlteil nach DIN EN 10253-2 mit
angeschweißten Rohrstutzen verwendet.

Ab Wandstärke > 3,2 mm mit Schweißnahtvorbereitung
durch 30° abgeschrägte Enden nach DIN EN ISO 9692-1.

Rohrzylinder dimensionsabhängig als nahtloser oder
geschweißter Stahl mit passender Wandstärke zu den
Als Mediumrohrreduzierung wird grundsätzlich ein kon-
bzw. zentrisches Stahlteil nach DIN EN 10253-2 mit
angeschweißten Rohrstutzen verwendet.

Ab Wandstärke > 3,2 mm mit Schweißnahtvorbereitung
durch 30° abgeschrägte Enden nach DIN EN ISO 9692-1.

Rohrzylinder dimensionsabhängig als nahtloser oder
geschweißter Stahl mit passender Wandstärke zu den
Rohrstangen.

**01.03.01.057 Reduzierstück für KMR DN 200/400 auf DN 150/315**
Zuschlag zur Pos. 002
Reduzierstück für KMR DN 200 Reihe 3 x DN 150 Reihe 3
(219,1/400-168,3/315)
Stahlqualität P235 GH nach EN 10217 geschweißt
PEHD-Mantel, inkl. IPS produziert nach EN 448
Menge: 2,000 St

**01.03.01.058 Reduzierstück für KMR DN 150/315 auf DN 125/280**
Zuschlag zur Pos. 003
Reduzierstück für KMR DN 150 Reihe 3 x DN 125 Reihe 3
(168,3/315-139,7/280)
Stahlqualität P235 GH nach EN 10217 geschweißt
PEHD-Mantel, inkl. IPS produziert nach EN 448
Menge: 2,000 St

**01.03.01.059 Reduzierstück für KMR DN 125/280 auf DN 100/250**
Zuschlag zur Pos. 004
Reduzierstück für KMR DN 125 Reihe 3 x DN 100 Reihe 3
(139,7/280-114,3/250)
Stahlqualität P235 GH nach EN 10217 geschweißt
PEHD-Mantel, inkl. IPS produziert nach EN 448
Menge: 2,000 St

**01.03.01.060 Reduzierstück für KMR DN 125/280 auf DN 80/200**
Zuschlag zur Pos. 004
Reduzierstück für KMR DN 125 Reihe 3 x DN 80 Reihe 3
(139,7/280-88,9/200)
Stahlqualität P235 GH nach EN 10217 geschweißt
PEHD-Mantel, inkl. IPS produziert nach EN 448
Menge: 2,000 St

**01.03.01.061 Reduzierstück für KMR DN 80/200 auf DN 65/180**
Zuschlag zur Pos. 006
Reduzierstück für KMR DN 80 Reihe 3 x DN 65 Reihe 3
(88,9/200-76,1/180)
Stahlqualität P235 GH nach EN 10217 geschweißt
PEHD-Mantel, inkl. IPS produziert nach EN 448
Menge: 2,000 St

**01.03.01.062 Reduzierstück für KMR DN 65/180 auf DN 50/160**
Zuschlag zur Pos. 007
Reduzierstück für KMR DN 65 Reihe 3 x DN 50 Reihe 3
(76,1/180-60,3/160)
Stahlqualität P235 GH nach EN 10217 geschweißt
PEHD-Mantel, inkl. IPS produziert nach EN 448
Menge: 6,000 St

**01.03.01.063 Reduzierstück für KMR DN 65/180 auf DN 40/140**
Zuschlag zur Pos. 007
Reduzierstück für KMR DN 65 Reihe 3 x DN 40 Reihe 3
(76,1/180-48,3/140)
Stahlqualität P235 GH nach EN 10217 geschweißt
PEHD-Mantel, inkl. IPS produziert nach EN 448
Menge: 2,000 St

**01.03.01.064 Reduzierstück für KMR DN 50/1160 auf DN 32/140**
Zuschlag zur Pos. 008
Reduzierstück für KMR DN 50 Reihe 3 x DN 32 Reihe 3
(60,3/160-42,4/140)
Stahlqualität P235 GH nach EN 10217 geschweißt
PEHD-Mantel, inkl. IPS produziert nach EN 448
Menge: 2,000 St

**01.03.01.065 Reduzierstück für KMR DN 50/1160 auf DN 25/125**
Zuschlag zur Pos. 008
Reduzierstück für KMR DN 50 Reihe 3 x DN 25 Reihe 3
(60,3/160-33,7/125)
Stahlqualität P235 GH nach EN 10217 geschweißt
PEHD-Mantel, inkl. IPS produziert nach EN 448
Menge: 2,000 St

**01.03.01.066 Reduzierstück für KMR DN 40/140 auf DN 25/125**
Zuschlag zur Pos. 009
Reduzierstück für KMR DN 40 Reihe 3 x DN 25 Reihe 3
(48,3/140-33,7/125)
Stahlqualität P235 GH nach EN 10217 geschweißt
PEHD-Mantel, inkl. IPS produziert nach EN 448
Menge: 2,000 St

*Hinweis*
Hinweis Klöpperböden
zum Schliessen der für weitere Bauabschnitte
vorgesehenen Rohleitungsenden,
mit passender Wandstärke zu den Rohrstangen
ausunlegiertem und beruhigtem Stahl,
bis DN 80 in P235TR1,
ab DN 100 in P235GH, PN 25

**01.03.01.067 Klöpperboden DN 250**
Klöpperboden DN 250
wie zuvor beschrieben
Menge: 2,000 St

**01.03.01.068 Klöpperboden DN 200**
Klöpperboden DN 200
wie zuvor beschrieben
Menge: 4,000 St

**01.03.01.069 Klöpperboden DN 150**
Klöpperboden DN 150
wie zuvor beschrieben
Menge: 8,000 St

**01.03.01.070 Klöpperboden DN 125**
Klöpperboden DN 125
wie zuvor beschrieben
Menge: 4,000 St

**01.03.01.071 Klöpperboden DN 100**
Klöpperboden DN 100
wie zuvor beschrieben
Menge: 4,000 St

**01.03.01.072 Klöpperboden DN 65**
Klöpperboden DN 65
wie zuvor beschrieben
Menge: 6,000 St

**01.03.01.073 Klöpperboden DN 50**
Klöpperboden DN 50
wie zuvor beschrieben
Menge: 18,000 St

**01.03.01.074 Klöpperboden DN 40**
Klöpperboden DN 40
wie zuvor beschrieben
Menge: 20,000 St

**01.03.01.075 Klöpperboden DN 32**
Klöpperboden DN 32
wie zuvor beschrieben
Menge: 12,000 St

**01.03.01.076 Klöpperboden DN 25**
Menge: 4,000 St

*Hinweis*
Hinweis: Paarweise Anbindung an Bestand
Abisolieren der bestehenden KMR-Leitungen, Vor- und
Rücklauf. Herrichten der Dämmung für die Schweiß- und
Nachisolierarbeiten, Entfernen der Klöpperböden und
Herrichten der Schweißnähte sowie Verbinden.mit den
neuen Leitungen. In die Positionen sind alle
Materialien, Hilfsstoffe und Nebenarbeiten mit
einzukalkulieren. Insbesondere sind Kabel und Leitungen
im offenen Rohrgraben vor Beschädigung in etwa durch
die Schweissarbeiten geeignet durch Abdeckung zu
schützen!
(die Verbindungsmuffen werden separat abgerechnet)

**01.03.01.077 Anbindung an Bestand DN 250**
Anbindung an Bestand DN 250
wie vor beschrieben
Menge: 1,000 Paar

**01.03.01.078 Anbindung an Bestand DN 200**
Anbindung an Bestand DN 200
wie vor beschrieben
Menge: 4,000 Paar

**01.03.01.079 Anbindung an Bestand DN 150**
Anbindung an Bestand DN 150
wie vor beschrieben
Menge: 7,000 Paar

**01.03.01.080 Anbindung an Bestand DN 125**
Anbindung an Bestand DN 125
wie vor beschrieben
Menge: 2,000 Paar

**01.03.01.081 Anbindung an Bestand DN 80**
Anbindung an Bestand DN 80
wie vor beschrieben
Menge: 2,000 Paar

**01.03.01.082 Anbindung an Bestand DN 65**
Menge: 2,000 Paar

**01.03.01.083 Anbindung an Bestand DN 50**
Menge: 1,000 Paar

#### 01.04 Armaturen und Entlüftungen

##### 01.04.01 Armaturen und Entlüftungen

*Hinweis*
Hinweis Absperrarmatur VD für KMR

Werkseitig gedämmter Kugelhahn, voller Durchgang mit
Ausnahme DN 250  - reduzierter Durchgang
aufgebaut wie Kunststoff-Verbundmantelrohr, mit mind.
350 mm hochgezogener Spindelverlängerung. Die
Erdeinbauarmaturen sind als Streckgrenzarmaturen
gefertigt. Das bedeutet, dass sie Spannungen bis 300
N/mm² im angrenzenden Rohr widerstehen.

Schweißnahtvorbereitung nach DIN 1626/4.10.5

Gemäss den Mindestanforderungen der EN 488

Die Absperreinheit (Absperrarmatur,
Spindelverlängerung,
Aufsteckflansch, T-Schüssel und Steckgetriebe) muss
nach DIN 3223 (Vierkant 27/32) kompatibel sein.

Die Armatur ist mit einer lösbaren Abdeckkappe aus
festen Kunststoff (z.b. Endmuffe) zu versehen (mit
Griff). Entsprechende Ausführung nach Formblatt.
Ausführung mit einem der grösse angepassten Hüllrohr
aus PE dass die Dehnpolster fixiert.

Druckstufe: PN 25

Fabrikat Absperrarmatur:

einschliesslich Lieferung und Einbau Aufsteckflansch
als Gegenhalt für Getriebeaufsatz ab DN 125

Betrifft DN 25-200 voller Durchgang

Technische Beschreibung:

Druckstufe PN25
Nennweiten Bereich DN 25 bis DN200
beiderseits Schweißenden
konstruktive Merkmale:
vollverschweißtes Gehäuse, massiv geschmiedete
Seitenteile, Schweißenden nach EN488, Schweißnähte
durchgeschweißt, voller Durchgang, doppelt gelagerte
Kugel, wartungsfreies selbstnachstellendes Dichtsystem,
Wandstärke der Rohrenden ausreichend dimensioniert nach
AD-Merkblatt B9, redundantes Dichtsystem für
mediumfreien Domaufbau, innenliegende Anschläge zur
Schaltwegbegrenzung, optische Anzeige am Dom für
Rohrleitungsausrichtung im Erdreich und Schaltstellung
der Kugel, Schnittstelle für verwechselungssicheren
Aufbau von Zusatzverlängerungen
Materialien:
Gehäuse/Schweißenden: Stahl
Kopf des Verlängerungsdoms: Edelstahl 1.4404
Kugel: Edelstahl
Schaltwelle: Edelstahl
Dichtungen: PTFE, federunterstützt
O-Ringe: EPDM - max. zul. Betriebstemperatur bis 150°C
Baulänge 1500mm
Höhe des Domaufbaus: 350mm
Die Kugelhähne werden nach der Druckgeräterichtlinie
2014/68/EU ausgeführt.

Fabrikat Böhmer oder gleichwertig

Angeboten: '.........'

Betrifft DN 250 reduzierter Durchgang

Technische Beschreibung

Druckstufe PN25
Nennweiten Bereich DN250
beiderseits Schweißenden
konstruktive Merkmale:
vollverschweißtes Gehäuse, massiv geschmiedete
Seitenteile, Schweißenden nach EN488, Schweißnähte
durchgeschweißt, reduzierter Durchgang, doppelt
gelagerte Kugel, massive Vollkugel (ab DN300),
wartungsfreies selbstnachstellendes Dichtsystem,
Wandstärke der Rohrenden ausreichend dimensioniert nach
AD-Merkblatt B9, redundantes Dichtsystem für
mediumfreien Domaufbau, innenliegende Anschläge zur
Schaltwegbegrenzung, optische Anzeige am Dom für
Rohrleitungsausrichtung im Erdreich und Schaltstellung
der Kugel, Schnittstelle für verwechselungssicheren
Aufbau von Zusatzverlängerungen
Materialien:
Gehäuse/Schweißenden: Stahl
Kopf des Verlängerungsdoms: Edelstahl 1.4404
Kugel: Edelstahl
Schaltwelle: Edelstahl
Dichtungen: PTFE, federunterstützt
O-Ringe: EPDM - max. zul. Betriebstemperatur bis 150°C
Baulänge 1500mm
Höhe des Domaufbaus: 350mm
Die Kugelhähne werden nach der Druckgeräterichtlinie
2014/68/EU ausgeführt.

Fabrikat Böhmer oder gleichwertig

Angeboten: '.........'

Dehnpolster bei Kugelhähne u. Absperramartur-Kombi DN
50 und größer:

Zwischen Lüftung und Kugelhahn ist dass Hüllrohr so
groß zu wählen, dass ein Ringraum zwischen
Lüftung/Kugelhahn von mind. 40 mm erreicht wird.

Bei den Lüftungen DN 50 und größer sowie bei den
Kugelhähnen DN 250 wird ein Hüllrohr KG DN 300
benötigt.

Dies ist mit einzukalkulieren und wird nicht extra
vergütet.

**01.04.01.001 Absperrarmatur-KOMBI DN 200/400 inkl. 1 Senkrechtabzweig auf DN 25/125**
Absperrarmatur-KOMBI Volldurchgang DN 200/400
Druckstufe PN 25

Stahlqualität P235 GH nach EN 10217 geschweißt
PEHD-Mantel, inkl. IPS inkl. 1 Stutzen für ELE/ELÜ DN
25/125

produziert nach EN 448
Menge: 2,000 St

**01.04.01.002 Absperrarmatur-KOMBI DN 150/315 inkl. 1 Senkrechtabzweig auf DN 25/125**
Absperrarmatur-KOMBI Volldurchgang DN 150/315
Druckstufe PN 25

Stahlqualität P235 GH nach EN 10217 geschweißt
PEHD-Mantel, inkl. IPS inkl. 1 Stutzen für ELE/ELÜ DN
25/125

produziert nach EN 448
Menge: 4,000 St

**01.04.01.003 Absperrarmatur-KOMBI DN 125/280 inkl. 1 Senkrechtabzweig auf DN 25/125**
Absperrarmatur-KOMBI Volldurchgang DN 125/280
Druckstufe PN 25

Stahlqualität P235 GH nach EN 10217 geschweißt
PEHD-Mantel, inkl. IPS inkl. 1 Stutzen für ELE/ELÜ DN
25/125

produziert nach EN 448
Menge: 2,000 St

**01.04.01.004 Absperrarmatur-KOMBI DN 100/250 inkl. 1 Senkrechtabzweig auf DN 25/125**
Absperrarmatur-KOMBI Volldurchgang DN 100/250
Druckstufe PN 25

Stahlqualität P235 GH nach EN 10217 geschweißt
PEHD-Mantel, inkl. IPS inkl. 1 Stutzen für ELE/ELÜ DN
25/125

produziert nach EN 448
Menge: 2,000 St

**01.04.01.005 Absperrarmatur-KOMBI DN 80/200 inkl. 1 Senkrechtabzweig auf DN 25/125**
Absperrarmatur-KOMBI Volldurchgang DN 80/200
Druckstufe PN 25

Stahlqualität P235 GH nach EN 10217 geschweißt
PEHD-Mantel, inkl. IPS inkl. 1 Stutzen für ELE/ELÜ DN
25/125

produziert nach EN 448
Menge: 2,000 St

**01.04.01.006 Absperrarmatur-KOMBI DN 65/180 inkl. 1 Senkrechtabzweig auf DN 25/125**
Absperrarmatur-KOMBI Volldurchgang DN 65/180
Druckstufe PN 25

Stahlqualität P235 GH nach EN 10217 geschweißt
PEHD-Mantel, inkl. IPS inkl. 1 Stutzen für ELE/ELÜ DN
25/125

produziert nach EN 448
Menge: 4,000 St

**01.04.01.007 Absperrarmatur-KOMBI DN 50/160 inkl. 1 Senkrechtabzweig auf DN 25/125**
Absperrarmatur-KOMBI Volldurchgang DN 50/160
Druckstufe PN 25

Stahlqualität P235 GH nach EN 10217 geschweißt
PEHD-Mantel, inkl. IPS inkl. 1 Stutzen für ELE/ELÜ DN
25/125

produziert nach EN 448
Menge: 10,000 St

**01.04.01.008 Absperrarmatur-KOMBI DN 40/140 inkl. 1 Senkrechtabzweig auf DN 25/125**
Absperrarmatur-KOMBI Volldurchgang DN 40/140
Druckstufe PN 25

Stahlqualität P235 GH nach EN 10217 geschweißt
PEHD-Mantel, inkl. IPS inkl. 1 Stutzen für ELE/ELÜ DN
25/125

produziert nach EN 448
Menge: 10,000 St

**01.04.01.009 Absperrarmatur-KOMBI DN 32/140 inkl. 1 Senkrechtabzweig auf DN 25/125**
Absperrarmatur-KOMBI Volldurchgang DN 32/140
Druckstufe PN 25

Stahlqualität P235 GH nach EN 10217 geschweißt
PEHD-Mantel, inkl. IPS inkl. 1 Stutzen für ELE/ELÜ DN
25/125

produziert nach EN 448
Menge: 2,000 St

**01.04.01.010 Absperrarmatur für KMR DN 250/500**
Absperrarmatur DN 250 Reihe 3,
(273,1/500)

Stahlqualität P235 GH nach EN 10217 geschweißt
PEHD-Mantel, inkl. IPS reduzierter Durchgang
Druckstufe PN 25
produziert nach EN 448
Menge: 4,000 St

**01.04.01.011 Absperrarmatur für KMR DN 200/400**
Absperrarmatur DN 200 Reihe 3,
(219,1/400)

Stahlqualität P235 GH nach EN 10217 geschweißt
PEHD-Mantel, inkl. IPS reduzierter Durchgang
Druckstufe PN 25
produziert nach EN 448
Menge: 4,000 St

**01.04.01.012 Absperrarmatur für KMR DN 150/315**
Absperrarmatur DN 150 Reihe 3,
(168,3/315)

Stahlqualität P235 GH nach EN 10217 geschweißt
PEHD-Mantel, inkl. IPS reduzierter Durchgang
Druckstufe PN 25
produziert nach EN 448
Menge: 8,000 St

**01.04.01.013 Absperrarmatur für KMR DN 125/280**
Absperrarmatur DN 125 Reihe 3,
(139,7/280)

Stahlqualität P235 GH nach EN 10217 geschweißt
PEHD-Mantel, inkl. IPS Volldurchgang
Druckstufe PN 25
produziert nach EN 448
Menge: 2,000 St

**01.04.01.014 Absperrarmatur für KMR DN 100/250**
Absperrarmatur DN 100 Reihe 3,
(114,3/280)

Stahlqualität P235 GH nach EN 10217 geschweißt
PEHD-Mantel, inkl. IPS Volldurchgang
Druckstufe PN 25
produziert nach EN 448
Menge: 6,000 St

**01.04.01.015 Absperrarmatur für KMR DN 65/180**
Absperrarmatur DN 65 Reihe 3
(76,1/180)
Stahlqualität P235 GH nach EN 10217 geschweißt
PEHD-Mantel, inkl. IPS Volldurchgang
Druckstufe PN 25
produziert nach EN 448
Menge: 8,000 St

**01.04.01.016 Absperrarmatur für KMR DN 50/160**
Absperrarmatur DN 50 Reihe 3
(60,3/160)

Stahlqualität P235 GH nach EN 10217 geschweißt
PEHD-Mantel, inkl. IPS Volldurchgang
Druckstufe PN 25
produziert nach EN 448
Menge: 6,000 St

**01.04.01.017 Absperrarmatur für KMR DN 40/140**
Absperrarmatur DN 40 Reihe 3
(48,3/140)

Stahlqualität P235 GH nach EN 10217 geschweißt
PEHD-Mantel, inkl. IPS Volldurchgang
Druckstufe PN 25
produziert nach EN 448
Menge: 10,000 St

**01.04.01.018 Absperrarmatur für KMR DN 32/140**
Absperrarmatur DN 32 Reihe 3

Stahlqualität P235 GH nach EN 10217 geschweißt
PEHD-Mantel, inkl. IPS Volldurchgang
Druckstufe PN 25
produziert nach EN 448
Menge: 12,000 St

**01.04.01.019 Absperrarmatur für KMR DN 25/125**
Absperrarmatur DN 25 Reihe 3

Stahlqualität P235 GH nach EN 10217 geschweißt
PEHD-Mantel, inkl. IPS Volldurchgang
Druckstufe PN 25
produziert nach EN 448
Menge: 8,000 St

**01.04.01.020 Spindelverlängerung bis 500 mm (DN 80- DN 250)**
Spindelverlängerung bis 500 mm (ab DN 80 bis DN 250)

Spindelverlängerung bis 500 mm
für oben beschriebene
KMR-Absperrarmaturen DN 80-250
es müssen original Spindelverlängerungen
des Herstellers verwendet werden und mit
einem Vierkant 27/32 nach DIN 3223 enden.
einschl. Vierkantschoner
Länge bis 0,5 m
Menge: 36,000 St

**01.04.01.021 Spindelverlängerung bis 500 mm (DN 25-65)**
Spindelverlängerung bis 500 mm
für oben beschriebene
KMR-Absperrarmaturen DN 25-65
es müssen original Spindelverlängerungen
des Herstellers verwendet werden und mit
einem Vierkant 27/32 nach DIN 3223 enden.
einschl. Vierkantschoner
Rohrüberdeckung ist vorher zu überprüfen
Länge bis 0,5 m
Menge: 72,000 St

*Hinweis*
Bestehend aus einem senkrechten 90° Abzweig und einem
Entlüftungs-/Entleerungsrohr mit Kugelhahn

Abzweig: ( Bei Kombiarmatur Abzweig bauseits vorhanden)
Durchgangsrohr: alle Nennweiten Normreihe 3 (zweifach
verstärkt)
Abzweigrohr: DN 25, DN 50 oder DN 80 Normreihe 1
(Standard)

Entlüftungsrohr mit Kugelhahn
Normreihe 1 (Standard), Länge 1,0 m,
mit werkseitig eingeschäumtem ELE/ELÜ-Kugelhahn,
reduzierter Durchgang,Anschweißende Stahl St.37.0 -
Ventilgehäuse Edelstahl V4A säurebeständig 1.4404, PN
25, einseitig mit Innengewinde, Blindstopfen mit Kette,
einseitig Schweißende P235 SR1. ohne Handgriff,
Welle mit 6-Kant zur Nußbedienung

Einschließlich kürzen des Entlüftungsrohrs auf die
entsprechende Einbautiefe und verschweißen mit dem
Abzweigrohr bzw. Kombiarmatur, nachdämmen der
Schweißnaht mit einer Verbindungsmuffe Reihe 1
einschließlich Verdrahtung des Leckwarnsystems mit
Einbindung des Kugelhahns,
Anstrich mit temperaturfester Farbe rot und blau
zur Kennzeichnung von Vorlauf und Rücklauf.

Die erforderlichen Dehnpolster für das vertikale
Entlüftungsrohr sind mit einer Umhüllung durch ein
PE-Rohr passender Dimension zu sichern.

Alle Teilleistungen für das Entlüftungsrohr sind in den
Einheitspreis einzukalkulieren, eine separate Vergütung
erfolgt

**01.04.01.022 Entleerungs- u. Entlüftungsrohr DN 50/125**
ELE/ELÜ-Rohr DN 50 (60,3/125), Typ 1A
L = 1,0 m, Druckstufe PN 25
Stahlqualität P235 GH, geschweißt PEHD-Mantel,
inkl. IPS Edelstahl 1.4404 red. Durchgang SE/IG
Blindstopfen
produziert nach EN 488

ohne Handgriff,
Welle mit 6-Kant zur Nußbedienung

Fabrikat: Broen oder glw.

Angebot: '.........'
Menge: 2,000 St

**01.04.01.023 Entleerungs- u. Entlüftungsrohr DN 25/90**
ELE/ELÜ-Rohr DN 25 (33,7/90), Typ 1A
L = 1,0 m, Druckstufe PN 25
Stahlqualität P235 GH, geschweißt PEHD-Mantel, inkl.
IPS Broen Edelstahl 1.4404 red. Durchgang SE/IG
Blindstopfen
produziert nach EN 488

ohne Handgriff,
Welle mit 6-Kant zur Nußbedienung

Fabrikat: Broen oder glw.

Angebot: '.........'
Menge: 36,000 St

#### 01.05 Isolierungen, Verbindungsstellen und Bogen

##### 01.05.01 Isolierung, Verbindungsstellen und Bogen

*Hinweis*
Hinweis Verbindungs-, Montage-, Reduzier- und Endmuffen
sowie Montagebögen und Abzweige

aus PE-schweißbar, bestehend aus einem ungeteilten
vernetzten PEHD-Muffenrohr mit wärmeschrumpfenden
Eigenschaften, zwei (bzw einer) Schrumpfmanschetten
sowie je zwei (bzw einer) PE-Einschweißstopfen und
PE-Lochverschlüssen. Zwischen Mantel- und Muffenrohr
ist vor dem ersten Schrumpfvorgang ein Dichtungsband
aus Butyl-Kautschuk einzulegen. Nach dem Ausschäumen
erfolgt die zweite Abdichtung mit den
Schrumpfmanschetten. Zur Nachisolierung der
Schweißnahtverbindungen der KM-Rohre einschließlich
verdrahten, nachdämmen und abschrumpfen. Die
Verdrahtung des Leckwarnsystems ist bei den Endmuffen
bis über den Rohrabschluss zu ziehen.

Es sind die Verarbeitungsrichtlinien des
KMR-Systemrohrhersteller zu beachten.

Fabrikat: Isoplus Typ "isojoint X" oder glw.

Angeboten: '.........'

**01.05.01.001 Verbindungsmuffe für Ele / Elü DN 50 Reihe 1**
Verbindungsmuffe für Ele / Elü DN 50 Reihe 1
wie zuvor beschrieben
Menge: 2,000 St

**01.05.01.002 Verbindungsmuffe für Ele / Elü DN 25 Reihe 1**
Verbindungsmuffe für Ele / Elü DN 25 Reihe 1
wie zuvor beschrieben
Menge: 40,000 St

**01.05.01.003 Isojoint-X-Schrumpfmuffen Da = 500 mm**
Vernetzte doppeldichtende Abschrumpfmuffe

Schrumpfmuffe Da = 500 mm
inkl. Zubehör
geprüft nach DIN EN 489
Menge: 180,000 St

**01.05.01.004 Isojoint-X-Schrumpfmuffen Da = 400 mm**
Vernetzte doppeldichtende Abschrumpfmuffe

Schrumpfmuffe Da = 400 mm
inkl. Zubehör
geprüft nach DIN EN 489
Menge: 170,000 St

**01.05.01.005 Isojoint-X-Schrumpfmuffen Da = 315 mm**
Vernetzte doppeldichtende Abschrumpfmuffe
Typ "isojoint X" ohne Manschetten

isojoint® X -Schrumpfmuffe
Da = 315 mm
inkl. Zubehör
geprüft nach DIN EN 489
Menge: 404,000 St

**01.05.01.006 Isojoint-X-Schrumpfmuffen Da = 280 mm**
Vernetzte doppeldichtende Abschrumpfmuffe
Typ "isojoint X" ohne Manschetten

isojoint® X -Schrumpfmuffe
Da = 280 mm
inkl. Zubehör
geprüft nach DIN EN 489
Menge: 100,000 St

**01.05.01.007 Isojoint-X-Schrumpfmuffen Da = 250 mm**
Vernetzte doppeldichtende Abschrumpfmuffe
Typ "isojoint X" ohne Manschetten

isojoint® X -Schrumpfmuffe
Da = 250 mm
inkl. Zubehör
geprüft nach DIN EN 489
Menge: 75,000 St

**01.05.01.008 Isojoint-X-Schrumpfmuffen Da = 200 mm**
Vernetzte doppeldichtende Abschrumpfmuffe
Typ "isojoint X" ohne Manschetten

isojoint® X -Schrumpfmuffe
Da = 200 mm
inkl. Zubehör
geprüft nach DIN EN 489
Menge: 50,000 St

**01.05.01.009 Isojoint-X-Schrumpfmuffen Da = 180 mm**
Vernetzte doppeldichtende Abschrumpfmuffe
Typ "isojoint X" ohne Manschetten

isojoint® X -Schrumpfmuffe
Da = 180 mm
inkl. Zubehör
geprüft nach DIN EN 489
Menge: 189,000 St

**01.05.01.010 Isojoint-X-Schrumpfmuffen Da = 160 mm**
Vernetzte doppeldichtende Abschrumpfmuffe
Typ "isojoint X" ohne Manschetten

isojoint® X -Schrumpfmuffe
Da = 160 mm
inkl. Zubehör
geprüft nach DIN EN 489
Menge: 170,000 St

**01.05.01.011 Isojoint-X-Schrumpfmuffen Da = 140 mm**
Vernetzte doppeldichtende Abschrumpfmuffe
Typ "isojoint X" ohne Manschetten

isojoint® X -Schrumpfmuffe
Da = 140 mm
inkl. Zubehör
geprüft nach DIN EN 489
Menge: 144,000 St

**01.05.01.012 Isojoint-X-Schrumpfmuffen Da = 125 mm**
Vernetzte doppeldichtende Abschrumpfmuffe
Typ "isojoint X" ohne Manschetten

isojoint® X -Schrumpfmuffe
Da = 125 mm
inkl. Zubehör
geprüft nach DIN EN 489
Menge: 18,000 St

**01.05.01.013 Abschrumpf-Montagebogen DN 250/500**
Montagebogen DN 250 Reihe 3
wie zuvor beschrieben
Menge: 2,000 St

**01.05.01.014 Abschrumpf-Montagebogen DN 200/400**
Montagebogen DN 200 Reihe 3
wie zuvor beschrieben
Menge: 8,000 St

**01.05.01.015 Abschrumpf-Montagebogen DN 150/315**
Montagebogen DN 150 Reihe 3
wie zuvor beschrieben
Menge: 18,000 St

**01.05.01.016 Abschrumpf-Montagebogen DN 125/280**
Montagebogen DN 125 Reihe 3
wie zuvor beschrieben
Menge: 4,000 St

**01.05.01.017 Abschrumpf-Montagebogen DN 100/125**
Montagebogen DN 100 Reihe 3
wie zuvor beschrieben
Menge: 2,000 St

**01.05.01.018 Abschrumpf-Montagebogen DN 80/200**
Montagebogen DN 200 Reihe 3
wie zuvor beschrieben
Menge: 2,000 St

**01.05.01.019 Abschrumpf-Montagebogen DN 65/180**
Montagebogen DN 65 Reihe 3
wie zuvor beschrieben
Menge: 12,000 St

**01.05.01.020 Abschrumpf-Montagebogen DN 50/160**
Montagebogen DN 50 Reihe 3
wie zuvor beschrieben
Menge: 14,000 St

**01.05.01.021 Abschrumpf-Montagebogen DN 40/140**
Montagebogen DN 40 Reihe 3
wie zuvor beschrieben
Menge: 8,000 St

**01.05.01.022 Abschrumpf-Montagebogen DN 25/125**
Montagebogen DN 25 Reihe 3
wie zuvor beschrieben
Menge: 2,000 St

**01.05.01.023 Abschrumpf-Endmuffen Da= 500 mm**
Abschrumpf-Endmuffe Da = 500 mm
inkl. Zubehör
geprüft nach DIN EN 489
Menge: 2,000 St

**01.05.01.024 Abschrumpf-Endmuffen Da= 400 mm**
Abschrumpf-Endmuffe Da = 400 mm
inkl. Zubehör
geprüft nach DIN EN 489
Menge: 4,000 St

**01.05.01.025 Abschrumpf-Endmuffen Da= 315 mm**
Abschrumpf-Endmuffe Da = 315 mm
inkl. Zubehör
geprüft nach DIN EN 489
Menge: 6,000 St

**01.05.01.026 Abschrumpf-Endmuffen Da= 280 mm**
Abschrumpf-Endmuffe Da = 280 mm
inkl. Zubehör
geprüft nach DIN EN 489
Menge: 2,000 St

**01.05.01.027 Abschrumpf-Endmuffen Da= 250 mm**
Abschrumpf-Endmuffe Da = 250 mm
inkl. Zubehör
geprüft nach DIN EN 489
Menge: 4,000 St

**01.05.01.028 Abschrumpf-Endmuffen Da= 180 mm**
Abschrumpf-Endmuffe Da = 180 mm
inkl. Zubehör
geprüft nach DIN EN 489
Menge: 6,000 St

**01.05.01.029 Abschrumpf-Endmuffen Da= 160 mm**
Abschrumpf-Endmuffe Da = 160 mm
inkl. Zubehör
geprüft nach DIN EN 489
Menge: 14,000 St

**01.05.01.030 Abschrumpf-Endmuffen Da= 140 mm**
Abschrumpf-Endmuffe Da = 140 mm
inkl. Zubehör
geprüft nach DIN EN 489
Menge: 30,000 St

**01.05.01.031 Abschrumpf-Endmuffen Da= 125 mm**
Abschrumpf-Endmuffe Da = 125 mm
inkl. Zubehör
geprüft nach DIN EN 489
Menge: 4,000 St

**01.05.01.032 Abschrumpf-Reduziermuffe Da= 400/315 mm**
Abschrumpf-Reduziermuffe Da 400/315 mm
inkl. Zubehör
geprüft nach DIN EN 489
Menge: 2,000 St

**01.05.01.033 Abschrumpf-Reduziermuffe Da= 315/280 mm**
Abschrumpf-Reduziermuffe Da 315/280 mm
inkl. Zubehör
geprüft nach DIN EN 489
Menge: 2,000 St

**01.05.01.034 Abschrumpf-Reduziermuffe Da= 280/250 mm**
Abschrumpf-Reduziermuffe Da 280/250 mm
inkl. Zubehör
geprüft nach DIN EN 489
Menge: 2,000 St

**01.05.01.035 Abschrumpf-Reduziermuffe Da= 280/200 mm**
Abschrumpf-Reduziermuffe Da 280/200 mm
inkl. Zubehör
geprüft nach DIN EN 489
Menge: 2,000 St

**01.05.01.036 Abschrumpf-Reduziermuffe Da= 200/180 mm**
Abschrumpf-Reduziermuffe Da 200/180 mm
inkl. Zubehör
geprüft nach DIN EN 489
Menge: 2,000 St

**01.05.01.037 Abschrumpf-Reduziermuffe Da= 180/160 mm**
Abschrumpf-Reduziermuffe Da 180/160 mm
inkl. Zubehör
geprüft nach DIN EN 489
Menge: 6,000 St

**01.05.01.038 Abschrumpf-Reduziermuffe Da= 180/140 mm**
Abschrumpf-Reduziermuffe Da 180/140 mm
inkl. Zubehör
geprüft nach DIN EN 489
Menge: 2,000 St

**01.05.01.039 Abschrumpf-Reduziermuffe Da= 160/140 mm**
Abschrumpf-Reduziermuffe Da 160/140 mm
inkl. Zubehör
geprüft nach DIN EN 489
Menge: 2,000 St

**01.05.01.040 Abschrumpf-Reduziermuffe Da= 160/125 mm**
Abschrumpf-Reduziermuffe Da 160/125 mm
inkl. Zubehör
geprüft nach DIN EN 489
Menge: 2,000 St

**01.05.01.041 Abschrumpf-Reduziermuffe Da= 140/125 mm**
Abschrumpf-Reduziermuffe Da 140/125 mm
inkl. Zubehör
geprüft nach DIN EN 489
Menge: 2,000 St

#### 01.06 Verteilernetz, Sonstiges

##### 01.06.01 Verteilernetz, Sonstiges

*Hinweis*
Hinweis Dehnungspolsterteilumhüllung
Dehnungspolster zur Dehnungsaufnahme der KMR bei
Richtungsänderungen im Erdbereich, mit zusätzlicher
Umhüllung aus Laminat. Liefern und fachgerecht
montieren. Länge 1.00 m, Dicke 4 cm, Aus
geschlossenzelligem, vernetztem, unverrottbarem,
nagetier- und chemikalienbeständigem
Polyethylen-Schaumstoff.
Hinweis zur Abrechnung: Für Dehnpolsterdicke von 80 mm
ist die Länge doppelt abzurechnen. Bei 120 mm ist die
Menge dreifach abzurechnen.

**01.06.01.001 Dehnungspolster - Teilumhüllung, Größe 4**
Dehnungspolster-Teilumhüllung Gr. IV,
s = 40 mm, Da = 400-500 mm
Menge: 700,000 m

**01.06.01.002 Dehnungspolster - Teilumhüllung, Größe 3**
Dehnungspolster-Teilumhüllung Gr. III,
s = 40 mm, Da = 315-355 mm
Menge: 615,000 m

**01.06.01.003 Dehnungspolster - Teilumhüllung, Größe 2**
Dehnungspolster-Teilumhüllung Gr. II,
s = 40 mm, Da = 180-280 mm
Menge: 366,000 m

**01.06.01.004 Dehnungspolster - Teilumhüllung, Größe 1**
Dehnungspolster-Teilumhüllung Gr. I,
s = 40 mm, Da = 65-160 mm
Menge: 746,000 m

**01.06.01.005 Trassenwarnband**
Trassenwarnband á 250 m, VL + RL

Aufdruck "Stadtwerke Fernwärme"

liefern und verlegen über dem Sandbett
einzeln über jedem Rohr ( VL & RL)
Menge: 43,000 St

#### 01.07 Lecküberwachung

##### 01.07.01 Lecküberwachung

*Hinweis*
Hinweis Leckwarnsystem

Die Drähte sind während der Rohrmontage in 11.00- bzw.
13.00-Uhr Position auszurichten, der Farbcode muss
dabei zueinander angeordnet werden, d.h. die
Drahtpolung darf nicht wechseln. Gleichzeitig mit den
Dämm- und Dichtarbeiten erfolgt die Montage bzw.
Installation der Netzüberwachung ausschließlich durch
das AGFW- und BFW-geprüfte Monteure.

Die Messschleifen müssen mit der Firma, die aktiven
Komponenten des Leckwarnsystems liefert, abgestimmt
werden die Komponenten müssen in das bestehende
Leckwarnsystem eingebunden werden und kompatibel sein.
Pläne und Messdaten sind in geeigneter Form zu
Verfügung zu stellen.

Vor dem Fertigstellen des Deckbelags der Rohrgräben ist
eine Kontrollmessung durchzuführen.

Im Bereich der Anschlüsse an den Altbestand - ist
unbedingt vorher mit der Bauüberwachung eine Abstimmung
zu treffen wie die Verdahtung aussehen soll. Eine
Absprache mit dem Messtechniker des Bestandssystems
(Fa. Isoplus) ist unbedingt notwendig!

Fabrikat: Isoplus Typ: IPS-Cu oder gleichwertig

Fabrikat: '.........'
Typ: '.........'
Die Fabrikatsangabe bezieht sich auf alle folgenden
Komponenten des Leckwarnsystems.

**01.07.01.001 Kabelausführung IPS-KAF**
Kabelausführung aus PE-Verbindungsmuffen
Typ KAF

Kabelausführung, Typ KAF
Service für Montage und Verdrahtung

MaterialLohn/
Menge: 16,000 St

#### 01.08 Kompakt-Messstelle

##### 01.08.01 Kompakt_Messstelle

**01.08.01.001 Kompakt - Messstelle**
Kompakt-Messstelle für 4 x 2500 m Sensordraht
als Messgerät zur Einzelinstallation mit
kontinuierlicher Überwachung und automatischer Ortung
von Impedanzveränderungen in max. 4 Sensordrähten à
2500 m
in IPS-Cu-Leckwarn-Systemen nach dem Prinzip der
Impedanz- bzw. Impulslaufzeitmessung.
Microprozessorgesteuerte Digitalisierung der Messwerte
.
Steuerung über zentralen Leitrechner (PC, separate
Position)
mit Digital-Steuersoftware (Datenübertragung über
bauseitiges LWL-Netz mittels Comserver)
Schutzklasse I, Schutzart IP 66, Gewicht ca.  kg,
Stahlblechgehäuse ca. (L x B x H)  x  x  mm
(Pulverbeschichtet und tauchgrundiert),
Arbeitstemperatur ca. -20° bis +50° C,
Anschluß an bauseitige Netzanschlußdose 230V / 50 Hz
Datenkommunikation über RJ45-Schnittstelle

Typ: Digital-Cu-KMS-4 einschließlich Comserver

oder gleichwertig

Typ: '.........'
liefern, montieren und anschließen
Menge: 1,000 St

#### 01.09 Erdbau

*Hinweis*
1.Auszuführende Arbeiten Tiefbau

Die nachfolgenden Angaben befreien den Bieter nicht von
der Verpflichtung zur genauen Prüfung der für das
Angebot und die Durchführung der Bauarbeiten
maßgebenden örtlichen Verhältnisse.

1.1 Rohrgrabenaushub und -wiederverfüllung für
Hauptleitung und Hausanschlüsse

Die Rohrgräben sind mit Tiefen von ca. 1,20 m bis 2,50
m herzustellen. Die Rohrgrabenbreiten hängen vom
Durchmesser der zu verlegenden KMR-Rohre ab und sind in
der Ausschreibung beiliegenden Tabelle
"Regelgrabenbreiten-Fernwärmeleitung" ersichtlich. Es
werden nur die Breiten gemäß der vorgenannten Tabelle
vergütet. Mehrbreiten für Montage -und /oder
Schweißgruben sind einzurechnen, sie werden nicht
gesondert vergütet.

Die Rohrgräben sind mittels Grabenverbau gemäß DIN 4124
zu sichern.
Da sich diese im öffentlichen Verkehrsraum befinden,
kann das anfallende Aushubmaterial nicht neben dem
Rohrgraben gelagert werden. Es ist daher das
Zwischenlagern des Aushubmaterials, inkl. der dafür
erforderlichen Zwischentransporte, Ladekosten und die
eventuellen Kosten für das Beschaffen von geeigneten
Lagerflächen mit einzurechnen, sofern das
Aushubmaterial nicht an anderer Stelle direkt zur
Verfüllung verwendet werden kann. Überschüssiges und
für die Wiederverfüllung ungeeignetes Aushubmaterial
ist auf eine geeignete Kippe/Deponie abzufahren, die
Aufwendungen hierfür sind mit einzurechnen. Im Bereich
von Leitungskreuzungen ist, falls erforderlich,
geeigneter Holzverbau einzubringen. Das Einbringen und
wieder ausbauen von Holzverbau ist einzurechnen und
wird nicht besonders vergütet. Das Auslaufen von
Bodenmaterial hinter dem Grabenverbau ist durch
geeignete Maßnahmen zu verhindern. Im einzelnen sind
folgende Maßnahmen vorgesehen:

1.2 Sandbettung und Sandumhüllung

Die Sandbettung und -umhüllung für die
Fernwärmeleitungen sind gemäß der Skizze der Tabelle
"Regelgrabenbreiten-Fernwärmeleitung" auszuführen. Die
Sandbettung und Überdeckung betragen jeweils 10 cm. Die
Abrechnung erfolgt gemäß der Tabelle
Mindestsandüberdeckung. Es ist auf eine gute
Verdichtung seitlich und zwischen den KMR-Rohren zu
achten.

1.3 Straßenaufbruch

Das Aufbrechen von Fahrbahn- und Gehwegbelägen wird als
Zulage zum Rohrgrabenaushub vergütet. Für die
Erstellung der Rohrgräben ist der Asphalt zu schneiden,
aufzubrechen und abzufahren. Bei auffälligem Geruch ist
das ausgebaute Material in geschlossenen Containern zu
lagern, zu untersuchen (PAK`s) und vorschriftsmäßig zu
entsorgen. Die Entsorgung wird gemäß den entsprechenden
LV-Positionen gesondert vergütet. Anstelle Asphalt
schneiden und aufbrechen kann auch gefräst werden. Das
anfallende Fräsgut ist zu beseitigen und darf nicht zum
Wiedereinbau verwendet werden.

1.4  Leitungkreuzungen

Querende und längslaufende Leitungen sind in geeigneter
Weise zu sichern und die Auflagen der jeweiligen
Spartenträger hinsichtlich der Auflager beim
Wiedereinbau zu berücksichtigen. Bei mehrfachen
Querungen bis zu einem Abstand von 50 cm wird nur eine
Querung vergütet. Die Position Leitungsquerung kommt
auch nur dann zur Abrechnung wenn die Leitung
freigelegt wurde!

1.5 Straßenwiederherstellung

Tragschichten sind unmittelbar nach dem Verfüllen des
Rohrgrabens einzubauen, nachträgliches Auskoffern wird
nicht vergütet. Bei den Fahrbahnen welche vorläufig
instand gesetzt werden, wird die Tragschicht bis OK
Gelände eingebaut, die Anschlussfugen werden gemäß den
ausgeschriebenen Positionen ausgebildet um ein
ausbrechen der Anschlüsse weitest gehend zu verhindern.
Die endgültige Herstellung der Deckschicht erfolgt im
Regelfall direkt nach einbauen der Tragschicht . Sollte
nur bündig Tragschicht einzubauen sein - wird dies
entsprechend durch die Bauüberwachung angeordnet.

P.-Rosegger-Straße - Goetheplatz (endgültige
Instandsetzung):

AC 22 TN (50/70), 14 cm, Deckschicht AC 11 DN (70/100)
4 cm, Frostschutz 37 cm

Stichstraßen:

AC 22 TN (50/70), 10 cm, Deckschicht AC 8 DN (70/100)
4 cm, Frostschutz 41 cm

Dieselstraße - Porschestraße (endgültige
Instandsetzung):

AC 22 TN (50/70) - 10 cm; Deckschicht AC 8 DN (70/100),
4 cm, Frostschutz 41 cm

Daimlerstraße BA 1 + BA 2 (endgültige Instandsetzung)

AC 22 TN (50/70) - 16 cm; Deckschicht AC 11 DN
(70/100), 4 cm, Frostschutz 35 cm

Stichstraßen:

AC 22 TN (50/70) - 10 cm; Deckschicht AC 8 DN (70/100),
4 cm, Frostschutz 41 cm

Daimlerstraße - Anschluss Netzsch  (endgültige
Instandsetzung):

AC 22 TN (50/70) - 16 cm; Deckschicht AC 11 DN
(70/100), 4 cm, Frostschutz 35 cm

Anton-Günther Weg (endgültige Instandsetzung)

AC 22 TN (50/70) - 10 cm; Deckschicht AC 8 DN (70/100),
4 cm, Frostschutz 41 cm

Reichenberger Straße/Graslitzer Straße (endgültige
Instandsetzung)

AC 22 TN (50/70), 14 cm, Deckschicht AC 11 DN (70/100)
4 cm, Frostschutz 37 cm

Reichenberger Straßr/Karlsbader Straße (endgültige
Instandsetzung)

AC 22 TN (50/70), 14 cm, Deckschicht AC 11 DN (70/100)
4 cm, Frostschutz 37 cm

Von-der-Tann-Straße/Aussiger Straße (endgültige
Instandsetzung)

AC 22 TN (50/70), 14 cm, Deckschicht AC 11 DN (70/100)
4 cm, Frostschutz 37 cm

Teplitzer Straße/Traunreuterstraße (endgültige
Instandsetzung)

AC 22 TN (50/70) - 16 cm; Deckschicht AC 11 DN
(70/100), 4 cm, Frostschutz 35 cm

Aufbau Gehweg (endgültige Instandsetzung):

AC 22 T N (50/70) - 8 cm; AC 5 D L (70/100) - 3,0 cm;
FSS 30 cm

der Aufbau gilt in Bereichen außerhalb von
Gebäudezufahrten. Im Bereich der Zufahrt ist der
Straßenaufbau maßgebend.

1.6  Hausanschlüsse

Der Hausanschluss beginnt am Abzweig von der
Hauptleitung. Der Rohrgraben beginnt ab Aussenkante
Rohrgraben Hauptleitung. Für jeden Ansanschluss ist ein
gesondertes Aufmaß zu erstellen. Die Grundstücksgrenze
ist in den Aufmaßen deutlich zu kennzeichnen. weiters
ist auf jedem Aufmaß der Straßenname und die Hausnummer
zu vermerken. Für die Grabungsarbeiten zum Erstellen
von Hausanschlüssen sind die dafür vorgesehenen
Positionen zu verwenden. Besondere Erschwernisse, wie
Engstellen, Arbeiten vor Kopf, Fördern und
Materialtransport in Engstellen sind in die
Einheitspreise der Positionen für die Hausanschlüsse
einzurechnen und werden nicht gesondert vergütet.

Bestehende Anlagen wie Hecken und Fassaden sind vor
Abgasen zu schützen.

1.7 Unterminieren

Die Positionen für Unterminieren sind nur bei Querungen
von Mauern, Einfassungen, Zaunfundamenten und Hecken
beim Eintritt der Leitungstrasse in den Privatgrund
anzuwenden. Rand- und Leistensteine als
Fahrbahnbegrenzungen dürfen nicht unterminiert werden.
Sie sind auszubauen und nach der Rohrgrabenverfüllung
ordnungsgemäß gemäß den LV Positionen wieder
einzubauen.

##### 01.09.01 Rohrgraben

*Hinweis*
Die dabei angegebenen Aushubtiefen beziehen sich auf
Rohrsohle ab OK Planum/ ab UK Asphalt bzw. ab OK
Gelände; die Massen beinhalten einen Mehraushub ab
Rohrsohle für Bodenaustausch etc.
Ein Rohrgrabenverbau nach DIN 18303 ist zwingend
erforderlich. Vorgegeben ist ein Plattenverbau.
Für Querungen im Rohrgraben ist ein waagrechter
Bohlenverbau zu verwenden. Die Erschwernis bzw
Behinderung für Querungen für die Verbauarbeiten ist in
die Zuschlagsposition (Erschwernisse Kreuzungen) mit
einzurechnen.

Das Verdichten der Rohrgrabensohle ist in die Pos.
miteinzurechnen.

Laut Bodenuntersuchungen ist der Unterbau Z 0 - Z 1.1.

In die Position ist einzurechnen:

Rohrgraben ausheben. Auf Lagerplatz des AN
lagern,wieder aufnehmen und wiedereinbauen. Durch
Rohrgraben verdrängtes, Überschüssiges Material
abfahren.
Entsorgungkosten und Beprobung werden eigens vergütet.
Haufwerke für überschüssiges Material bilden (incl.
Beschilderung und windsogsicherer Folienabdeckung,
Größe (max. 250 m3) der Haufwerke nach Unterlage des
AG, Lagerfläche für Haufwerke nach Unterlage des AN,

**01.09.01.001 Rohrgrabenaushubbreite = 2,20 m**
mittlere Tiefe = 1,70 m

Schadstoffbelastung Z0 - 1.1

Bezeichnung:.Kies-Gemisch

Zuordnungswert nach LAGA = Z 0 - Z1.1
Aushub 'in Haufwerken
nach LAGA M 20 auf Lagerplatz des AN
zwischenlagern, aufnehmen, fördern und wieder einbauen.

Die Entsorgung des verdrängten Materials erfolgt
in einer eigenen Position.Schadstoffbelastung Z 0-Z 1.1

Rohrleitungen DN 250 (Stahlrohr o. Isolierung)
Menge: 2360,000 m3

**01.09.01.002 Rohrgrabenaushubbreite = 2,00 m**
mittlere Tiefe = 1,70 m

Schadstoffbelastung Z0 - 1.1

Bezeichnung:.Kies-Gemisch

Zuordnungswert nach LAGA = Z 0 - Z1.1
Aushub 'in Haufwerken
nach LAGA M 20 auf Lagerplatz des AN
zwischenlagern, aufnehmen, fördern und wieder einbauen.

Die Entsorgung des verdrängten Materials erfolgt
in einer eigenen Position.Schadstoffbelastung Z 0

Rohrleitungen: DN 200
Menge: 1900,000 m3

**01.09.01.003 Rohrgrabenaushubbreite = 1,53 m**
mittlere Tiefe = 1,70 m

Schadstoffbelastung Z0 - 1.1

Bezeichnung:.Kies-Gemisch

Zuordnungswert nach LAGA = Z 0 - Z1.1
Aushub 'in Haufwerken
nach LAGA M 20 auf Lagerplatz des AN
zwischenlagern, aufnehmen, fördern und wieder einbauen.

Die Entsorgung des verdrängten Materials erfolgt
in einer eigenen Position.

Rohrleitungen: DN 150 (Stahlrohr o. Isolierung)
Menge: 3400,000 m3

**01.09.01.004 Rohrgrabenaushubbreite = 1,46 m**
mittlere Tiefe = 1,70.m

Bezeichnung:.Kies-Gemisch

Zuordnungswert nach LAGA = Z 0 - Z1.1
Aushub 'in Haufwerken
nach LAGA M 20 auf Lagerplatz des AN
zwischenlagern, aufnehmen, fördern und wieder einbauen.

Die Entsorgung des verdrängten Materials erfolgt
in einer eigenen Position.

Rohrleitungen: DN 125 (Stahlrohr o. Isolierung)
Menge: 815,000 m3

**01.09.01.005 Rohrgrabenaushubbreite = 1,40 m**
mittlere Tiefe = 1,50 m

Bezeichnung:.Kies-Gemisch

Zuordnungswert nach LAGA = Z 0 - Z1.1
Aushub 'in Haufwerken
nach LAGA M 20 auf Lagerplatz des AN
zwischenlagern, aufnehmen, fördern und wieder einbauen.

Die Entsorgung des verdrängten Materials erfolgt
in einer eigenen Position.

Rohrleitungen: DN 100 (Stahlrohr o. Isolierung)
Menge: 505,000 m3

**01.09.01.006 Rohrgrabenaushubbreite = 1,00 m**
mittlere Tiefe = 1,50.m

Schadstoffbelastung Z0 - Z 1.1

Bezeichnung:.Kies-Gemisch

Zuordnungswert nach LAGA = Z 0 - Z1.1
Aushub 'in Haufwerken
nach LAGA M 20 auf Lagerplatz des AN
zwischenlagern, aufnehmen, fördern und wieder einbauen.

Die Entsorgung des verdrängten Materials erfolgt
in einer eigenen Position.

Rohrleitungen DN 25 - 80
Menge: 2620,000 m3

**01.09.01.007 Baugrube herstellen**
Baugrube einschl. Verbau, für Rohrleitungen
nach Unterlagen des AG
herstellen. Boden lösen und laden.

Bauteil(e) U-Dehnungsbogen.

mittlere Tiefe = 1,80 m

Schadstoffbelastung Z0 - 1.1

Bezeichnung:.Kies-Gemisch

Zuordnungswert nach LAGA = Z 0 - Z1.1
Aushub 'in Haufwerken
nach LAGA M 20 auf Lagerplatz des AN
zwischenlagern, aufnehmen, fördern und wieder
einbauen.

Die Entsorgung des verdrängten Materials erfolgt
in einer eigenen Position.Schadstoffbelastung Z 0

Grabentiefe bis 1,80 m
Grabenbreite: 3,00 m
Grabenlänge: 6,00 m

für Rohrleitung DN 250/500
Menge: 225,000 m3

**01.09.01.008 Baugrube herstellen**
Baugrube einschl. Verbau, für Rohrleitungen
 nach Unterlagen des AG
herstellen. Boden lösen und laden.

Bauteil(e) U-Dehnungsbogen.

mittlere Tiefe = 1,80 m

Schadstoffbelastung Z0 - 1.1

Bezeichnung:.Kies-Gemisch

Zuordnungswert nach LAGA = Z 0 - Z1.1
Aushub 'in Haufwerken
nach LAGA M 20 auf Lagerplatz des AN
zwischenlagern, aufnehmen, fördern und wieder
einbauen.

Die Entsorgung des verdrängten Materials erfolgt
in einer eigenen Position.Schadstoffbelastung Z 0

Grabentiefe bis 1,80 m
Grabenbreite: 2.40 m
Grabenlänge: 5,50 m

für Rohrleitung DN 65 - DN 150
Menge: 405,000 m3

**01.09.01.009 Einsatz Saugbagger**
für die Herstellung des Rohrgaben

Nur auf Anordnung vom Auftraggeber.

Bei Einsatz eines Saugbaggers werden keine
Erschwernisse wie zum Beispiel Kabelkreuzungen quer-
und längslaufend und Unterquerungen usw. vergütet
Menge: 230,000 m3

**01.09.01.010 Zwischengel. Leitungsgr.aush. beproben und entsorgen**
Zwischengelagerten belasteten Boden der OZ 001+002+003
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 7400,000 m3

**01.09.01.011 ZS für Z 1.2**
Zuschlag zu OZ 001 bis 005
Menge: 6185,000 m3

**01.09.01.012 ZS für DK 1**
Menge: 575,000 m3

##### 01.09.02 Erschwernisse

**01.09.02.001 Suchschlitze für Leitungen**
bis T. ca. .1,5 m., B= .1,50 m.
Menge: 241,500 m

**01.09.02.002 ZS für Handschachtung**
ohne Rücksicht auf Tiefe und Bodenart.
Bekannte Hindernisse werden
nach einschlägiger Position vergütet.

Keine Abrechnug bei Saugbaggereinsatz
Menge: 69,000 m3

##### 01.09.03 Erdarbeiten

**01.09.03.001 Bettung Sand**
Füllmaterial einbauen für die untere
Bettungsschicht, in Rohrgräben, profilgerecht, mit vom AN zu liefernden Stoffen,
Schichtdicke Bettung 10 cm,
nicht bindiger Mittel- bis Grobsand, Korngröße 0-4 mm,
rundkantig, Natursand, NS Korngruppe 0/2, gemäß DIN EN
12620 bzw. TL Min-StB, für Fernwärmeleitungen.
Menge: 750,000 m3

**01.09.03.002 Deckung Sand**
Füllmaterial einbauen für die Seitenverfüllung und die
obere Bettungsschicht in Rohrgräben, profilgerecht,
mit vom AN zu liefernden Stoffen, Schichtdicke Da + bis
10 cm, nicht bindiger Mittel- bis Grobsand, Korngröße
0-4 mm, rundkantig, Natursand, NS Korngruppe 0/2, gemäß
DIN EN 12620 bzw. TL Min-StB, für
Fernwärmeleitungen.

Hinweis bei DN 200 - DN 250 ist das Rohrvolumen
abzuziehen laut VOB Teil C.
Menge: 2790,000 m3

**01.09.03.003 ZS Mauerwerk abtragen**
im Rohrgraben, auch für Bauschutt
Menge: 70,000 m3

**01.09.03.004 ZS Beton abtragen**
im Rohrgraben
Menge: 80,000 m3

**01.09.03.005 ZS Beton bewehrt abtragen**
im Rohrgraben
Menge: 80,000 m3

**01.09.03.006 PE-HD Trennplatte**
PE-HD Platten als Trennlage z. B. zwischen
Fernwärmerohren und
Fremdsparten im Bereich von Querungen liefern und
einbauen.
Plattenstärke 15mm, schwarz
Menge: 135,000 m2

**01.09.03.007 Wärmeschutzplatten aus Foamglas**
Liefern und einbauen von Wärmeschutzplatten d = 15 cm.
Einbau auf gesonderte Anordnung des AG.
Menge: 105,000 m2

##### 01.09.04 Zuschl. f. Oberflächenarb. entspr. Abs. C

**01.09.04.001 Asphaltbefestigu- ng trennen Anbauber. schneiden Dicke 7 bis 15 cm**
Asphaltbefestigung geradlinig trennen.
in Anbaubereich längs und quer zur Fahrbahnachse,
Trennen durch Schneiden.
Dicke der Asphaltbefestigung 7 bis 15 cm

Abrechnungsbreite = Rohrgraben zuzüglich 2 x 20 cm
Nachschnitt
Menge: 2455,000 m

**01.09.04.002 Asphaltbefestigu- ng trennen Anbauber. längs schneiden 15 bis 25 cm**
Asphaltbefestigung geradlinig trennen.
im Anbaubereich längs und quer zur Fahrbahnachse
Trennen durch Schneiden.
Dicke der Asphaltbefestigung 15 bis 25 cm

Abrechnungsbreite = Rohrgraben zuzüglich 2 x 20 cm
Nachschnitt
Menge: 7350,000 m

**01.09.04.003 Asphaltbefestigu- ng aufnehmen Fahrbahn Dicke 7-15 cm. zerkleinern Aufbr. Verw. AN**
Asphaltbefestigung aufbrechen und aufnehmen.
Fläche = Fahrbahn.
Dicke der Asphaltbefestigung 7 bis 15 cm

Aufbruchstücke zerkleinern
Aufbruchgut nach Wahl des AN verwerten.

Abrechnungsbreite = Rohrgraben zuzüglich 2 x 20 cm
Nachschnitt
Menge: 2270,000 m2

**01.09.04.004 Asphaltbefestigu- ng aufnehmen Fahrbahn Dicke 15 bis 25 cm zerkleinern Aufbr. Verw. AN**
Asphaltbefestigung aufbrechen und aufnehmen.
Fläche = Fahrbahn.
Dicke der Asphaltbefestigung 15 bis 25 cm

Aufbruchstücke zerkleinern
Aufbruchgut nach Wahl des AN verwerten.

Abrechnungsbreite = Rohrgraben zuzüglich 2 x 20 cm
Nachschnitt
Menge: 8660,000 m2

**01.09.04.005 Frostschutzschic- ht herstellen Bk0,3 0/63 ohne industriell hergestellte Gesteinskörnung Dicke 41 cm. Abrechng. Auftrag**
StL-Nr. 22211220930089991
Frostschutzschicht herstellen. Erschwernisse durch
Einbauten, Schächte und Straßenabläufe werden gesondert vergütet.
In Verkehrsflächen der Belastungsklasse Bk0,3,
mehrlagig, oberer Lage mit Fertiger.
Baustoffgemisch 0/63.
Umweltrelevante Merkmale des Baustoffgemisches '
Ohne industriell hergestellte Gesteinskörnung'
Verdichtungsgrad/Verformungsmodul 'EV2 mind.MN/m2 120
Verhältniswert/Verformungsmodul EV1/EV2 max. 2,5'

Einbaudicke '41 cm'

Abgerechnet wird nach Auftragsprofilen.
Menge: 615,000 m3

**01.09.04.006 Frostschutzschic- ht herstellen Bk100 bis Bk1,0 0/63 ohne industriell hergestellte Gesteinkörnung Dicke 37 cm Abrechng. Auftrag**
Frostschutzschicht herstellen. Erschwernisse durch
Einbauten, Schächte und Straßenabläufe werden gesondert vergütet.
In Verkehrsflächen der Belastungsklassen Bk100 bis
Bk1,0, mehrlagig, oberer Lage mit Fertiger.
Baustoffgemisch 0/63.
Umweltrelevante Merkmale des Baustoffgemisches
ohne industriell hergestellte Gesteinskörnung
Verdichtungsgrad/Verformungsmodul
'EV 2 mind. MN/m2 120'

Einbaudicke 37

Abgerechnet wird nach Auftragsprofilen.
Menge: 790,000 m3

**01.09.04.007 Frostschutzschic- ht herstellen Bk1,8 0/63 ohne industriell hergestellte Gesteinskörnung Dicke 35 cm. Abrechng. Auftrag**
Frostschutzschicht herstellen. Erschwernisse durch
Einbauten, Schächte und Straßenabläufe werden gesondert vergütet.
In Verkehrsflächen der Belastungsklasse Bk 1,8
mehrlagig, oberer Lage mit Fertiger.
Baustoffgemisch 0/63.
Umweltrelevante Merkmale des Baustoffgemisches

Ohne industriell hergestellte Gesteinskörnung
Verdichtungsgrad/Verformungsmodul EV2 mind.MN/m2 120
Verhältniswert/Verformungsmodul EV1/EV2 max. 2,5

Einbaudicke 35 cm

Abgerechnet wird nach Auftragsprofilen.
Menge: 1502,000 m3

**01.09.04.008 Unterlage profilieren FSS EV2 mind.120 Unebenh. max.2 cm**
StL-Nr. 2221120193201
Unterlage für Schicht ohne Bindemittel auf Sollhöhe
nach Unterlagen des AG profilieren und verdichten.
Liefern von Baustoff bzw. Entfernen von überschüssigem Baustoff wird gesondert vergütet. Erschwernisse
durch Einbauten werden gesondert vergütet.
Unterlage = Frostschutzschicht.
Verformungsmodul der profilierten Unterlage mindestens 120 MPa.
Unebenheit innerhalb einer 4,00 m langen Messstrecke
höchstens 2 cm in Längs- und Querrichtung.
Menge: 10690,000 m2

**01.09.04.009 Asphalttragsch. aus AC 22 T N herst im Rohrgraben Dicke 10 cm Bitumen 70/100**
Asphalttragschicht aus Asphalttragschichtmischgut
AC 22 T N herstellen. Anlieferung des Asphaltmischguts
in thermoisolierten Transportbehältern.
In Rohrgraben und Restflächen.
Einbaudicke = 10 cm.
Bindemittel = 70/100.

Abrechnungsbreite = Rohrgraben zuzüglich 2 x 20 cm
Nachschnitt
Menge: 2285,000 m2

**01.09.04.010 Asphalttragsch. aus AC 22 T N herst im Rohrgraben Dicke 14 cm Bitumen 70/100**
Asphalttragschicht aus Asphalttragschichtmischgut
AC 22 T N herstellen. Anlieferung des Asphaltmischguts
in thermoisolierten Transportbehältern.
In Rohrgraben und Restflächen.
Einbaudicke = 14 cm.
Bindemittel = 70/100.
Einbau zweilagig

Abrechnungsbreite = Rohrgraben zuzüglich 2 x 20 cm
Nachschnitt
Menge: 4485,000 m2

**01.09.04.011 Asphalttragsch. aus AC 22 T N herst im Rohrgraben Dicke 16 cm Bitumen 70/100**
Asphalttragschicht aus Asphalttragschichtmischgut
AC 22 T N herstellen. Anlieferung des Asphaltmischguts
in thermoisolierten Transportbehältern.
In Rohrgraben und Restflächen.
Einbaudicke = 16 cm.
Bindemittel = 70/100.
Einbau zweilagig

Abrechnungsbreite = Rohrgraben zuzüglich 2 x 20 cm
Nachschnitt
Menge: 4145,000 m2

**01.09.04.012 Asphaltdecksch. aus AC 11 D N herst Bk1,8-Bk0,3 Dicke 4,0 cm Bitumen 70/100**
StL-Nr. 22311333811200000
Asphaltdeckschicht aus Asphaltbeton für Asphaltdeckschichten AC 11 D N herstellen. Anlieferung des
Asphaltmischguts in thermoisolierten
Transportbehältern.
In Verkehrsflächen der Belastungsklassen Bk1,8 bis
Bk0,3.
Einbaudicke = 4 cm.
Bindemittel = 70/100.
Menge: 8467,000 m2

**01.09.04.013 Asphaltdecksch. aus AC 8 D N herst. Bk1,0-Bk0,3 Dicke 4 cm Bitumen 70/100**
Asphaltdeckschicht aus Asphaltbeton für Asphaltdeckschichten AC 8 D N herstellen. Anlieferung des
Asphaltmischguts in thermoisolierten
Transportbehältern.
In Verkehrsflächen der Belastungsklassen Bk1,0 und
Bk0,3.
Einbaudicke = 4 cm.
Bindemittel = 70/100.
Menge: 2285,000 m2

**01.09.04.014 ZS für Deckenbau - Wochendarbeit**
Zuschlag für den Einbau der Deckschicht im
Industriegebiet am Samstag/Wochenende.

In dieser Position sind alle Arbeiten wie Unterlagen
reinigen, Schichtenverbund herstellen einzurechnen.

Erschwernisse und Zulagen und Anschluss an Fugen werden
nach eigener Position abgerechnet.
Menge: 2475,000 m2

**01.09.04.015 Unterlage reinigen**
Vorhandene Unterlage reinigen.
Anfallendes Material einer Verwertung nach
Wahl des AN zuführen.
Das Reinigen von Ecken, Zwickeln und An-
schlüssen von Hand gehört zum Leistungsumfang.
Unterlage aus Asphaltbefestigung
in zusammenhängenden Teilflächen
reinigen mit Hochdruckreinigungsgerät
mit Drehjet und sofortiger Absaugung des
Schmutz-Wasser-Gemisches.
Menge: 10680,000 m2

**01.09.04.016 Schichtenverbund herstellen**
Schichtenverbund durch Ansprühen der
Unterlage mit bitumenhaltigem Bindemittel
herstellen, manuell mit Handverdüsung.
Bereich Rohrgraben und Restflächen.
Verschmutzte Unterlage bzw. einzelne
verschmutzte Stellen vorher reinigen.
Kehrgut in Eigentum des AN übernehmen und
einer Verwertung nach Wahl des AN zuführen.
Bitumenemulsion C40BF1-S, Bindemittelmenge
ca. 300 g/m2.
Menge: 10680,000 m2

**01.09.04.017 Anschluss a. Fuge m. Fugenm. herst . Längs-/Querfuge Deckschicht Tiefe 40 mm Breite 5 mm Verf. mit Trstr. Fugenmasse N2**
StL-Nr. 22311391231069101
Anschluss als Fuge mit Fugenmasse herstellen.
Längs- und Querfuge.
In der Asphaltdeckschicht ausbilden.
Fugenspalttiefe = 40 mm.
Fugenspaltbreite '5 mm'
Fugenspalt verfüllen in einer Lage mit Trennstreifen.
Mit heiß verarbeitbarer Fugenmasse Typ N2, einschließlich zugehörigem und zuvor aufgetragenem Voranstrichmittel.
Menge: 9800,000 m

##### 01.09.05 Erschwernisse/Zulagen Einbauten

*Hinweis*
Erschwerniszuschlag für Kreuzungen der Baugrube von
Hauptkanal und Druckleitungen mit Leitungen bis zu
einem Kreuzungswinkel von 45 ° entspr. Abs. C/3.
Inbegriffen sind alle Erschwernisse, Suchschlitze,
Handschachtungen u. Sicherungsarbeiten, ferner der
erforderliche Stützbeton für die Kreuzungsleitung
einschl. 5 cm Sandbett. Bei Längsverlauf wird für
je 3 m Versorgungsleitung eine Pauschale vergütet.
Lichtbilder über die Kreuzung in digitalisierter Form
-Auflösung mindestens 3.0 Mio. Pixel, 16bit Farbentiefe
-mit Digitalkamera herstellen.
Beschriftung als Nachweis für die Örtlichkeit. Auf mit
dem AG abgestimmten Datenträger an den AG liefern.
Die Ausführung für den Rohrgrabenverbau nach DIN 18303
bei Querungen für waagrechten Bohlenverbau ist mit
einzurechnen.

**01.09.05.001 Einzelkabel**
Strom und Telefon bis Dm 5 cm
Menge: 562,000 St

**01.09.05.002 Einzelkabel**
Strom und Telefon bis Dm 5 cm längslaufend
Menge: 1020,000 m

**01.09.05.003 Kabelbündel**
für Kabel querend bis Dm 5 cm
Menge: 200,000 St

**01.09.05.004 Kabelbündel**
für Kabel mit Dm >5 cm
Menge: 765,000 m

**01.09.05.005 Gasleitung (Niederdruck)**
aus PE oder St
Menge: 187,000 St

**01.09.05.006 Gasleitung (Niederdruck)**
aus PE oder St längslaufend
Menge: 1725,000 m

**01.09.05.007 Kabelzugsteine**
Breite = 2,20 m
Tiefe = 1,0 m
Höhe = 0,3 m bis 0,6 m
Menge: 59,000 St

**01.09.05.008 Kunststoffrohrleitungen DN 50 bis 200**
Menge: 252,000 St

**01.09.05.009 Kunststoffrohrleitungen DN 50 bis 200**
Menge: 250,000 m

**01.09.05.010 Steinzeugleitungen DN 150 bis 200**
Menge: 121,000 St

**01.09.05.011 Wasserleitung PVC DN 50 - 250**
Menge: 138,000 St

**01.09.05.012 Wasserleitung PVC DN 80 - DN 250**
längslaufend
Menge: 750,000 m

**01.09.05.013 Wasserleitung GG DN 100 - 200**
Menge: 140,000 m

**01.09.05.014 LWL-Verbände**
LWL-Verbände bis zu 6 Verbände
Menge: 55,000 St

**01.09.05.015 LWL-Verbände**
LWL-Verbände bis zu 6 Verbände
Menge: 200,000 m

*Hinweis*
Hinweis
Die Erschwernis für bestehende Einbauten und
Straßenausstattungen werden nur einfach vergütet.
Die Erschwernisse betriffen alle Arbeitsschritte'
wie z. B. ausheben, planieren, einbauen und befestigen
bei Erdarbeiten, Asphaltierungen und Pflasterarbeiten'
je nach der Baubeschreibung.

**01.09.05.016 Erschwernis Schieber und U- Hydranten**
Menge: 169,000 St

**01.09.05.017 Erschwernis Straßensinkkästen**
Menge: 212,000 St

**01.09.05.018 Erschwernis Kanalschächte**
Menge: 91,000 St

**01.09.05.019 Erschwernis KV-Kasten**
Menge: 2,000 St

**01.09.05.020 Erschwernis Kabelzugschacht 1000x1000 mm**
Menge: 2,000 St

**01.09.05.021 Erschwernis Einfassungen**
Menge: 4260,000 m

**01.09.05.022 Erschwernis Lichtschächte**
Menge: 112,000 St

##### 01.09.06 Schächte

*Hinweis*
Alle Einbauten des Fernwärmenetzes (Straßenkappen und
Schächte) sind dauerhaft gegen Geräuschbildung (z.B.
beim Überfahren) zu sichern.
Alle Einbauten sind mit dämpfenden Einlagen zu
versehen. Die Aufwendungen hierfür sind in die
Positionen der Kappen und Schächte DN 600 - DN 1000
einzukalkulieren, sie werden nicht gesondert vergütet.

Fabrikat: Viatop Niveau oder glw.

Schacht DN 400 für Lüftungen und Kugelhähne:

Fabrikat: Systemtechnik GmbH Anger oder glw.

Asphaltkappenaus Guss

Hersteller: Hydrotec Technologie oder glw.
Artikelnummer: 100508370

**01.09.06.001 Schacht Absperrarmatur Fernwärme**
Schacht DN 600, StB für Absperrarmatur,
Materail liefern, Schacht herstellen.

Schacht bestehend aus:

ein Schachtring StB, lichte Weiter 600 mm, Höhe 500 mm,
Wandstärke 50 mm,
waagerecht auf Magerbetonbett versetzt,
Sohle nicht verschlossen,
mit mind. 20 cm Riesel gefüllt (Entwässerung),

zwei Stück Auflagerringe (1 x 40 mm + 1x 80 mm - bzw.
Kombination nach Möglichkeiten vor Ort),
versetzt auf Mörtelbett, Fugen im Schacht verstreichen.

Schachtabdeckung DN 600, Klasse D 400 entsprechend DIN
EN 124, bestehend aus GGG- Rahmen rund, GGG-Deckel
rund, mit Gelenk, Öffnungswinkel 110°, bei 90°
arretierbar, Deckel ohne Ventilationsöffnungen,
klapperfrei durch auf den Rahmen fix aufgezogene,
leicht auswechselbare, dämpfende Einlage aus Elastomer,
verdreh-gesichert, selbstnivellierend (bis 8 cm).

Fabrikat: z.B. Viatop Niveau

Siehe Regelplan: "Armaturengruppe Fernwärme".
Menge: 46,000 St

**01.09.06.002 Schacht Kombiarmatur Fernwärme**
Schachtkonus DN 1000, StB für Kombiarmatur DN 32 - 250,
Materail liefern, Schacht herstellen.

Schacht bestehend aus:

ein Schachtkonus StB, DN 1000 mm, Höhe 600 mm,
Wandstärke 90 mm, Öffnung 625 mm
waagerecht auf Magerbetonbett versetzt,
Sohle nicht verschlossen,
mit mind. 20 cm Riesel gefüllt (Entwässerung),

zwei Stück Auflagerringe (1 x 40 mm + 1x 80 mm - bzw.
Kombination nach Möglichkeiten vor Ort),
versetzt auf Mörtelbett, Fugen im Schacht verstreichen.

Schachtabdeckung DN 600, Klasse D 400 entsprechend DIN
EN 124, bestehend aus GGG- Rahmen rund, GGG-Deckel
rund, mit Gelenk, Öffnungswinkel 110°, bei 90°
arretierbar, Deckel ohne Ventilationsöffnungen,
klapperfrei durch auf den Rahmen fix aufgezogene,
leicht auswechselbare, dämpfende Einlage aus Elastomer,
verdreh-gesichert, selbstnivellierend (bis 8 cm).

Fabrikat: z.B. Viatop Niveau

Siehe Regelplan: "Armaturengruppe Fernwärme".
Menge: 31,000 St

**01.09.06.003 Asphaltkappe aus Guss - Größe 3 für IBS-KAF und KH Bestand liefern und setzen**
Bitukap Pro Asphaltkappe aus Guss nach DIN 3583,
Ausgabe 1990 - Größe 3

höhenverstellbar, breiter Auflagerand,
mit dämpfender Einlage,

Auszuglänge bis 170 mm,

Bolzen und Steg aus nichtrostendm Stahl,
Aufschrift "Fernwärme"

inkl. Trageplatte aus Beton liefern und setzen.

Hersteller: z. B.. Hydrotec Technologie
Artikelnummer: 100508370

Angeboten: '.........'
Menge: 8,000 St

#### 01.10 Straßen- und Brückenentwässerung, Kabelkanäle

##### 01.10.01 Straßen- und Brückenentwässerung, Kabelkanäle

**01.10.01.001 Straßenablauf ausbauen Betonfertigteile Tiefe bis 1,25 m StrA liegt frei Ausbau verwerten**
StL-Nr. 222110505111001
Straßenablauf einschließlich Aufsatz ausbauen. An-
schlussleitungen, die bestehen bleiben, soweit erforderlich abdichten. Das Ausbauen von Rohrleitungen wird
gesondert vergütet.
Straßenablauf aus Betonfertigteilen, vollständig ausbauen.
Ausbautiefe ab OK Aufsatz bis 1,25 m.
Straßenablauf liegt in unbefestigter Fläche. Aufbruch
und Erdarbeiten ausführen.
Sämtliche Ausbaustoffe verwerten nach Wahl des AN.
Menge: 20,000 St

**01.10.01.002 Straßenablauf einbauen Boden Form 1a Schaft Form 5d Aufl-Ring 10a Aufl. C 8/10,10cm**
StL-Nr. 222110514130101
Straßenablauf aus Betonfertigteilen einbauen. Fugen mit
Mörtel M20 dichten und glattstreichen. Aufsatz und Erdarbeiten werden gesondert vergütet.
Boden Form 1a, Abfluss im Boden.
Schaft Form 5d (570 mm hoch).
Auflagering Form 10a (für quadratische Aufsätze).
Auflager aus Beton C 8/10, 10 cm dick, herstellen.
Menge: 20,000 St

**01.10.01.003 Aufsatz f. Straßenablauf liefern und aufsetzen 500x500, D, Begu Zinkeimer C 3 Höhe planmäßig**
Aufsatz für Straßenablauf liefern und aufsetzen.
Klasse D 400, Ausführung nach DIN 19 583, 500x500, mit
Rahmen aus Gusseisen mit Beton.
Verzinkter Eimer, Form C 3.
Aufsatz auf planmäßige Höhe setzen.
Menge: 20,000 St

**01.10.01.004 Anschlussleitung herstellen Rohr DN 150 PP-Rohr Bettung Typ 1 T ü. 1,25-1,75 m Überdeckg.bis 1 m Ringst. Kl.SN 8**
StL-Nr. 22211031422912102
Anschlussleitung zum Schacht bzw. zur Sammelrohrleitung
nach statischen und konstruktiven Erfordernissen herstellen. Anschluss an Schacht bzw. Sammelrohrleitung
sowie Formstücke werden gesondert vergütet.
Rohr DN/ID 150.
Rohr aus PP.
Rohrverbindung 'mit Steckmuffe und Gleitringdichtung'
Bettung nach DIN EN 1610, Typ 1.
Fließsohlentiefe über 1,25 bis 1,75 m.
Überdeckungshöhe bis 1,00 m.
Ringsteifigkeit SN 8 nach DIN EN ISO 9969.
Menge: 347,000 m

**01.10.01.005 Formstück einbauen (Zul.) Bogen DN 150 Rohr DN 150**
StL-Nr. 222110368219903
Formstück in Rohrleitung einbauen. Vergütet wird der
Mehraufwand für den Einbau des Formstückes gegenüber
der bis zur Innenfläche der Sammelrohrleitung durchgemessenen Rohrleitung.
Formstück = Bogen DN/ID 150.
Rohr aus 'Beton/Steinzeug oder Kunststoff'
Durchgangsrohr DN/ID 150.
Menge: 433,000 St

**01.10.01.006 Formstück einbauen (Zul.) Übergang Beton/Stgz. auf Kunststoff. Rohr DN 150**
StL-Nr. 222110368999903
Formstück in Rohrleitung einbauen. Vergütet wird der
Mehraufwand für den Einbau des Formstückes gegenüber
der bis zur Innenfläche der Sammelrohrleitung durchgemessenen Rohrleitung.
Formstück 'Übergang Stgz./KG oder Beton/KG'
Rohr aus 'Beton/Stgz. oder Kunststoff'
Durchgangsrohr DN/ID 150.
Menge: 225,000 St

**01.10.01.007 Formstück einbauen (Zul.) Teller DN 150 Steinzeug-Rohr Rohr DN 150**
StL-Nr. 222110368110303
Formstück in Rohrleitung einbauen. Vergütet wird der
Mehraufwand für den Einbau des Formstückes gegenüber
der bis zur Innenfläche der Sammelrohrleitung durchgemessenen Rohrleitung.
Formstück = Verschlussteller DN/ID 150.
Rohr aus Steinzeug.
Durchgangsrohr DN/ID 150.
Menge: 12,000 St

**01.10.01.008 Formstück einbauen (Zul.) Teller DN 150 Kunststoff-Rohr Rohr DN 150**
StL-Nr. 222110368110403
Formstück in Rohrleitung einbauen. Vergütet wird der
Mehraufwand für den Einbau des Formstückes gegenüber
der bis zur Innenfläche der Sammelrohrleitung durchgemessenen Rohrleitung.
Formstück = Verschlussteller DN/ID 150.
Rohr aus Kunststoff.
Durchgangsrohr DN/ID 150.
Menge: 27,000 St

**01.10.01.009 best Rohr ausbauen 150 - 250**
Bestehende SSK-Leitung aus Stgz./Beton oder Kunststoff
von best. Straßensinkkasten trennen und ausbauen. Das
Material geht in Eigentum des AN über und ist von der
Baustelle zu entfernen.
Abwasserleitung DN 150 bis 250.
Menge: 347,000 m

**01.10.01.010 Rohranschl.herst. -DN 160**
Rohranschluss an Rohrleitungen aus Steinzeug- oder
Kunststoffrohren bzw. Einläufen
und dergleichen herstellen.
Menge: 225,000 St

**01.10.01.011 Straßensinkkasten von langer auf kurzer Ausführung umbauen**
Straßensinkasten von langer auf kurzer Ausführung
umbauen.
Ablauföffnung DN 150 mit Beton verschließen und
Bodenteil auf neue Höhe (ca. 50 cm) fachgerecht wieder
herstellen inkl. fachgerechte Herstellung  neuer
Ablauföffnung.
Anschlussleitung wird über LV-Position vergütet.
Menge: 20,000 St

#### 01.11 Pflaster, Treppen, Zeilen etc. Treppen, Fugen

##### 01.11.01 Pflaster, Treppen, Zeilen etc. Treppen, Fugen

**01.11.01.001 Streifen/Rinne aus Betonst. aufn .Dicke bis 7 cm Breite bis 20 cm Fugenmörtel Fund.bet. ü.10-20 Verwertung AN**
StL-Nr. 223115036911201
Streifen oder Rinne mit Pflastersteinen aus Beton aufnehmen. Aufbruch der Tragschicht wird gesondert
vergütet.
Pflasterstein 'bis 7 cm'
Breite des Streifens/der Rinne bis 20 cm.
Mit Fugenfüllung aus hydraulisch gebundenem Fu-
genmörtel.
Fundament aus Beton/Mörtel, über 10 bis 20 cm dick,
aufbrechen.
Steine und Aufbruchgut nach Wahl des AN verwerten.
Menge: 3045,000 m

**01.11.01.002 Rinne mit Pflast. aus Beton herst. Bordrinne 350/175/100 mm m.F., m. Vorsatz. 1-zeilig C 25/30. Fuge Typ B**
StL-Nr. 22311542119219100
Rinne mit Pflastersteinen aus Beton herstellen. Mehrzeilige Rinne ist mit beidseitigen Schnurkanten herzustellen.
Bordrinne.
Format für Rastermaß '350/175/100 mm'
Mit Fase, mit Vorsatzbeton.
Breite 1-zeilig.
Fundament und Rückenstütze 'C 25/30'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 3045,000 m

**01.11.01.003 Streifen/Rinne aus Naturstein aufn. Dicke 16 cm Breite ü. 35-50cm Granit Fugenmörtel Fund.bet. ü.10-20 Steine f.+lagern**
Streifen oder Rinne aus Naturstein aufnehmen. Aufbruch
der Tragschicht wird gesondert vergütet.
Dicke ca. 16 cm.
Breite des Streifens/der Rinne über 35 bis 50 cm.
Pflasterstein aus Granit.
Mit Fugenfüllung aus hydraulisch gebundenem Fu-
genmörtel.
Fundament aus Beton/Mörtel, über 10 bis 20 cm dick,
aufbrechen.
Aufbruchgut nach Wahl des AN verwerten.
Pflastersteine säubern und seitlich lagern
Menge: 5,000 m

**01.11.01.004 Rinne mit Pflasterst. des AG herst. St. 160/160/160 Granit 3-zeilig Fundamentbeton Fuge Typ A**
StL-Nr. 22311543192131100
Rinne mit Pflastersteinen des AG herstellen. Lagerplatz
nach Unterlagen des AG. Steine am Lagerplatz laden,
fördern und abladen. Steine vor dem Versetzen von ungebundenen Verschmutzungen säubern. Mehrzeiliger Streifen
ist mit beidseitigen Schnurkanten herzustellen.
Rinne 'Mulden'
Format für Rastermaß des Pflastersteins = 160/160/160
mm.
Pflasterstein aus Granit.
Breite 3-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 5,000 m

**01.11.01.005 Bordstein aufnehmen. Hochbord Beton Fund. ü. 10-20 cm alles Verw. AN**
StL-Nr. 223115031120200
Bordstein aufnehmen.
Bordstein = Hoch- und Rundbordstein aus Beton, Breite
bis 18 cm, Höhe bis 30 cm.
Fundament aus Beton, über 10 bis 20 cm dick, aufbrechen.
Sämtliche Steine und übriges Aufbruchgut nach Wahl des
AN verwerten.
Menge: 535,000 m

**01.11.01.006 Bordstein aus Beton setzen 12/15x30x100 cm gerader Stein bis 10 cm unt. OK C 25/30**
StL-Nr. 22311531199000119
Bordstein aus Beton setzen. Breite der Rückenstütze
mind. 15 cm.
Bordstein '12/15x30x100 cm'
Gerader Stein.
Rückenstütze bis 10 cm unter Oberkante Bordstein. Beton
mit einer Druckfestigkeit (Einzelwert) am Bohrkern von
mind. 12 MPa.
Fundamentbeton 'C 25/30'
Menge: 535,000 m

**01.11.01.007 Bord oder Einfass. ausbauen**
Bord oder Einfassung aus Bord- oder
Einfassungssteinen, aus Naturstein
oder Beton, einschließlich Fundament und Rückenstütze ausbauen.
Bord aus Naturstein,
Form B, Größe und Breite 6, 120-140 mm
Ausgebauten Beton in Eigentum des AN übernehmen und einer Verwertung nach Wahl
des AN zuführen.
Steine säubern, sortieren und innerhalb der
Baustelle lagern.
Menge: 90,000 m

**01.11.01.008 Granithochbord AG Form B herstellen**
Hochbord aus Granitbordstein des AG
Form B, Größe 6
Breite mm 120
mit einer Fugenbreite von 10 mm
auf 20 cm dickem Fundament herstellen.
Den Fundamentbeton als Rückenstütze
mit einer Breite von 15 cm hochziehen. Oberkante
nach Dicke der angenzenden Flächenbefestigung.
Fundamentbeton C25/30.
Gerader Stein,
Fugen mit Fertigzementmörtel verfüllen,
Druckfestigkeit fck,cube des Mörtels min. 50 MPa,
Zement Art CEM I, max. w/z 0,50,
frost-/tausalzbeständig, Ausbreitmaßklasse F3.
Steine, innerhalb der Baustelle gelagert, laden,
fördern und abladen.
Menge: 90,000 m

**01.11.01.009 Fundamentgraben herstellen SoB F-Breite ü30-50cm Tiefe ü. 20-30 cm ü. Aush. Verw. AN**
StL-Nr. 2231153061231
Fundamentgraben für Einfassung, Streifen, Rinnen herstellen. Vorhandene Schichten profilgerecht lösen und
seitlich lagern. Arbeitsraum nach Setzen der Borde bzw.
Herstellen der Einfassung, Streifen, Rinnen verfüllen
und verdichten.
Vorhandene Schicht = Schicht ohne Bindemittel.
Fundamentbreite über 30 bis 50 cm.
Grabentiefe über 20 bis 30 cm.
Überschüssigen Aushub nach Wahl des AN verwerten.
Menge: 3065,000 m

#### 01.12 Vermessung und Dokumentation

##### 01.12.01 Vermessung und Dokumentation

**01.12.01.001 Dokumentation Netz**
Dokumentation Netz
Für den Bauherrn ist eine Projektdokumentation zu
erstellen.
In dieser Position sind diesbezügliche Aufwendungen für
die Lose 1 (Netz) und (einschl. Hausanschlüsse) zu
kalkulieren und abzurechnen.

Die Dokumentation ist einfach dem AG vor der Abnahme in
A4-Ordnern mit Register und Inhaltsverzeichnis zu
übergeben.Sowie digital eincescannt auf Datenträger.
Rückenschild nach Wunsch des AG.

Umfang nach AGFW, davon unabhängig: :
Anlagenbeschreibung, Abnahmeprotokoll, Statikplan,
Bestandsplan, Rohrbuch, Isometrien Haltungsweise
sortiert, Lieferscheine nach Lieferanten sortiert Bau-
und Ersatzteilauflistung mit Fabrikat/Typ-Bezeichnung,
(Wartungs- und Bedienungsanleitung, Eignungsnachweis,
Typprüfung), AGFW vorgeschriebener Prüfbescheinigungen
und Werksatteste ( z.B. Rohrprüfzeugnisse /
Werkszeugnis DIN 50049/3.1B (EN 10204) Dichtheits/
Festigkeitsprüfung, Bautagebuch, Schaltplan für das
KMR-Überwachungs- und Fehlerortungssystem,
(Schleifenplan, Messstellen) Montage- und
Muffenprotokolle, Prüfbescheinigungen Muffenmonteure
Kalt- und Warmmessung des Leckwarnsystems (Urbild)
Schweißanweisungen Schweißerzeugnisse Protokolle der
Verdichtungsnachweise des Rohrgrabens, Protokolle
durchgeführte Spülungen und Druckproben,
Menge: 1,000 psch

**01.12.01.002 Einmessen und Leitungsdokumentation Fernwärme**
Einmessen und Leitungsdokumentation Fernwärme

Einmessen und Leitungsdokumentation gemäss
Zeichnungsvorschrift Stadtwerke Waldkraiburg vom
28.11.2019. Einzurechnen sind alle Aufwendungen für die
Vermessung und Dokumentation gemäss
Zeichnungsvorschrift - hier für Fernwärme. Abrechnung
jeweils separat die Längen Vor- und Rücklauf. Unter
dieser Positionen sind alle Fernwärme
Versorgungsleitungen, sowie die Hausanschlüsse im
öffentlichen und privaten Bereich abzurechnen.
Menge: 12200,000 m

#### 01.13 Regiearbeiten und Sonstige

*Hinweis*
Hier handelt es sich um "Bedarfspositionen".

##### 01.13.01 Stellung Arbeitskräften f. Regiearbeiten

*Hinweis*
Überstunden, Nacht- u. Feiertagszuschläge werden
gesondert vergütet, alle anderen Zuschläge sind im
Stundensatz enthalten.

**01.13.01.001 Polier, Schachtmeister**
Verrechnungssätze für Arbeitskräfte,
Polier, Schachtmeister
Menge: 52,000 h

**01.13.01.002 Baufacharbeiter**
Verrechnungssätze für Arbeitskräfte
Baufacharbeiter (Berufsgr. VI).
Menge: 67,000 h

**01.13.01.003 Lehrling**
Verrechnungssätze f. Arbeitskräfte
Lehrling 1. - 3. Ausbildungsjahr.
Menge: 26,500 h

**01.13.01.004 A-Schweißer mit Schweißplatz**
A-Schweißer mit Schweißplatzausrüstung, ohne Maschine
Menge: 62,000 h

**01.13.01.005 E-Schweißer mit Schweißplatz**
E-Schweißer mit Schweißplatzausrüstung, ohne Maschine
Menge: 62,000 h

**01.13.01.006 Schweißer (Helfer)**
Menge: 52,000 h

##### 01.13.02 Stellung von Gräten mit Bedienpersonal

**01.13.02.001 Kleintransporter VW-Bus**
Menge: 22,000 h

**01.13.02.002 LKW-Kipper mit Allrad über 15,0 t**
Menge: 62,000 h

**01.13.02.003 LKW-mit Kranwagen**
Menge: 34,500 h

**01.13.02.004 Bagger bis 15 to GG**
Menge: 59,000 h

**01.13.02.005 Radlader**
Menge: 45,000 h

**01.13.02.006 elektr. Bohr- u. Abbauhammer bis 20 kg**
Menge: 24,000 h

**01.13.02.007 Kompressor bis 5 m3/min.**
Verrechnungssätze für Baugeräte, Kompressor
über 6 bis 10 m³/min
Menge: 24,500 h

**01.13.02.008 Kleingeräte wie Flex, Bohrmaschine und dgl.**
Menge: 27,000 h

**01.13.02.009 Flächenrüttler**
Menge: 27,000 h

**01.13.02.010 Stampfer**
Menge: 35,000 h

**01.13.02.011 E-Schweißmaschinen**
E-Schweißmaschinen ohne Schweißplatzausrüstung
Menge: 62,000 h

**01.13.02.012 Tieflader groß**
Menge: 10,500 h

##### 01.13.03 Materiallieferung

**01.13.03.001 Sonstige Materiallieferungen und Baustoffe**
Die im LV angegebene Verrechnungseinheiten entsprechen
dem Wert des Lieferumfanges ohne Zuschlag
(Stoffkostenzuschlag).
Für die Verrechnung gilt die vorgelegte
Materialrechnung (Faktura) ohne Umsatzsteuer.
Eine VE entspricht 1,00 _ der Faktura.
In den Einheitspreis ist der Zuschlag
(Stoffkostenzuschlag) einzubeziehen
z.B. Stoffkostenzuschlag 12% => EP = 1,12 _
Menge: 19500,000 VE

**01.13.03.002 Beton C 25/30 XF 2**
Menge: 18,000 m3

**01.13.03.003 16/32 Riesel**
16/32 Riesel liefern und einbauen
Menge: 11,000 m3

### 02 Fernwärme Netz - Hausanschlüsse

*Hinweis*
Unter "Fernwärme Netz Hausanschlüsse"  werden
grundsätzlich alle  Erdarbeiten - und Rohrbauarbeiten
des Fernwärme Hausanschlusses abgerechnet. Mit dem
Eigentümer hat nach Fertigstellung der Oberflächen,
Erd- und Rohrarbeiten eine gemeinsame Abnahme zu
erfolgen. Das Ergebnis hat der AN schriftlich zu
dokumentieren und in die Dokumentation aufzunehmen. Der
Hausanschluss Privat beginnt direkt an der
Grundstücksgrenze. Die Grundstückgrenze ist in den
Aufmaßen deutlich zu vermerken. Im Zweifelsfall legen
die Stadtwerke Waldkraiburg die Schnittstelle fest.
Auf jedem Aufmaß ist eindeutig der Straßename und die
Hausnummer zu vermerken.
Sind im Bereich von Hausanschlüssen Arbeiten notwendig,
welche nicht im Gewerk -Hausanschlüsse- vorhanden sind,
so sind die Positionen aus den Gewerk Hauptleitung
anzuwenden.
Bestehende Anlagen wie Hecken und Fassaden sind vor
Abgasen zu schützen. Eine gesonderte
Baustellenpauschale (Rohrbau/Tiefbau) wird für den
Abschnitt
Grundstücksanschlüsse nicht vergütet.
Die Kosten für diese Leistungen sind in die jeweiligen
Positionen
einzurechnen.
Sollten Verdichtungsanschlüsse im vorh. Fernwärmenetz
nachträglich separat beauftragt werden, werden diese
ebenfalls unter "Hausanschlüsse" abgerechnet

1.2
Alle Aufwendungen für die Baustelleneinrichtung  werden
ausschließlich im Los 1 FW Hauptleitungen abgerechnet
und sind dort einzukalkulieren

1.3
Besondere Erschwernisse (Engstellen, Arbeiten vor Kopf,
Fördern und Materialtransport in Engstellen) werden
nicht gesondert vergütet und sind in die Einheitspreise
der entsprechenden Positionen einzurechnen.
Ebenso ist der Mehraufwand durch die getrennte
Rechnungslegung sowie Dokumentation der Hausanschlüsse
in die Einheitspreise mit einzurechnen und wird nicht
separat vergütet.

1.4
Die Stadtwerke Waldkraiburg behalten sich vor, dass
während der  regulären Bauzeit Verdichtungsanschlüsse
im Bestandsnetz zusätzlich mit herzustellen sind.  (Vom
Abgang Hauptleitung bis zur Hauseinführung /
Erstabsperrung). Diese werden grundsätzlich vorher
durch die Stadtwerke Waldkraiburg einzeln beauftragt.

2. Nebenleistungen, Besondere Leistungen
Die nachfolgend aufgeführten Leistungen gehören zum
Leistungsumfang:
2.1
Das Fördern des Oberbodens innerhalb der
Baustelle unabhängig von der Länge der Förderwege.
2.2
Das Säubern der Oberfläche des angedeckten
Oberbodens und der aufgelockerten Flächen von sichtbaren Steinen, Wurzeln und Fremdkörpern, das Übernehmen des Säuberungsgutes in Eigentum des AN und
das Entfernen des Säuberungsgutes von der Baustelle.
2.3
Die Stärke des Oberbodens ist von der
Rohrgrabentiefe bei der Aushubermittlung abzuziehen.

3.
Der Abschnitt Grundstücksanschlüsse ist von
§ 2 Abs.3 VOB/B (Mehr- oder Minderleistungsklausel) ausgenommen.

#### 02.01 Rohrleitungen

##### 02.01.01 Rohrleitungen

**02.01.01.001 Kunststoff-Mantelrohr DN 100/250, Reihe 3**
Kunststoff-Mantelrohr DN 100/250, Reihe 3
(Isolierung 2 fach, verstärkt)
wie zuvor beschrieben
Stahlrohr Durchmesser: 114,3 mm
Wandstärke: 3,6 mm
Mantelrohrdurchmesser: 250mm
Mediumrohr P235 GH Wandstärke nach FW 401 nach
EN 10217 längsnahtgeschweißt produziert nach EN 235

12 m Stangen
Menge: 63,000 m

**02.01.01.002 Kunststoff-Mantelrohr DN 50/160, Reihe 3**
Kunststoff-Mantelrohr DN 50/160, Reihe 3
(Isolierung 2-fach, verstärkt)
wie zuvor beschrieben
Stahlrohr Durchmesser: 60,3 mm
Wandstärke: 3,2 mm
Mantelrohrdurchmesser: 160 mm
Mediumrohr P235 GH Wandstärke nach FW 401 nach EN
10217 längsnahtgeschweißt produziert nach EN 235

12 m Stangen
Menge: 268,000 m

**02.01.01.003 Kunststoff-Mantelrohr DN 40/140, Reihe 3**
Kunststoff-Mantelrohr DN 40/140, Reihe 3
(Isolierung 2-fach, verstärkt)
wie zuvor beschrieben
Stahlrohr Durchmesser: 48,3 mm
Wandstärke: 3,2 mm
Mantelrohrdurchmesser: 140 mm
Mediumrohr P235 GH Wandstärke nach FW 401 nach EN
10217 längsnahtgeschweißt produziert nach EN 235

12 m Stangen
Menge: 228,000 m

**02.01.01.004 Kunststoff-Mantelrohr DN 32/140, Reihe 3**
Kunststoff-Mantelrohr DN 32/140, Reihe 3
(Isolierung 2-fach, verstärkt)
wie zuvor beschrieben
Stahlrohr Durchmesser: 42,4 mm
Wandstärke: 3,2 mm
Mantelrohrdurchmesser: 140 mm
Mediumrohr P235 GH Wandstärke nach FW 401 nach EN
10217 längsnahtgeschweißt produziert nach EN 235

12 m Stangen
Menge: 820,000 m

**02.01.01.005 Kunststoff-Mantelrohr DN 25/125, Reihe 3**
Kunststoff-Mantelrohr DN 25/125, Reihe 3
(Isolierung 2-fach, verstärkt)
wie zuvor beschrieben
Stahlrohr Durchmesser: 33,7 mm
Wandstärke: 2,6 mm
Mantelrohrdurchmesser: 125 mm
Mediumrohr P235 GH Wandstärke nach FW 401 nach EN
10217 längsnahtgeschweißt produziert nach EN 235

12 m Stangen
Menge: 2080,000 m

*Hinweis*
Hinweis Fertigbogen
Die Fertigbogen entsprechen in der Ausführung den für
die jeweiligen Rohrleitungen beschriebenen Details.
Dies gilt vor allem für die Wand- und Isolierstärken in
Abhängigkeit des Nenndurchmessers.

**02.01.01.006 ZS für Bogen 90° für KMR DN 100, Reihe 3**
Zuschlag zur Pos. 005
Bogen 90° für KMR DN 100(114,3/250), Reihe 3
(2-fach verstärkt) kalt gebogen
wie zuvor beschrieben
Stahlqualität P235 GH nach EN 10217 geschweißt
PEHD-Mantel, inkl. IPS produziert nach EN 448

Schenkellänge 1 m x 1 m
Menge: 4,000 St

**02.01.01.007 ZS für Bogen 90° für KMR DN 50, Reihe 3**
Zuschlag zur Pos. 001
Bogen 90° für KMR DN 50/160(60,3/160), Reihe 3
(Isolierung 2-fach verstärkt) kalt gebogen
wie zuvor beschrieben
Stahlqualität P235 GH nach EN 10217 geschweißt
PEHD-Mantel, inkl. IPS produziert nach EN 448

Schenkellänge 1 m x 1 m
Menge: 12,000 St

**02.01.01.008 ZS für Bogen 90° für KMR DN 40, Reihe 3**
Zuschlag zur Pos. 0097
Bogen 90° für KMR DN 40/140(48,3/140), Reihe 3
(Isolierung 2-fach verstärkt) kalt gebogen
wie zuvor beschrieben
Stahlqualität P235 GH nach EN 10217 geschweißt
PEHD-Mantel, inkl. IPS produziert nach EN 448

Schenkellänge 1 m x 1 m
Menge: 15,000 St

**02.01.01.009 ZS für Bogen 90° für KMR DN 32, Reihe 3**
Zuschlag zur Pos. 010
Bogen 90° für KMR DN 32/140(42,4/140), Reihe 3
(Isolierung 2-fach verstärkt) kalt gebogen
wie zuvor beschrieben
Stahlqualität P235 GH nach EN 10217 geschweißt
PEHD-Mantel, inkl. IPS produziert nach EN 448

Schenkellänge 1 m x 1 m
Menge: 162,000 St

**02.01.01.010 ZS für Bogen 90° für KMR DN 25, Reihe 3**
Zuschlag zur Pos. 011
Bogen 90° für KMR DN 25/125(33,7/125), Reihe 3
(Isolierung 2-fach verstärkt) kalt gebogen
wie zuvor beschrieben
Stahlqualität P235 GH nach EN 10217 geschweißt
PEHD-Mantel, inkl. IPS produziert nach EN 448

Schenkellänge 1 m x 1 m
Menge: 196,000 St

**02.01.01.011 Sondergradbogen für KMR DN 40, Reihe 3**
Sondergradbogen für KMR DN 40, Reihe 3
(Isolierung 2-fach verstärkt) kalt gebogen
wie zuvor beschrieben
Schenkellänge 1.0 m x 1.0 m
Winkel zw. 5° und 75°
Menge: 2,000 St

**02.01.01.012 Sondergradbogen für KMR DN 32, Reihe 3**
Sondergradbogen für KMR DN 32, Reihe 3
(Isolierung 2-fach verstärkt) kalt gebogen
wie zuvor beschrieben
Schenkellänge 1.0 m x 1.0 m
Winkel zw. 5° und 75°
Menge: 2,000 St

**02.01.01.013 Sondergradbogen für KMR DN 25, Reihe 3**
Sondergradbogen für KMR DN 25, Reihe 3
(Isolierung 2-fach verstärkt) kalt gebogen
wie zuvor beschrieben
Schenkellänge 1.0 m x 1.0 m
Winkel zw. 5° und 75°
Menge: 19,200 St

*Hinweis*
Hinweis Abzweige
Die Abzweige entsprechen in der Ausführung den für
die jeweiligen KM-Rohrleitungen beschriebenen Details.
Dies gilt vor allem für die Wand- und Isolierstärken
in Abhängigkeit des Nenndurchmessers.
mit Einschweiß-T- Stück nach DIN 2615 T1

**02.01.01.014 ZS für Parallelabzweig für KMR DN 250/500 auf DN 100/250**
Zuschlag zur Pos. 001
Parallelabzweig für KMR DN 250 Reihe 3 x DN 100 Reihe 3

Stahlqualität P235 GH nach EN 10217 geschweißt
PEHD-Mantel, inkl. IPS produziert nach EN 448
Menge: 2,000 St

**02.01.01.015 ZS für Parallelabzweig für KMR DN 250/500 auf DN 40/140**
Zuschlag zur Pos. 001
Parallelabzweig für KMR DN 250 Reihe 3 x DN 40 Reihe 3

Stahlqualität P235 GH nach EN 10217 geschweißt
PEHD-Mantel, inkl. IPS produziert nach EN 448
Menge: 2,000 St

**02.01.01.016 ZS für Parallelabzweig für KMR DN 250/500 auf DN 32/140**
Zuschlag zur Pos. 001
Parallelabzweig für KMR DN 250 Reihe 3 x DN 32 Reihe 3

Stahlqualität P235 GH nach EN 10217 geschweißt
PEHD-Mantel, inkl. IPS produziert nach EN 448
Menge: 4,000 St

**02.01.01.017 ZS für Parallelabzweig für KMR DN 250/500 auf DN 25/125**
Zuschlag zur Pos. 001
Parallelabzweig für KMR DN 250 Reihe 3 x DN 25 Reihe 3

Stahlqualität P235 GH nach EN 10217 geschweißt
PEHD-Mantel, inkl. IPS produziert nach EN 448
Menge: 2,000 St

**02.01.01.018 ZS für Parallelabzweig für KMR DN 200/400 auf DN 25/125**
Zuschlag zur Pos. 002
Parallelabzweig für KMR DN 200 Reihe 3 x DN 25 Reihe 3
(219,1/400-33,7/125)
Stahlqualität P235 GH nach EN 10217 geschweißt
PEHD-Mantel, inkl. IPS produziert nach EN 448
Menge: 2,000 St

**02.01.01.019 ZS für Parallelabzweig für KMR DN 150/315 auf DN 40/140**
Zuschlag zur Pos. 001
Parallelabzweig für KMR DN 150 Reihe 3 x DN 40 Reihe 3
(168,3/315-48,3/140)
Stahlqualität P235 GH nach EN 10217 geschweißt
PEHD-Mantel, inkl. IPS produziert nach EN 448
Menge: 2,000 St

**02.01.01.020 ZS für Parallelabzweig für KMR DN 150/315 auf DN 32/140**
Zuschlag zur Pos. 001
Parallelabzweig für KMR DN 150 Reihe 3 x DN 32 Reihe 3
(168,3/315-42,4/140)
Stahlqualität P235 GH nach EN 10217 geschweißt
PEHD-Mantel, inkl. IPS produziert nach EN 448
Menge: 5,000 St

**02.01.01.021 ZS für Parallelabzweig für KMR DN 150/315 auf DN 25/125**
Zuschlag zur Pos. 003
Parallelabzweig für KMR DN 150 Reihe 3 x DN 25 Reihe 3
(168,3/315-33,7/125)
Stahlqualität P235 GH nach EN 10217 geschweißt
PEHD-Mantel, inkl. IPS produziert nach EN 448
Menge: 56,000 St

**02.01.01.022 ZS für Parallelabzweig für KMR DN 125/280 auf DN 32/140**
Zuschlag zur Pos. 004
Parallelabzweig für KMR DN 125 Reihe 3 x DN 32 Reihe 3

Stahlqualität P235 GH nach EN 10217 geschweißt
PEHD-Mantel, inkl. IPS produziert nach EN 448
Menge: 6,000 St

**02.01.01.023 ZS für Parallelabzweig für KMR DN 125/280 auf DN 25/125**
Zuschlag zur Pos. 004
Parallelabzweig für KMR DN 125 Reihe 3 x DN 25 Reihe 3

Stahlqualität P235 GH nach EN 10217 geschweißt
PEHD-Mantel, inkl. IPS produziert nach EN 448
Menge: 2,000 St

**02.01.01.024 ZS für Parallelabzweig für KMR DN 100/250 auf DN 25/125**
Zuschlag zur Pos. 001
Parallelabzweig für KMR DN 100 Reihe 3 x DN 25 Reihe 3

Stahlqualität P235 GH nach EN 10217 geschweißt
PEHD-Mantel, inkl. IPS produziert nach EN 448
Menge: 19,000 St

**02.01.01.025 ZS für Parallelabzweig für KMR DN 80/200 auf DN 40/140**
Zuschlag zur Pos. 001
Parallelabzweig für KMR DN 80 Reihe 3 x DN 40 Reihe 3

Stahlqualität P235 GH nach EN 10217 geschweißt
PEHD-Mantel, inkl. IPS produziert nach EN 448
Menge: 2,000 St

**02.01.01.026 ZS für Parallelabzweig für KMR DN 80/200 auf DN 25/125**
Zuschlag zur Pos. 001
Parallelabzweig für KMR DN 80 Reihe 3 x DN 25 Reihe 3

Stahlqualität P235 GH nach EN 10217 geschweißt
PEHD-Mantel, inkl. IPS produziert nach EN 448
Menge: 6,000 St

**02.01.01.027 ZS für Parallelabzweig für KMR DN 65/180 auf DN 32/140**
Zuschlag zur Pos. 007
Parallelabzweig für KMR DN 65 Reihe 3 x DN 32 Reihe 3

Stahlqualität P235 GH nach EN 10217 geschweißt
PEHD-Mantel, inkl. IPS produziert nach EN 448
Menge: 10,000 St

**02.01.01.028 ZS für Parallelabzweig für KMR DN 65/180 auf DN 25/125**
Zuschlag zur Pos. 007
Parallelabzweig für KMR DN 65 Reihe 3 x DN 25 Reihe 3

Stahlqualität P235 GH nach EN 10217 geschweißt
PEHD-Mantel, inkl. IPS produziert nach EN 448
Menge: 16,600 St

**02.01.01.029 ZS für Parallelabzweig für KMR DN 50/160 auf DN 50/160**
Zuschlag zur Pos. 001
Parallelabzweig für KMR DN 50 Reihe 3 x DN 50 Reihe 3

Stahlqualität P235 GH nach EN 10217 geschweißt
PEHD-Mantel, inkl. IPS produziert nach EN 448
Menge: 2,000 St

**02.01.01.030 ZS für Parallelabzweig für KMR DN 50/160 auf DN 40/160**
Zuschlag zur Pos. 001
Parallelabzweig für KMR DN 50 Reihe 3 x DN 40 Reihe 3

Stahlqualität P235 GH nach EN 10217 geschweißt
PEHD-Mantel, inkl. IPS produziert nach EN 448
Menge: 2,000 St

**02.01.01.031 ZS für Parallelabzweig für KMR DN 50/160 auf DN 32/140**
Zuschlag zur Pos. 001
Parallelabzweig für KMR DN 50 Reihe 3 x DN 32 Reihe 3

Stahlqualität P235 GH nach EN 10217 geschweißt
PEHD-Mantel, inkl. IPS produziert nach EN 448
Menge: 4,000 St

**02.01.01.032 ZS für Parallelabzweig für KMR DN 50/160 auf DN 25/125**
Zuschlag zur Pos. 003
Parallelabzweig für KMR DN 50 Reihe 3 x DN 25 Reihe 3

Stahlqualität P235 GH nach EN 10217 geschweißt
PEHD-Mantel, inkl. IPS produziert nach EN 448
Menge: 8,000 St

**02.01.01.033 ZS für Parallelabzweig für KMR DN 40/140 auf DN 32/140**
Zuschlag zur Pos. 001
Parallelabzweig für KMR DN 40 Reihe 3 x DN 32 Reihe 3

Stahlqualität P235 GH nach EN 10217 geschweißt
PEHD-Mantel, inkl. IPS produziert nach EN 448
Menge: 6,000 St

**02.01.01.034 ZS für Parallelabzweig für KMR DN 40/140 auf DN 25/125**
Zuschlag zur Pos. 009
Parallelabzweig für KMR DN 40 Reihe 3 x DN 25 Reihe 3

Stahlqualität P235 GH nach EN 10217 geschweißt
PEHD-Mantel, inkl. IPS produziert nach EN 448
Menge: 14,000 St

**02.01.01.035 ZS für Parallelabzweig für KMR DN 32/140 auf DN 25/125**
Zuschlag zur Pos. 003
Parallelabzweig für KMR DN 32 Reihe 3 x DN 25 Reihe 3

Stahlqualität P235 GH nach EN 10217 geschweißt
PEHD-Mantel, inkl. IPS produziert nach EN 448
Menge: 2,000 St

**02.01.01.036 ZS für Parallelabzweig für KMR DN 25/125 auf DN 25/125**
Zuschlag zur Pos. 001
Parallelabzweig für KMR DN 25 Reihe 3 x DN 25 Reihe 3

Stahlqualität P235 GH nach EN 10217 geschweißt
PEHD-Mantel, inkl. IPS produziert nach EN 448
Menge: 2,000 St

**02.01.01.037 ZS für T-Abzweig 45° -etagiert DN 50/160 auf DN 50/160**
Zuschlag zur Pos. 001
Fertigabzweig, 45°-etagiert DN 50/50 Reihe 3
(60,3/160-60,3/160)
Stahlqualität P235 GH nach EN 10217 geschweißt
PEHD-Mantel, inkl. IPS produziert nach EN 448
Menge: 2,000 St

**02.01.01.038 ZS für T-Abzweig 45° -etagiert DN 32/140 auf DN 25/125**
Zuschlag zur Pos. 001
Fertigabzweig, 45°-etagiert DN 32/25 Reihe 3
(42,2/140-33,7/125)
Stahlqualität P235 GH nach EN 10217 geschweißt
PEHD-Mantel, inkl. IPS produziert nach EN 448
Menge: 12,000 St

**02.01.01.039 ZS für T-Abzweig 45° -etagiert DN 25/125 auf DN 25/125**
Zuschlag zur Pos. 001
Fertigabzweig, 45°-etagiert DN 25/25 Reihe 3
(33,7/125-33,7/125)
Stahlqualität P235 GH nach EN 10217 geschweißt
PEHD-Mantel, inkl. IPS produziert nach EN 448
Menge: 6,000 St

*Hinweis*
Hinweis Reduzierstück
Die Reduzierstücke entsprechen in der Ausführung den
für die jeweiligen KM-Rohrleitungen beschriebenen
Details.
Dies gilt vor allem für die Wand- und Isolierstärken
in Abhängigkeit des Nenndurchmessers.
Als Mediumrohrreduzierung wird grundsätzlich ein kon-
bzw. zentrisches Stahlteil nach DIN EN 10253-2 mit
angeschweißten Rohrstutzen verwendet.

Ab Wandstärke > 3,2 mm mit Schweißnahtvorbereitung
durch 30° abgeschrägte Enden nach DIN EN ISO 9692-1.

Rohrzylinder dimensionsabhängig als nahtloser oder
geschweißter Stahl mit passender Wandstärke zu den
Als Mediumrohrreduzierung wird grundsätzlich ein kon-
bzw. zentrisches Stahlteil nach DIN EN 10253-2 mit
angeschweißten Rohrstutzen verwendet.

Ab Wandstärke > 3,2 mm mit Schweißnahtvorbereitung
durch 30° abgeschrägte Enden nach DIN EN ISO 9692-1.

Rohrzylinder dimensionsabhängig als nahtloser oder
geschweißter Stahl mit passender Wandstärke zu den
Rohrstangen.

**02.01.01.040 Reduzierstück für KMR DN 50/160 auf DN 32/140**
Zuschlag zur Pos. 008
Reduzierstück für KMR DN 50 Reihe 3 x DN 32 Reihe 3
(60,3/160-42,4/140)
Stahlqualität P235 GH nach EN 10217 geschweißt
PEHD-Mantel, inkl. IPS produziert nach EN 448
Menge: 2,000 St

**02.01.01.041 Reduzierstück für KMR DN 40/140 auf DN 32/140**
Zuschlag zur Pos. 009
Reduzierstück für KMR DN 40 Reihe 3 x DN 32 Reihe 3
(48,3/140-42,4/140)
Stahlqualität P235 GH nach EN 10217 geschweißt
PEHD-Mantel, inkl. IPS produziert nach EN 448
Menge: 2,000 St

*Hinweis*
Hinweis Klöpperböden
zum Schliessen der für weitere Bauabschnitte
vorgesehenen Rohleitungsenden,
mit passender Wandstärke zu den Rohrstangen
ausunlegiertem und beruhigtem Stahl,
bis DN 80 in P235TR1,
ab DN 100 in P235GH, PN 25

**02.01.01.042 Klöpperboden DN 100**
Klöpperboden DN 100
wie zuvor beschrieben
Menge: 2,000 St

**02.01.01.043 Klöpperboden DN 50**
Menge: 6,000 St

**02.01.01.044 Klöpperboden DN 40**
Klöpperboden DN 40
wie zuvor beschrieben
Menge: 7,000 St

**02.01.01.045 Klöpperboden DN 32**
Menge: 41,000 St

**02.01.01.046 Klöpperboden DN 25**
Menge: 164,000 St

#### 02.02 Armaturen und Lüftungen

##### 02.02.01 Armaturen und Lüftungen

*Hinweis*
Hinweis Absperrarmatur VD für KMR

Werkseitig gedämmter Kugelhahn, voller Durchgang mit
Ausnahme DN 250  - reduzierter Durchgang
aufgebaut wie Kunststoff-Verbundmantelrohr, mit mind.
350 mm hochgezogener Spindelverlängerung. Die
Erdeinbauarmaturen sind als Streckgrenzarmaturen
gefertigt. Das bedeutet, dass sie Spannungen bis 300
N/mm² im angrenzenden Rohr widerstehen.

Schweißnahtvorbereitung nach DIN 1626/4.10.5

Gemäss den Mindestanforderungen der EN 488

Die Absperreinheit (Absperrarmatur,
Spindelverlängerung,
Aufsteckflansch, T-Schüssel und Steckgetriebe) muss
nach DIN 3223 (Vierkant 27/32) kompatibel sein.

Die Armatur ist mit einer lösbaren Abdeckkappe aus
festen Kunststoff (z.b. Endmuffe) zu versehen (mit
Griff). Entsprechende Ausführung nach Formblatt.
Ausführung mit einem der grösse angepassten Hüllrohr
aus PE dass die Dehnpolster fixiert.

Druckstufe: PN 25

Fabrikat Absperrarmatur:

einschliesslich Lieferung und Einbau Aufsteckflansch
als Gegenhalt für Getriebeaufsatz ab DN 125

Betrifft DN 25-200 voller Durchgang

Technische Beschreibung:

Druckstufe PN25
Nennweiten Bereich DN 25 bis DN200
beiderseits Schweißenden
konstruktive Merkmale:
vollverschweißtes Gehäuse, massiv geschmiedete
Seitenteile, Schweißenden nach EN488, Schweißnähte
durchgeschweißt, voller Durchgang, doppelt gelagerte
Kugel, wartungsfreies selbstnachstellendes Dichtsystem,
Wandstärke der Rohrenden ausreichend dimensioniert nach
AD-Merkblatt B9, redundantes Dichtsystem für
mediumfreien Domaufbau, innenliegende Anschläge zur
Schaltwegbegrenzung, optische Anzeige am Dom für
Rohrleitungsausrichtung im Erdreich und Schaltstellung
der Kugel, Schnittstelle für verwechselungssicheren
Aufbau von Zusatzverlängerungen
Materialien:
Gehäuse/Schweißenden: Stahl
Kopf des Verlängerungsdoms: Edelstahl 1.4404
Kugel: Edelstahl
Schaltwelle: Edelstahl
Dichtungen: PTFE, federunterstützt
O-Ringe: EPDM - max. zul. Betriebstemperatur bis 150°C
Baulänge 1500mm
Höhe des Domaufbaus: 350mm
Die Kugelhähne werden nach der Druckgeräterichtlinie
2014/68/EU ausgeführt.

Fabrikat Böhmer oder gleichwertig

Angeboten: '.........'

**Ausführungsbeschreibung 0001 Hinweis Hausanschluß-Kugelhähne (Erstabs**
*Hinweis Hausanschluß-Kugelhähne (Erstabs*
Hinweis Hausanschluß-Kugelhähne (Erstabsperrung)

Die Kugelhähne mit vollem Durchgang werden in die
Fernwärmeleitung als Erstabsperrung gleich nach dem
Gebäudeeintritt, eingebaut.
Kugelhahn mit einseitig Anschweißende, anderseitig auch
Anschweißende.

Nach der Druckprobe werden die Kugelhähne geschlossen
und stellen eine Leistungsgrenze dar.

Als Abschluss nach der Erstabsperrungen im Gebäude
dienen Blindflansche nach DIN 2633, PN 25 aus Stahl
St37.2 schwarz, Außenrand, Dichtleiste und Schweißkante
bearbeitet einschliesslich dazu passenden Graphit
Flachdichtung imprägniert und spießblechverstärkt,
Schrauben, Muttern und Unterlegscheiben. Die Schrauben
sind mit den richtigen Drehmoment anzuziehen.

Dichtungen:
Fab.: IDT
Typ: WS 3862 FD 01

oder gleichwertig

Druckstufe: PN 25

Fabrikat: Danfoss oder gleichwertig
Typ: JIP

Druckstufe: PN 25

Fabrikat: '.........'
Typ: '.........'

Zur Kennzeichnung von Vorlauf und Rücklauf sind die
Kugelhähne mit temperaturfester Farbe rot und blau
anzustreichen.

**02.02.01.001 Kugelhahn DN 100, Anschweißende**
Kugelhahn DN 100, mit Anschweißende
wie zuvor beschrieben.
Menge: 2,000 St

**02.02.01.002 Kugelhahn DN 50, Anschweißende**
Kugelhahn DN 50, mit Anschweißende
wie zuvor beschrieben.
Menge: 2,000 St

**02.02.01.003 Kugelhahn DN 40, Anschweißende**
Kugelhahn DN 40, mit Anschweißende
wie zuvor beschrieben.
Menge: 6,000 St

**02.02.01.004 Kugelhahn DN 32, Anschweißende**
Kugelhahn DN 32, mit Anschweißende
wie zuvor beschrieben.
Menge: 46,000 St

**02.02.01.005 Kugelhahn DN 25, Anschweißende**
Kugelhahn DN 25, mit Anschweißende
wie zuvor beschrieben.
Menge: 134,000 St

*Hinweis*
Hinweis unisolierte Bögen
Mediumrohrbogen zwischen 15° und 90°,bis DN 80
mindestens nach Maßnorm DIN 2448 in einem Stück
gebogen, ab DN100 mit nach DIN 2605 T1 mit passender
Wandstärke zu den Rohrstangen als natlosem,
kreisförmigem, unlegiertem und beruhigtem Stahl,
P235TR1 nach EN 10216 T1, PN 25

**02.02.01.006 Bogen Stahl DN 100**
Menge: 4,000 St

**02.02.01.007 Bogen Stahl DN 50**
Menge: 6,000 St

**02.02.01.008 Bogen Stahl DN 40**
Menge: 6,000 St

**02.02.01.009 Bogen Stahl DN 32**
Bogen Stahl DN 32
wie zuvor beschrieben
Menge: 38,000 St

**02.02.01.010 Bogen Stahl DN 25**
Bogen Stahl DN 25
wie zuvor beschrieben
Menge: 136,000 St

*Hinweis*
Hinweis nahtloses Stahlrohr nach DIN EN 10220,

Die im Leistungsverzeichnis beschriebenen
Rohrleitungen bis einschließlich DN 80 sind
einschließlich Rohrbefestigungen, Pendelschellen,
Rohrverschnitt, Nippel, Form- und Verbindungsstücke,
Schweiß- und Dichtungsmaterial zu versehen.
Alle Rohrleitungen sind an den Befestigungspunkten
körperschalldämmend auszukleiden. Bei allen Arten von
Rohrschellen sind hitzebeständige Gummieinlagen
vorzusehen. Der Schalldämmwert beträgt mindestens 15
dB(A) und ist durch Prüfzeugnis zu belegen.
Wand- und Deckendurchführungen sind ebenfalls
körperschalldämmend mit Mineralfaserschalen und bei
Brandabschnitten dicht verschlossen nach den geltenden
Vorschriften auszuführen. Die Rohrbefestigungen sind in
die Einheitspreise mit einzukalkulieren.
Die Positionen kommen bei den Primärseitigen
Anschlussarbeiten (Installation von der Hauseinführung
bis zur Übergabestation) von Fernwärmeübergabestationen
im Gebäude zur Ausführung. Die Isolierarbeiten sind
nicht Bestandteil dieses Auftrages

**02.02.01.011 nahtlosesStahlrohr DN 100**
nahtloses Stahlrohr DN 100
wie zuvor beschrieben
Menge: 1,000 m

**02.02.01.012 nahtlosesStahlrohr DN 50**
nahtloses Stahlrohr DN 50
wie zuvor beschrieben
Menge: 1,000 m

**02.02.01.013 nahtlosesStahlrohr DN 40**
nahtloses Stahlrohr DN 40
wie zuvor beschrieben
Menge: 3,000 m

**02.02.01.014 nahtlosesStahlrohr DN 32**
nahtloses Stahlrohr DN 32
wie zuvor beschrieben
Menge: 15,000 m

**02.02.01.015 nahtlosesStahlrohr DN 25**
nahtloses Stahlrohr DN 25
wie zuvor beschrieben
Menge: 64,000 m

*Hinweis*
Hinweis Anbohr-Armatur
Herstellung eines Rohrabganges an einer in Betrieb
befindlichen Rohrleitung. Vorbereitung, Durchführung
sowie Ausführung der Anbohrung gemäß AGFW-Arbeitsblatt
FW 432, Material St 52.3, Werkstoff-Nr. 1.0570 nach DIN
17100,
Abdichtungen aus EPDM, Lieferung inkl. Sperrscheibe
In die Position ist das fachgerechte Abisolieren der
Anbohrstelle einschließlich Entsorgung einzukalulieren.

Druckstufe: PN 25

Evtl. Verstärkungscheiben sind in die Einheitspreise
einzurechen.

Der KM-Montageabzweig wird gesondert vergütet.

Fabrikat:

Typ:

Die Fabrikatsangabe bezieht sich auf alle folgenden
Abzweige.

**02.02.01.016 Anbohr-Armatur für KMR DN 150 R 3 x DN 50 R 3**
Anbohr-Armatur für KMR DN 150 R 3 x DN 50 R 3
wie zuvor beschrieben, einschl. aller Mehraufwendungen
durch erschwerte Montagebedingungen.
Menge: 2,000 St

**02.02.01.017 Anbohr-Armatur für KMR DN 150 R 3 x DN 32 R 3**
Anbohr-Armatur für KMR DN 150 R 3 x DN 32 R 3
wie zuvor beschrieben, einschl. aller Mehraufwendungen
durch erschwerte Montagebedingungen.
Menge: 2,000 St

**02.02.01.018 Anbohr-Armatur für KMR DN 150 R 3 x DN 25 R 3**
Anbohr-Armatur für KMR DN 150 R 3 x DN 25 R 3
wie zuvor beschrieben, einschl. aller Mehraufwendungen
durch erschwerte Montagebedingungen.
Menge: 2,000 St

**02.02.01.019 Anbohr-Armatur für KMR DN 100 R 3 x DN 25 R 3**
Anbohr-Armatur für KMR DN 100 R 3 x DN 25 R 3
wie zuvor beschrieben, einschl. aller Mehraufwendungen
durch erschwerte Montagebedingungen.
Menge: 2,000 St

**02.02.01.020 Anbohr-Armatur für KMR DN 80 R 3 x DN 32 R 3**
Anbohr-Armatur für KMR DN 80 R 3 x DN 32 R 3
wie zuvor beschrieben, einschl. aller Mehraufwendungen
durch erschwerte Montagebedingungen.
Menge: 2,000 St

**02.02.01.021 Anbohr-Armatur für KMR DN 80 R 3 x DN 25 R 3**
Anbohr-Armatur für KMR DN 80 R 3 x DN 25 R 3
wie zuvor beschrieben, einschl. aller Mehraufwendungen
durch erschwerte Montagebedingungen.
Menge: 2,000 St

**02.02.01.022 Anbohr-Armatur für KMR DN 65 R 3 x DN 25 R 3**
Anbohr-Armatur für KMR DN 65 R 3 x DN 25 R 3
wie zuvor beschrieben, einschl. aller Mehraufwendungen
durch erschwerte Montagebedingungen.
Menge: 2,000 St

#### 02.03 Isolierung, Verbindungsstellen und Bogen

##### 02.03.01 Isolierung, Verbindungsstellen und Bogen

*Hinweis*
Hinweis Verbindungs-, Montage-, Reduzier- und Endmuffen
sowie Montagebögen und Abzweige

aus PE-schweißbar, bestehend aus einem ungeteilten
vernetzten PEHD-Muffenrohr mit wärmeschrumpfenden
Eigenschaften, zwei (bzw einer) Schrumpfmanschetten
sowie je zwei (bzw einer) PE-Einschweißstopfen und
PE-Lochverschlüssen. Zwischen Mantel- und Muffenrohr
ist vor dem ersten Schrumpfvorgang ein Dichtungsband
aus Butyl-Kautschuk einzulegen. Nach dem Ausschäumen
erfolgt die zweite Abdichtung mit den
Schrumpfmanschetten. Zur Nachisolierung der
Schweißnahtverbindungen der KM-Rohre einschließlich
verdrahten, nachdämmen und abschrumpfen. Die
Verdrahtung des Leckwarnsystems ist bei den Endmuffen
bis über den Rohrabschluss zu ziehen.

Es sind die Verarbeitungsrichtlinien des
KMR-Systemrohrhersteller zu beachten.

Fabrikat: Isoplus Typ "isojoint X" oder glw.

Angeboten: '.........'

**02.03.01.001 Isojoint-X-Schrumpfmuffen Da = 250 mm**
Vernetzte doppeldichtende Abschrumpfmuffe
Typ "isojoint X" ohne Manschetten

isojoint® X -Schrumpfmuffe
Da = 250 mm
inkl. Zubehör
geprüft nach DIN EN 489
Menge: 8,000 St

**02.03.01.002 Isojoint-X-Schrumpfmuffen Da = 160 mm**
Vernetzte doppeldichtende Abschrumpfmuffe
Typ "isojoint X" ohne Manschetten

isojoint® X -Schrumpfmuffe
Da = 160 mm
inkl. Zubehör
geprüft nach DIN EN 489
Menge: 46,000 St

**02.03.01.003 Isojoint-X-Schrumpfmuffen Da = 140 mm**
Vernetzte doppeldichtende Abschrumpfmuffe
Typ "isojoint X" ohne Manschetten

isojoint® X -Schrumpfmuffe
Da = 140 mm
inkl. Zubehör
geprüft nach DIN EN 489
Menge: 220,000 St

**02.03.01.004 Isojoint-X-Schrumpfmuffen Da = 125 mm**
Vernetzte doppeldichtende Abschrumpfmuffe
Typ "isojoint X" ohne Manschetten

isojoint® X -Schrumpfmuffe
Da = 125 mm
inkl. Zubehör
geprüft nach DIN EN 489
Menge: 425,000 St

**02.03.01.005 Abschrumpf-Montagebogen DN 50/160**
Montagebogen DN 50 Reihe 3
wie zuvor beschrieben
Menge: 2,000 St

**02.03.01.006 Abschrumpf-Montagebogen DN 40/140**
Montagebogen DN 40 Reihe 3
wie zuvor beschrieben
Menge: 2,000 St

**02.03.01.007 Abschrumpf-Montagebogen DN 32/140**
Montagebogen DN 32 Reihe 3
wie zuvor beschrieben
Menge: 6,000 St

**02.03.01.008 Abschrumpf-Montagebogen DN 25/125**
Montagebogen DN 25 Reihe 3
wie zuvor beschrieben
Menge: 25,200 St

**02.03.01.009 Abschrumpf-Endmuffen Da= 160 mm**
Abschrumpf-Endmuffe Da = 160 mm
inkl. Zubehör
geprüft nach DIN EN 489
Menge: 4,000 St

**02.03.01.010 Abschrumpf-Endmuffen Da= 140 mm**
Abschrumpf-Endmuffe Da = 140 mm
inkl. Zubehör
geprüft nach DIN EN 489
Menge: 30,600 St

**02.03.01.011 Abschrumpf-Endmuffen Da= 125 mm**
Abschrumpf-Endmuffe Da = 125 mm
inkl. Zubehör
geprüft nach DIN EN 489
Menge: 6,000 St

**02.03.01.012 Montageabzweig KMR DN 150 R 3 x DN 50 R 3**
Montageabzweig KMR DN 150 R 3 x DN 50 R 3
für nachträglichen Abzweig an bestehende Leitung im
Anbohrverfahren
wie zuvor beschrieben
Menge: 2,000 St

**02.03.01.013 Montageabzweig KMR DN 150 R 3 x DN 32 R 3**
Montageabzweig KMR DN 150 R 3 x DN 32 R 3
für nachträglichen Abzweig an bestehende Leitung im
Anbohrverfahren
wie zuvor beschrieben
Menge: 2,000 St

**02.03.01.014 Montageabzweig KMR DN 150 R 3 x DN 25 R 3**
Montageabzweig KMR DN 150 R 3 x DN 25 R 3
für nachträglichen Abzweig an bestehende Leitung im
Anbohrverfahren
wie zuvor beschrieben
Menge: 2,000 St

**02.03.01.015 Montageabzweig KMR DN 100 R 3 x DN 25 R 3**
Montageabzweig KMR DN 100 R 3 x DN 25 R 3
für nachträglichen Abzweig an bestehende Leitung im
Anbohrverfahren
wie zuvor beschrieben
Menge: 2,000 St

**02.03.01.016 Montageabzweig KMR DN 80 R 3 x DN 32 R 3**
Montageabzweig KMR DN 80 R 3 x DN 32 R 3
für nachträglichen Abzweig an bestehende Leitung im
Anbohrverfahren
wie zuvor beschrieben
Menge: 2,000 St

**02.03.01.017 Montageabzweig KMR DN 80 R 3 x DN 25 R 3**
Montageabzweig KMR DN 80 R 3 x DN 25 R 3
für nachträglichen Abzweig an bestehende Leitung im
Anbohrverfahren
wie zuvor beschrieben
Menge: 2,000 St

**02.03.01.018 Montageabzweig KMR DN 65 R 3 x DN 25 R 3**
Montageabzweig KMR DN 65 R 3 x DN 25 R 3
für nachträglichen Abzweig an bestehende Leitung im
Anbohrverfahren
wie zuvor beschrieben
Menge: 2,000 St

**02.03.01.019 Endkappe DN 100, Reihe 3**
Endkappe DN 100, Reihe 3
wie zuvor beschrieben
Menge: 2,000 St

**02.03.01.020 Endkappe DN 50, Reihe 3**
Endkappe DN 50, Reihe 3
wie zuvor beschrieben
Menge: 2,000 St

**02.03.01.021 Endkappe DN 40, Reihe 3**
Endkappe DN 40, Reihe 3
wie zuvor beschrieben
Menge: 6,000 St

**02.03.01.022 Endkappe DN 32, Reihe 3**
Endkappe DN 32, Reihe 3
wie zuvor beschrieben
Menge: 38,200 St

**02.03.01.023 Endkappe DN 25, Reihe 3**
Endkappe DN 25, Reihe 3
wie zuvor beschrieben
Menge: 134,000 St

**02.03.01.024 Abschrumpf-Reduziermuffe Da= 160/140 mm**
Abschrumpf-Reduziermuffe Da 160/140 mm
inkl. Zubehör
geprüft nach DIN EN 489
Menge: 2,000 St

**02.03.01.025 Abschrumpf-Reduziermuffe Da= 140/125 mm**
Abschrumpf-Reduziermuffe Da 140/125 mm
inkl. Zubehör
geprüft nach DIN EN 489
Menge: 2,000 St

#### 02.04 Verteilernetz, Sonstiges

##### 02.04.01 Verteilernetz, Sonstiges

*Hinweis*
Hinweis Dehnungspolsterteilumhüllung
Dehnungspolster zur Dehnungsaufnahme der KMR bei
Richtungsänderungen im Erdbereich, mit zusätzlicher
Umhüllung aus Laminat. Liefern und fachgerecht
montieren. Länge 1.00 m, Dicke 4 cm, Aus
geschlossenzelligem, vernetztem, unverrottbarem,
nagetier- und chemikalienbeständigem
Polyethylen-Schaumstoff.
Hinweis zur Abrechnung: Für Dehnpolsterdicke von 80 mm
ist die Länge doppelt abzurechnen. Bei 120 mm ist die
Menge dreifach abzurechnen.

**02.04.01.001 Dehnungspolster - Teilumhüllung, Größe 2**
Dehnungspolster-Teilumhüllung Gr. II,
s = 40 mm, Da = 180-280 mm
Menge: 35,000 m

**02.04.01.002 Dehnungspolster - Teilumhüllung, Größe 1**
Dehnungspolster-Teilumhüllung Gr. I,
s = 40 mm, Da = 65-160 mm
Menge: 1768,300 m

**02.04.01.003 Trassenwarnband**
Trassenwarnband á 250 m, VL + RL

Aufdruck "Stadtwerke Fernwärme"

liefern und verlegen über dem Sandbett
einzeln über
jedem Rohr ( VL & RL)
Menge: 16,000 St

#### 02.05 Lecküberwachung

##### 02.05.01 Lecküberwachung

*Hinweis*
Hinweis Leckwarnsystem

Die Drähte sind während der Rohrmontage in 11.00- bzw.
13.00-Uhr Position auszurichten, der Farbcode muss
dabei zueinander angeordnet werden, d.h. die
Drahtpolung darf nicht wechseln. Gleichzeitig mit den
Dämm- und Dichtarbeiten erfolgt die Montage bzw.
Installation der Netzüberwachung ausschließlich durch
das AGFW- und BFW-geprüfte Monteure.

Die Messschleifen müssen mit der Firma, die aktiven
Komponenten des Leckwarnsystems liefert, abgestimmt
werden die Komponenten müssen in das bestehende
Leckwarnsystem eingebunden werden und kompatibel sein.
Pläne und Messdaten sind in geeigneter Form zu
Verfügung zu stellen.

Vor dem Fertigstellen des Deckbelags der Rohrgräben ist
eine Kontrollmessung durchzuführen.

Im Bereich der Anschlüsse an den Altbestand - ist
unbedingt vorher mit der Bauüberwachung eine Abstimmung
zu treffen wie die Verdahtung aussehen soll. Eine
Absprache mit dem Messtechniker des Bestandssystems
(Fa. Isoplus) ist unbedingt notwendig!

Fabrikat: Isoplus
Typ: IPS-Cu

oder gleichwertig

Fabrikat: '.........'
Typ: '.........'
Die Fabrikatsangabe bezieht sich auf alle folgenden
Komponenten des Leckwarnsystems.

**02.05.01.001 Verdrahtungsendstück**
Verdrahtungsendstück zur Herstellung eines elektrisch
und mechanisch korrekten Anschlusses der Sensorschleife
an jedem Mediumrohrende bzw. als Haus- bzw.
Schleifenendpunkt an Kalibrierpunkten, Hausanschlüssen
bzw. in Bauwerken, oder als Verbindung der Meldeadern
zu allen anderen IPS-Systemkomponenten, pro
Rohrleitungsende ein Stück.

Typ: IPS-VE 10
oder gleichwertig

Typ: '.........'
Menge: 182,000 St

#### 02.06 Hausanschlüsse, Sonstiges

##### 02.06.01 Hausanschlüsse, Sonstiges

*Hinweis*
Kernbohrungen
in Wände aus Stahlbeton, Beton und Mauerwerk
waagerecht, Bauteildicke bis 40 cm,
einschl. lösen und beseitigen des Bohrkerns,
einschl. Beschichtung der Kernbohrungswandungen
zur Versiegelung der Betonporen und zum
Korrosionsschutz
des Bewehrungsstahls bzw. Versiegelung des Mauerweks .
Außerdem sind die Kernbohrungen nach dem Setzen der
Ringraumdichtung auf der Gebäudeaußenseite mit Bitumen
zu bestreichen. Abrechnung je cm Bohrtiefe.

**02.06.01.001 Kernbohrung Durchmesser 350 mm**
Kernbohrung Durchmesser 350 mm
wie zuvor beschrieben
Menge: 42,000 cm

**02.06.01.002 Kernbohrung Durchmesser 250 mm**
Kernbohrung Durchmesser 250 mm
wie zuvor beschrieben

für Einbau Futterrohr DN 200
Menge: 680,000 cm

**02.06.01.003 Kernbohrung Durchmesser 200 mm**
Kernbohrung Durchmesser 200 mm
wie zuvor beschrieben
Menge: 6870,000 cm

**02.06.01.004 Zuschlagsposition Durchdringen Dämmstoffen**
Zulage zu den Positionen "Kernbohrung" für das
Durchdringen von Dämmschichten.
An Gebäudewände (Stahlbeton, Beton, Mauerwerk)
angebrachte Dämmschicht im Zuge Erstellung Kernbohrung
mit selben Durchmesser öffnen, bohren.
Alternativ kann, wenn möglich, ein Element der
Dämmschicht abgenommen, anderweitig gebohrt, geöffnet
und das Dämmelement wieder fachgerecht an das Gebäude
angebracht werden. Dabei u.U. beschädigte
Beschichtungen / Anstriche sind wieder fachgerecht
herzustellen. Diese Aufwendungen werden nicht gesondert
vergütet und sind in diese Position einzukalkulieren.

Durchmesser der Kernbohrung in das Mauerwerk DN 150 bis
DN 350.

Masseneinheit: cm Dämmschichtdicke
Menge: 2560,000 cm

**02.06.01.005 Ringraumdichtung (druckdicht) DN 100 R 3**
Menge: 2,000 St

**02.06.01.006 Ringraumdichtung (druckdicht) DN 50 R 3**
Menge: 2,000 St

**02.06.01.007 Ringraumdichtung (druckdicht) DN 32/40 R 3**
Ringraumdichtung (druckdicht) DN 32/40 R 3

zur Abdichtung gegen drückendes Wasser,
für Abdichtung ohne Dichtungsbahnen,

da Medienrohr: 140 mm,
Kernbohrung: 200 mm,

Korrosionsschutz der Stahlteile der
Dichtungseinsätze: "Kettenglieder"

DER EP IST AUF den gesamten Einsatz bezogen

Fabrikat: PSI /LS 340 BC
Anzahl Glieder: 13 Stck.

oder gleichwertiger Art

angebotenes Fabrikat:
Menge: 38,000 St

**02.06.01.008 Ringraumdichtung (druckdicht) DN 25/20 R 3**
Ausführung gemäß Ausführungsbeschreibung 2

Ringraumdichtung (druckdicht) DN 25/20 R 3

zur Abdichtung gegen drückendes Wasser,
für Abdichtung ohne Dichtungsbahnen,

da Medienrohr: 125 mm,
Kernbohrung: 200 mm,

Korrosionsschutz der Stahlteile der
Dichtungseinsätze: "Kettenglieder"

DER EP IST AUF den gesamten Einsatz bezogen

Fabrikat: PSI /LS 340 BC
Anzahl Glieder: 12 Stck.

oder gleichwertiger Art

angebotenes Fabrikat:
Menge: 134,000 St

**02.06.01.009 Kernbohrung DN 200 - DN 350 versiegeln**
Schnittflächen der Kernbohrung mit KB-Epoxidharz
versiegeln.
Menge: 192,000 St

**02.06.01.010 Futterrohr DN 200**
Futterrohr DN 200 liefern für Einführung FW-Leitung in
Wänden aus Mauerwerk einschl. Mehraufwand
für einbetonieren.
Außerdem sind die Kernbohrungen nach dem Setzen des
Futterrohes auf der Gebäudeaußenseite mit Bitumen
(Dickbeschichtung) zu bestreichen

Rohrleitungen DN 25 - DN 40
Menge: 17,000 St

**02.06.01.011 Futterrohr DN 100**
Futterrohr DN 100 für Einführung LWL und
Datenleitung liefern einschl. Mehraufwand
für einbetonieren.
Außerdem sind die Kernbohrungen nach dem Setzen des
Futterrohes auf der Gebäudeaußenseite mit Bitumen
(Dickbeschichtung) zu bestreichen
Menge: 8,000 St

#### 02.07 Erdbau

*Hinweis*
1.Auszuführende Arbeiten Tiefbau

Die nachfolgenden Angaben befreien den Bieter nicht von
der Verpflichtung zur genauen Prüfung der für das
Angebot und die Durchführung der Bauarbeiten
maßgebenden örtlichen Verhältnisse.

1.1Rohrgrabenaushub und -wiederverfüllung für
Hauptleitung und Hausanschlüsse

Die Rohrgräben sind mit Tiefen von ca. 1,20 m bis 2,50
m herzustellen. Die Rohrgrabenbreiten hängen vom
Durchmesser der zu verlegenden KMR-Rohre ab und sind in
der Ausschreibung beiliegenden Tabelle
"Regelgrabenbreiten-Fernwärmeleitung" ersichtlich. Es
werden nur die Breiten gemäß der vorgenannten Tabelle
vergütet. Mehrbreiten für Montage -und /oder
Schweißgruben sind einzurechnen, sie werden nicht
gesondert vergütet.

Die Rohrgräben sind mittels Grabenverbau gemäß DIN 4124
zu sichern.
Da sich diese im öffentlichen Verkehrsraum befinden,
kann das anfallende Aushubmaterial nicht neben dem
Rohrgraben gelagert werden. Es ist daher das
Zwischenlagern des Aushubmaterials, inkl. der dafür
erforderlichen Zwischentransporte, Ladekosten und die
eventuellen Kosten für das Beschaffen von geeigneten
Lagerflächen mit einzurechnen, sofern das
Aushubmaterial nicht an anderer Stelle direkt zur
Verfüllung verwendet werden kann. Überschüssiges und
für die Wiederverfüllung ungeeignetes Aushubmaterial
ist auf eine geeignete Kippe/Deponie abzufahren, die
Aufwendungen hierfür sind mit einzurechnen. Im Bereich
von Leitungskreuzungen ist, falls erforderlich,
geeigneter Holzverbau einzubringen. Das Einbringen und
wieder ausbauen von Holzverbau ist einzurechnen und
wird nicht besonders vergütet. Das Auslaufen von
Bodenmaterial hinter dem Grabenverbau ist durch
geeignete Maßnahmen zu verhindern. Im einzelnen sind
folgende Maßnahmen vorgesehen:

1.2 Sandbettung und Sandumhüllung

Die Sandbettung und -umhüllung für die
Fernwärmeleitungen sind gemäß der Skizze der Tabelle
"Regelgrabenbreiten-Fernwärmeleitung" auszuführen. Die
Sandbettung und Überdeckung betragen jeweils 10 cm. Die
Abrechnung erfolgt gemäß der Tabelle
Mindestsandüberdeckung. Es ist auf eine gute
Verdichtung seitlich und zwischen den KMR-Rohren zu
achten.

1.3 Straßenaufbruch

Das Aufbrechen von Fahrbahn- und Gehwegbelägen wird als
Zulage zum Rohrgrabenaushub vergütet. Für die
Erstellung der Rohrgräben ist der Asphalt zu schneiden,
aufzubrechen und abzufahren. Bei auffälligem Geruch ist
das ausgebaute Material in geschlossenen Containern zu
lagern, zu untersuchen (PAK`s) und vorschriftsmäßig zu
entsorgen. Die Entsorgung wird gemäß den entsprechenden
LV-Positionen gesondert vergütet. Anstelle Asphalt
schneiden und aufbrechen kann auch gefräst werden. Das
anfallende Fräsgut ist zu beseitigen und darf nicht zum
Wiedereinbau verwendet werden.

1.4  Leitungkreuzungen

Querende und längslaufende Leitungen sind in geeigneter
Weise zu sichern und die Auflagen der jeweiligen
Spartenträger hinsichtlich der Auflager beim
Wiedereinbau zu berücksichtigen. Bei mehrfachen
Querungen bis zu einem Abstand von 50 cm wird nur eine
Querung vergütet. Die Position Leitungsquerung kommt
auch nur dann zur Abrechnung wenn die Leitung
freigelegt wurde!

1.5 Straßenwiederherstellung

Tragschichten sind unmittelbar nach dem Verfüllen des
Rohrgrabens einzubauen, nachträgliches Auskoffern wird
nicht vergütet. Bei den Fahrbahnen welche vorläufig
instand gesetzt werden, wird die Tragschicht bis OK
Gelände eingebaut, die Anschlussfugen werden gemäß den
ausgeschriebenen Positionen ausgebildet um ein
ausbrechen der Anschlüsse weitest gehend zu verhindern.
Die endgültige Herstellung der Deckschicht erfolgt im
Regelfall direkt nach einbauen der Tragschicht . Sollte
nur bündig Tragschicht einzubauen sein - wird dies
entsprechend durch die Bauüberwachung angeordnet.

P.-Rosegger-Straße - Goetheplatz (endgültige
Instandsetzung):

AC 22 TN (50/70), 14 cm, Deckschicht AC 11 DN (70/100)
4 cm, Frostschutz 37 cm

Aufbau Gehweg (endgültige Instandsetzung):

AC 22 T N (50/70) - 8 cm; AC 5 D L (70/100) - 3,0 cm;
FSS 30 cm;

Dieselstraße - Porschestraße (endgültige
Instandsetzung):

AC 22 TN (50/70) - 10 cm; Deckschicht AC 8 DN (70/100),
4 cm, Frostschutz 41 cm

Aufbau Gehweg (endgültige Instandsetzung):

AC 22 T N (50/70) - 8 cm; AC 5 D L (70/100) - 3,0 cm;
FSS 30 cm;

Daimlerstraße BA 1 + BA 2 (endgültige Instandsetzung)

AC 22 TN (50/70) - 16 cm; Deckschicht AC 11 DN
(70/100), 4 cm, Frostschutz 35 cm

Aufbau Gehweg (endgültige Instandsetzung):

AC 22 T N (50/70) - 8 cm; AC 5 D L (70/100) - 3,0 cm;
FSS 30 cm;

Daimlerstraße - Anschluss Netzsch  (endgültige
Instandsetzung):

AC 22 TN (50/70) - 16 cm; Deckschicht AC 11 DN
(70/100), 4 cm, Frostschutz 35 cm

Aufbau Gehweg (endgültige Instandsetzung):

AC 22 T N (50/70) - 8 cm; AC 5 D L (70/100) - 3,0 cm;
FSS 30 cm;

Anton-Günther Weg (endgültige Instandsetzung)

AC 22 TN (50/70) - 10 cm; Deckschicht AC 8 DN (70/100),
4 cm, Frostschutz 41 cm

Reichenberger Straße/Graslitzer Straße (endgültige
Instandsetzung)

AC 22 TN (50/70), 14 cm, Deckschicht AC 11 DN (70/100)
4 cm, Frostschutz 37 cm

Aufbau Gehweg (endgültige Instandsetzung):

AC 22 T N (50/70) - 8 cm; AC 5 D L (70/100) - 3,0 cm;
FSS 30 cm;

Reichenberger Straße/Karlsbader Straße (endgültige
Instandsetzung)

AC 22 TN (50/70), 14 cm, Deckschicht AC 11 DN (70/100)
4 cm, Frostschutz 37 cm

Aufbau Gehweg (endgültige Instandsetzung):

AC 22 T N (50/70) - 8 cm; AC 5 D L (70/100) - 3,0 cm;
FSS 30 cm;

Von-der-Tann-Straße/Aussiger Straße (endgültige
Instandsetzung)

AC 22 TN (50/70), 14 cm, Deckschicht AC 11 DN (70/100)
4 cm, Frostschutz 37 cm

Aufbau Gehweg (endgültige Instandsetzung):

AC 22 T N (50/70) - 8 cm; AC 5 D L (70/100) - 3,0 cm;
FSS 30 cm;

Teplitzer Straße/Traunreuterstraße (endgültige
Instandsetzung)

AC 22 TN (50/70) - 16 cm; Deckschicht AC 11 DN
(70/100), 4 cm, Frostschutz 35 cm

Aufbau Gehweg (endgültige Instandsetzung):

AC 22 T N (50/70) - 8 cm; AC 5 D L (70/100) - 3,0 cm;
FSS 30 cm

der Aufbau gilt in Bereichen außerhalb von
Gebäudezufahrten. Im Bereich der Zufahrt ist der
Straßenaufbau maßgebend.

1.6  Hausanschlüsse

Der Hausanschluss beginnt am Abzweig von der
Hauptleitung. Der Rohrgraben beginnt ab Aussenkante
Rohrgraben Hauptleitung. Für jeden Ansanschluss ist ein
gesondertes Aufmaß zu erstellen. Die Grundstücksgrenze
ist in den Aufmaßen deutlich zu kennzeichnen. weiters
ist auf jedem Aufmaß der Straßenname und die Hausnummer
zu vermerken. Für die Grabungsarbeiten zum Erstellen
von Hausanschlüssen sind die dafür vorgesehenen
Positionen zu verwenden. Besondere Erschwernisse, wie
Engstellen, Arbeiten vor Kopf, Fördern und
Materialtransport in Engstellen sind in die
Einheitspreise der Positionen für die Hausanschlüsse
einzurechnen und werden nicht gesondert vergütet.

Bestehende Anlagen wie Hecken und Fassaden sind vor
Abgasen zu schützen.

1.7 Unterminieren

Die Positionen für Unterminieren sind nur bei Querungen
von Mauern, Einfassungen, Zaunfundamenten und Hecken
beim Eintritt der Leitungstrasse in den Privatgrund
anzuwenden. Rand- und Leistensteine als
Fahrbahnbegrenzungen dürfen nicht unterminiert werden.
Sie sind auszubauen und nach der Rohrgrabenverfüllung
ordnungsgemäß gemäß den LV Positionen wieder
einzubauen.

##### 02.07.01 Rohrgrabenaushub nach ABs C

**02.07.01.001 Rohrgrabenaushubbreite = 1,40 m**
mittlere Tiefe = 1,30 m

Bezeichnung:.Kies-Gemisch

Zuordnungswert nach LAGA = Z 0 - Z1.1
Aushub 'in Haufwerken
nach LAGA M 20 auf Lagerplatz des AN
zwischenlagern, aufnehmen, fördern und wieder einbauen.

Die Entsorgung des verdrängten Materials erfolgt
in einer eigenen Position.

Rohrleitungen: DN 100 (Stahlrohr o. Isolierung)
Menge: 30,000 m3

**02.07.01.002 Rohrgrabenaushubbreite = 1,00 m**
mittlere Tiefe = 1,30.m

Schadstoffbelastung Z0 - 1.1

Bezeichnung:.Kies-Gemisch

Zuordnungswert nach LAGA = Z 0 - Z1.1
Aushub 'in Haufwerken
nach LAGA M 20 auf Lagerplatz des AN
zwischenlagern, aufnehmen, fördern und wieder einbauen.

Die Entsorgung des verdrängten Materials erfolgt
in einer eigenen Position.Schadstoffbelastung Z 0-Z 1.1

Schadstoffbelastung Z0

Rohrleitungen: DN 25 - 80
Menge: 2310,000 m3

**02.07.01.003 Zwischengel. Leitungsgr.aush. beproben und entsorgen**
Zwischengelagerten belasteten Boden der OZ 001+002+003
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 1020,000 m3

**02.07.01.004 ZS für Z 1.2**
Zuschlag zu OZ 002
Menge: 950,000 m3

**02.07.01.005 ZS für DK 1**
Menge: 100,000 m3

##### 02.07.02 Erschwernisse

**02.07.02.001 Suchschlitze für Leitungen**
bis T. ca. .1,0 m., B= .1,50 m.
Menge: 110,000 m

**02.07.02.002 ZS für Handschachtung**
ohne Rücksicht auf Tiefe und Bodenart.
Bekannte Hindernisse werden
nach einschlägiger Position vergütet.

Keine Abrechnug bei Saugbaggereinsatz
Menge: 22,000 m3

**02.07.02.003 ZS für Handschachtung für Freilegung am Gebäude**
Freilegung des Rohrgrabens am Gebäude
ohne Rücksicht auf Tiefe und Bodenart.
Bekannte Hindernisse werden
nach einschlägiger Position vergütet.

Handschachtung: 0,5 m3

Keine Abrechnug bei Saugbaggereinsatz
Menge: 80,000 St

##### 02.07.03 Erdbau

**02.07.03.001 Bettung Sand**
Füllmaterial einbauen für die untere
Bettungsschicht, in Rohrgräben, profilgerecht, mit vom AN zu liefernden Stoffen,
Schichtdicke Bettung 10 cm,
nicht bindiger Mittel- bis Grobsand, Korngröße 0-4 mm,
rundkantig, Natursand, NS Korngruppe 0/2, gemäß DIN EN
12620 bzw. TL Min-StB, für Fernwärmeleitungen.
Menge: 170,000 m3

**02.07.03.002 Deckung Sand**
Füllmaterial einbauen für die Seitenverfüllung und die
obere Bettungsschicht in Rohrgräben, profilgerecht,
mit vom AN zu liefernden Stoffen, Schichtdicke Da + bis
10 cm, nicht bindiger Mittel- bis Grobsand, Korngröße
0-4 mm, rundkantig, Natursand, NS Korngruppe 0/2, gemäß
DIN EN 12620 bzw. TL Min-StB, für
Fernwärmeleitungen.

Hinweis bei DN 200 - DN 250 ist das Rohrvolumen
abzuziehen laut VOB Teil C.
Menge: 517,000 m3

**02.07.03.003 ZS Mauerwerk abtragen**
im Rohrgraben, auch für Bauschutt
Menge: 31,000 m3

**02.07.03.004 ZS Beton abtragen**
im Rohrgraben
Menge: 30,000 m3

**02.07.03.005 ZS Beton bewehrt abtragen**
im Rohrgraben
Menge: 30,000 m3

##### 02.07.04 Zuschl. f. Oberflächenarb. entspr. Abs. C

**02.07.04.001 Asphaltbefestigu- ng trennen Einzelfl. schneiden Dicke 7 bis 15 cm**
Asphaltbefestigung geradlinig trennen.
in Einzelflächen längs und quer zur Fahrbahnachse,
Trennen durch Schneiden.
Dicke der Asphaltbefestigung 7 bis 15 cm

Abrechnungsbreite = Rohrgraben zuzüglich 2 x 20 cm
Nachschnitt
Menge: 750,000 m

**02.07.04.002 Asphaltbefestigu- ng trennen Anbauber. längs schneiden 15 bis 25 cm**
Asphaltbefestigung geradlinig trennen.
im Anbaubereich längs und quer zur Fahrbahnachse
Trennen durch Schneiden.
Dicke der Asphaltbefestigung 15 bis 25 cm

Abrechnungsbreite = Rohrgraben zuzüglich 2 x 20 cm
Nachschnitt
Menge: 697,700 m

**02.07.04.003 Asphaltbefestigu- ng aufnehmen Geh- und Radwege Dicke ü. 6-12 cm zerkleinern Aufbr. Verw. AN**
StL-Nr. 22311302850309903
Asphaltbefestigung aufbrechen und aufnehmen.
Fläche = Geh- und Radwege.
Dicke der Asphaltbefestigung über 6 cm bis 12 cm.
Gesamtaufbruchtiefe '5 cm'
Aufbruchstücke 'zerkleinern.'
Aufbruchgut nach Wahl des AN verwerten.
Menge: 325,000 m2

**02.07.04.004 Asphaltbefestigu- ng aufnehmen Fahrbahn 7,0 bis 15,0 cm zerkleinern Aufbr. Verw. AN**
StL-Nr. 22311302810909903
Asphaltbefestigung aufbrechen und aufnehmen.
Fläche = Fahrbahn.
Dicke der Asphaltbefestigung '7,0 bis 15,0'
Gesamtaufbruchtiefe '5 cm'
Aufbruchstücke 'zerkleinern'
Aufbruchgut nach Wahl des AN verwerten.
Menge: 250,000 m2

**02.07.04.005 Asphaltbefestigu- ng aufnehmen Fahrbahn 15 bis 25 cm zerkleinern Aufbr. Verw. AN**
StL-Nr. 22311302810909903
Asphaltbefestigung aufbrechen und aufnehmen.
Fläche = Fahrbahn.
Dicke der Asphaltbefestigung '15 bis 25 cm'
Gesamtaufbruchtiefe '5 cm'
Aufbruchstücke 'zerkleinern'
Aufbruchgut nach Wahl des AN verwerten.
Menge: 370,000 m2

**02.07.04.006 Frostschutzschic- ht herstellen Geh- u.Radw. o.F. 0/63 DPr min. 100 v.H. Dicke 30 cm Abrechng. Auftrag**
Frostschutzschicht herstellen. Erschwernisse durch
Einbauten, Schächte und Straßenabläufe werden gesondert vergütet.
In Verkehrsflächen für Geh- und Radwege, ohne
Fertiger.
Baustoffgemisch 0/63.
Umweltrelevante Merkmale des Baustoffgemisches
Ohne industriell hergestellte Gesteinskörnung
Verdichtungsgrad DPr mindestens 100 v.H.

Einbaudicke 30 cm

Abgerechnet wird nach Auftragsprofilen.
Menge: 36,000 m3

**02.07.04.007 Frostschutzschic- ht herstellen Bk0,3 0/63 ohne industriell hergestellte Gesteinskörnung Dicke 41 cm. Abrechng. Auftrag**
StL-Nr. 22211220930089991
Frostschutzschicht herstellen. Erschwernisse durch
Einbauten, Schächte und Straßenabläufe werden gesondert vergütet.
In Verkehrsflächen der Belastungsklasse Bk0,3,
mehrlagig, oberer Lage mit Fertiger.
Baustoffgemisch 0/63.
Umweltrelevante Merkmale des Baustoffgemisches '
Ohne industriell hergestellte Gesteinskörnung'
Verdichtungsgrad/Verformungsmodul 'EV2 mind.MN/m2 120
Verhältniswert/Verformungsmodul EV1/EV2 max. 2,5'

Einbaudicke '41 cm'

Abgerechnet wird nach Auftragsprofilen.
Menge: 110,000 m3

**02.07.04.008 Frostschutzschic- ht herstellen Bk100 bis Bk1,0 0/63 ohne industriell hergestellte Gesteinkörnung Dicke 37 cm Abrechng. Auftrag**
Frostschutzschicht herstellen. Erschwernisse durch
Einbauten, Schächte und Straßenabläufe werden gesondert vergütet.
In Verkehrsflächen der Belastungsklassen Bk100 bis
Bk1,0, mehrlagig, oberer Lage mit Fertiger.
Baustoffgemisch 0/63.
Umweltrelevante Merkmale des Baustoffgemisches
ohne industriell hergestellte Gesteinskörnung
Verdichtungsgrad/Verformungsmodul
'EV 2 mind. MN/m2 120'

Einbaudicke 37

Abgerechnet wird nach Auftragsprofilen.
Menge: 50,000 m3

**02.07.04.009 Frostschutzschic- ht herstellen Bk1,8 0/63 ohne industriell hergestellte Gesteinskörnung Dicke 35 cm. Abrechng. Auftrag**
Frostschutzschicht herstellen. Erschwernisse durch
Einbauten, Schächte und Straßenabläufe werden gesondert vergütet.
In Verkehrsflächen der Belastungsklasse Bk 1,8
mehrlagig, oberer Lage mit Fertiger.
Baustoffgemisch 0/63.
Umweltrelevante Merkmale des Baustoffgemisches

Ohne industriell hergestellte Gesteinskörnung
Verdichtungsgrad/Verformungsmodul EV2 mind.MN/m2 120
Verhältniswert/Verformungsmodul EV1/EV2 max. 2,5

Einbaudicke 35 cm

Abgerechnet wird nach Auftragsprofilen.
Menge: 30,000 m3

**02.07.04.010 Unterlage profilieren FSS EV2 mind.120 Unebenh. max.2 cm**
StL-Nr. 2221120193201
Unterlage für Schicht ohne Bindemittel auf Sollhöhe
nach Unterlagen des AG profilieren und verdichten.
Liefern von Baustoff bzw. Entfernen von überschüssigem Baustoff wird gesondert vergütet. Erschwernisse
durch Einbauten werden gesondert vergütet.
Unterlage = Frostschutzschicht.
Verformungsmodul der profilierten Unterlage mindestens 120 MPa.
Unebenheit innerhalb einer 4,00 m langen Messstrecke
höchstens 2 cm in Längs- und Querrichtung.
Menge: 1370,000 m2

**02.07.04.011 Asphalttragsch. aus AC 22 T N herst Gehwegbereich Dicke 8 cm Bitumen 50/70**
Asphalttragschicht aus Asphalttragschichtmischgut
AC 22 T N herstellen. Anlieferung des Asphaltmischguts
in thermoisolierten Transportbehältern.
In Verkehrsflächen Gehwegbereich
Einbaudicke = 8 cm.
Bindemittel = 50/70.

Abrechnungsbreite = Rohrgraben zuzüglich 2 x 20 cm
Nachschnitt
Menge: 220,000 m2

**02.07.04.012 Asphalttragsch. aus AC 22 T N herst im Rohrgraben Dicke 10 cm Bitumen 70/100**
Asphalttragschicht aus Asphalttragschichtmischgut
AC 22 T N herstellen. Anlieferung des Asphaltmischguts
in thermoisolierten Transportbehältern.
In Rohrgraben und Restflächen.
Einbaudicke = 10 cm.
Bindemittel = 70/100.

Abrechnungsbreite = Rohrgraben zuzüglich 2 x 20 cm
Nachschnitt
Menge: 480,000 m2

**02.07.04.013 Asphalttragsch. aus AC 22 T N herst im Rohrgraben Dicke 14 cm Bitumen 70/100**
Asphalttragschicht aus Asphalttragschichtmischgut
AC 22 T N herstellen. Anlieferung des Asphaltmischguts
in thermoisolierten Transportbehältern.
In Rohrgraben und Restflächen.
Einbaudicke = 14 cm.
Bindemittel = 70/100.
Einbau zweilagig

Abrechnungsbreite = Rohrgraben zuzüglich 2 x 20 cm
Nachschnitt
Menge: 220,000 m2

**02.07.04.014 Asphalttragsch. aus AC 22 T N herst im Rohrgraben Dicke 16 cm Bitumen 70/100**
Asphalttragschicht aus Asphalttragschichtmischgut
AC 22 T N herstellen. Anlieferung des Asphaltmischguts
in thermoisolierten Transportbehältern.
In Rohrgraben und Restflächen.
Einbaudicke = 16 cm.
Bindemittel = 70/100.
Einbau zweilagig

Abrechnungsbreite = Rohrgraben zuzüglich 2 x 20 cm
Nachschnitt
Menge: 130,000 m2

**02.07.04.015 Asphaltdecksch. aus AC 11 D N herst Bk1,8-Bk0,3 Dicke 4,0 cm Bitumen 70/100**
StL-Nr. 22311333811200000
Asphaltdeckschicht aus Asphaltbeton für Asphaltdeckschichten AC 11 D N herstellen. Anlieferung des
Asphaltmischguts in thermoisolierten
Transportbehältern.
In Verkehrsflächen der Belastungsklassen Bk1,8 bis
Bk0,3.
Einbaudicke = 4 cm.
Bindemittel = 70/100.
Menge: 350,000 m2

**02.07.04.016 Asphaltdecksch. aus AC 8 D N herst. Bk1,0-Bk0,3 Dicke 4 cm Bitumen 70/100**
Asphaltdeckschicht aus Asphaltbeton für Asphaltdeckschichten AC 8 D N herstellen. Anlieferung des
Asphaltmischguts in thermoisolierten
Transportbehältern.
In Verkehrsflächen der Belastungsklassen Bk1,0 und
Bk0,3.
Einbaudicke = 4 cm.
Bindemittel = 70/100.
Menge: 480,000 m2

**02.07.04.017 Asphaltdecksch. aus AC 5 D L herst. Geh- und Radwege Dicke 3 cm Bitumen 70/100**
StL-Nr. 22311336811100000
Asphaltdeckschicht aus Asphaltbeton für Asphaltdeckschichten AC 5 D L herstellen. Anlieferung des
Asphaltmischguts in thermoisolierten
Transportbehältern.
In Verkehrsflächen für Geh- und Radwege.
Einbaudicke = 3 cm.
Bindemittel = 70/100.
Menge: 330,000 m2

**02.07.04.018 Unterlage reinigen**
Vorhandene Unterlage reinigen.
Anfallendes Material einer Verwertung nach
Wahl des AN zuführen.
Das Reinigen von Ecken, Zwickeln und An-
schlüssen von Hand gehört zum Leistungsumfang.
Unterlage aus Asphaltbefestigung
in zusammenhängenden Teilflächen
reinigen mit Hochdruckreinigungsgerät
mit Drehjet und sofortiger Absaugung des
Schmutz-Wasser-Gemisches.
Menge: 1310,000 m2

**02.07.04.019 Schichtenverbund herstellen**
Schichtenverbund durch Ansprühen der
Unterlage mit bitumenhaltigem Bindemittel
herstellen, manuell mit Handverdüsung.
Bereich Rohrgraben und Restflächen.
Verschmutzte Unterlage bzw. einzelne
verschmutzte Stellen vorher reinigen.
Kehrgut in Eigentum des AN übernehmen und
einer Verwertung nach Wahl des AN zuführen.
Bitumenemulsion C40BF1-S, Bindemittelmenge
ca. 300 g/m2.
Menge: 1330,000 m2

**02.07.04.020 Anschluss a. Fuge m. Fugenm. herst . Längs-/Querfuge Deckschicht Tiefe 30 mm Breite 5 mm.Verf. mit Trstr. Fugenmasse N2**
StL-Nr. 22311391231049101
Anschluss als Fuge mit Fugenmasse herstellen.
Längs- und Querfuge.
In der Asphaltdeckschicht ausbilden.
Fugenspalttiefe = 30 mm.
Fugenspaltbreite '5 mm'
Fugenspalt verfüllen in einer Lage mit Trennstreifen.
Mit heiß verarbeitbarer Fugenmasse Typ N2, einschließlich zugehörigem und zuvor aufgetragenem Voranstrichmittel.
Menge: 410,000 m

**02.07.04.021 Anschluss a. Fuge m. Fugenm. herst . Längs-/Querfuge Deckschicht Tiefe 40 mm Breite 5 mm Verf. mit Trstr. Fugenmasse N2**
StL-Nr. 22311391231069101
Anschluss als Fuge mit Fugenmasse herstellen.
Längs- und Querfuge.
In der Asphaltdeckschicht ausbilden.
Fugenspalttiefe = 40 mm.
Fugenspaltbreite '5 mm'
Fugenspalt verfüllen in einer Lage mit Trennstreifen.
Mit heiß verarbeitbarer Fugenmasse Typ N2, einschließlich zugehörigem und zuvor aufgetragenem Voranstrichmittel.
Menge: 385,000 m

#### 02.08 Straßenbau

##### 02.08.01 Freimachen des Baugeländes

**02.08.01.001 Baum fällen Entsorgung AN**
StL-Nr. 2159022040101
Baum fällen und Wurzelstock roden.
Material in Eigentum des AN übernehmen und einer
Entsorgung nach Wahl des AN zuführen.
Baum in Flächen,
Stammdurchmesser über 10 cm bis 30 cm.
Menge: 18,000 St

**02.08.01.002 Buschwerk ausgraben, seitl. lagern und wieder setzen**
Hecken, Buschwerk auf Stock setzen und Bäume
bis 10 cm Stammdurchmesser  ausgraben, gegen
Austrocknung schützen und wieder einsetzen
Menge: 40,000 St

**02.08.01.003 Hecken im geschl. Bestand roden**
StL-Nr. 21590220101010203
Hecken, Buschwerk auf Stock setzen und Bäume
bis 10 cm Stammdurchmesser  in geschlossenem
Bestand fällen und ggf. Wurzelstöcke roden.
Wurzelstöcke roden.
In Flächen,
Anfallendes Material 'zerkleinern'
Anfallendes Material in Eigentum des AN übernehmen und einer Entsorgung nach Wahl
des AN zuführen.
Menge: 80,000 m2

##### 02.08.02 Oberboden

**02.08.02.001 Oberboden abtragen**
StL-Nr. 216903101040206
Oberboden des/der Homogenbereiche(s) 'O'
einschließlich leicht verrottbarer
Pflanzendecke innerhalb des Baugeländes
in einer mittleren Dicke von cm '15'
abtragen,
für Flächen nach Unterlagen des AG,
Oberboden von Grünflächen,
in Eigentum des AN übernehmen und einer
Entsorgung nach Wahl des AN zuführen.
Menge: 360,000 m3

**02.08.02.002 Oberboden liefern**
StL-Nr. 2169031030401
Oberboden liefern und andecken.
Oberboden nach Unterlagen des AG
zur Geländeangleichung, Rekultivierung
und dgl. andecken.
Die Mengenermittlung erfolgt auf dem Fahrzeug
an der Einbaustelle.
Menge: 360,000 m3

**02.08.02.003 Rasenansaat auf Oberboden herst.**
StL-Nr. 21293110101
Rasenansaat (Normalsaat) herstellen.
Saatgutmenge g/m2 '10'
Fertigstellungspflege wird gesondert vergütet.
Saatgutmischung RSM 'Böschungssamen'
Menge: 1840,000 m2

##### 02.08.03 Pflaster, Platten, Zeilen etc., Treppen, Fugen

**02.08.03.001 Naturpflasterd. zur Wiederverw. aufn. Pfl.st. 10 cm ungeb. Fugenmat. ungeb. Bettung Steine lagern**
StL-Nr. 22311500603091119
Natursteinpflasterdecke zur Wiederverwendung aufnehmen.
Aufnehmen der Tragschicht wird gesondert vergütet.
Art = Pflasterstein, Dicke ca. 10 cm.
Pflasterstein 'Porphyr'
Mit Fugenfüllung aus ungebundenem Fugenmaterial.
Bettung aus ungebundenem Bettungsmaterial.
Steine innerhalb der Baustelle fördern und lagern.
Übriges Aufbruchgut nach Wahl des AN verwerten.
Pflastersteine säubern 'und innerhalb
der Baustelle lagern'
Menge: 10,000 m2

**02.08.03.002 Pflasterd.m. Betonpfl.-steinen aufn. 8 cm dick ungeb. Fugenmat. ungeb. Bettung Steine lagern Pflaster säubern**
Pflasterdecke mit Pflastersteinen aus Beton aufnehmen.
Aufnehmen der Tragschicht wird gesondert vergütet.
Pflasterstein ca. 8 cm dick.
Mit Fugenfüllung aus ungebundenem Fugenmaterial.
Bettung aus ungebundenem Bettungsmaterial.
Steine innerhalb der Baustelle fördern und lagern.
Übriges Aufbruchgut nach Wahl des AN verwerten.
Pflastersteine säubern.

Ausführung in verschiedenen Größen
Menge: 1190,000 m2

**02.08.03.003 Plattenbelag aus Beton aufnehmen 8-10 cm dick ungeb. Fugenmat. ungeb. Bettung Platten lagern Anteil WV 75-100**
StL-Nr. 223115021511101
Plattenbelag mit Platten aus Beton aufnehmen. Aufnehmen
der Tragschicht wird gesondert vergütet.
Platte 8 bis 10 cm dick.
Mit Fugenfüllung aus ungebundenem Fugenmaterial.
Bettung aus ungebundenem Bettungsmaterial.
Wiederverwendbare Platten säubern, auf Paletten stapeln, innerhalb der Baustelle fördern und lagern. Übriges Aufbruchgut nach Wahl des AN verwerten.
Anteil wiederverwendbarer Platten über 75 bis 100 v. H.
Menge: 820,000 m2

**02.08.03.004 Pfl.m. Kl.pfl.st. a. Nat.st. herst . Fl. ü. 10-100 m2 St.100/100/100 SZ18/LA20 Bett.0/4 30 v. H. Fuge 0/4 Segmentbogen**
StL-Nr. 22311514793191111
Pflasterdecke mit Kleinpflastersteinen aus Naturstein
herstellen. Bearbeitung der Oberfläche der Kleinpflastersteine nach Unterlagen des AG.
In Flächen 'Gehwegbereich'
Einzelflächen über 10,00 bis 100,00 m2.
Format für Rastermaß = 100/100/100 mm.
Pflasterstein 'Granit'
Baustoffgemisch für Bettung und Fugen Kategorie
SZ18/LA20.
Bettung aus Baustoffgemisch 0/4, Anteil an Körnung unter 2 mm max. 30 Massenprozent, E CS35, C 90/3.
Fuge mit Baustoffgemisch 0/4, GU, F, E CS35, C 90/3,
Fugenmaterial einarbeiten und einschlämmen, Fugenschluss durch Einfegen und Einschlämmen herstellen.
Verlegen im Segmentbogen.
Menge: 10,000 m2

**02.08.03.005 Pflasterd. a. Betonst. d. AG herst.Einzelflächen versiedene Größen Pflaster gelagert SZ18/LA20 Bett.0/5 30 v. H. Fuge 0/4 Läuferverband**
StL-Nr. 22311511190191211
Pflasterdecke aus Betonsteinen des AG herstellen.
In Flächen 'Einzelflächen'
Pflastersteine gelagert innerhalb der Baustelle aufnehmen und fördern.
Format für Rastermaß 'verschiedenen Größen'
Baustoffgemisch für Bettung und Fugen Kategorie
SZ18/LA20.
Bettung aus Baustoffgemisch 0/5, Anteil an Körnung unter 2 mm max. 30 Massenprozent, E CS35, C 90/3.
Fuge mit Baustoffgemisch 0/4, GU, F, E CS35, C 90/3,
Fugenmaterial einarbeiten und einschlämmen, Fugenschluss durch Einfegen und Einschlämmen herstellen.
Steine im Läuferverband verlegen.
Menge: 1190,000 m2

**02.08.03.006 Plattenbelag m. Pl. des AG herst. Rad- und Gehwege n. Unterlagen AG 350/350/8 mm Kreuzfuge Bett.0/5 30 v. H. Fuge 0/4 Platten gelagert**
StL-Nr. 22311521214992101
Plattenbelag mit Platten des AG herstellen.
In Verkehrsflächen für Rad- und Gehwege.
Einzelflächen nach Unterlagen des AG.
Format für Rastermaß '350/350/80 mm'
Verlegeart 'Kreuzfuge'
Bettung aus Baustoffgemisch 0/5, Anteil an Körnung unter 2 mm max. 30 Massenprozent, E CS35, C 90/3.
Fuge mit Baustoffgemisch 0/4, GU, F, E CS35, C 90/3,
Fugenmaterial einarbeiten und einschlämmen, Fugenschluss durch Einfegen und Einschlämmen herstellen.
Platten gelagert innerhalb der Baustelle aufnehmen.
Menge: 820,000 m2

**02.08.03.007 Unterlage profilieren FSS EV2 mind.100 Unebenh. max.2 cm**
StL-Nr. 2221120193301
Unterlage für Schicht ohne Bindemittel auf Sollhöhe
nach Unterlagen des AG profilieren und verdichten.
Liefern von Baustoff bzw. Entfernen von überschüssigem Baustoff wird gesondert vergütet. Erschwernisse
durch Einbauten werden gesondert vergütet.
Unterlage = Frostschutzschicht.
Verformungsmodul der profilierten Unterlage mindestens 100 MPa.
Unebenheit innerhalb einer 4,00 m langen Messstrecke
höchstens 2 cm in Längs- und Querrichtung.
Menge: 3390,000 m2

**02.08.03.008 Streifen/Rinne aus Betonst. aufn .Dicke bis 7 cm Breite bis 20 cm Fugenmörtel Fund.bet. ü.10-20 Verwertung AN**
StL-Nr. 223115036911201
Streifen oder Rinne mit Pflastersteinen aus Beton aufnehmen. Aufbruch der Tragschicht wird gesondert
vergütet.
Pflasterstein 'bis 7 cm'
Breite des Streifens/der Rinne bis 20 cm.
Mit Fugenfüllung aus hydraulisch gebundenem Fu-
genmörtel.
Fundament aus Beton/Mörtel, über 10 bis 20 cm dick,
aufbrechen.
Steine und Aufbruchgut nach Wahl des AN verwerten.
Menge: 165,000 m

**02.08.03.009 Bordstein aufnehmen. Hochbord Beton Fund. ü. 10-20 cm alles Verw. AN**
StL-Nr. 223115031120200
Bordstein aufnehmen.
Bordstein = Hoch- und Rundbordstein aus Beton, Breite
bis 18 cm, Höhe bis 30 cm.
Fundament aus Beton, über 10 bis 20 cm dick, aufbrechen.
Sämtliche Steine und übriges Aufbruchgut nach Wahl des
AN verwerten.
Menge: 150,000 m

**02.08.03.010 Bord oder Einfass. ausbauen**
Bord oder Einfassung aus Bord- oder
Einfassungssteinen, aus Naturstein
oder Beton, einschließlich Fundament und Rückenstütze ausbauen.
Bord aus Naturstein,
Form B, Größe und Breite 6, 120-140 mm
Ausgebauten Beton in Eigentum des AN übernehmen und einer Verwertung nach Wahl
des AN zuführen.
Steine säubern, sortieren und innerhalb der
Baustelle lagern.
Menge: 90,000 m

**02.08.03.011 Bordstein aufnehmen. 8x25x100 cm Fund. ü. 10-20 cm Verwertung AN**
StL-Nr. 223115031920100
Bordstein aufnehmen.
Bordstein '8x25x100 cm'
Fundament aus Beton, über 10 bis 20 cm dick, aufbrechen.
Nicht wiederverwendbare Bordsteine und übriges Aufbruchgut nach Wahl des AN verwerten.
Menge: 150,000 m

**02.08.03.012 Bordstein aufnehmen. 5x25x100 cm Fund. ü. 10-20 cm Verwertung AN**
StL-Nr. 223115031920100
Bordstein aufnehmen.
Bordstein '5x25x100 cm'
Fundament aus Beton, über 10 bis 20 cm dick, aufbrechen.
Nicht wiederverwendbare Bordsteine und übriges Aufbruchgut nach Wahl des AN verwerten.
Menge: 8,000 m

**02.08.03.013 Rinne mit Pflast. aus Beton herst. Bordrinne 350/175/100 mm m.F., m. Vorsatz. 1-zeilig C 25/30. Fuge Typ B**
StL-Nr. 22311542119219100
Rinne mit Pflastersteinen aus Beton herstellen. Mehrzeilige Rinne ist mit beidseitigen Schnurkanten herzustellen.
Bordrinne.
Format für Rastermaß '350/175/100 mm'
Mit Fase, mit Vorsatzbeton.
Breite 1-zeilig.
Fundament und Rückenstütze 'C 25/30'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 165,000 m

**02.08.03.014 Bordstein aus Beton setzen 12/15x30x100 cm gerader Stein bis 10 cm unt. OK C 25/30**
StL-Nr. 22311531199000119
Bordstein aus Beton setzen. Breite der Rückenstütze
mind. 15 cm.
Bordstein '12/15x30x100 cm'
Gerader Stein.
Rückenstütze bis 10 cm unter Oberkante Bordstein. Beton
mit einer Druckfestigkeit (Einzelwert) am Bohrkern von
mind. 12 MPa.
Fundamentbeton 'C 25/30'
Menge: 150,000 m

**02.08.03.015 Granithochbord AG Form B herstellen**
Hochbord aus Granitbordstein des AG
Form B, Größe 6
Breite mm 120
mit einer Fugenbreite von 10 mm
auf 20 cm dickem Fundament herstellen.
Den Fundamentbeton als Rückenstütze
mit einer Breite von 15 cm hochziehen. Oberkante
nach Dicke der angenzenden Flächenbefestigung.
Fundamentbeton C25/30.
Gerader Stein,
Fugen mit Fertigzementmörtel verfüllen,
Druckfestigkeit fck,cube des Mörtels min. 50 MPa,
Zement Art CEM I, max. w/z 0,50,
frost-/tausalzbeständig, Ausbreitmaßklasse F3.
Steine, innerhalb der Baustelle gelagert, laden,
fördern und abladen.
Menge: 90,000 m

**02.08.03.016 Bordstein aus Beton setzen 8x25x100 cm gerader Stein bis 10 cm unt. OK C 25/30**
StL-Nr. 22311531199000119
Bordstein aus Beton setzen. Breite der Rückenstütze
mind. 15 cm.
Bordstein '8x25x100 cm'
Gerader Stein.
Rückenstütze bis 10 cm unter Oberkante Bordstein. Beton
mit einer Druckfestigkeit (Einzelwert) am Bohrkern von
mind. 12 MPa.
Fundamentbeton 'C 25/30'
Menge: 150,000 m

**02.08.03.017 Bordstein aus Beton setzen 5x25x100 cm gerader Stein bis 10 cm unt. OK C 25/30**
StL-Nr. 22311531199000119
Bordstein aus Beton setzen. Breite der Rückenstütze
mind. 15 cm.
Bordstein '5x25x100 cm'
Gerader Stein.
Rückenstütze bis 10 cm unter Oberkante Bordstein. Beton
mit einer Druckfestigkeit (Einzelwert) am Bohrkern von
mind. 12 MPa.
Fundamentbeton 'C 25/30'
Menge: 8,000 m

**02.08.03.018 Rieselstreifen/Zierkies mit Beeteinfassung ausbauen und wieder herstellen**
Rieselstreifen 16/32 bzw. Zierkies mit Beeteinfassung
am Gebäude ausbauen und seitlich lagern und wieder
herstellen.

Rieselstreifen: ca. 0,3 m3
Beeteinfassung: 3,0 m
Beton C 25/35: 0,5 m3
Menge: 70,000 St

**02.08.03.019 Fundamentgraben herstellen SoB F-Breite ü30-50cm Tiefe ü. 20-30 cm ü. Aush. Verw. AN**
StL-Nr. 2231153061231
Fundamentgraben für Einfassung, Streifen, Rinnen herstellen. Vorhandene Schichten profilgerecht lösen und
seitlich lagern. Arbeitsraum nach Setzen der Borde bzw.
Herstellen der Einfassung, Streifen, Rinnen verfüllen
und verdichten.
Vorhandene Schicht = Schicht ohne Bindemittel.
Fundamentbreite über 30 bis 50 cm.
Grabentiefe über 20 bis 30 cm.
Überschüssigen Aushub nach Wahl des AN verwerten.
Menge: 370,000 m

**02.08.03.020 ACO-Drain DN 100 ausbauen**
Bestehende ACO-Drain DN 100 ausbauen.

Fundament: Beton bis 10 cm dicke

ACO-Drain säubern und seitl. lagern

Übriges Aufbruchgut nach Wahl des AN verwerten
Menge: 2,000 m

**02.08.03.021 ACO-Drain DN 100 herstellen**
ACO-Drain DN 100 des AG herstellen.

ACO-Drain gelagert innerhalb der Baustelle aufnehmen und fördern.

Fundament: Beton C 25/30 bis 15 cm dicke
Menge: 2,000 m

##### 02.08.04 Zuschlag für Unterquerung

**02.08.04.001 Betonmauer unterminieren**
Querung als Untermimierung von Hecken,
Mauern, Einfassungen usw. bis zur einer
Tiefe von 120 cm und einer Breite vom 130 cm
als Zulage zum Rohrgrabenaushub
(Tief=Länge des "Tunnels").
Menge: 38,000 St

##### 02.08.05 Sonstiges

**02.08.05.001 Zaun abbauen - Maschendrahtzaun**
Zaun einschließlich Säulen, Pfosten und Toren von
Zufahrten und Zugängen nach Unterlagen des AG
abbauen.
Die Länge des Zaunes wird in Achse des Zaunes
zwischen den Achsen der Endpfosten gemessen.
Bauart Maschendrahtzaun
Wiederverwendbares Material säubern und seitlich
lagern, unbrauchbares Abbruchgut in Eigentum des
AN übernehmen und von der Baustelle entfernen.
Menge: 40,000 m

**02.08.05.002 Zaun abbauen - Holzzaun**
Zaun einschließlich Säulen, Pfosten und Toren von
Zufahrten und Zugängen nach Unterlagen des AG
abbauen.
Die Länge des Zaunes wird in Achse des Zaunes
zwischen den Achsen der Endpfosten gemessen.
Bauart Holzzaun
Wiederverwendbares Material säubern und seitlich
lagern, unbrauchbares Abbruchgut in Eigentum des
AN übernehmen und von der Baustelle entfernen.
Menge: 19,000 m

**02.08.05.003 Zaun abbauen - Stabgitterzaun**
Zaun einschließlich Säulen, Pfosten und Toren von
Zufahrten und Zugängen nach Unterlagen des AG
abbauen.
Die Länge des Zaunes wird in Achse des Zaunes
zwischen den Achsen der Endpfosten gemessen.
Bauart Stabgitterzaun
Wiederverwendbares Material säubern und seitlich
lagern, unbrauchbares Abbruchgut in Eigentum des
AN übernehmen und von der Baustelle entfernen.
Menge: 40,000 m

**02.08.05.004 Zaun wiederherstellen - Maschendrahtzaun**
Zaun zwischen Säulen, Pfosten oder Pfeilern nach
Unterlagen des AG wieder herstellen.
Bauart Maschendrahtzaun
Zaun aus seitlich gelagertem Material,
Zaun montieren, einschließlich Versetzen der Säulen
oder Pfosten. Die Länge des Zaunes wird in Achse des
Zaunes zwischen den Achsen der Endpfosten gemessen.
Menge: 40,000 m

**02.08.05.005 Zaun wiederherstellen - Holzzaun**
Zaun zwischen Säulen, Pfosten oder Pfeilern nach
Unterlagen des AG wieder herstellen.
Bauart Holzzaun
Zaun aus seitlich gelagertem Material,
Zaun montieren, einschließlich Versetzen der Säulen
oder Pfosten. Die Länge des Zaunes wird in Achse des
Zaunes zwischen den Achsen der Endpfosten gemessen.
Menge: 19,000 m

**02.08.05.006 Zaun wiederherstellen - Stabgitterzaun**
Zaun zwischen Säulen, Pfosten oder Pfeilern nach
Unterlagen des AG wieder herstellen.
Bauart Stabgitterzaun
Zaun aus seitlich gelagertem Material,
Zaun montieren, einschließlich Versetzen der Säulen
oder Pfosten. Die Länge des Zaunes wird in Achse des
Zaunes zwischen den Achsen der Endpfosten gemessen.
Menge: 40,000 m

**02.08.05.007 Zulage Zaunsäule**
Zulage für Zaunsäule aus- u. wieder einbauen
inkl. Erdarbeiten und Betonfundament (0,25 m3 je
Zaunssäule)
Menge: 20,000 St

### 03 Fernwärme Netz - Inneninstallation Hausanschlüsse

*Hinweis*
Die Positionen kommen bei den Primärseitigen
Anschlussarbeiten (Installation von der Hauseinführung
bis zur Übergabestation) von Fernwärmeübergabestationen
im Gebäude zur Ausführung. Die Isolierarbeiten sind
ebenfalls Bestandteil des Auftrages. Für jedes
Anschlussobjekt wird gesondert eine Pauschale
entrichtet für die Isolierung um etwaige Anfahrtskosten
damit abzudecken). Alle aufgeführten Positionen sind
grundsätzlich zu liefern einschliessliche Montage.

#### 03.01 Inneninstallation Hausanschlüsse

##### 03.01.01 Inneninstallation Hausanschlüsse

*Hinweis*
Zusätzliche technische Vertragsbedingungen
Inneninstallationen:
Die nachfolgenden Positionen kommen bei den
Primärseitigen Anschlussarbeiten (Installation von der
Hauseinführung bis zur Übergabestation) von
Fernwärmeübergabestationen im Gebäude zur Ausführung

Die Arbeiten finden im Gebäude statt. Es ist jeweils
eine Verbindung zwischen den bereits montierten
Hauptabsperrarmaturen  und der von den Stadtwerken
montierten Übergabestation herzustellen. In der Regel
werden nur Rohre und Bögen (keine weiteren Armaturen)
verarbeitet. Vor Beginn der Installationsarbeiten ist
die genaue Rohrleitungsführung gemeinsam mit der
Bauleitung durchzusprechen und festzulegen. Die
zeitliche Abstimmung und Festlegung der
Ausführungsreihenfolge erfolgt  gemeinsam mit den
Stadtwerken. Ggf. ist gesondert Schweisspersonal für
die Arbeiten abzustellen. Der Mehraufwand für den
Anschluss an die vorhandenen Kugelhähne (Abtrennen
Klöpperboden, Anschluss an Bestand) sowie beim
Anschluss an das Anschweissende der Übergabestation ist
bei der Rohrverlegung (Rohr) mit einzukalkulieren und
wird nicht gesondert vergütet. Zusätzlich benötigte
Formstücke ausser Bögen werden sofern benötigt
gesondert vergütet.
Neben den Schweissarbeiten sollen auch die
Isolierarbeiten mit vom AN ausgeführt werden. Die
Isolierungen sollen zeitnah im Laufe des
Baufortschritts erfolgen.
Bei den Isolierarbeiten gibt es für jedes Gebäude
eigens einen Zuschlag. Damit soll eine gesonderte
Anfahrt des Isolierers pro Hausanschluss berücksichtigt
werden. Bei den Schweissarbeiten wird kein gesonderter
Zuschlag vergütet. Die Schweiss - und Isolierarbeiten
sind durch den Auftragnehmer zu koordinieren
(Terminabstimmung etc). Alle nachfolgend aufgeführten
Positionen sind grundsätzlich zu liefern und zu
montieren (Ausführung geschweisst).
Auf Einhaltung sicherheitstechnischer Vorschriften im
Gebäude insbesondere beim Schweissen ist zu achten.
Entsprechende Erschwernisse sind in die EP mit
einzurechnen. Abstimmungen mit dem Eigentümer
insbesondere wegen Rauch und Feuermeldeeinrichtungen
sind vom AN durchzuführen. Die Stadtwerke behalten sich
vor, einen Teil der Installationen selbst ausführen.
Der genaue Umfang wird vor Baubeginn festgelegt.

Technische Vorschriften Heizungstechnik
Generell sind beim Einbau der Anlagen die geltenden
AGFW Vorschriften für Gebäudeleitungen zu beachten.
Auslegung Druckstufe: PN 25, Temperaturbereich bis
120°C.

*Hinweis*
Hinweis unisolierte Bögen

Mediumrohrbogen zwischen 15° und 90°,bis DN 80
mindestens nach Maßnorm DIN 2448 in einem Stück
gebogen, ab DN100 mit nach DIN 2605 T1 mit passender
Wandstärke zu den Rohrstangen als natlosem,
kreisförmigem, unlegiertem und beruhigtem Stahl,
P235TR1 nach EN 10216 T1, PN 25

**03.01.01.001 Bogen Stahl DN 100**
Bogen Stahl DN 100
wie zuvor beschrieben
Menge: 12,000 St

**03.01.01.002 Bogen Stahl DN 80**
Bogen Stahl DN 80
wie zuvor beschrieben
Menge: 10,000 St

**03.01.01.003 Bogen Stahl DN 50**
Bogen Stahl DN 50
wie zuvor beschrieben
Menge: 14,000 St

**03.01.01.004 Bogen Stahl DN 40**
Bogen Stahl DN 40
wie zuvor beschrieben
Menge: 40,000 St

**03.01.01.005 Bogen Stahl DN 32**
Bogen Stahl DN 32
wie zuvor beschrieben
Menge: 245,000 St

**03.01.01.006 Bogen Stahl DN 25**
Bogen Stahl DN 25
wie zuvor beschrieben
Menge: 455,000 St

*Hinweis*
Hinweis nahtloses Stahlrohr nach DIN EN 10220,

Die im Leistungsverzeichnis beschriebenen
Rohrleitungen bis einschließlich DN 80 sind
einschließlich Rohrbefestigungen, Pendelschellen,
Rohrverschnitt, Nippel, Form- und Verbindungsstücke,
Schweiß- und Dichtungsmaterial zu versehen. Dies ist in
die Einheitspreise mit einzurechnen.
Alle Rohrleitungen sind an den Befestigungspunkten
körperschalldämmend auszukleiden. Bei allen Arten von
Rohrschellen sind hitzebeständige Gummieinlagen
vorzusehen. Der Schalldämmwert beträgt mindestens 15
dB(A) und ist durch Prüfzeugnis zu belegen.
Wand- und Deckendurchführungen sind ebenfalls
körperschalldämmend mit Mineralfaserschalen und bei
Brandabschnitten dicht verschlossen nach den geltenden
Vorschriften auszuführen.

**03.01.01.007 nahtlosesStahlrohr DN 100**
nahtloses Stahlrohr DN 100
wie zuvor beschrieben
Menge: 10,000 m

**03.01.01.008 nahtlosesStahlrohr DN 80**
nahtloses Stahlrohr DN 80
wie zuvor beschrieben
Menge: 10,000 m

**03.01.01.009 nahtlosesStahlrohr DN 50**
nahtloses Stahlrohr DN 50
wie zuvor beschrieben
Menge: 30,000 m

**03.01.01.010 nahtlosesStahlrohr DN 40**
nahtloses Stahlrohr DN 40
wie zuvor beschrieben
Menge: 50,000 m

**03.01.01.011 nahtlosesStahlrohr DN 32**
nahtloses Stahlrohr DN 32
wie zuvor beschrieben
Menge: 245,000 m

**03.01.01.012 nahtlosesStahlrohr DN 25**
nahtloses Stahlrohr DN 25
wie zuvor beschrieben
Menge: 455,000 m

##### 03.01.02 Isolierarbeiten Hausanschlüsse

*Hinweis*
Für die Wärmedämmung darf nur nicht brennbares Material
nach DIN 4102 verwendet werden.
Die Qualität der Ausführung hat den Angaben im
Leistungsverzeichnis zu entsprechen bzw. ist nach
Weisung der Hersteller aufzubringen.
Alle Rohrleitungen sind einzeln zu dämmen. Für Bogen
sind vorgefertigte Formstücke zu verwenden.
Die Enden der Dämmung sind mit kräftigen Manschetten,
welche dauerhaft befestigt sind, einzufassen. Bei
Armaturen und Flanschen sind die Kappen mindestens
zweiteilig abnehmbar einschließlich Kappenverschlüssen
auszuführen.
Beim Isolieren der Regelarmaturen ist darauf zu achten
dass, die Bewegungswege der Stellglieder mit einem
ausreichenden Abstand von Isoliermaterialien frei zu
halten sind. Soweit von der Bauleitung nicht abweichend
angeordnet, sind in der Heizzentrale außerhalb von
Rohrleitungs- kreuzungen oder Wand- bzw.
Deckendurchbrüchen mindestens
folgende Dämmschichtdicken einzuhalten:
- bis Innendurchmesser Rohrleitung 22 mm: 20 mm
Dämmschichtdicke
- bis Innendurchmesser Rohrleitung 30 mm: 30 mm
Dämmschichtdicke
- Innendurchmesser Rohrleitung über 35 mm bis 100 mm:
Dämmschichtdicke gleich Innendurchmesser Rohrleitung
Im Kreuzungsbereich von Rohrleitungen oder in Wand- und
Deckendurchbrüchen kann die Dämmschichtdicke auf
die Hälfte der oben genannten Werte reduziert werden.
Die hier genannten Dämmschichtdicken sind analog für
die Formteile anzuwenden.

*Hinweis*
wird vergütet bei jedem Anschluss wo Isolierarbeiten
stattfinden . Damit sollen den Mehraufwendungen die
nicht durch die Einzelpositionen abgedeckt sind
Rechnung getragen werden (z.B. separate Anfahrt).

**03.01.02.001 Grundpauschale**
Menge: 70,000 St

*Hinweis*
für Rohrbogen mit einem Biegewinkel von 15° bis 90°,
hergestellt aus Mineralfaser, Mantel Isogenopak, dem
Biegewinkel angepasst. Betriebstemperatur: bis
120 °C.

**03.01.02.002 Isolierung Bogen DN 100**
Menge: 12,000 St

**03.01.02.003 Isolierung Bogen DN 80**
Menge: 10,000 St

**03.01.02.004 Isolierung Bogen DN 50**
Menge: 14,000 St

**03.01.02.005 Isolierung Bogen DN 40**
Menge: 40,000 St

**03.01.02.006 Isolierung Bogen DN 32**
Menge: 245,000 St

**03.01.02.007 Isolierung Bogen DN 25**
Menge: 455,000 St

*Hinweis*
Wärmedämmung für Rohrleitungen, einschließlich
Formstücke, bestehend aus:
Mineralwolleschalen der Wärmeleitfähigkeitsgruppe 035,
nicht brennbar nach
DIN 4102; Schalen fugendicht aufgebracht und
fachgerecht mit Bindedraht befestigt. Wärmedämmung und
Dämmschicht- dicken entsprechend §12 der
Energieeinsparverordnung und daraus ergänzend dem
Anhang 5 für Heizungs-
/Warmwasserleitungen bis 120 °C, Wärmeleitfähigkeit =
0,035 W/mK Mineralfaserschalen, Mantel aus
Isogenopak-Folie

**03.01.02.008 Isolierung Laufmeter Rohr DN 100**
Menge: 10,000 m

**03.01.02.009 Isolierung Laufmeter Rohr DN 80**
Menge: 10,000 m

**03.01.02.010 Isolierung Laufmeter Rohr DN 50**
Menge: 30,000 m

**03.01.02.011 Isolierung Laufmeter Rohr DN 40**
Menge: 50,000 m

**03.01.02.012 Isolierung Laufmeter Rohr DN 32**
Menge: 350,000 m

**03.01.02.013 Isolierung Laufmeter Rohr DN 25**
Menge: 650,000 m

### 04 Instandsetzung - FW-Bestandsnetz

*Hinweis*
Die Stadtwerke Waldkraiburg GmbH
planen an mehreren Stellen den
Austausch von Lüftungen bzw. den
Austausch von Straßenkappen einschl.
neuer Hüllrohre.
Die Arbeiten werden grundsätzlich über
die Leistungspositionen abgerechnet.
Ggf. nicht im LV abgedeckte Positionen
werden nach Vorgabe der Stadtwerke
Waldkraiburg GmbH über das
Haupt-Leistungsverzeichnis
Versorgungsleitungen bzw. über
Regiesätze abgerechnet.
Eine eigene Baustelleneinrichtung für die
Reparaturarbeiten wird nicht vergütet.

#### 04.01 Verkehrssicherung für Instandsetzungsmaßnahmen

##### 04.01.01 Verkehrssicherung für Instandsetzungsmaßnahmen

**04.01.01.001 Verkehrssicherung für Instandsetzungsmaßnahmen**
Verkehrssicherung für Instandsetzungsmaßnahmen im
Fernwärmenetz (Grabungen im öffentlichen Bereich.
Die Zulage für die Verkehrssicherung wird gewährt für
Instandsetzungsmaßnahmen im Fernwärmenetz
und schliesst den öffentlichen Bereich für alle
Arbeiten zur Verkehrssicherung im öffentlichen Bereich
ein.
Einschliesslich Einholung der Verkehrsrechtlichen
Anordnung. Ensprechende
Absperrung und Beschilderung, Unterhalt und
Rückbau der Verkehrssicherung.
Menge: 6,000 St

#### 04.02 Erdbau

##### 04.02.01 Rohrgraben

**04.02.01.001 Baugrube herstellen**
Baugrube einschl. Verbau, für Rohrleitungen
 nach Unterlagen des AG
herstellen. Boden lösen und laden.

Bauteil(e) Instandsetzung.

Schadstoffbelastung Z0 - 1.1

Bezeichnung:.Kies-Gemisch

Zuordnungswert nach LAGA = Z 0 - Z1.1
Aushub 'in Haufwerken
nach LAGA M 20 auf Lagerplatz des AN
zwischenlagern, aufnehmen, fördern und wieder
einbauen.

Die Entsorgung des verdrängten Materials erfolgt
in einer eigenen Position.Schadstoffbelastung Z 0-Z 1.1

Grabentiefe von 1,20 bis 2,00 m
Grabenbreite: 1,50 m
Grabenlänge: 3,50 m

f
Menge: 40,000 m3

**04.02.01.002 Einsatz Saugbagger**
für die Herstellung des Rohrgaben

Nur auf Anordnung vom Auftraggeber.
Menge: 30,000 m3

**04.02.01.003 ZS für Handschachtung**
ohne Rücksicht auf Tiefe und Bodenart.
Bekannte Hindernisse werden
nach einschlägiger Position vergütet.

Keine Abrechnug bei Saugbaggereinsatz
Menge: 5,000 m3

**04.02.01.004 Zwischengel. Leitungsgr.aush. beproben und entsorgen**
Zwischengelagerten belasteten Boden der OZ 001+002+003
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 20,000 m3

#### 04.03 Erdarbeiten

##### 04.03.01 Erdarbeiten

**04.03.01.001 Bettung Sand**
Füllmaterial einbauen für die untere
Bettungsschicht, in Rohrgräben, profilgerecht, mit vom AN zu liefernden Stoffen,
Schichtdicke Bettung 10 cm,
nicht bindiger Mittel- bis Grobsand, Korngröße 0-4 mm,
rundkantig, Natursand, NS Korngruppe 0/2, gemäß DIN EN
12620 bzw. TL Min-StB, für Fernwärmeleitungen.
Menge: 10,000 m3

**04.03.01.002 Deckung Sand**
Füllmaterial einbauen für die Seitenverfüllung und die
obere Bettungsschicht in Rohrgräben, profilgerecht,
mit vom AN zu liefernden Stoffen, Schichtdicke Da + bis
10 cm, nicht bindiger Mittel- bis Grobsand, Korngröße
0-4 mm, rundkantig, Natursand, NS Korngruppe 0/2, gemäß
DIN EN 12620 bzw. TL Min-StB, für
Fernwärmeleitungen.

Hinweis bei DN 200 - DN 250 ist das Rohrvolumen
abzuziehen laut VOB Teil C.
Menge: 20,000 m3

#### 04.04 Zuschl. Oberflächenarb. entspr. Abs. C

##### 04.04.01 Zuschl. Oberflächenarb. ents. Abs. C

**04.04.01.001 Asphaltbefestigu- ng trennen Anbauber. schneiden Dicke 7 bis 15 cm**
Asphaltbefestigung geradlinig trennen.
in Anbaubereich längs und quer zur Fahrbahnachse,
Trennen durch Schneiden.
Dicke der Asphaltbefestigung 7 bis 15 cm

Abrechnungsbreite = Rohrgraben zuzüglich 2 x 20 cm
Nachschnitt
Menge: 56,000 m

**04.04.01.002 Asphaltbefestigu- ng aufnehmen Fahrbahn Dicke 7-15 cm.Tiefe bis 5 cm. zerkleinern Aufbr. Verw. AN**
Asphaltbefestigung aufbrechen und aufnehmen.
Fläche = Fahrbahn.
Dicke der Asphaltbefestigung 7 bis 15 cm
Gesamtaufbruchtiefe 5 cm
Aufbruchstücke zerkleinern
Aufbruchgut nach Wahl des AN verwerten.

Abrechnungsbreite = Rohrgraben zuzüglich 2 x 20 cm
Nachschnitt
Menge: 40,000 m2

**04.04.01.003 Frostschutzschic- ht herstellen Bk0,3 0/63 ohne industriell hergestellte Gesteinskörnung Dicke 41 cm. Abrechng. Auftrag**
StL-Nr. 22211220930089991
Frostschutzschicht herstellen. Erschwernisse durch
Einbauten, Schächte und Straßenabläufe werden gesondert vergütet.
In Verkehrsflächen der Belastungsklasse Bk0,3,
mehrlagig, oberer Lage mit Fertiger.
Baustoffgemisch 0/63.
Umweltrelevante Merkmale des Baustoffgemisches '
Ohne industriell hergestellte Gesteinskörnung'
Verdichtungsgrad/Verformungsmodul 'EV2 mind.MN/m2 120
Verhältniswert/Verformungsmodul EV1/EV2 max. 2,5'

Einbaudicke '41 cm'

Abgerechnet wird nach Auftragsprofilen.
Menge: 16,000 m3

**04.04.01.004 Asphalttragsch. aus AC 22 T N herst im Rohrgraben Dicke 10 cm Bitumen 70/100**
Asphalttragschicht aus Asphalttragschichtmischgut
AC 22 T N herstellen. Anlieferung des Asphaltmischguts
in thermoisolierten Transportbehältern.
In Rohrgraben und Restflächen.
Einbaudicke = 10 cm.
Bindemittel = 70/100.

Abrechnungsbreite = Rohrgraben zuzüglich 2 x 20 cm
Nachschnitt
Menge: 40,000 m2

**04.04.01.005 Asphaltdecksch. aus AC 8 D N herst. Bk1,0-Bk0,3 Dicke 4 cm Bitumen 70/100**
Asphaltdeckschicht aus Asphaltbeton für Asphaltdeckschichten AC 8 D N herstellen. Anlieferung des
Asphaltmischguts in thermoisolierten
Transportbehältern.
In Verkehrsflächen der Belastungsklassen Bk1,0 und
Bk0,3.
Einbaudicke = 4 cm.
Bindemittel = 70/100.
Menge: 40,000 m2

**04.04.01.006 Unterlage reinigen**
Vorhandene Unterlage reinigen.
Anfallendes Material einer Verwertung nach
Wahl des AN zuführen.
Das Reinigen von Ecken, Zwickeln und An-
schlüssen von Hand gehört zum Leistungsumfang.
Unterlage aus Asphaltbefestigung
in zusammenhängenden Teilflächen
reinigen mit Hochdruckreinigungsgerät
mit Drehjet und sofortiger Absaugung des
Schmutz-Wasser-Gemisches.
Menge: 40,000 m2

**04.04.01.007 Schichtenverbund herstellen**
Schichtenverbund durch Ansprühen der
Unterlage mit bitumenhaltigem Bindemittel
herstellen, manuell mit Handverdüsung.
Bereich Rohrgraben und Restflächen.
Verschmutzte Unterlage bzw. einzelne
verschmutzte Stellen vorher reinigen.
Kehrgut in Eigentum des AN übernehmen und
einer Verwertung nach Wahl des AN zuführen.
Bitumenemulsion C40BF1-S, Bindemittelmenge
ca. 300 g/m2.
Menge: 40,000 m2

**04.04.01.008 Anschluss a. Fuge m. Fugenm. herst . Längs-/Querfuge Deckschicht Tiefe 40 mm Breite 5 mm Verf. mit Trstr. Fugenmasse N2**
StL-Nr. 22311391231069101
Anschluss als Fuge mit Fugenmasse herstellen.
Längs- und Querfuge.
In der Asphaltdeckschicht ausbilden.
Fugenspalttiefe = 40 mm.
Fugenspaltbreite '5 mm'
Fugenspalt verfüllen in einer Lage mit Trennstreifen.
Mit heiß verarbeitbarer Fugenmasse Typ N2, einschließlich zugehörigem und zuvor aufgetragenem Voranstrichmittel.
Menge: 56,000 m

#### 04.05 Schächte und Hüllrohre

##### 04.05.01 Schächte und Hüllrohre

*Hinweis*
Alle Einbauten des Fernwärmenetzes (Straßenkappen und
Schächte) sind dauerhaft gegen Geräuschbildung (z.B.
beim Überfahren) zu sichern.
Alle Einbauten sind mit dämpfenden Einlagen zu
versehen. Die Aufwendungen hierfür sind in die
Positionen der Kappen und Schächte DN 600 - DN 1000
einzukalkulieren, sie werden nicht gesondert vergütet.

Fabrikat: Viatop Niveau oder glw.

Schacht DN 400 für Lüftungen und Kugelhähne:

Fabrikat: Systemtechnik GmbH Anger oder glw.

**04.05.01.001 Asphaltkappe aus Guss - Größe 3 für Lüftung und Kugelhähne im Bestandsnetz liefern und setzen**
Bitukap Pro Asphaltkappe aus Guss nach DIN 3583,
Ausgabe 1990 - Größe 3

höhenverstellbar, breiter Auflagerand,
mit dämpfender Einlage,

Auszuglänge bis 170 mm,

Bolzen und Steg aus nichtrostendm Stahl,
Aufschrift "Fernwärme"

inkl. Trageplatte aus Beton liefern und setzen.

Hersteller: z. B.. Hydrotec Technologie
Artikelnummer: 100508370

Angeboten: '.........'
Menge: 14,000 St

**04.05.01.002 Einbau von Hüllrohren KG DN 250**
Nachträglicher Einbau von Hüllrohren aus KG 2000 mit
Deckel einschl. Dehnpolster für die neuen bzw.
vorhandenen Lüftungsamarturen DN 25-DN 50 liefern und
einbauen.

KG Rohr DN 250: Länge 80-120 cm entsprechend Skizze.

Zwischen Hüllrohr und Lüftungsamartur ist rundum
Dehnpolster einzubauen (siehe Skizze).
Menge: 10,000 St

**04.05.01.003 Einbau von Hüllrohren KG DN 200**
Nachträglicher Einbau von Hüllrohren aus KG 2000 mit
Deckel einschl. Dehnpolster für vorhandenen
Schiebergestänge DN 25-DN 50 liefern und einbauen.

KG Rohr DN 200: Länge 80-120 cm entsprechend Skizze.

Zwischen Hüllrohr und Schieber ist ein Dehnpolster
einzubauen (siehe Skizze).
Menge: 2,000 St

#### 04.06 Straßenkappen

##### 04.06.01 Straßenkappen

**04.06.01.001 Straßenkappen "Fernwärme" Größe 2 liefern und einbauen**
Straßenkappen "Fernwärme"aus Guss, ähnlich DIN
3581-2-STA Tagwasserdicht mit dämpfener L-Einlage inkl.
Trageplatte aus Beton liefern und einbauen.

Größe: 2

Gehäuse und Deckel: EN-GJL-200
Öffnungssteg Edelstahl
Oberfläche: Korrosionsschutz, schwarz beschichtet

Einbauhöhe: 270 mm
Menge: 2,000 St

**04.06.01.002 Straßenkappen ausbauen und entsorgen**
Straßenkappen "Fernwärme" aus Guss ausbauen und
entsorgen.

Größe: 30x30 cm und 40x40 cm
Menge: 14,000 St

### 05 Wasserversorgung

#### 05.01 Baustelleneinrichtung

##### 05.01.01 Baustelleneinrichtung

**05.01.01.001 Baustelle einrichten Sämtl.LV-Abschn. Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

#### 05.02 Verkehrssicherung

##### 05.02.01 Verkehrssicherung

**05.02.01.001 Verk.Fl.unterh.**
Verkehrsflächen zur Aufrechterhaltung
des öffentlichen und Anlieger-Verkehrs
sowie des Baustellenverkehrs
innerhalb des Baubereiches einschließlich zwischenzeitlich benutzter Behelfsfahrstreifen verkehrssicher unterhalten.
Befestigung mit Asphalt,
Verkehrsflächen im Zuge der Baustrecke.
Menge: 1,000 Psch

**05.02.01.002 Verkehrssicherung läng.Dauer durchf Arb.st.u. Uml.str RSA B I/15**
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan B I/15

Verkehrsrechtliche Anordnung einholen u.
Umleitungsplan ertsellen
Menge: 1,000 Psch

**05.02.01.003 Verkehrssicherung läng.Dauer durchf Arb.st.u. Uml.str, RSA B I/2 o. B I/6**
StLKNr. 06.21  105/125.39.00.00.90
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan 'B I/2; B 1/6'

Verkehrsrechtliche Anordnung einholen u.
Umleitungsplan ertsellen
Menge: 1,000 Psch

**05.02.01.004 Verkehrssicherung läng.Dauer durchf Arb.st.u. Uml.str, RSA B I/14**
StLKNr. 06.21  105/125.39.00.00.90
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan 'B I/14'

Verkehrsrechtliche Anordnung einholen u.
Umleitungsplan ertsellen
Menge: 1,000 Psch

**05.02.01.005 Verkehrsschild aufb., abb., vorh . Ronde,Dreie.Quad. Größe 2 Typ RA1 Höhe 2,20 m**
Verkehrsschild aufbauen, vorhalten, warten, instand
setzen und abbauen. Aufstellvorrichtung nach statischen
Erfordernissen. Vorübergehende Verkehrssicherungsmaßnahmen durchführen. Die Kontrolle wird gesondert
vergütet.
Verkehrsschild = Ronde, Dreieck, Quadrat.
Größe 2. mit Zusatzschild
Retroreflektierend mit Folie Klasse RA2.
Aufstellvorrichtung mit Fußplatte aufstellen
Aufstellhöhe über der Verkehrsfläche = 2,20 m.
Einsatzzeit Bauzeit
Menge: 530,000 St

**05.02.01.006 Verkehrsschild aufb., abb., vorh . Zeichen 454,457 Größe 2 Typ RA1, Höhe 2,20 m**
Verkehrsschild aufbauen, vorhalten, warten, instand
setzen und abbauen. Aufstellvorrichtung nach statischen
Erfordernissen. Vorübergehende Verkehrssicherungsmaßnahmen durchführen. Die Kontrolle wird gesondert
vergütet.
Verkehrsschild = Zeichen 454, 457.
Größe 2
mit Zusatzschildern
Retroreflektierend mit Folie Klasse RA2.
Aufstellvorrichtung mit Fußplatte
Aufstellhöhe über der Verkehrsfläche = 2,20 m.
Einsatzzeit Bauzeit
Menge: 190,000 St

**05.02.01.007 Absp.g.,Warneinr. aufb.,abb.u.vorh . Abspsch. 250x2000 Typ RA2 3 Strah.eins.gelb mit Tastleiste**
Absperrgerät oder Warneinrichtung betriebsfertig aufbauen, vorhalten, warten, instand setzen, betreiben und
abbauen. Vorübergehende Verkehrssicherungsmaßnahmen
durchführen. Die Kontrolle wird gesondert vergütet.
Absperrschranke Größe 250 x 2000 mm mit Aufstellvorrichtung.
Mit retroreflektierender Folie Klasse RA2.
Mit 3 Richtstrahlern einseitig, gelbes Dauerlicht, WL1.
Mit Tastleiste.
Energieversorgung nach Wahl AN.
Einsatzzeit: Bauzeit
Menge: 55,000 St

**05.02.01.008 Absp.g.,Warneinr. aufb.,abb.u.vorh . Abspsch. 250x2000 Typ RA2 5 Strah.eins. rot mit Tastleiste Versorg. Wahl AN**
Absperrgerät oder Warneinrichtung betriebsfertig aufbauen, vorhalten, warten, instand setzen, betreiben und
abbauen. Vorübergehende Verkehrssicherungsmaßnahmen
durchführen. Die Kontrolle wird gesondert vergütet.
Absperrschranke Größe 250 x 2000 mm mit Aufstellvorrichtung.
Mit retroreflektierender Folie Klasse RA2.
Mit 5 Richtstrahlern einseitig, rotes Dauerlicht, WL1.
Mit Tastleiste.
Energieversorgung nach Wahl des AN.
Einsatzzeit: Bauzeit
Menge: 55,000 St

**05.02.01.009 Absp.g.,Warneinr. aufb.,abb.u.vorh . Abspsch. 250x2000 Typ RA2 mit Tastleiste**
Absperrgerät oder Warneinrichtung betriebsfertig aufbauen, vorhalten, warten, instand setzen, betreiben und
abbauen. Vorübergehende Verkehrssicherungsmaßnahmen
durchführen. Die Kontrolle wird gesondert vergütet.
Absperrschranke Größe 250 x 2000 mm mit Aufstellvorrichtung.
Mit retroreflektierender Folie Klasse RA2.
Mit Tastleiste.
Einsatzzeit: Bauzeit
Menge: 5300,000 m

**05.02.01.010 Transp. LSA f. Engst. aufb. u. abb. LSA Typ D Kabelverbindung Entf. bis 60 m Versorg. Wahl AN VTU erstellen**
Transportable Lichtsignalanlage (LSA) für kreuzende
Verkehrsstöme einschließlich Energieversorgung
aufbauen, in Betrieb
nehmen und abbauen. Vorhalten, Kontrolle, Wartung, In-
standsetzung und Betreiben werden gesondert vergütet.
Vorübergehende Verkehrssicherungsmaßnahmen durchführen.
70 v. H. des Preises werden nach betriebsfertigem Aufbau, der Rest nach Abbau vergütet.
LSA Typ B, Festzeitsteuerung.
Kabelverbindung.
Entfernung der Signalgeberstandorte bis 60,00 m.
Energieversorgung nach Wahl des AN.
Verkehrstechnische Unterlage bestehend aus Signallageplan, Berechnungen, Zwischenzeitenmatrix, Signalzeitenplan erstellen.

3 -fach Lichtsignalanlage für T-Kreuzung.
Menge: 0,500 St

**05.02.01.011 Transport. Lichtsignalanlage vorh. wie Vorposition**
Transportable Lichtsignalanlage (LSA) vorhalten, warten, instand setzen und betreiben. Vorübergehende Verkehrssicherungsmaßnahmen durchführen.
Die Kontrolle der LSA ist mit durchzuführen und wird
nicht gesondert vergütet.
Transportable LSA wie in Vorposition beschrieben.
Menge: 170,000 d

**05.02.01.012 Kontr. Verkehrs- sicherung**
Kontrolle der Verkehrssicherung durchführen.
Die Kontrolle ist unmittelbar nach deren Durchführung
zu erfassen und zu dokumentieren. Arbeits- und
Hilfsmittel sind vom AN zu stellen und dem AG
jederzeit zugänglich zu machen.
Die Kontrollausdrucke sind dem AG arbeitstäglich
vorzulegen.
Verkehrssicherung an Arbeitsstellen im
gesamten Baustellenbereich und an
Umleitungsstrecken
Kontrolle .einmal täglich, an arbeitsfreien Tagen.
einmal täglich.
Kontrolle durch .durch schriftliche Dokumentation.
nach Unterlagen des AN.
Menge: 1,000 Psch

**05.02.01.013 Grubenabdeck. 60**
Baugrubenabdeckung für öffentlichen
Verkehr, als Vollabdeckung,
Abdeckung mit Stahl,
herstellen, vorhalten und beseitigen,
geeignet für Brückenklasse 60 DIN 1072.
Abrechnung:
Länge = abgedeckte Länge des Rohrgrabens / Baugrube

Breite = Rohrgrabenbreite (gemäß Abrechnungstabelle)
+ Zuschlag 1m (2 x 0,50m)
Menge: 1450,000 m2

#### 05.03 WV-Hauptleitung

##### 05.03.01 PE-HD Rohrleitung mit Zubehör

*Hinweis*
PE-HD-Rohre an die Einbaustelle liefern, verlegen,
dichten, verbinden und zusammen mit der im
Gebäudeinnern anschließenden Rohrleitung bis zum
Wasserzählereingangsventil auf 10 bar abdrücken. Alle
erforderlichen Verbindungsteile sind in den lfm.-Preis
einzurechnen.

(Drückprüfung nach DVGW-W 400-2)

einschließlich Lieferung und Verlegung Trassenwarnband
Farbe blau, Breite 75 mm und Standardtext "Achtung
Wasserleitung" (z.B. Fa. G. Kellermann)

angebotenes Fabrikat: Wavin-TS-RC 100 o. gleichwertige

**05.03.01.001 Rohrltg. liefern, verlegen, dichten, prüfen; DA 160**
PE-HD RC DA 160 x 14,6 mm, PE 100, SDR 11

angebotenes Fabrikat:
Menge: 550,000 m

**05.03.01.002 Rohrltg. liefern, verlegen, dichten, prüfen; DA 110**
PE-HD RC DA 110 x 10,0 mm, PE 100, SDR 11

angebotenes Fabrikat:
Menge: 1100,000 m

**05.03.01.003 Rohrltg. liefern, verlegen, dichten, prüfen, DA 90**
PE-HD RC DA 90 x 8,2 mm, PE 100, SDR 11

angebotenes Fabrikat:
Menge: 450,000 m

**05.03.01.004 Rohrltg. liefern, verlegen, dichten, prüfen, DA 63**
PE-HD RC DA 63 x 5,8 mm, PE 100, SDR 11

angebotenes Fabrikat:
Menge: 520,000 m

**05.03.01.005 Rohrltg. liefern, verlegen, dichten, prüfen, DA 50**
PE-HD RC DA 50 x 4,6 mm, PE 100, SDR 11

angebotenes Fabrikat:
Menge: 340,000 m

**05.03.01.006 Rohrltg. liefern, verlegen, dichten, prüfen, DA 40**
PE-HD RC DA 40 × 3,7 mm, PE 100, SDR 11

angebotenes Fabrikat:
Menge: 20,000 m

##### 05.03.02 Duktile Gussrohre GGG

*Hinweis*
Duktile Gussrohre liefern, verlegen, dichten und
prüfen. Duktile Gussrohre nach DIN EN 545:2010. für
Trinkwasser mit DVGW-Zeritifizierungszeichen.
Oberflächenbeschichtung innen: Zementmörtel-Auskleidung
auf Basis HOZ.
Oberflächenbeschichtung außen: Zink-Aluminium-Legierung
(400 g/m²) mit Epoxidharz-Deckbeschichtung.
Verbindung mittels TYTON-SIT-PLUS-System incl. Liefern
und Einbauen aller Verbindungsmittel und Dichtelemente.

Druckklasse C 40 > DN 150
Druckklasse C 50 bis DN 150

einschließlich Lieferung und Verlegung Trassenwarnband
Farbe blau, Breite 75 mm und Standardtext "Achtung
Wasserleitung" (z.B. Fa. G. Kellermann)

Fabrikat: Duktus mit BRS Verbindung oder gleichwertig

Angeboten:

**05.03.02.001 Duktile Gussrohre DN 400**
Menge: 320,000 m

**05.03.02.002 Duktile Gussrohre DN 300**
Menge: 670,000 m

**05.03.02.003 Duktile Gussrohre DN 250**
Menge: 1450,000 m

**05.03.02.004 Duktile Gussrohre DN 200**
Menge: 10,000 m

**05.03.02.005 Duktile Gussrohre DN 150**
Menge: 15,000 m

##### 05.03.03 Formstücke

**05.03.03.001 Schieber ausbauen**
incl. Stützbeton, ausbauen, Stützbeton und Schieber in
Eigentum des AN übernehmen und einer Entsorgung nach
Wahl des AN zuführen inkl.Straßenkappe und
Einbaugarnitur.
Bestandsleitung mit Brunnenschaum verschließen

Stützbeton: ca: 0,5 m3
Menge: 57,000 St

**05.03.03.002 Schieber mit Frostschutzkies verfüllen und Straßenkappe entfernen**
Die vorhandenen Straßenkappen der stillgegelgten
Absperrschieber werden vollständig entfernt.
Anschließend erfolgt das fachgerechte Abdrehen des
Schiebers sowie das Abschneiden des Gestänges. Der
dadurch entstehende Hohlraum wird im Anschluss mit
geeignetem Frostschutzkies oder Beton verfüllt und
verdichtet, um eine dauerhaft standsichere und
setzungsarme Oberfläche zu gewährleisten.
Menge: 230,000 St

**05.03.03.003 Unterflurhydranten**
incl. Stützbeton ausbauen, Stützbeton und UFH in
Eigentum des AN übernehmen und einer Entsorgung nach
Wahl des AN zuführen. Die Stillgegelgte
Anschlussleitung ist im Anschluss mit Brunnenschaum zu
verschließen.
Menge: 20,000 St

**05.03.03.004 Oberflurhydranten**
incl. Stützbeton ausbauen, Stützbeton und UFH in
Eigentum des AN übernehmen und einer Entsorgung nach
Wahl des AN zuführen. Die Stillgegelgte
Anschlussleitung ist im Anschluss mit Brunnenschaum zu
verschließen.
Menge: 10,000 St

**05.03.03.005 Freilegen und Ablängen Bestandsleitung DN 300 PVC**
Freilegen der vorhanden Trinkwasserleitung DN 300 PVC
einschließlich Desinfektion der Anschlussbereiche.
Trennen und Ausbau der Bestandsleitung DN 300 PVC für
Anschluss mit EU-Stück/Verbinder Synoflex.

Das stillzulegende Ende ist mit Bauschaum zu
verschließen.
Menge: 9,000 St

**05.03.03.006 Freilegen und Ablängen Bestandsleitung DN 250 PVC**
Freilegen der vorhanden Trinkwasserleitung DN 250 PVC
einschließlich Desinfektion der Anschlussbereiche.
Trennen und Ausbau der Bestandsleitung DN 250 PVC für
Anschluss mit EU-Stück/Verbinder Synoflex.

Das stillzulegende Ende ist mit Bauschaum zu
verschließen.
Menge: 9,000 St

**05.03.03.007 Freilegen und Ablängen Bestandsleitung DN 150 PVC**
Freilegen der vorhanden Trinkwasserleitung DN 150 PVC
einschließlich Desinfektion der Anschlussbereiche.
Trennen und Ausbau der Bestandsleitung DN 150 PVC für
Anschluss mit EU-Stück/Verbinder Synoflex.

Das stillzulegende Ende ist mit Bauschaum zu
verschließen.
Menge: 8,000 St

**05.03.03.008 Freilegen und Ablängen Bestandsleitung DN 100 PVC**
Freilegen der vorhanden Trinkwasserleitung DN 100 PVC
einschließlich Desinfektion der Anschlussbereiche.
Trennen und Ausbau der Bestandsleitung DN 100 PVC für
Anschluss mit EU-Stück/Verbinder Synoflex.

Das stillzulegende Ende ist mit Bauschaum zu
verschließen.
Menge: 4,000 St

**05.03.03.009 Freilegen und Ablängen Bestandsleitung DN 80 PVC**
Freilegen der vorhanden Trinkwasserleitung DN 80 PVC
einschließlich Desinfektion der Anschlussbereiche.
Trennen und Ausbau der Bestandsleitung DN 80 PVC für
Anschluss mit EU-Stück/Verbinder Synoflex.
Menge: 2,000 St

**05.03.03.010 Freilegen und Ablängen Bestandsleitung DN 50 PVC**
Freilegen der vorhanden Trinkwasserleitung DN 50 PVC
einschließlich Desinfektion der Anschlussbereiche.
Trennen und Ausbau der Bestandsleitung DN 50 PVC für
Anschluss mit Verbinder Synoflex.

Das stillzulegende Ende ist mit Brunnenschaum zu
verschließen.
Menge: 1,000 St

**05.03.03.011 Freilegen und Ablängen Bestandsleitung DN 300 PE**
Freilegen der vorhanden Trinkwasserleitung DN 300 PE
einschließlich Desinfektion der Anschlussbereiche.
Trennen und Ausbau der Bestandsleitung DN 300 PE für
Anschluss mit Verbinder Synoflex.

Das stillzulegende Ende ist mit Brunnenschaum zu
verschließen.
Menge: 1,000 St

**05.03.03.012 Freilegen und Ablängen Bestandsleitung DN 50 PE**
Freilegen der vorhanden Trinkwasserleitung DN 50 PE
einschließlich Desinfektion der Anschlussbereiche.
Trennen und Ausbau der Bestandsleitung DN 50 PE für
Anschluss mit Verbinder Synoflex.

Das stillzulegende Ende ist mit Brunnenschaum zu
verschließen.
Menge: 1,000 St

**05.03.03.013 Freilegen und Ablängen Bestandsleitung DN 300 GG**
Freilegen der vorhandenen Trinkwasserleitung
einschließlich Reinigung von Rohrleitung und
Desinfektion des Anschlussbereiches. Ablängen der
Bestandsleitung DN 300 GG für Anschluss mit
EU-Stück/Synoflex Verbinder.

Das stillzulegende Ende ist mit Bauschaum zu
verschließen.
Menge: 7,000 St

**05.03.03.014 Freilegen und Ablängen Bestandsleitung DN 250 GG**
Freilegen der vorhandenen Trinkwasserleitung
einschließlich Reinigung von Rohrleitung und
Desinfektion des Anschlussbereiches. Ablängen der
Bestandsleitung DN 250 GG für Anschluss mit
EU-Stück/Synoflex Verbinder.

Das stillzulegende Ende ist mit Bauschaum zu
verschließen.
Menge: 8,000 St

**05.03.03.015 Freilegen und Ablängen Bestandsleitung DN 200 GG**
Freilegen der vorhandenen Trinkwasserleitung
einschließlich Reinigung von Rohrleitung und
Desinfektion des Anschlussbereiches. Ablängen der
Bestandsleitung DN 200 GG für Anschluss mit
EU-Stück/Synoflex Verbinder.

Das stillzulegende Ende ist mit Bauschaum zu
verschließen.
Menge: 2,000 St

**05.03.03.016 Freilegen und Ablängen Bestandsleitung DN 150 GG**
Freilegen der vorhandenen Trinkwasserleitung
einschließlich Reinigung von Rohrleitung und
Desinfektion des Anschlussbereiches. Ablängen der
Bestandsleitung DN 150 GG für Anschluss mit
EU-Stück/Synoflex Verbinder.

Das stillzulegende Ende ist mit Bauschaum zu
verschließen.
Menge: 5,000 St

**05.03.03.017 Freilegen und Ablängen Bestandsleitung DN 100 GG**
Freilegen der vorhandenen Trinkwasserleitung
einschließlich Reinigung von Rohrleitung und
Desinfektion des Anschlussbereiches. Ablängen der
Bestandsleitung DN 100 GG für Anschluss mit
EU-Stück/Synoflex Verbinder.

Das stillzulegende Ende ist mit Bauschaum zu
verschließen.
Menge: 3,000 St

**05.03.03.018 Freilegen und Ablängen Bestandsleitung DN 80 GG**
Freilegen der vorhandenen Trinkwasserleitung
einschließlich Reinigung von Rohrleitung und
Desinfektion des Anschlussbereiches. Ablängen der
Bestandsleitung DN 80 GG für Anschluss mit
EU-Stück/Synoflex Verbinder.

Das stillzulegende Ende ist mit Bauschaum zu
verschließen.
Menge: 7,000 St

**05.03.03.019 EU-Stück (Flansch-Muffen-Stück) DN 400 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich max. 8° (+/- 4°
pro Muffe), flexibles Dichtelement aus Elastomer nach
EN 681-1, flexibler Zugsicherungsring aus POM, auf
jedem Stützelementglied ist ein Zugsicherungselement
fixiert, Zugsicherungselemente korrosionsgeschützt,
inklusive Verpackung nach EN 12351.

Material: Gehäuse aus GJS-400, Korrosionsschutz durch
Epoxidharz-Pulverbeschichtung innen und außen gemäß
Gütesicherung RAL-GZ 662 der Gütegemeinschaft Schwerer
Korrosionsschutz  GSK unter Berücksichtigung der DIN
3476-1/DIN EN 14901-1 (Schichtdicke: min. 0,25 mm,
Porenfreiheit bei 3 kV, Haftung innen und außen min. 16
N/mm² nach Heißwasserlagerung, Nachweis der
Trinkwassertauglichkeit, Fremdüberwachung durch
neutrales Prüfinstitut)

Medium: Trinkwasser, Abwasser

PN 10
Flansch: DN 400
Muffe: für Rohre mit Außendurchmesser von 398 - 442 mm

Medium: Trinkwasser, Abwasser
Max. Betriebsdruck Trinkwasser 10 bar, Abwasser 10 bar

Inkl.:
Stützhülse aus nichtrostendem Stahl (Best.-Nr.: 590)
beim Anschluss von PE-Rohren

Hersteller: Fa. Hawle (Best. Nr. 740-00) oder
gleichwertig

angebotenes Fabrikat:
Menge: 19,000 St

**05.03.03.020 EU-Stück (Flansch-Muffen-Stück) DN 300 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich max. 8° (+/- 4°
pro Muffe), flexibles Dichtelement aus Elastomer nach
EN 681-1, flexibler Zugsicherungsring aus POM, auf
jedem Stützelementglied ist ein Zugsicherungselement
fixiert, Zugsicherungselemente korrosionsgeschützt,
inklusive Verpackung nach EN 12351.

Material: Gehäuse aus GJS-400, Korrosionsschutz durch
Epoxidharz-Pulverbeschichtung innen und außen gemäß
Gütesicherung RAL-GZ 662 der Gütegemeinschaft Schwerer
Korrosionsschutz  GSK unter Berücksichtigung der DIN
3476-1/DIN EN 14901-1 (Schichtdicke: min. 0,25 mm,
Porenfreiheit bei 3 kV, Haftung innen und außen min. 16
N/mm² nach Heißwasserlagerung, Nachweis der
Trinkwassertauglichkeit, Fremdüberwachung durch
neutrales Prüfinstitut)

Medium: Trinkwasser, Abwasser

PN 10
Flansch: DN 300
Muffe: für Rohre mit Außendurchmesser von 313 - 356 mm

Medium: Trinkwasser, Abwasser
Max. Betriebsdruck Trinkwasser 10 bar, Abwasser 10 bar

Inkl.:
Stützhülse aus nichtrostendem Stahl (Best.-Nr.: 590)
beim Anschluss von PE-Rohren

Hersteller: Fa. Hawle (Best. Nr. 740-00) oder
gleichwertig

angebotenes Fabrikat:
Menge: 80,000 St

**05.03.03.021 EU-Stück (Flansch-Muffen-Stück) DN 250 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich max. 8° (+/- 4°
pro Muffe), flexibles Dichtelement aus Elastomer nach
EN 681-1, flexibler Zugsicherungsring aus POM, auf
jedem Stützelementglied ist ein Zugsicherungselement
fixiert, Zugsicherungselemente korrosionsgeschützt,
inklusive Verpackung nach EN 12351.

Material: Gehäuse aus GJS-400, Korrosionsschutz durch
Epoxidharz-Pulverbeschichtung innen und außen gemäß
Gütesicherung RAL-GZ 662 der Gütegemeinschaft Schwerer
Korrosionsschutz  GSK unter Berücksichtigung der DIN
3476-1/DIN EN 14901-1 (Schichtdicke: min. 0,25 mm,
Porenfreiheit bei 3 kV, Haftung innen und außen min. 16
N/mm² nach Heißwasserlagerung, Nachweis der
Trinkwassertauglichkeit, Fremdüberwachung durch
neutrales Prüfinstitut)

Medium: Trinkwasser, Abwasser

PN 10
Flansch: DN 250
Muffe: für Rohre mit Außendurchmesser von 265 - 310 mm

Medium: Trinkwasser, Abwasser
Max. Betriebsdruck Trinkwasser 10 bar, Abwasser 10 bar

Inkl.:
Stützhülse aus nichtrostendem Stahl (Best.-Nr.: 590)
beim Anschluss von PE-Rohren

Hersteller: Fa. Hawle (Best. Nr. 740-00) oder
gleichwertig

angebotenes Fabrikat:
Menge: 82,000 St

**05.03.03.022 EU-Stück (Flansch-Muffen-Stück) DN 200 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich max. 8° (+/- 4°
pro Muffe), flexibles Dichtelement aus Elastomer nach
EN 681-1, flexibler Zugsicherungsring aus POM, auf
jedem Stützelementglied ist ein Zugsicherungselement
fixiert, Zugsicherungselemente korrosionsgeschützt,
inklusive Verpackung nach EN 12351.

Material: Gehäuse aus GJS-400, Korrosionsschutz durch
Epoxidharz-Pulverbeschichtung innen und außen gemäß
Gütesicherung RAL-GZ 662 der Gütegemeinschaft Schwerer
Korrosionsschutz  GSK unter Berücksichtigung der DIN
3476-1/DIN EN 14901-1 (Schichtdicke: min. 0,25 mm,
Porenfreiheit bei 3 kV, Haftung innen und außen min. 16
N/mm² nach Heißwasserlagerung, Nachweis der
Trinkwassertauglichkeit, Fremdüberwachung durch
neutrales Prüfinstitut)

Medium: Trinkwasser, Abwasser

PN 10
Flansch: DN 200
Muffe: für Rohre mit Außendurchmesser von 198 - 230 mm

Medium: Trinkwasser, Abwasser
Max. Betriebsdruck Trinkwasser 10 bar, Abwasser 10 bar

Inkl.:
Stützhülse aus nichtrostendem Stahl (Best.-Nr.: 590)
beim Anschluss von PE-Rohren
Hersteller: Fa. Hawle (Best. Nr. 740-00) oder
gleichwertig

angebotenes Fabrikat:
Menge: 6,000 St

**05.03.03.023 EU-Stück (Flansch-Muffen-Stück) DN 150 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, AbwasserPN 10/16
Flansch: DN 150
Muffe: für Rohre mit Außendurchmesser von 155 - 192 mm

Medium: Trinkwasser, Abwasser
Max. Betriebsdruck: Trinkwasser 16 bar, Abwasser 16 bar

Inkl.:
Stützhülse aus nichtrostendem Stahl (Best.-Nr.: 590)
beim Anschluss von PE-Rohren

Hersteller: Hawle Nr. 740 oder gleichwertig,

angebotenes Fabrikat:
Menge: 43,000 St

**05.03.03.024 EU-Stück (Flansch-Muffen-Stück) DN 100 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, AbwasserPN 10/16
Flansch: DN 100
Muffe: für Rohre mit Außendurchmesser von 104 - 132 mm

Medium: Trinkwasser, Abwasser
Max. Betriebsdruck: Trinkwasser 16 bar, Abwasser 16 bar

Inkl.:
Stützhülse aus nichtrostendem Stahl (Best.-Nr.: 590)
beim Anschluss von PE-Rohren

Hersteller: Hawle Nr. 740 oder gleichwertig,

angebotenes Fabrikat:
Menge: 32,000 St

**05.03.03.025 EU-Stück (Flansch-Muffen-Stück) DN 80 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, AbwasserPN 10/16
Flansch: DN 80
Muffe: für Rohre mit Außendurchmesser von 104 - 132 mm

Medium: Trinkwasser, Abwasser
Max. Betriebsdruck: Trinkwasser 16 bar, Abwasser 16 bar

Inkl.:
Stützhülse aus nichtrostendem Stahl (Best.-Nr.: 590)
beim Anschluss von PE-Rohren

Hersteller: Hawle Nr. 740 oder gleichwertig,

angebotenes Fabrikat:
Menge: 88,000 St

**05.03.03.026 EU-Stück (Flansch-Muffen-Stück) DN 50 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

PN 10/16
Flansch: DN 50
Muffe: für Rohre mit Außendurchmesser von 56 - 71 mm

Medium: Trinkwasser, Abwasser
Max. Betriebsdruck: Trinkwasser 16 bar, Abwasser 16 bar

Inkl.:
Stützhülse aus nichtrostendem Stahl (Best.-Nr.: 590)
beim Anschluss von PE-Rohren

Hersteller: Hawle Nr. 740 oder gleichwertig,

angebotenes Fabrikat:
Menge: 7,000 St

**05.03.03.027 Endkappe - Synoflex DN 80**
Endkappe, einerseits mit Mehrbereichsmuffe nach EN
14525 für den Anschluss von Guss,- Stahl-, PE-, PVC-
und AZ-Rohren, längskraftschlüssiger Anschluss von
Rohren aus Guss-, PE-, PVC- und Stahl, andererseits mit
vertikalem Innengewindeabgang nach DIN ISO 228-1 für
den Anschluss von Messeinrichtungen, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, Abwasser

Max. Betriebsdruck: Trinkwasser 16 bar, Abwasser 16 bar
DN: 80
Muffe: für Rohre mit Außendurchmesser von 85 - 105 mm
Menge: 2,000 St

**05.03.03.028 TT-Stück mit Flanschabgang DN 250/150**
Fabrikat: Duktus o. gleichwertig

Hersteller:
Menge: 1,000 St

**05.03.03.029 TT-Stück mit Flanschabgang DN 150/150**
Fabrikat: Duktus o. gleichwertig

Hersteller:
Menge: 1,000 St

**05.03.03.030 T-Stück, DN 400 mit Flanschabgang DN 250**
Fabrikat: Duktus o. gleichwertig

Hersteller:
Menge: 2,000 St

**05.03.03.031 T-Stück, DN 400 mit Flanschabgang DN 80**
Fabrikat: Duktus o. gleichwertig

Hersteller:
Menge: 5,000 St

**05.03.03.032 T-Stück, DN 300 mit Flanschabgang DN 300**
Fabrikat: Duktus o. gleichwertig

Hersteller:
Menge: 3,000 St

**05.03.03.033 T-Stück, DN 300 mit Flanschabgang DN 250**
Fabrikat: Duktus o. gleichwertig

Hersteller:
Menge: 1,000 St

**05.03.03.034 T-Stück, DN 300 mit Flanschabgang DN 150**
Fabrikat: Duktus o. gleichwertig

Hersteller:
Menge: 5,000 St

**05.03.03.035 T-Stück, DN 300 mit Flanschabgang DN 100**
Fabrikat: Duktus o. gleichwertig

Hersteller:
Menge: 3,000 St

**05.03.03.036 T-Stück, DN 300 mit Flanschabgang DN 80**
Fabrikat: Duktus o. gleichwertig

Hersteller:
Menge: 14,000 St

**05.03.03.037 T-Stück, DN 250 mit Flanschabgang DN 250**
Fabrikat: Duktus o. gleichwertig

Hersteller:
Menge: 7,000 St

**05.03.03.038 T-Stück, DN 250 mit Flanschabgang DN 200**
Fabrikat: Duktus o. gleichwertig

Hersteller:
Menge: 2,000 St

**05.03.03.039 T-Stück, DN 250 mit Flanschabgang DN 150**
Fabrikat: Duktus o. gleichwertig

Hersteller:
Menge: 3,000 St

**05.03.03.040 T-Stück, DN 250 mit Flanschabgang DN 100**
Fabrikat: Duktus o. gleichwertig

Hersteller:
Menge: 8,000 St

**05.03.03.041 T-Stück, DN 250 mit Flanschabgang DN 80**
Fabrikat: Duktus o. gleichwertig

Hersteller:
Menge: 22,000 St

**05.03.03.042 T-Stück, DN 200 mit Flanschabgang DN 150**
Fabrikat: Duktus o. gleichwertig

Hersteller:
Menge: 1,000 St

**05.03.03.043 T-Stück, DN 200 mit Flanschabgang DN 80**
Fabrikat: Duktus o. gleichwertig

Hersteller:
Menge: 1,000 St

**05.03.03.044 T-Stück, DN 150 mit Flanschabgang DN 150**
Fabrikat: Duktus o. gleichwertig

Hersteller:
Menge: 5,000 St

**05.03.03.045 T-Stück, DN 150 mit Flanschabgang DN 80**
Fabrikat: Duktus o. gleichwertig

Hersteller:
Menge: 5,000 St

**05.03.03.046 T-Stück, DN 100 mit Flanschabgang DN 100**
Fabrikat: Duktus o. gleichwertig

Hersteller:
Menge: 3,000 St

**05.03.03.047 T-Stück, DN 100 mit Flanschabgang DN 80**
Fabrikat: Duktus o. gleichwertig

Hersteller:
Menge: 2,000 St

**05.03.03.048 T-Stück, DN 80 mit Flanschabgang DN 80**
Fabrikat: Duktus o. gleichwertig

Hersteller:
Menge: 2,000 St

**05.03.03.049 T-Stück, DN 80 mit Flanschabgang DN 40**
Fabrikat: Duktus o. gleichwertig

Hersteller:
Menge: 1,000 St

**05.03.03.050 FF-Stück, DN 300, L = 400 mm**
Fabrikat: Duktus o. gleichwertig

Hersteller:
Menge: 16,000 St

**05.03.03.051 FF-Stück, DN 250, L = 400 mm**
Fabrikat: Duktus o. gleichwertig

Hersteller:
Menge: 13,000 St

**05.03.03.052 FF-Stück, DN 200, L = 400 mm**
Fabrikat: Duktus o. gleichwertig

Hersteller:
Menge: 1,000 St

**05.03.03.053 FF-Stück, DN 150, L = 400 mm**
Fabrikat: Duktus o. gleichwertig

Hersteller:
Menge: 9,000 St

**05.03.03.054 FF-Stück, DN 100, L = 400 mm**
Fabrikat: Duktus o. gleichwertig

Hersteller:
Menge: 1,000 St

**05.03.03.055 FF-Stück, DN 80, L = 400 mm**
Fabrikat: Duktus o. gleichwertig

Hersteller:
Menge: 42,000 St

**05.03.03.056 FF-Stück, DN 50, L = 400 mm**
Fabrikat: Duktus o. gleichwertig

Hersteller:
Menge: 1,000 St

**05.03.03.057 FFK-Stück DN 400, 11° - 45°**
aus duktilem Gusseisen nach DIN EN 545
Doppelflanschbogen,

DN 400

Hersteller: Duktus oder gleichwertig,

angebotenes Fabrikat: '.........'
Menge: 4,000 St

**05.03.03.058 FFK-Stück DN 300, 11° - 45°**
aus duktilem Gusseisen nach DIN EN 545
Doppelflanschbogen,

DN 300

Hersteller: Duktus oder gleichwertig,

angebotenes Fabrikat: '.........'
Menge: 8,000 St

**05.03.03.059 FFK-Stück DN 250, 11° - 45°**
aus duktilem Gusseisen nach DIN EN 545
Doppelflanschbogen,

DN 250

Hersteller: Duktus oder gleichwertig,

angebotenes Fabrikat: '.........'
Menge: 6,000 St

**05.03.03.060 FFK-Stück DN 150, 11° - 45°**
aus duktilem Gusseisen nach DIN EN 545
Doppelflanschbogen,

DN 150

Hersteller: Duktus oder gleichwertig,

angebotenes Fabrikat: '.........'
Menge: 1,000 St

**05.03.03.061 FFR-Stück DN 400 / DN 250**
aus duktilem Gusseisen nach DIN EN 545
Doppelflanschübergangsstück; FFR-Stück
DN1 = 400
DN2 = 250

Hersteller: Duktus oder gleichwertig,

angebotenes Fabrikat:
Menge: 1,000 St

**05.03.03.062 FFR-Stück DN 400 / DN 150**
aus duktilem Gusseisen nach DIN EN 545
Doppelflanschübergangsstück; FFR-Stück
DN1 = 400
DN2 = 150

Hersteller: Duktus oder gleichwertig,

angebotenes Fabrikat:
Menge: 2,000 St

**05.03.03.063 FFR-Stück DN 300 / DN 250**
aus duktilem Gusseisen nach DIN EN 545
Doppelflanschübergangsstück; FFR-Stück
DN1 = 300
DN2 = 250

Hersteller: Duktus oder gleichwertig,

angebotenes Fabrikat:
Menge: 6,000 St

**05.03.03.064 FFR-Stück DN 250 / DN 150**
aus duktilem Gusseisen nach DIN EN 545
Doppelflanschübergangsstück; FFR-Stück
DN1 = 250
DN2 = 150

Hersteller: Duktus oder gleichwertig,

angebotenes Fabrikat:
Menge: 5,000 St

**05.03.03.065 FFR-Stück DN 250 / DN 100**
aus duktilem Gusseisen nach DIN EN 545
Doppelflanschübergangsstück; FFR-Stück
DN1 = 250
DN2 = 100

Hersteller: Duktus oder gleichwertig,

angebotenes Fabrikat:
Menge: 4,000 St

**05.03.03.066 FFR-Stück DN 150 / DN 80**
aus duktilem Gusseisen nach DIN EN 545
Doppelflanschübergangsstück; FFR-Stück
DN1 = 150
DN2 = 80

Hersteller: Duktus oder gleichwertig,

angebotenes Fabrikat:
Menge: 5,000 St

**05.03.03.067 FFR-Stück DN 100 / DN 80**
aus duktilem Gusseisen nach DIN EN 545
Doppelflanschübergangsstück; FFR-Stück
DN1 = 100
DN2 = 80

Hersteller: Duktus oder gleichwertig,

angebotenes Fabrikat:
Menge: 2,000 St

**05.03.03.068 FFR-Stück DN 80 / DN 50**
aus duktilem Gusseisen nach DIN EN 545
Doppelflanschübergangsstück; FFR-Stück
DN1 = 80
DN2 = 50

Hersteller: Duktus oder gleichwertig,

angebotenes Fabrikat:
Menge: 14,000 St

**05.03.03.069 Q-Stück DN 300, 90°**
aus duktilem Gusseisen nach DIN EN 545
Doppelflanschbogen,

DN 300

Hersteller: Duktus oder gleichwertig,

angebotenes Fabrikat: '.........'
Menge: 2,000 St

**05.03.03.070 Q-Stück DN 250, 90°**
aus duktilem Gusseisen nach DIN EN 545
Doppelflanschbogen,

DN 250

Hersteller: Duktus oder gleichwertig,

angebotenes Fabrikat: '.........'
Menge: 4,000 St

**05.03.03.071 Q-Stück DN 150, 90°**
aus duktilem Gusseisen nach DIN EN 545
Doppelflanschbogen,

DN 150

Hersteller: Duktus oder gleichwertig,

angebotenes Fabrikat: '.........'
Menge: 4,000 St

**05.03.03.072 Q-Stück DN 100, 90°**
aus duktilem Gusseisen nach DIN EN 545
Doppelflanschbogen,

DN 100

Hersteller: Duktus oder gleichwertig,

angebotenes Fabrikat: '.........'
Menge: 1,000 St

**05.03.03.073 Q-Stück DN 80, 90°**
aus duktilem Gusseisen nach DIN EN 545
Doppelflanschbogen,

DN 80

Hersteller: Duktus oder gleichwertig,

angebotenes Fabrikat: '.........'
Menge: 2,000 St

**05.03.03.074 Verbinder, Synoflex, DN 250/250**
Verbinder mit beidseitiger Mehrbereichsmuffe nach EN
14525 für den Anschluss von Guss,- Stahl-, PE-, PVC-
und AZ-Rohren, längskraftschlüssiger Anschluss von
Rohren aus Guss-, PE-, PVC- und Stahl, inklusive
Schraubenkopf-Verdrehsicherungen mit Schutzkappe aus
Elastomer, Schrauben, Muttern, Unterlegscheiben aus
nichtrostendem Stahl, Schrauben 180° wendbar, inklusive
Distanzhülsen aus PE, Winkelausgleich max. 8 (+/- 4)
Grad je Muffe, flexibles Dichtelement aus Elastomer
nach EN 681-1, flexibler Zugsicherungsring aus POM, auf
jedem Stützelementglied ist ein Zugsicherungselement
fixiert, Zugsicherungselemente korrosionsgeschützt,
inklusive Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, Abwasser

Max. Betriebsdruck: Trinkwasser 16 bar, Abwasser 16 bar
Muffen: für Rohre mit Außendurchmesser von 265 - 310 mm

inkl. Stützhülse aus nichtrostendem Stahl (Best.-Nr.:
590) beim Anschluss von PE-

Hersteller: Hawle Nr. 741 oder gleichwertig

Angeboten;
Menge: 1,000 St

**05.03.03.075 Verbinder, Synoflex, DN 200/200**
Verbinder mit beidseitiger Mehrbereichsmuffe nach EN
14525 für den Anschluss von Guss,- Stahl-, PE-, PVC-
und AZ-Rohren, längskraftschlüssiger Anschluss von
Rohren aus Guss-, PE-, PVC- und Stahl, inklusive
Schraubenkopf-Verdrehsicherungen mit Schutzkappe aus
Elastomer, Schrauben, Muttern, Unterlegscheiben aus
nichtrostendem Stahl, Schrauben 180° wendbar, inklusive
Distanzhülsen aus PE, Winkelausgleich max. 8 (+/- 4)
Grad je Muffe, flexibles Dichtelement aus Elastomer
nach EN 681-1, flexibler Zugsicherungsring aus POM, auf
jedem Stützelementglied ist ein Zugsicherungselement
fixiert, Zugsicherungselemente korrosionsgeschützt,
inklusive Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, Abwasser

Max. Betriebsdruck: Trinkwasser 16 bar, Abwasser 16 bar
Muffen: für Rohre mit Außendurchmesser von 198 - 230 mm

inkl. Stützhülse aus nichtrostendem Stahl (Best.-Nr.:
590) beim Anschluss von PE-

Hersteller: Hawle Nr. 741 oder gleichwertig

Angeboten;
Menge: 2,000 St

**05.03.03.076 Verbinder, Synoflex, DN 100/100**
Verbinder mit beidseitiger Mehrbereichsmuffe nach EN
14525 für den Anschluss von Guss,- Stahl-, PE-, PVC-
und AZ-Rohren, längskraftschlüssiger Anschluss von
Rohren aus Guss-, PE-, PVC- und Stahl, inklusive
Schraubenkopf-Verdrehsicherungen mit Schutzkappe aus
Elastomer, Schrauben, Muttern, Unterlegscheiben aus
nichtrostendem Stahl, Schrauben 180° wendbar, inklusive
Distanzhülsen aus PE, Winkelausgleich max. 8 (+/- 4)
Grad je Muffe, flexibles Dichtelement aus Elastomer
nach EN 681-1, flexibler Zugsicherungsring aus POM, auf
jedem Stützelementglied ist ein Zugsicherungselement
fixiert, Zugsicherungselemente korrosionsgeschützt,
inklusive Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, Abwasser

Max. Betriebsdruck: Trinkwasser 16 bar, Abwasser 16 bar
Muffen: für Rohre mit Außendurchmesser von 104 - 132 mm

inkl. Stützhülse aus nichtrostendem Stahl (Best.-Nr.:
590) beim Anschluss von PE-

Hersteller: Hawle Nr. 741 oder gleichwertig

Angeboten;
Menge: 3,000 St

**05.03.03.077 Verbinder, Synoflex, DN 80/80**
Verbinder mit beidseitiger Mehrbereichsmuffe nach EN
14525 für den Anschluss von Guss,- Stahl-, PE-, PVC-
und AZ-Rohren, längskraftschlüssiger Anschluss von
Rohren aus Guss-, PE-, PVC- und Stahl, inklusive
Schraubenkopf-Verdrehsicherungen mit Schutzkappe aus
Elastomer, Schrauben, Muttern, Unterlegscheiben aus
nichtrostendem Stahl, Schrauben 180° wendbar, inklusive
Distanzhülsen aus PE, Winkelausgleich max. 8 (+/- 4)
Grad je Muffe, flexibles Dichtelement aus Elastomer
nach EN 681-1, flexibler Zugsicherungsring aus POM, auf
jedem Stützelementglied ist ein Zugsicherungselement
fixiert, Zugsicherungselemente korrosionsgeschützt,
inklusive Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, Abwasser

Max. Betriebsdruck: Trinkwasser 16 bar, Abwasser 16 bar
Muffen: für Rohre mit Außendurchmesser von 85 - 105 mm

inkl. Stützhülse aus nichtrostendem Stahl (Best.-Nr.:
590) beim Anschluss von PE-

Hersteller: Hawle Nr. 741 oder gleichwertig

Angeboten;
Menge: 1,000 St

**05.03.03.078 Verbinder, Synoflex, DN 50/50**
Verbinder mit beidseitiger Mehrbereichsmuffe nach EN
14525 für den Anschluss von Guss,- Stahl-, PE-, PVC-
und AZ-Rohren, längskraftschlüssiger Anschluss von
Rohren aus Guss-, PE-, PVC- und Stahl, inklusive
Schraubenkopf-Verdrehsicherungen mit Schutzkappe aus
Elastomer, Schrauben, Muttern, Unterlegscheiben aus
nichtrostendem Stahl, Schrauben 180° wendbar, inklusive
Distanzhülsen aus PE, Winkelausgleich max. 8° (+/- 4°
pro Muffe), flexibles Dichtelement aus Elastomer nach
EN 681-1, flexibler Zugsicherungsring aus POM, auf
jedem Stützelementglied ist ein Zugsicherungselement
fixiert, Zugsicherungselemente korrosionsgeschützt,
inklusive Verpackung nach EN 12351.

Material: Gehäuse aus GJS-400, Korrosionsschutz durch
Epoxidharz-Pulverbeschichtung innen und außen gemäß
Gütesicherung RAL-GZ 662 der Gütegemeinschaft Schwerer
Korrosionsschutz  GSK unter Berücksichtigung der DIN
3476-1/DIN EN 14901-1 (Schichtdicke: min. 0,25 mm,
Porenfreiheit bei 3 kV, Haftung innen und außen min. 16
N/mm² nach Heißwasserlagerung, Nachweis der
Trinkwassertauglichkeit, Fremdüberwachung durch
neutrales Prüfinstitut)

Medium: Trinkwasser, Abwasser

Max. Betriebsdruck: Trinkwasser 16 bar, Abwasser 16 bar
Muffen: für Rohre mit Außendurchmesser von 56 - 71 mm

inkl. Stützhülse aus nichtrostendem Stahl (Best.-Nr.:
590) beim Anschluss von PE-

Hersteller: Hawle Nr. 741 oder gleichwertig

Angeboten;
Menge: 1,000 St

**05.03.03.079 Reduzierstück, Verbinder - Synoflex DN 100/80**
Reduzierstück, Verbinder mit beidseitiger
Mehrbereichsmuffe nach EN 14525 für die Reduzierung
oder Aufweitung von Anschlüssen aus Guss,- Stahl-, PE-,
PVC- und AZ-Rohren, längskraftschlüssiger Anschluss von
Rohren aus Guss-, PE-, PVC- und Stahl, inklusive
Schraubenkopf-Verdrehsicherungen mit Schutzkappe aus
Elastomer, Schrauben, Muttern, Unterlegscheiben aus
nichtrostendem Stahl, Schrauben 180° wendbar, inklusive
Distanzhülsen aus PE, Winkelausgleich max. 8 (+/- 4)
Grad je Muffe, flexibles Dichtelement aus Elastomer
nach EN 681-1, flexibler Zugsicherungsring aus POM, auf
jedem Stützelementglied ist ein Zugsicherungselement
fixiert, Zugsicherungselemente korrosionsgeschützt,
inklusive Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, Abwasser

Max. Betriebsdruck: Trinkwasser 16 bar, Abwasser 16 bar
Muffe 1: für Rohre mit Außendurchmesser von 104 - 132
mm
Muffe 2: für Rohre mit Außendurchmesser von 85 - 105 mm

inkl. Stützhülse aus nichtrostendem Stahl (Best.-Nr.:
590) beim Anschluss von PE-

Hersteller: Hawle Nr. 741-02 oder gleichwertig

Angeboten;
Menge: 2,000 St

**05.03.03.080 N-Stück DN 80**
Doppelflansch-Fußbogen 90°

Flansch: für Rohre GGG DN 80
PN 16

N-Stück nach DIN EN 545, Flanschverbindung
Menge: 37,000 St

**05.03.03.081 N-Stück DN 80 mit Flanschanschlüssen und Abgängen DN32**
Fußkrümmer mit vertikalem und horizontalem Flansch nach
EN 1092-2 und ZAK-Anschlüssen, für die Verbindung von
Flanscharmaturen.

Material:
Gehäuse: GJS-400, Korrosionsschutz durch
Epoxidharz-Pulverbeschichtung innen und außen gemäß
Gütesicherung RAL-GZ 662 der Gütegemeinschaft Schwerer
Korrosionsschutz  GSK unter Berücksichtigung der DIN
3476 (P) und DIN 30677-2 (Schichtdicke: min. 250 µm,
Porenfreiheit bei 3 kV, Haftung innen und außen min. 12
N/mm² nach Heißwasserlagerung, Nachweis der
Trinkwassertauglichkeit, Fremdüberwachung durch
neutrales Prüfinstitut)

Max. Betriebsdruck: 16 bar

Medium: Trinkwasser, Abwasser
Flansch horizontal: DN 80
Flansch vertikal: DN 80
Abgänge: 1 x DN32

Produkt von der Firma Hawle o. gleichwertig.

Angebotenes Produkt:
Menge: 4,000 St

**05.03.03.082 HAKU-Hawlinger mit horizontalem Innengewinde-Abgang 90° zur Rohrrichtung 1 1/4"**
Anbohrarmatur mit Halbschalen für die Montage auf
PE-Rohre nach DIN 8074 und PVC-Rohre nach DIN 8062, mit
oberem vertikalen und horizontalen Innengewindeabgang
90 Grad zur Rohrrichtung, Innengewinde nach DIN ISO
228-1 für die Aufnahme von Fittings mit Außengewinde
nach DIN EN 10226, Halbschalen kalibriert für
Kunststoffrohraussendurchmesser, metallischer Anschlag
der beiden Halbschalen, Abdichtung zu Kunststoffrohr
über Mehrfach-O-Ring-Profil, Halbschalenbreite 120 mm,
Absperrung durch eine Steckscheibe aus nichtrostendem
Stahl, vollkommen freier Durchgang, Steckscheibe in
geöffnetem Zustand vollständig außerhalb des
Durchflussmediums, Öffnen und Schließen des Durchgangs
mit Halbumdrehung, Spindelvierkant 12,3 mm, Oberteil
mit Rundgewinde zur stiftlosen Befestigung der
Einbaugarnitur, Prüfgrundlagen: Trinkwasser: EN
12266-1, DVGW W 336.

Material:
Gehäuse: GJS-400, Korrosionsschutz durch
Epoxidharz-Pulverbeschichtung innen und außen gemäß
Gütesicherung RAL-GZ 662 der Gütegemeinschaft Schwerer
Korrosionsschutz  GSK unter Berücksichtigung der DIN
3476 (P) und DIN 30677-2 (Schichtdicke: min. 0,25 mm,
Porenfreiheit bei 3 kV, Haftung innen und außen min. 12
N/mm² nach Heißwasserlagerung, Nachweis der
Trinkwassertauglichkeit, Fremdüberwachung durch
neutrales Prüfinstitut)
Spindel/Steckscheibenantrieb/Steckscheibe:
nichtrostender Stahl
Dichtungen: EPDM gemäß KTW-BWGL für Wasser

Medium: Trinkwasser
Max. Betriebsdruck: 16 bar
Rohraußendurchmesser: d 90 mm
oberer Abgang: Innengewinde 1 1/4"
Max. Bohrungsdurchmesser: 24 mm

Fabrikat: Fa. Hawle (Best. Nr. 232-00) oder
gleichwertig

Angebotenes Fabrikat:
Menge: 1,000 St

**05.03.03.083 Einschraub-Hawlinger drehbar, mit horizontalem Innengewinde-Abgang 90° zur Rohrrichtung 1 1/2"**
Anbohrarmatur, Oberteil 360 Grad drehbar, einerseits
mit oberem vertikalen und horizontalen
Innengewindeabgang 90 Grad zur Rohrrichtung,
Innengewinde nach DIN ISO 228-1, andererseits mit
unterem Außengewindeabgang nach DIN EN 10226 zur
Verbindung mit Formstücken/Anbohrbrücken/Anbohrschellen
mit Innengewindeabgang, Absperrung durch eine
Steckscheibe aus nichtrostendem Stahl, vollkommen
freier Durchgang, Steckscheibe in geöffnetem Zustand
vollständig außerhalb des Durchflussmediums, Öffnen und
Schließen des Durchgangs mit Halbumdrehung,
Spindelvierkant 12,3 mm, Oberteil mit Rundgewinde zur
stiftlosen Befestigung der Einbaugarnitur,
Prüfgrundlagen: Trinkwasser: EN 12266-1, DVGW W 336,
Gas: DVGW VP 300, DIN 3230-5.

Material:
Gehäuse: GJS-400, Korrosionsschutz durch
Epoxidharz-Pulverbeschichtung innen und außen gemäß
Gütesicherung RAL-GZ 662 der Gütegemeinschaft Schwerer
Korrosionsschutz  GSK unter Berücksichtigung der DIN
3476 (P) und DIN 30677-2 (Schichtdicke: min. 0,25 mm,
Porenfreiheit bei 3 kV, Haftung innen und außen min. 16
N/mm² nach Heißwasserlagerung, Nachweis der
Trinkwassertauglichkeit, Fremdüberwachung durch
neutrales Prüfinstitut)
Spindel/Steckscheibenantrieb/Steckscheibe:
nichtrostender Stahl
Dichtungen: EPDM gemäß KTW-BWGL für Wasser bzw. NBR
für Gas

Medium: Trinkwasser
Max. Betriebsdruck: 16 bar
oberer Abgang: Innengewinde 1 1/2"
unterer Abgang: Aussengewinde 1 1/2"
Max. Bohrungsdurchmesser: 24 mm

Fa. Hawle (Best. Nr. 222-01) oder gleichwertig.

Angebotenes Fabrikat:
Menge: 3,000 St

**05.03.03.084 Einschraub-Hawlinger drehbar, mit horizontalem Innengewinde-Abgang 90° zur Rohrrichtung 1 1/4"**
Anbohrarmatur, Oberteil 360 Grad drehbar, einerseits
mit oberem vertikalen und horizontalen
Innengewindeabgang 90 Grad zur Rohrrichtung,
Innengewinde nach DIN ISO 228-1, andererseits mit
unterem Außengewindeabgang nach DIN EN 10226 zur
Verbindung mit Formstücken/Anbohrbrücken/Anbohrschellen
mit Innengewindeabgang, Absperrung durch eine
Steckscheibe aus nichtrostendem Stahl, vollkommen
freier Durchgang, Steckscheibe in geöffnetem Zustand
vollständig außerhalb des Durchflussmediums, Öffnen und
Schließen des Durchgangs mit Halbumdrehung,
Spindelvierkant 12,3 mm, Oberteil mit Rundgewinde zur
stiftlosen Befestigung der Einbaugarnitur,
Prüfgrundlagen: Trinkwasser: EN 12266-1, DVGW W 336,
Gas: DVGW VP 300, DIN 3230-5.

Material:
Gehäuse: GJS-400, Korrosionsschutz durch
Epoxidharz-Pulverbeschichtung innen und außen gemäß
Gütesicherung RAL-GZ 662 der Gütegemeinschaft Schwerer
Korrosionsschutz  GSK unter Berücksichtigung der DIN
3476 (P) und DIN 30677-2 (Schichtdicke: min. 0,25 mm,
Porenfreiheit bei 3 kV, Haftung innen und außen min. 16
N/mm² nach Heißwasserlagerung, Nachweis der
Trinkwassertauglichkeit, Fremdüberwachung durch
neutrales Prüfinstitut)
Spindel/Steckscheibenantrieb/Steckscheibe:
nichtrostender Stahl
Dichtungen: EPDM gemäß KTW-BWGL für Wasser bzw. NBR
für Gas

Medium: Trinkwasser
Max. Betriebsdruck: 16 bar
oberer Abgang: Innengewinde 1 1/4"
unterer Abgang: Aussengewinde 1 1/4"
Max. Bohrungsdurchmesser: 24 mm

Fa. Hawle (Best. Nr. 222-01) oder gleichwertig.

Angebotenes Fabrikat:
Menge: 1,000 St

**05.03.03.085 Einschraub-Hawlinger mit horizontalem Innengewinde-Abgang 90° zur Rohrrichtung 1"**
Anbohrarmatur, einerseits mit oberem vertikalen und
horizontalen Innenegewindeabgang 90 Grad zur
Rohrrichtung, Innengewinde nach DIN ISO 228-1,
andererseits mit unterem Außengewindeabgang nach DIN EN
10226 zur Verbindung mit
Formstücken/Anbohrbrücken/Anbohrschellen mit
Innengewindeabgang, Absperrung durch eine Steckscheibe
aus nichtrostendem Stahl, vollkommen freier Durchgang,
Steckscheibe in geöffnetem Zustand vollständig
außerhalb des Durchflussmediums, Öffnen und Schließen
des Durchgangs mit Halbumdrehung, Spindelvierkant 12,3
mm, Oberteil mit Rundgewinde zur stiftlosen Befestigung
der Einbaugarnitur, Prüfgrundlagen: Trinkwasser: EN
12266-1, DVGW W 336, Gas: DVGW VP 300, DIN 3230-5.

Material:
Gehäuse: GJS-400, Korrosionsschutz durch
Epoxidharz-Pulverbeschichtung innen und außen gemäß
Gütesicherung RAL-GZ 662 der Gütegemeinschaft Schwerer
Korrosionsschutz  GSK unter Berücksichtigung der DIN
3476 (P) und DIN 30677-2 (Schichtdicke: min. 0,25 mm,
Porenfreiheit bei 3 kV, Haftung innen und außen min. 16
N/mm² nach Heißwasserlagerung, Nachweis der
Trinkwassertauglichkeit, Fremdüberwachung durch
neutrales Prüfinstitut)
Spindel/Steckscheibenantrieb/Steckscheibe:
nichtrostender Stahl
Dichtungen: EPDM gemäß KTW-BWGL für Wasser

Medium: Trinkwasser
Max. Betriebsdruck: 16 bar
oberer Abgang: Innengewinde 1"
unterer Abgang: Außengewinde 1 1/4"
Max. Bohrungsdurchmesser: 24 mm

Erzeugnis Fa. Hawle (Best. Nr. 222-00) oder
gleichwertig

Angebotenes Fabrikat:
Menge: 1,000 St

**05.03.03.086 Universal-Anbohrschelle mit Innengewinde-Abgang 1 1/4"**
Universal-Anbohrschelle mit Innengewindeabgang, für die
Montage auf Guss-, Stahl- und AZ-Rohre DN 65 - DN 500,
Anpassung an das Hauptrohr erfolgt mit Haltebügel
(Zubehör) und Satteldichtung (Zubehör), mit oberem
Innengewindeabgang nach DIN ISO 228-1 zur Verbindung
mit entsprechendem Fitting, Prüfgrundlagen:
Trinkwasser: EN 12266-1, Gas: DIN 3230-5.

Material: GJS-400, Korrosionsschutz durch
Epoxidharz-Pulverbeschichtung innen und außen gemäß
Gütesicherung RAL-GZ 662 der Gütegemeinschaft Schwerer
Korrosionsschutz  GSK unter Berücksichtigung der DIN
3476 (P) und DIN 30677-2 (Schichtdicke: min. 0,25 mm,
Porenfreiheit bei 3 kV, Haftung innen und außen min. 12
N/mm² nach Heißwasserlagerung, Nachweis der
Trinkwassertauglichkeit, Fremdüberwachung durch
neutrales Prüfinstitut)

Medium: Trinkwasser, Abwasser, Gas
Max. Betriebsdruck: Wasser 16 bar, Gas 5 bar

Innengewinde: 1 1/4"
Max. Bohrungsdurchmesser: 32 mm

Fa. Hawle (Best. Nr. 352-01) oder gleichwertig.

Angebotenes Fabrikat:
Menge: 4,000 St

**05.03.03.087 Universal-Anbohrschelle mit Innengewinde-Abgang 1"**
Universal-Anbohrschelle mit Innengewindeabgang, für die
Montage auf Guss-, Stahl- und AZ-Rohre DN 65 - DN 500,
Anpassung an das Hauptrohr erfolgt mit Haltebügel
(Zubehör) und Satteldichtung (Zubehör), mit oberem
Innengewindeabgang nach DIN ISO 228-1 zur Verbindung
mit entsprechendem Fitting, Prüfgrundlagen:
Trinkwasser: EN 12266-1, Gas: DIN 3230-5.

Material: GJS-400, Korrosionsschutz durch
Epoxidharz-Pulverbeschichtung innen und außen gemäß
Gütesicherung RAL-GZ 662 der Gütegemeinschaft Schwerer
Korrosionsschutz  GSK unter Berücksichtigung der DIN
3476 (P) und DIN 30677-2 (Schichtdicke: min. 0,25 mm,
Porenfreiheit bei 3 kV, Haftung innen und außen min. 12
N/mm² nach Heißwasserlagerung, Nachweis der
Trinkwassertauglichkeit, Fremdüberwachung durch
neutrales Prüfinstitut)

Medium: Trinkwasser, Abwasser, Gas
Max. Betriebsdruck: Wasser 16 bar, Gas 5 bar

Innengewinde: 1"
Max. Bohrungsdurchmesser: 25 mm

Fa. Hawle (Best. Nr. 352-01) oder gleichwertig.

Angebotenes Fabrikat:
Menge: 1,000 St

**05.03.03.088 Universalbügel 260 - 335 mm**
Haltebügel aus nichtrostendem Stahl, bestehend aus
einem Montage-T-Stück mit Lasche und einem
Gewinde-T-Stück mit angeschweißtem Blech zur
bauseitigen Anpassung des Haltebügels an den jeweiligen
Rohraußendurchmesser, inklusive Gummiauflage,
Klemmbacken, Muttern, Unterlegscheiben und
Satteldichtungen für die sichere und erdungsfreie
Montage von Anbohr- und Schieberschellen an Guss-, und
Stahl-Rohren, Bügelbreite: 60 mm.

Material:
Montage-T-Stück: nichtrostender Stahl
Blechstreifen/Gewinde-T-Stück: nichtrostender Stahl mit
Gummiauflage
Klemmbacken: glasfaserverstärktes Polyamid
Muttern/Unterlegscheiben: nichtrostender Stahl
Satteldichtung: EPDM gemäß KTW-BWGL für Wasser

Medium: Trinkwasser, Abwasser
Max. Betriebsdruck: 16 bar

Rohraußendurchmesser: 260 - 335 mm

Fa. Hawle (Best. Nr. 311-03) oder gleichwertig.

Angebotenes Fabrikat:
Menge: 1,000 St

**05.03.03.089 Universalbügel 108 - 260 mm**
Haltebügel aus nichtrostendem Stahl, bestehend aus
einem Montage-T-Stück mit Lasche und einem
Gewinde-T-Stück mit angeschweißtem Blech zur
bauseitigen Anpassung des Haltebügels an den jeweiligen
Rohraußendurchmesser, inklusive Gummiauflage,
Klemmbacken, Muttern, Unterlegscheiben und
Satteldichtungen für die sichere und erdungsfreie
Montage von Anbohr- und Schieberschellen an Guss-, und
Stahl-Rohren, Bügelbreite: 60 mm.

Material:
Montage-T-Stück: nichtrostender Stahl
Blechstreifen/Gewinde-T-Stück: nichtrostender Stahl mit
Gummiauflage
Klemmbacken: glasfaserverstärktes Polyamid
Muttern/Unterlegscheiben: nichtrostender Stahl
Satteldichtung: EPDM gemäß KTW-BWGL für Wasser

Medium: Trinkwasser, Abwasser
Max. Betriebsdruck: 16 bar

Rohraußendurchmesser: 108 - 260 mm

Fa. Hawle (Best. Nr. 311-03) oder gleichwertig.

Angebotenes Fabrikat:
Menge: 4,000 St

**05.03.03.090 Steckfitting mit Außengewinde 1 1/2"**
Steckfitting, einerseits mit Außengewinde nach DIN EN
10226 für die Verbindung mit Formstücken,
Anbohrbrücken, Anbohrschellen, etc., andererseits mit
Steckmuffe für die längskraftschlüssige Verbindung mit
PE-Rohren nach DIN 8074 und PE-X-Rohren nach DIN 16893
(Ausführung für PVC-Rohre auf Anfrage), Prüfgrundlage:
DVGW W 534.

Material:
Fitting: GJS-400, Korrosionsschutz durch
Epoxidharz-Pulverbeschichtung innen und außen gemäß
Gütesicherung RAL-GZ 662 der Gütegemeinschaft Schwerer
Korrosionsschutz  GSK unter Berücksichtigung der DIN
3476 (P) und DIN 30677-2 (Schichtdicke: min. 0,25 mm,
Porenfreiheit bei 3 kV, Haftung innen und außen min. 12
N/mm² nach Heißwasserlagerung, Nachweis der
Trinkwassertauglichkeit, Fremdüberwachung durch
neutrales Prüfinstitut)
Wirbelklemme: POM
O-Ring: EPDM gemäß DVGW W 270 und KTW für Wasser

Medium: Trinkwasser, Abwasser
Max. Betriebsdruck: 16 bar

Außengewinde: 1 1/2"
Rohraußendurchmesser: d 50 mm

Bei Anschluss von PE-Rohren ist eine Stützhülsen zu
verwenden.

Erzeugnis Fa. Hawle (Best. Nr. 610-00) oder
gleichwertig.

Angebotenes Fabrikat:
Menge: 1,000 St

**05.03.03.091 Steckfitting mit Außengewinde 1"**
Steckfitting, einerseits mit Außengewinde nach DIN EN
10226 für die Verbindung mit Formstücken,
Anbohrbrücken, Anbohrschellen, etc., andererseits mit
Steckmuffe für die längskraftschlüssige Verbindung mit
PE-Rohren nach DIN 8074 und PE-X-Rohren nach DIN 16893
(Ausführung für PVC-Rohre auf Anfrage), Prüfgrundlage:
DVGW W 534.

Material:
Fitting: GJS-400, Korrosionsschutz durch
Epoxidharz-Pulverbeschichtung innen und außen gemäß
Gütesicherung RAL-GZ 662 der Gütegemeinschaft Schwerer
Korrosionsschutz  GSK unter Berücksichtigung der DIN
3476 (P) und DIN 30677-2 (Schichtdicke: min. 0,25 mm,
Porenfreiheit bei 3 kV, Haftung innen und außen min. 12
N/mm² nach Heißwasserlagerung, Nachweis der
Trinkwassertauglichkeit, Fremdüberwachung durch
neutrales Prüfinstitut)
Wirbelklemme: POM
O-Ring: EPDM gemäß DVGW W 270 und KTW für Wasser

Medium: Trinkwasser, Abwasser
Max. Betriebsdruck: 16 bar

Außengewinde: 1"
Rohraußendurchmesser: d 32 mm

Bei Anschluss von PE-Rohren ist eine Stützhülsen zu
verwenden.

Erzeugnis Fa. Hawle (Best. Nr. 610-00) oder
gleichwertig.

Angebotenes Fabrikat:
Menge: 1,000 St

**05.03.03.092 Steckflansch DN 50 - zugfest**
Steckflansch, einerseits mit Flansch nach EN 1092-2,
andererseits mit Steckmuffe für die
längskraftschlüssige Verbindung mit PE-Rohren nach DIN
8074 und PE-X-Rohren nach DIN 16893 (Ausführung für
PVC-Rohre auf Anfrage).

Material: GJL 250, Korrosionsschutz durch
Epoxidharz-Pulverbeschichtung innen und außen gemäß
Gütesicherung RAL-GZ 662 der Gütegemeinschaft Schwerer
Korrosionsschutz  GSK unter Berücksichtigung der DIN
3476 (P) und DIN 30677-2 (Schichtdicke: min. 0,25 mm,
Porenfreiheit bei 3 kV, Haftung innen und außen min. 12
N/mm² nach Heißwasserlagerung, Nachweis der
Trinkwassertauglichkeit, Fremdüberwachung durch
neutrales Prüfinstitut)

Medium: Trinkwasser, Abwasser
Max. Betriebsdruck: 16 bar

Flansch: DN 50, PN 10/16
Steckmuffe: d 50 mm

Hersteller: Hawle Nr. 550-00 oder gleichwertig,

angebotenes Fabrikat: '.........'
Menge: 1,000 St

**05.03.03.093 Verbinder mit beidseitigem Steckfitting DN50/50**
Verbinder mit beidseitiger Steckmuffe für die
längskraftschlüssige Verbindung mit PE-Rohren nach DIN
8074 und PE-X-Rohren nach DIN 16893 (Ausführung für
PVC-Rohre auf Anfrage), Prüfgrundlage: DVGW W 534.

Material:
Fitting: GJS-400, Korrosionsschutz durch
Epoxidharz-Pulverbeschichtung innen und außen gemäß
Gütesicherung RAL-GZ 662 der Gütegemeinschaft Schwerer
Korrosionsschutz  GSK unter Berücksichtigung der DIN
3476 (P) und DIN 30677-2 (Schichtdicke: min. 0,25 mm,
Porenfreiheit bei 3 kV, Haftung innen und außen min. 12
N/mm² nach Heißwasserlagerung, Nachweis der
Trinkwassertauglichkeit, Fremdüberwachung durch
neutrales Prüfinstitut)
Wirbelklemme: POM
O-Ring: EPDM gemäß KTW-BWGL für Wasser

Medium: Trinkwasser, Abwasser
Max. Betriebsdruck: 16 bar

Rohraußendurchmesser: D 63 mm
Menge: 1,000 St

**05.03.03.094 Verbinder mit beidseitigem Steckfitting DN25/25**
Verbinder mit beidseitiger Steckmuffe für die
längskraftschlüssige Verbindung mit PE-Rohren nach DIN
8074 und PE-X-Rohren nach DIN 16893 (Ausführung für
PVC-Rohre auf Anfrage), Prüfgrundlage: DVGW W 534.

Material:
Fitting: GJS-400, Korrosionsschutz durch
Epoxidharz-Pulverbeschichtung innen und außen gemäß
Gütesicherung RAL-GZ 662 der Gütegemeinschaft Schwerer
Korrosionsschutz  GSK unter Berücksichtigung der DIN
3476 (P) und DIN 30677-2 (Schichtdicke: min. 0,25 mm,
Porenfreiheit bei 3 kV, Haftung innen und außen min. 12
N/mm² nach Heißwasserlagerung, Nachweis der
Trinkwassertauglichkeit, Fremdüberwachung durch
neutrales Prüfinstitut)
Wirbelklemme: POM
O-Ring: EPDM gemäß KTW-BWGL für Wasser

Medium: Trinkwasser, Abwasser
Max. Betriebsdruck: 16 bar

Rohraußendurchmesser: D 32 mm
Menge: 1,000 St

**05.03.03.095 X-Stück DN 300**
Blindflansch

X-Stück DN 300
Menge: 2,000 St

**05.03.03.096 X-Stück DN 250**
Blindflansch

X-Stück DN 250
Menge: 2,000 St

**05.03.03.097 X-Stück DN 150**
Blindflansch

X-Stück DN 150
Menge: 3,000 St

**05.03.03.098 X-Stück DN 100**
Blindflansch

X-Stück DN 100
Menge: 1,000 St

**05.03.03.099 X-Stück DN 80**
Blindflansch

X-Stück DN 80
Menge: 9,000 St

**05.03.03.100 X-Stück DN 32**
Blindflansch

X-Stück DN 32
Menge: 1,000 St

##### 05.03.04 Elektroschweißfittings

**05.03.04.001 T-Stück 90° reduziert, lang PE 100 (90x63x90)**
Dimension: 90 x 63 x 90

Fabrikat: Plasson Nr. 491407090063 oder glw.

Hersteller:
Menge: 3,000 St

**05.03.04.002 T-Stück 90° reduziert, PE 100 (50x40x50)**
Dimension: 50 x 40 x 50

Fabrikat: Plasson Nr. 491404050040 oder glw.

Hersteller:
Menge: 3,000 St

**05.03.04.003 T-Stück 90° reduziert, PE 100 (50x32x50)**
Dimension: 50 x 32 x 50

Fabrikat: Plasson Nr. 491404050032 oder glw.

Hersteller:
Menge: 2,000 St

**05.03.04.004 T-Stück 90° reduziert, PE 100 (63x40x63)**
Dimension: 63 x 40 x 63

Fabrikat: Plasson Nr. 491404063040 oder glw.

Hersteller:
Menge: 25,000 St

**05.03.04.005 T-Stück 90° reduziert, PE 100 (110x90x110)**
Dimension: 110 x 90 x 110

Fabrikat: Plasson Nr. 491404110090 oder glw.

Hersteller:
Menge: 5,000 St

**05.03.04.006 T-Stück 90° reduziert, PE 100 (110x63x110)**
Dimension: 110 x 63 x 110

Fabrikat: Plasson Nr. 491404110063 oder glw.

Hersteller:
Menge: 13,000 St

**05.03.04.007 T-Stück 90° reduziert, PE 100 (160x90x160)**
Dimension: 160 x 90 x 160

Fabrikat: Plasson Nr. 491404160090 oder glw.

Hersteller:
Menge: 14,000 St

**05.03.04.008 T-Stück 90° PE 100 (40x40x40)**
Dimension: 40 x 40 x 40

Fabrikat: Plasson Nr. 490404040 oder glw.

Hersteller:
Menge: 2,000 St

**05.03.04.009 T-Stück 90° PE 100 (50x50x50)**
Dimension: 50 x 50 x 50

Fabrikat: Plasson Nr. 490404050 oder glw.

Hersteller:
Menge: 5,000 St

**05.03.04.010 T-Stück 90° PE 100 (63x63x63)**
Dimension: 63 x 63 x 63

Fabrikat: Plasson Nr. 490404063 oder glw.

Hersteller:
Menge: 1,000 St

**05.03.04.011 T-Stück 90° PE 100 (90x90x90)**
Dimension: 90 x 90 x 90

Fabrikat: Plasson Nr. 490404090 oder glw.

Hersteller:
Menge: 4,000 St

**05.03.04.012 T-Stück 90° PE 100 (110x110x110)**
Dimension: 110 x 110 x 110

Fabrikat: Plasson Nr. 490404110 oder glw.

Hersteller:
Menge: 1,000 St

**05.03.04.013 T-Stück 90° PE 100 (160x160x160)**
Dimension: 160 x 160 x 160

Fabrikat: Plasson Nr. 490404160 oder glw.

Hersteller:
Menge: 3,000 St

**05.03.04.014 Muffe PE 100 d = 32 mm**
- ummantelte Heizwendeln
- beide Seiten, ein Schweißvorgang
- 4 mm Steckkontakte
- Schweißcode und Rückverfolgungscode (ISO 12176)
- SmartFuse-Kennung
- Schmelzindikatoren
- DVGW-reg.
- Gas MOP 10, Wasser PN 16

Hersteller: Plasson Nr. 4901G4032 o. gleichwertig

Hersteller:
Menge: 2,000 St

**05.03.04.015 Muffe PE 100 d = 40 mm**
- ummantelte Heizwendeln
- beide Seiten, ein Schweißvorgang
- 4 mm Steckkontakte
- Schweißcode und Rückverfolgungscode (ISO 12176)
- SmartFuse-Kennung
- Schmelzindikatoren
- DVGW-reg.
- Gas MOP 10, Wasser PN 16

Hersteller: Plasson Nr. 4901G4040 o. gleichwertig

Hersteller:
Menge: 40,000 St

**05.03.04.016 Muffe PE 100 d = 50 mm**
- ummantelte Heizwendeln
- beide Seiten, ein Schweißvorgang
- 4 mm Steckkontakte
- Schweißcode und Rückverfolgungscode (ISO 12176)
- SmartFuse-Kennung
- Schmelzindikatoren
- DVGW-reg.
- Gas MOP 10, Wasser PN 16

Hersteller: Plasson Nr. 4901G4050 o. gleichwertig

Hersteller:
Menge: 12,000 St

**05.03.04.017 Muffe PE 100, d = 63 mm**
Schweißmuffe PE 100, d = 63 mm, DN 50
Plasson o. gleichwertig

Wasser 16 bar

Hersteller: Plasson 450104063 oder gleichwertig

Angeboten
Menge: 23,000 St

**05.03.04.018 Muffe PE 100 d = 90 mm**
- ummantelte Heizwendeln
- beide Seiten, ein Schweißvorgang
- 4 mm Steckkontakte
- Schweißcode und Rückverfolgungscode (ISO 12176)
- SmartFuse-Kennung
- Schmelzindikatoren
- DVGW-reg.
- Gas MOP 10, Wasser PN 16

Hersteller: Plasson Nr. 490104090 o. gleichwertig

Hersteller:
Menge: 28,000 St

**05.03.04.019 Muffe PE 100 d = 110 mm**
- ummantelte Heizwendeln
- beide Seiten, ein Schweißvorgang
- 4 mm Steckkontakte
- Schweißcode und Rückverfolgungscode (ISO 12176)
- SmartFuse-Kennung
- Schmelzindikatoren
- DVGW-reg.
- Gas MOP 10, Wasser PN 16

Hersteller: Plasson Nr. 450104110 o. gleichwertig

Hersteller:
Menge: 6,000 St

**05.03.04.020 Muffe PE 100 d = 160 mm**
- ummantelte Heizwendeln
- beide Seiten, ein Schweißvorgang
- 4 mm Steckkontakte
- Schweißcode und Rückverfolgungscode (ISO 12176)
- SmartFuse-Kennung
- Schmelzindikatoren
- DVGW-reg.
- Gas MOP 10, Wasser PN 16

Hersteller: Plasson Nr. 490104160 o. gleichwertig

Hersteller:
Menge: 7,000 St

**05.03.04.021 Reduziermuffe PE 100 (50x32)**
- ummantelte Heizwendeln
- beide Seiten, ein Schweißvorgang
- 4 mm Steckkontakte
- Schweißcode und Rückverfolgungscode (ISO 12176)
- SmartFuse-Kennung
- Schmelzindikatoren
- DVGW-reg.
- Gas MOP 10, Wasser PN 16

Hersteller: Plasson Nr. 491104050032 o. gleichwertig

Hersteller:
Menge: 1,000 St

**05.03.04.022 Reduziermuffe PE 100 (63x40)**
- ummantelte Heizwendeln
- beide Seiten, ein Schweißvorgang
- 4 mm Steckkontakte
- Schweißcode und Rückverfolgungscode (ISO 12176)
- SmartFuse-Kennung
- Schmelzindikatoren
- DVGW-reg.
- Gas MOP 10, Wasser PN 16

Hersteller: Plasson Nr. 491104050040 o. gleichwertig

Hersteller:
Menge: 5,000 St

**05.03.04.023 Reduziermuffe PE 100 (63x50)**
- ummantelte Heizwendeln
- beide Seiten, ein Schweißvorgang
- 4 mm Steckkontakte
- Schweißcode und Rückverfolgungscode (ISO 12176)
- SmartFuse-Kennung
- Schmelzindikatoren
- DVGW-reg.
- Gas MOP 10, Wasser PN 16

Hersteller: Plasson Nr. 491104063050 o. gleichwertig

Hersteller:
Menge: 6,000 St

**05.03.04.024 Reduziermuffe PE 100 (90x50)**
- ummantelte Heizwendeln
- beide Seiten, ein Schweißvorgang
- 4 mm Steckkontakte
- Schweißcode und Rückverfolgungscode (ISO 12176)
- SmartFuse-Kennung
- Schmelzindikatoren
- DVGW-reg.
- Gas MOP 10, Wasser PN 16

Hersteller: Plasson Nr. 491104090050 o. gleichwertig

Hersteller:
Menge: 1,000 St

**05.03.04.025 Reduziermuffe PE 100 (90x63)**
- ummantelte Heizwendeln
- beide Seiten, ein Schweißvorgang
- 4 mm Steckkontakte
- Schweißcode und Rückverfolgungscode (ISO 12176)
- SmartFuse-Kennung
- Schmelzindikatoren
- DVGW-reg.
- Gas MOP 10, Wasser PN 16

Hersteller: Plasson Nr. 491104090063 o. gleichwertig

Hersteller:
Menge: 11,000 St

**05.03.04.026 Reduziermuffe PE 100 (110x63)**
- ummantelte Heizwendeln
- beide Seiten, ein Schweißvorgang
- 4 mm Steckkontakte
- Schweißcode und Rückverfolgungscode (ISO 12176)
- SmartFuse-Kennung
- Schmelzindikatoren
- DVGW-reg.
- Gas MOP 10, Wasser PN 16

Hersteller: Plasson Nr. 491104110063 o. gleichwertig

Hersteller:
Menge: 1,000 St

**05.03.04.027 Übergangsmuffe AG Messing, PE 100**
Übergangsmuffe, PE 100, AG Messing
max. Betriebsdruck 16 bar

PE: d x R 40 x 1 1/4" mm

Hersteller: Plasson Nr. 4921G4040015 o. gleichwertig
Menge: 1,000 St

**05.03.04.028 Reduktion zentrisch, lang PE 100 (63x40)**
Hersteller: Plasson Nr. 491107063040 o. gleichwertig

Hersteller:
Menge: 5,000 St

**05.03.04.029 Reduktion zentrisch, lang PE 100 (50x40)**
Hersteller: Plasson Nr. 491107050040 o. gleichwertig

Hersteller:
Menge: 4,000 St

**05.03.04.030 Reduktion zentrisch, lang PE 100 (90x50)**
Hersteller: Plasson Nr. 491107090050 o. gleichwertig

Hersteller:
Menge: 1,000 St

**05.03.04.031 Reduktion zentrisch, lang PE 100 (160x90)**
Hersteller: Plasson Nr. 491107160090 o. gleichwertig

Hersteller:
Menge: 2,000 St

**05.03.04.032 Reduktion zentrisch, lang PE 100 (160x110)**
Hersteller: Plasson Nr. 491107160110 o. gleichwertig

Hersteller:
Menge: 1,000 St

**05.03.04.033 Endkappe lang PE 100, d = 315 mm**
Endkappe, lang
- Farbe schwarz
- DVGW-reg.
- Gas MOP 10 Wasser PN 16

d = 315 mm für Stilllegung Rohrende Bestandsleitung,

Hersteller: Plasson Typ 491207315 oder gleichwertig

Angeboten
Menge: 4,000 St

**05.03.04.034 Endkappe lang PE 100, d = 250 mm**
Endkappe, lang
- Farbe schwarz
- DVGW-reg.
- Gas MOP 10 Wasser PN 16

d = 250 mm für Stilllegung Rohrende Bestandsleitung,
PVC DN100

Hersteller: Plasson Typ 491207110 oder gleichwertig

Angeboten
Menge: 4,000 St

**05.03.04.035 Endkappe lang PE 100, d = 225 mm**
Endkappe, lang
- Farbe schwarz
- DVGW-reg.
- Gas MOP 10 Wasser PN 16

d = 225 mm für Stilllegung Rohrende Bestandsleitung,
PVC DN100

Hersteller: Plasson Typ 491207225 oder gleichwertig

Angeboten
Menge: 3,000 St

**05.03.04.036 Endkappe lang PE 100, d = 160 mm**
Endkappe, lang
- Farbe schwarz
- DVGW-reg.
- Gas MOP 10 Wasser PN 16

d = 160 mm für Stilllegung Rohrende Bestandsleitung,
PVC DN100

Hersteller: Plasson Typ 491207160 oder gleichwertig

Angeboten
Menge: 3,000 St

**05.03.04.037 Endkappe lang PE 100, d = 110 mm**
Endkappe, lang
- Farbe schwarz
- DVGW-reg.
- Gas MOP 10 Wasser PN 16

d = 110 mm für Stilllegung Rohrende Bestandsleitung,
PVC DN100

Hersteller: Plasson Typ 491207110 oder gleichwertig

Angeboten
Menge: 10,000 St

**05.03.04.038 Endkappe lang PE 100, d = 90 mm**
Endkappe, lang
- Farbe schwarz
- DVGW-reg.
- Gas MOP 10 Wasser PN 16

d = 90 mm für Stilllegung Rohrende Bestandsleitung, PVC
DN100

Hersteller: Plasson Typ 491207090 oder gleichwertig

Angeboten
Menge: 4,000 St

**05.03.04.039 Endkappe lang PE 100, d = 50 mm**
Endkappe, lang
- Farbe schwarz
- DVGW-reg.
- Gas MOP 10 Wasser PN 16

d = 50 mm für Stilllegung Rohrende Bestandsleitung, PVC
DN100

Hersteller: Plasson Typ 491207050 oder gleichwertig

Angeboten
Menge: 2,000 St

**05.03.04.040 Endkappe lang PE 100, d = 40 mm**
Endkappe, lang
- Farbe schwarz
- DVGW-reg.
- Gas MOP 10 Wasser PN 16

d = 40 mm für Stilllegung Rohrende Bestandsleitung, PVC
DN100

Hersteller: Plasson Typ 491207040 oder gleichwertig

Angeboten
Menge: 2,000 St

**05.03.04.041 Verschlussmuffe PE 100 d = 160**
mit vormontierter Endkappe
ummantelte Heizwendeln
beide Seiten, ein Schweißvorgang
4 mm Steckkontakte
Schweißcode und Rückverfolgungscode (ISO 12176)
SmartFuse-Kennung
Schmelzindikatoren
DVGW-reg.
Gas MOP 10, Wasser PN 16

d = 160 mm

Hersteller: Plasson Typ 491204160 oder gleichwertig

Angeboten
Menge: 1,000 St

**05.03.04.042 Winkel 45° PE 100 d = 160 mm**
Winkel 90° PE 100 d = 160 mm

- ummantelte Heizwendeln
- beide Seiten, ein Schweißvorgang
- 4 mm Steckkontakte
- Schweißcode und Rückverfolgungscode (ISO 12176)
- SmartFuse-Kennung
- Schmelzindikatoren
- DVGW-reg.
- Gas MOP 10, Wasser PN 16

Hersteller: Plasson Nr. 490604160 o. gleichwertig

Hersteller:
Menge: 3,000 St

**05.03.04.043 Winkel 45° PE 100 d = 110 mm**
Winkel 90° PE 100 d = 110 mm

- ummantelte Heizwendeln
- beide Seiten, ein Schweißvorgang
- 4 mm Steckkontakte
- Schweißcode und Rückverfolgungscode (ISO 12176)
- SmartFuse-Kennung
- Schmelzindikatoren
- DVGW-reg.
- Gas MOP 10, Wasser PN 16

Hersteller: Plasson Nr. 490604090 o. gleichwertig

Hersteller:
Menge: 6,000 St

**05.03.04.044 Winkel 90° PE 100 d = 50 mm**
Winkel 90° PE 100 d = 50 mm

- ummantelte Heizwendeln
- beide Seiten, ein Schweißvorgang
- 4 mm Steckkontakte
- Schweißcode und Rückverfolgungscode (ISO 12176)
- SmartFuse-Kennung
- Schmelzindikatoren
- DVGW-reg.
- Gas MOP 10, Wasser PN 16

Hersteller: Plasson Nr. 490504050 o. gleichwertig

Hersteller:
Menge: 3,000 St

**05.03.04.045 Winkel 90° PE 100 d = 63 mm**
Winkel 90° PE 100 d = 63 mm

- ummantelte Heizwendeln
- beide Seiten, ein Schweißvorgang
- 4 mm Steckkontakte
- Schweißcode und Rückverfolgungscode (ISO 12176)
- SmartFuse-Kennung
- Schmelzindikatoren
- DVGW-reg.
- Gas MOP 10, Wasser PN 16

Hersteller: Plasson Nr. 490504063 o. gleichwertig

Hersteller:
Menge: 7,000 St

**05.03.04.046 Winkel 90° PE 100 d = 90 mm**
Winkel 90° PE 100 d = 90 mm

- ummantelte Heizwendeln
- beide Seiten, ein Schweißvorgang
- 4 mm Steckkontakte
- Schweißcode und Rückverfolgungscode (ISO 12176)
- SmartFuse-Kennung
- Schmelzindikatoren
- DVGW-reg.
- Gas MOP 10, Wasser PN 16

Hersteller: Plasson Nr. 490504090 o. gleichwertig

Hersteller:
Menge: 2,000 St

**05.03.04.047 Winkel 90° PE 100 d = 110 mm**
Winkel 90° PE 100 d = 110 mm

- ummantelte Heizwendeln
- beide Seiten, ein Schweißvorgang
- 4 mm Steckkontakte
- Schweißcode und Rückverfolgungscode (ISO 12176)
- SmartFuse-Kennung
- Schmelzindikatoren
- DVGW-reg.
- Gas MOP 10, Wasser PN 16

Hersteller: Plasson Nr. 490504110 o. gleichwertig

Hersteller:
Menge: 3,000 St

##### 05.03.05 Absperrschieber

*Hinweis*
liefern u. betriebsfertiger Einbau von
Weichdichtenden Schiebern mit beidseitigem Flansch nach
EN 1092-2, wartungsfreie Spindelabdichtung durch
O-Ringe und Lippendichtung, reibungsarme Lagerung der
Spindel auf Gleitscheiben aus Kunststoff, DN 50 - DN
200: Rundgewindeadapter am Oberteil zur stiftlosen
Befestigung der Einbaugarnitur, DN 250 - DN 600:
Stiftloch in der Spindel zur Verbindung der
Einbaugarnitur, Keilführung aus verschleißfestem
Kunststoff mit hohen Gleiteigenschaften gewährleisten
einen geringen Verschleiß und minimale
Schließdrehmomente, Kantenschutz aus PE schützt Armatur
bei Lagerung und Transport, bei Gaseinsatz Prüfung nach
DIN 3230-5 PG-1 oder PG-3; inkl. Abnahmeprüfzeugnis 3.1
nach EN 10204 für die nach DIN 3230-5 durchgeführte
Dichtheits- und Festigkeitsprüfung, Prüfgrundlagen:
Trinkwasser nach EN 1074-1, EN 1074-2, und 12266-1, Gas
nach EN 545, DIN EN 13774, EN 12266-1 und DIN 3230-5,
Baulänge: Grundreihe 15 nach DIN EN 558-1.

Einbaugarnitur für RD 1,50 m  einschl. aller Schrauben
aus V4a u. Dichtungen mit Stahleinlage ist inbegriffen
und einzurechnen.

Schiebersicherungsbeton C 30/37 ist inbegriffen und
einzurechnen.

Lieferung und Einbau incl. aller Schrauben,
Befestigungen und Dichtungselementen und Flanschschutz
sowie Messingteile mit Fettbinden sichern. oder
gleichwertig. Zur Montage von Hydranten, Schiebern,
etc.

**05.03.05.001 Keil-Oval-Schieber "E3" DN 400**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Zentrierflansch mit allseitig
beschichtetem Schieberoberteil korrosionssicher
verbunden. Beidseitige, reibungsarme Lagerung der
Bundspindel auf Gleitscheiben aus POM und einem
zusätzlichen Axialkugellager.
Großflächiger Kantenschutz aus PE schützt Armatur bei
Lagerung und Transport.
Stiftloch in der Spindel zur Verbindung der
Einbaugarnitur.
Prüfgrundlagen: EN 1074-1, EN 1074-2 und EN 12266-1
Baulänge: Grundreihe 15 nach EN 558-1

Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Trinkwasser

Medium: Trinkwasser
DN 400, PN 10

Hersteller Hawle Nr. 470 o. gleichwertig

angebotenes Fabrikat:
Menge: 6,000 St

**05.03.05.002 Keil-Oval-Schieber "E3" DN 300**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Zentrierflansch mit allseitig
beschichtetem Schieberoberteil korrosionssicher
verbunden. Beidseitige, reibungsarme Lagerung der
Bundspindel auf Gleitscheiben aus POM und einem
zusätzlichen Axialkugellager.
Großflächiger Kantenschutz aus PE schützt Armatur bei
Lagerung und Transport.
Stiftloch in der Spindel zur Verbindung der
Einbaugarnitur.
Prüfgrundlagen: EN 1074-1, EN 1074-2 und EN 12266-1
Baulänge: Grundreihe 15 nach EN 558-1

Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Trinkwasser

Medium: Trinkwasser
DN 300, PN 10

Hersteller Hawle Nr. 470 o. gleichwertig

angebotenes Fabrikat:
Menge: 23,000 St

**05.03.05.003 Keil-Oval-Schieber "E3" DN 250**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 250, PN 10/16

Hersteller Hawle Nr. 470 o. gleichwertig

angebotenes Fabrikat:
Menge: 29,000 St

**05.03.05.004 Keil-Oval-Schieber "E3" DN 200**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 200, PN 10/16

Hersteller Hawle Nr. 470 o. gleichwertig

angebotenes Fabrikat:
Menge: 5,000 St

**05.03.05.005 Keil-Oval-Schieber "E3" DN 150**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 150, PN 10/16

Hersteller Hawle Nr. 470 o. gleichwertig

angebotenes Fabrikat:
Menge: 26,000 St

**05.03.05.006 Keil-Oval-Schieber "E3" DN 100**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 100, PN 10/16

Hersteller Hawle Nr. 470 o. gleichwertig

angebotenes Fabrikat:
Menge: 24,000 St

**05.03.05.007 Keil-Oval-Schieber "E3" DN 80**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 80, PN 10/16

Hersteller Hawle Nr. 470 o. gleichwertig

angebotenes Fabrikat:
Menge: 41,000 St

**05.03.05.008 Keil-Oval-Schieber "E3" DN 50**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1.

Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Trinkwasser

Medium: Trinkwasser
DN 50, PN 10/16

Hersteller Hawle Nr. 470-00 o. gleichwertig

angebotenes Fabrikat:
Menge: 8,000 St

**05.03.05.009 PE-Einschweiß-Schieber DN 40**
Weichdichtender Absperrschieber mit beidseitigem
PE-Rohrstutzen mit integrierter Stützhülse aus
nichtrostendem Stahl.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Wasser
PE-Enden: PE 100, Rohrwanddicke nach DIN 8074
Stützhülsen: nichtrostender Stahl

Medium: Trinkwasser
DN 40
Max. Betriebsdruck: 16 bar
PE-Rohrstutzen: d 50 mm, SDR 11

Hersteller Hawle Nr. 405-00 o. gleichwertig

angebotenes Fabrikat:
Menge: 1,000 St

**05.03.05.010 PE-Einschweiß-Schieber DN 50**
Weichdichtender Absperrschieber mit beidseitigem
PE-Rohrstutzen mit integrierter Stützhülse aus
nichtrostendem Stahl.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Wasser
PE-Enden: PE 100, Rohrwanddicke nach DIN 8074
Stützhülsen: nichtrostender Stahl

Medium: Trinkwasser
DN 50
Max. Betriebsdruck: 16 bar
PE-Rohrstutzen: d 63 mm, SDR 11

Hersteller Hawle Nr. 405-00 o. gleichwertig

angebotenes Fabrikat:
Menge: 11,000 St

**05.03.05.011 PE-Einschweiß-Schieber DN 80**
Weichdichtender Absperrschieber mit beidseitigem
PE-Rohrstutzen mit integrierter Stützhülse aus
nichtrostendem Stahl.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Trinkwasser
PE-Enden: PE 100, Rohrwanddicke nach DIN 8074
Stützhülsen: nichtrostender Stahl

Medium: Trinkwasser
DN 80
Max. Betriebsdruck: 16 bar
PE-Rohrstutzen: d 90 mm, SDR 11

Hersteller Hawle Nr. 405-00 o. gleichwertig

angebotenes Fabrikat:
Menge: 14,000 St

**05.03.05.012 PE-Einschweiß-Schieber DN 100**
Weichdichtender Absperrschieber mit beidseitigem
PE-Rohrstutzen mit integrierter Stützhülse aus
nichtrostendem Stahl.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Trinkwasser
PE-Enden: PE 100, Rohrwanddicke nach DIN 8074
Stützhülsen: nichtrostender Stahl

Medium: Trinkwasser
DN 100
Max. Betriebsdruck: 16 bar
PE-Rohrstutzen: d 90 mm, SDR 11

Hersteller Hawle Nr. 405-00 o. gleichwertig

angebotenes Fabrikat:
Menge: 6,000 St

**05.03.05.013 PE-Einschweiß-Schieber DN 150**
Weichdichtender Absperrschieber mit beidseitigem
PE-Rohrstutzen mit integrierter Stützhülse aus
nichtrostendem Stahl.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Trinkwasser
PE-Enden: PE 100, Rohrwanddicke nach DIN 8074
Stützhülsen: nichtrostender Stahl

Medium: Trinkwasser
DN 105
Max. Betriebsdruck: 16 bar
PE-Rohrstutzen: d 90 mm, SDR 11

Hersteller Hawle Nr. 405-00 o. gleichwertig

angebotenes Fabrikat:
Menge: 5,000 St

**05.03.05.014 Teleskopgestänge für RD 1,30 - 2,00 m**
für RD 1,30 - 2,00 m

Einbaugarnitur teleskopisch,
mit Flügelkappe unter Betätigungsvierkant zur oberen
Abstützung in der Tragplatte der Straßenkappe,
Flügelkappe mit Hülsrohr verschweißt, Kuppelmuffe mit
Bohrung und Splint für die auszugssichere Verbindung
der Einbaugarnitur mit der Spindel der Absperrarmatur,
mit Schlüsselstange aus S355J2G3 nach DIN EN 10025 -
verzinkt und Hülsrohr aus PE-HD.

Material:
Rundgewindeglocke: GJL-250, Korrosionsschutz durch
Epoxidharz-Pulverbeschichtung innen und außen gemäß
Gütesicherung RAL-GZ 662 der Gütegemeinschaft Schwerer
Korrosionsschutz  GSK unter Berücksichtigung der DIN
3476 (P) und DIN 30677-2 (Schichtdicke: min. 0,25 mm,
Porenfreiheit bei 3 kV, Haftung innen und außen min. 12
N/mm² nach Heißwasserlagerung, Nachweis der
Trinkwassertauglichkeit, Fremdüberwachung durch
neutrales Prüfinstitut)
Schlüsselnuss und Kuppelmuffe: GJS-400, bituminiert,
verzinkt
Schlüsselstange: Stahl S355J2G3 nach DIN EN 10025 -
verzinkt
Hülsrohr: PE-HD

Hersteller Hawle Nr. 950 o. gleichwertig

angebotenes Fabrikat:
Menge: 198,000 St

**05.03.05.015 Straßenkappe einwalzbar**
Straßenkappe einwalzbar, bestehend aus Kappe, Ziehring
und Deckel mit Haltestift, langer Ziehring mit großem
Verstellbereich, vorzugsweise für den Einbau in
bituminöse Verkehrsflächen, passend für Schieber und
Klappen, Baugröße in Anlehnung an DIN 4056, Schrägsitz
an Deckel und Ziehring vermindert Klapperneigung des
Deckels, Deckel mit Epoxidharz-Pulverbeschichtung
Material:
Kappe: GJL-200, schwarz getaucht
Ziehring: GJL-250, schwarz getaucht
Deckel: GJS-400, Korrosionsschutz durch
Epoxidharz-Pulverbeschichtung
Haltestift, Unterlegscheibe, Splint: nichtrostender
Stahl

Medium: Trinkwasser
Deckelform: rund
Deckelaufschrift: "W" für Trinkwasser

Hersteller Hawle Nr. 2071 o. gleichwertig

angebotenes Fabrikat:
Menge: 198,000 St

**05.03.05.016 Tragplatte aus Kunststoff für Schieberkappe**
Universaltragplatte aus bruchfestem und stabilem
Kunststoff für die Aufnahme von Straßenkappen nach DIN
4056 und DIN 4057 und zur sicheren Fixierung von
Hawle-Teleskop-Einbaugarnituren, runde, platzsparende
Form, mit Verstärkungsrippen zur Aufnahme der von oben
wirkenden Straßenlasten.

Material: Polyamid, glasfaserverstärkt

Hersteller Hawle Nr. 204 o. gleichwertig

angebotenes Fabrikat:
Menge: 198,000 St

##### 05.03.06 Hydranten

*Hinweis*
liefern und betriebsfertiger Einbau von Hydranten

Stützbeton C 30/37 ist inbegriffen und einzurechnen.

**05.03.06.001 Überflurhydrant DN 80 - Typ R1, mit Sollbruchstelle,**
Überflurhydrant aus nichtrostenden Werkstoffen,
Umfahrausführung mit Sollbruchstelle, CE-Kennzeichnung
nach EN 14384, druckwassergeschützte Entleerung nach
DIN EN 1074-6, minimales Drehmoment beim Betätigen,
(MOT <80Nm, mst >250Nm), Absperrung über
Betätigungsrohr und Ventilkegel im Gehäuse, feste
Anschläge in Auf-/Zu-Stellung, Ventilkegel
austauschbar, Hydrantenkopf rot RAL 3003, Hydrantenkopf
um 360 Grad drehbar, 4 Sollbruch-Ersatzschrauben im
Hydrantenkopf ermöglichen eine umgehende Instandsetzung

Material:
Hydrantenkopf: seewasserbeständige Aluminiumlegierung,
UV-beständig beschichtet
Säule: dickwandiges Rohr aus nichtrostendem Stahl, mit
einer Hawle Epoxy-Pulverbeschichtung bis zur
Sollbruchstelle
Betätigungsgestänge/Spindel:
nichtrostender Stahl

Medium: Trinkwasser
Max. Betriebsdruck: 16 bar

Nennweite: DN 80
Anschluss: Flansch nach EN 1092-2
Abgänge: 2 x B
Rohrdeckung: 1,50 m

Hersteller: Hawle Nr. 519-00 o. gleichwertig

Angeboten: '.........'
Menge: 13,000 St

**05.03.06.002 Freistrom-Unterflurhydrant DN80**
Beim Freistrom-Unterflurhydrant ergeben sich in
Offenstellung durch die Trennung von Betätigungs- und
Mediumrohr wesentlich günstigere hydraulische
Verhältnisse als bei Hydranten mit herkömmlicher
Ventilkegelabsperrung.

Die Absperrung erfolgt über eine Steckscheibe aus
nichtrostendem Stahl. Die Steckscheibe wird über
Exzentermechanismus und Getriebe in einem Gehäuse,
verschleißarm horizontal gegen feste metallische
Anschläge bewegt.

Q = 153 m³/h bei 1 bar Druckdifferenz
min. Querschnitt: 70 mm
Abgang: Flansch
Öffnen/Schließen: 15 Umdrehungen
Entleerung: gemäß DIN EN 1074-6
CE-Kennzeichnung nach EN 14339
Freistrom-UFH entsprechend EN 14339, DIN EN 1074 und
DVGW W386
Klauenkupplung nach W386 für Standrohre nach DIN
14375-1

Material:  Gussbauteile: GJS-400,
Hawle-Epoxy-Pulverbeschichtung
Mediumrohr: nichtrostender Stahl,
Hawle-Epoxy-Pulverbeschichtung
Spindel/Steckscheibe/Steckscheibenantrieb:
nichtrostender Stahl
Schutzrohr: PP (Polypropylen)
Dichtungen: EPDM gemäß DVGW W 270

Rohrdeckung: 1,60-1,80m

Max. Betriebsdruck:  Trinkwasser: 16 bar

Hersteller: Hawle Nr. 490-00 oder gleichwertig
Menge: 28,000 St

**05.03.06.003 Sickerelement für Überflurhydranten**
Sickerelement aus Polypropylen (PP) zu
Überflurhydranten, bestehend aus 2 wasserdurchlässigen
Halbschalen zur Aufnahme und langsamen Ableitung des
beim Schließvorgang anfallenden Restwassers,
Halbschalen durch Schnapphaken und Schnappösen einfach
montierbar.
inkl. Sickerpackung 16/32 Riesel ca. 0,5 m3

Hersteller: Hawle Nr. 519-01 o. gleichwertig

Angeboten: '.........'
Menge: 13,000 St

**05.03.06.004 Sickerelement für Freistrom-Unterflurhydrant**
Sickerelement aus Polypropylen (PP) für
Freistrom-Unterflurhydrant bestehend aus 2
wasserdurchlässigen Halbschalen zur Aufnahme und
langsamen Ableitung des beim Schließvorgang anfallenden
Restwassers, Halbschalen durch Schnapphaken und
Schnappösen einfach montierbar.
inkl. Sickerpackung 16/32 Riesel ca. 0,5 m3

Hersteller: Hawle Nr.490-03 oder gleichwertig,

angebotenes Fabrikat:
Menge: 28,000 St

**05.03.06.005 Hydrantenkappe einwalzbar, mit Haltestift**
Erzeugnis: Fa. Hawle (Best. Nr. 206-01) oder
gleichwertig
Straßenkappe einwalzbar, bestehend aus Kappe, Ziehring
und Deckel mit Dämpfungsring und Haltestift, langer
Ziehring mit großem Verstellbereich, vorzugsweise für
den Einbau in bituminöse Verkehrsflächen, passend für
Unterflurhydranten, Baugröße in Anlehnung an DIN 4055,
Schrägsitz an Deckel und Ziehring vermindert
Klapperneigung des Deckels, Deckel mit Dämpfungsring
zur Vermeidung von Kontaktkorrosion zwischen Deckel und
Ziehring, mit Deckelaufschrift "Hydrant".

Material:
Kappe, Ziehring: GJL-250, schwarz getaucht
Haltestift: nichtrostender Stahl
Dämpfungsring: Polychloropren

inkl. Trageplatte aus Kunststoff

Hersteller Hawle Nr. 206-01 o. gleichwertig

angebotenes Fabrikat:
Menge: 28,000 St

##### 05.03.07 Spülen und Desinfektion

*Hinweis*
entspr. DVGW Arbeitsblatt W 291, inbegriffen
Entkeimungsmittel (z.B. Herlisil/Fa. Feldmann Chemie
o.ä.) u. die schadlose Ableitung des Spül- und
Desinfektionswassers. Vergütung nach m-Rohrleitung
(ohne FZ).

**05.03.07.001 Rohrleitung PE-HD DA 160**
Menge: 550,000 lfm

**05.03.07.002 Rohrleitung PE-HD DA 110**
Menge: 1100,000 lfm

**05.03.07.003 Rohrleitung PE-HD DA 90**
Menge: 450,000 lfm

**05.03.07.004 Rohrleitung PE-HD DA 63**
Menge: 520,000 lfm

**05.03.07.005 Rohrleitung PE-HD DA 50**
Menge: 340,000 lfm

**05.03.07.006 Rohrleitung PE-HD DA 40**
Menge: 20,000 lfm

**05.03.07.007 Duktile Gussrohre DN 400**
Menge: 320,000 lfm

**05.03.07.008 Duktile Gussrohre DN 300**
Menge: 670,000 lfm

**05.03.07.009 Duktile Gussrohre DN 250**
Menge: 1450,000 lfm

**05.03.07.010 Duktile Gussrohre DN 200**
Menge: 10,000 lfm

**05.03.07.011 Duktile Gussrohre DN 150**
Menge: 15,000 lfm

**05.03.07.012 Wasserprobenahme und Analytik**
Probenahme und bakteriologische Wasseruntersuchung nach
der Trinkwasserverordnung.
Menge: 40,000 St

#### 05.04 Erdbau Hauptleitung

*Hinweis*
einbauen u. verdichten als Mittelpreis für die
Bodenklassen nach DIN 18300, Kl. 3-5; Vergütung u.
Abrechnung nach ZTV Rohrgraben "Erdarbeiten".

Für Böden der Schadstoffklasse: Z 1.2

Ist in die Position einzurechnen.

Rohrgraben ausheben. Auf Lagerplatz
des AN lagern, wiederaufnehmen und
wiedereinbauen. Durch Rohrgraben
verdrängtes, Überschüssiges Material
abfahren.
Entsorgungkosten und Beprobung werden eigens vergütet.

Haufwerke für überschüssiges Material bilden (incl.
Beschilderung und windsogsicherer Folienabdeckung,
Größe der Haufwerke nach Unterlage des AG, Lagerfläche
für Haufwerke nach Unterlage des AN,

##### 05.04.01 Rohrgrabenaushub nach Abs. C

*Hinweis*
Die dabei angegebenen Aushubtiefen beziehen sich auf
Rohrsohle ab OK Planum/ ab UK Asphalt bzw. ab OK
Gelände; die Massen beinhalten einen Mehraushub ab
Rohrsohle für Bodenaustausch etc.
Ein Rohrgrabenverbau nach DIN 18303 ist zwingend
erforderlich. Vorgegeben ist ein Plattenverbau.
Für Querungen im Rohrgraben ist ein waagrechter
Bohlenverbau zu verwenden. Die Erschwernis bzw
Behinderung für Querungen für die Verbauarbeiten ist in
die Zuschlagsposition (Erschwernisse Kreuzungen) mit
einzurechnen.

Das Verdichten der Rohrgrabensohle ist in die Pos.
miteinzurechnen.

Laut Bodenuntersuchungen ist der Unterbau Z 0.

In die Position ist einzurechnen:

Rohrgraben ausheben. Auf Lagerplatz des AN
lagern,wieder aufnehmen und wiedereinbauen. Durch
Rohrgraben verdrängtes, Überschüssiges Material
abfahren.
Entsorgungkosten und Beprobung werden eigens vergütet.
Haufwerke für überschüssiges Material bilden (incl.
Beschilderung und windsogsicherer Folienabdeckung,
Größe der Haufwerke nach Unterlage des AG, Lagerfläche
für Haufwerke nach Unterlage des AN,

**05.04.01.001 Rohrgrabenaushubbreite = 1,00 m**
mittlere Tiefe = 1,90.m

Schadstoffbelastung Z0 - Z 1.1

Bezeichnung:.Kies-Gemisch

Zuordnungswert nach LAGA = Z 0 - Z1.1
Aushub 'in Haufwerken
nach LAGA M 20 auf Lagerplatz des AN
zwischenlagern, aufnehmen und wieder einbauen.

Die Entsorgung des verdrängten Materials erfolgt
in einer eigenen Position.

Wasserleitung: Da 63 - 160
Menge: 6800,000 m3

**05.04.01.002 Rohrgrabenaushubbreite = 1,10 m**
mittlere Tiefe = 1,90.m

Schadstoffbelastung Z0 - Z 1.1

Bezeichnung:.Kies-Gemisch

Zuordnungswert nach LAGA = Z 0 - Z1.1
Aushub 'in Haufwerken
nach LAGA M 20 auf Lagerplatz des AN
zwischenlagern, aufnehmen und wieder einbauen.

Die Entsorgung des verdrängten Materials erfolgt
in einer eigenen Position.

Wasserleitung: DN 300
Menge: 1300,000 m3

**05.04.01.003 Rohrgrabenaushubbreite = 1,20 m**
mittlere Tiefe = 1,90.m

Schadstoffbelastung Z0 - Z 1.1

Bezeichnung:.Kies-Gemisch

Zuordnungswert nach LAGA = Z 0 - Z1.1
Aushub 'in Haufwerken
nach LAGA M 20 auf Lagerplatz des AN
zwischenlagern, aufnehmen und wieder einbauen.

Die Entsorgung des verdrängten Materials erfolgt
in einer eigenen Position.

Wasserleitung: DN 400
Menge: 650,000 m3

**05.04.01.004 Baugrube herstellen**
Baugrube einschl. Verbau, für Rohrleitungen
nach Unterlagen des AG
herstellen. Boden lösen und laden inkl. Handschachtung.

Boden lösen, gegebenenefalls zwischenlagern, laden,
fördern für senkrecht begrenzte Grabenabschnitte
(verbauter Graben)

Zuordnungswert nach LAGA = Z 0 - Z1.1.
Aushub 'in Haufwerken
nach LAGA M 20 auf Lagerplatz des AN
zwischenlagern, aufnehmen und wieder einbauen.

Haufwerksbeprobung (zertifizierter Probenahme nach PN
98) und Deklarationsanalytik
(Feststoff- und Eluatalnalytik gem. LAGA M 20 vom
6.11.97, Tab II.1.2.-2 und II.1.2-3 und gem.
Eckpunktepapier einschl. DOC und TOC, sowie
Glühverlust) einschl.Probenaufbereitung und
Probentransfer ins chem. Labor; Haufwerksgröße
maximal 250 m³

Grabentiefe bis 1,90 m
Grabenbreite: 2,00 m
Grabenlänge: 2,00 m
Menge: 100,000 m3

**05.04.01.005 Zwischengel. Leitungsgr.aush. beproben und entsorgen**
Zwischengelagerten belasteten Boden der OZ 001+002+003
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 4700,000 m3

**05.04.01.006 Einsatz Saugbagger**
zur Herstellung des Rohrgaben

Nur auf Anordnung vom Auftraggeber.

Bei Einsatz eines Saugbaggers werden keine
Erschwernisse wie zum Beispiel Kabelkreuzungen quer-
und längslaufend und Unterquerungen usw. vergütet
Menge: 170,000 m3

**05.04.01.007 ZS für Z1.2**
Zuschlag zu OZ 001+002
Menge: 4250,000 m3

**05.04.01.008 ZS für DK 1**
Zuschlag zu OZ 001+002
Menge: 425,000 m3

##### 05.04.02 Erschwernisse

**05.04.02.001 Suchschlitze für Leitungen**
bis T. ca. .1,5 m., B= .1,50 m.
Menge: 190,000 m

**05.04.02.002 ZS für Handschachtung**
ohne Rücksicht auf Tiefe und Bodenart.
Bekannte Hindernisse werden
nach einschlägiger Position vergütet.

Keine Abrechnug bei Saugbaggereinsatz
Menge: 100,000 m3

##### 05.04.03 Erdarbeiten

**05.04.03.001 Bettung Sand**
Füllmaterial aus reinem Sand einbauen für die untere
Bettungsschicht in Rohrgräben, profilgerecht, mit vom AN zu liefernden Stoffen,
Schichtdicke Bettung 15 cm, Breite gesamter Rohrgraben
Menge: 800,000 m3

**05.04.03.002 Deckung Sand**
Füllmaterial aus reinem Sand einbauen für die
Seitenverfüllung und die obere Bettungsschicht in
Rohrgräben, profilgerecht,
mit vom AN zu liefernden Stoffen, Schichtdicke Da + bis
20 cm, Breite gesamter Rohrgraben
Menge: 2100,000 m3

**05.04.03.003 ZS Mauerwerk abtragen**
im Rohrgraben, auch für Bauschutt
Menge: 82,000 m3

**05.04.03.004 ZS Beton abtragen**
im Rohrgraben mit Bewährung
Menge: 82,000 m3

**05.04.03.005 ZS Beton bewehrt abtragen**
im Rohrgraben
Menge: 46,000 m3

##### 05.04.04 Zuschl. f. Oberflächenarb. entspr. Abs. C

**05.04.04.001 Asphaltbefestigung trennen Anbauber. schneiden Dicke 7 bis 15 cm**
Asphaltbefestigung geradlinig trennen.
in Anbaubereich längs und quer zur Fahrbahnachse,
Trennen durch Schneiden.
Dicke der Asphaltbefestigung 7 bis 15 cm

Abrechnungsbreite = Rohrgraben zuzüglich 2 x 20 cm
Nachschnitt
Menge: 3800,000 m

**05.04.04.002 Asphaltbefestigung trennen Anbauber. längs schneiden 15 bis 25 cm**
Asphaltbefestigung geradlinig trennen.
im Anbaubereich längs und quer zur Fahrbahnachse
Trennen durch Schneiden.
Dicke der Asphaltbefestigung 15 bis 25 cm

Abrechnungsbreite = Rohrgraben zuzüglich 2 x 20 cm
Nachschnitt
Menge: 5350,000 m

**05.04.04.003 Asphaltbefestigung aufnehmen Fahrbahn Dicke 7-15 cm. zerkleinern Aufbr. Verw. AN**
Asphaltbefestigung aufbrechen und aufnehmen.
Fläche = Fahrbahn.
Dicke der Asphaltbefestigung 7 bis 15 cm

Aufbruchstücke zerkleinern
Aufbruchgut nach Wahl des AN verwerten.

Abrechnungsbreite = Rohrgraben zuzüglich 2 x 20 cm
Nachschnitt
Menge: 2700,000 m2

**05.04.04.004 Asphaltbefestigung aufnehmen Fahrbahn Dicke 15 bis 25 cm zerkleinern Aufbr. Verw. AN**
Asphaltbefestigung aufbrechen und aufnehmen.
Fläche = Fahrbahn.
Dicke der Asphaltbefestigung 15 bis 25 cm

Aufbruchstücke zerkleinern
Aufbruchgut nach Wahl des AN verwerten.

Abrechnungsbreite = Rohrgraben zuzüglich 2 x 20 cm
Nachschnitt
Menge: 3900,000 m2

**05.04.04.005 Frostschutzschic- ht herstellen Geh- u.Radw. o.F. 0/63 DPr min. 100 v.H. Dicke 30 cm Abrechng. Auftrag**
Frostschutzschicht herstellen. Erschwernisse durch
Einbauten, Schächte und Straßenabläufe werden gesondert vergütet.
In Verkehrsflächen der Belastungsklassen Bk100 bis
Bk1,0, mehrlagig, oberer Lage mit Fertiger.
Baustoffgemisch 0/63.
Umweltrelevante Merkmale des Baustoffgemisches
ohne industriell hergestellte Gesteinskörnung
Verdichtungsgrad/Verformungsmodul
'EV 2 mind. MN/m2 120'

Einbaudicke 30

Abgerechnet wird nach Auftragsprofilen.
Menge: 100,000 m3

**05.04.04.006 Frostschutzschic- ht herstellen Bk1,8 0/63 ohne industriell hergestellte Gesteinskörnung Dicke 35 cm. Abrechng. Auftrag**
Frostschutzschicht herstellen. Erschwernisse durch
Einbauten, Schächte und Straßenabläufe werden gesondert vergütet.
In Verkehrsflächen der Belastungsklassen Bk100 bis
Bk1,0, mehrlagig, oberer Lage mit Fertiger.
Baustoffgemisch 0/63.
Umweltrelevante Merkmale des Baustoffgemisches
ohne industriell hergestellte Gesteinskörnung
Verdichtungsgrad/Verformungsmodul
'EV 2 mind. MN/m2 120'

Einbaudicke 37

Abgerechnet wird nach Auftragsprofilen.
Menge: 310,000 m3

**05.04.04.007 Frostschutzschic- ht herstellen Bk100 bis Bk1,0 0/63 ohne industriell hergestellte Gesteinkörnung Dicke 37 cm Abrechng. Auftrag**
Frostschutzschicht herstellen. Erschwernisse durch
Einbauten, Schächte und Straßenabläufe werden gesondert vergütet.
In Verkehrsflächen der Belastungsklassen Bk100 bis
Bk1,0, mehrlagig, oberer Lage mit Fertiger.
Baustoffgemisch 0/63.
Umweltrelevante Merkmale des Baustoffgemisches
ohne industriell hergestellte Gesteinskörnung
Verdichtungsgrad/Verformungsmodul
'EV 2 mind. MN/m2 120'

Einbaudicke 37

Abgerechnet wird nach Auftragsprofilen.
Menge: 750,000 m3

**05.04.04.008 Frostschutzschicht herstellen Bk0,3 0/63 ohne industriell hergestellte Gesteinskörnung Dicke 41 cm. Abrechng. Auftrag**
StLKNr. 02.22  112/209.30.08.99.91
Frostschutzschicht herstellen. Erschwernisse durch
Einbauten, Schächte und Straßenabläufe werden gesondert vergütet.
In Verkehrsflächen der Belastungsklasse Bk0,3,
mehrlagig, oberer Lage mit Fertiger.
Baustoffgemisch 0/63.
(41)A
Umweltrelevante Merkmale des Baustoffgemisches '
Ohne industriell hergestellte Gesteinskörnung'
(42)A
Verdichtungsgrad/Verformungsmodul 'EV2 mind.MN/m2 120
Verhältniswert/Verformungsmodul EV1/EV2 max. 2,5'

(51)A
Einbaudicke '41 cm'

Abgerechnet wird nach Auftragsprofilen.
Menge: 710,000 m3

**05.04.04.009 Unterlage profilieren FSS EV2 mind.120 Unebenh. max.2 cm**
StL-Nr. 2221120193201
Unterlage für Schicht ohne Bindemittel auf Sollhöhe
nach Unterlagen des AG profilieren und verdichten.
Liefern von Baustoff bzw. Entfernen von überschüssigem Baustoff wird gesondert vergütet. Erschwernisse
durch Einbauten werden gesondert vergütet.
Unterlage = Frostschutzschicht.
Verformungsmodul der profilierten Unterlage mindestens 120 MPa.
Unebenheit innerhalb einer 4,00 m langen Messstrecke
höchstens 2 cm in Längs- und Querrichtung.
Menge: 6600,000 m2

**05.04.04.010 Asphalttragsch. aus AC 22 T N herst Gehwegbereich Dicke 8 cm Bitumen 50/70**
Asphalttragschicht aus Asphalttragschichtmischgut
AC 22 T N herstellen. Anlieferung des Asphaltmischguts
in thermoisolierten Transportbehältern.
In Verkehrsflächen Gehwegbereich
Einbaudicke = 8 cm.
Bindemittel = 50/70.

Abrechnungsbreite = Rohrgraben zuzüglich 2 x 20 cm
Nachschnitt
Menge: 310,000 m2

**05.04.04.011 Asphalttragsch. aus AC 22 T N herst im Rohrgraben Dicke 10 cm Bitumen 70/100**
Asphalttragschicht aus Asphalttragschichtmischgut
AC 22 T N herstellen. Anlieferung des Asphaltmischguts
in thermoisolierten Transportbehältern.
In Rohrgraben und Restflächen.
Einbaudicke = 10 cm.
Bindemittel = 70/100.

Abrechnungsbreite = Rohrgraben zuzüglich 2 x 20 cm
Nachschnitt
Menge: 2400,000 m2

**05.04.04.012 Asphalttragsch. aus AC 22 T N herst im Rohrgraben Dicke 14 cm Bitumen 70/100**
Asphalttragschicht aus Asphalttragschichtmischgut
AC 22 T N herstellen. Anlieferung des Asphaltmischguts
in thermoisolierten Transportbehältern.
In Rohrgraben und Restflächen.
Einbaudicke = 14 cm.
Bindemittel = 70/100.
Einbau zweilagig

Abrechnungsbreite = Rohrgraben zuzüglich 2 x 20 cm
Nachschnitt
Menge: 2750,000 m2

**05.04.04.013 Asphalttragsch. aus AC 22 T N herst im Rohrgraben Dicke 16 cm Bitumen 70/100**
Asphalttragschicht aus Asphalttragschichtmischgut
AC 22 T N herstellen. Anlieferung des Asphaltmischguts
in thermoisolierten Transportbehältern.
In Rohrgraben und Restflächen.
Einbaudicke = 16 cm.
Bindemittel = 70/100.
Einbau zweilagig

Abrechnungsbreite = Rohrgraben zuzüglich 2 x 20 cm
Nachschnitt
Menge: 1200,000 m2

**05.04.04.014 Asphaltdecksch. aus AC 11 D N herst Bk1,8-Bk0,3 Dicke 4,0 cm Bitumen 70/100**
StL-Nr. 22311333811200000
Asphaltdeckschicht aus Asphaltbeton für Asphaltdeckschichten AC 11 D N herstellen. Anlieferung des
Asphaltmischguts in thermoisolierten
Transportbehältern.
In Verkehrsflächen der Belastungsklassen Bk1,8 bis
Bk0,3.
Einbaudicke = 4 cm.
Bindemittel = 70/100.
Menge: 3950,000 m2

**05.04.04.015 Asphaltdecksch. aus AC 8 D N herst. Bk1,0-Bk0,3 Dicke 4 cm Bitumen 70/100**
Asphaltdeckschicht aus Asphaltbeton für Asphaltdeckschichten AC 8 D N herstellen. Anlieferung des
Asphaltmischguts in thermoisolierten
Transportbehältern.
In Verkehrsflächen der Belastungsklassen Bk1,0 und
Bk0,3.
Einbaudicke = 4 cm.
Bindemittel = 70/100.
Menge: 2300,000 m2

**05.04.04.016 Asphaltdecksch. aus AC 5 D L herst. Geh- und Radwege Dicke 3 cm Bitumen 70/100**
StL-Nr. 22311336811100000
Asphaltdeckschicht aus Asphaltbeton für Asphaltdeckschichten AC 5 D L herstellen. Anlieferung des
Asphaltmischguts in thermoisolierten
Transportbehältern.
In Verkehrsflächen für Geh- und Radwege.
Einbaudicke = 3 cm.
Bindemittel = 70/100.
Menge: 315,000 m2

**05.04.04.017 ZS für Deckenbau - Wochendarbeit**
Zuschlag für den Einbau der Deckschicht im
Industriegebiet am Samstag/Wochenende.

In dieser Position sind alle Arbeiten wie Unterlagen
reinigen, Schichtenverbund herstellen einzurechnen.

Erschwernisse und Zulagen und Anschluss an Fugen werden
nach eigener Position abgerechnet.
Menge: 500,000 m2

**05.04.04.018 Unterlage reinigen**
Vorhandene Unterlage reinigen.
Anfallendes Material einer Verwertung nach
Wahl des AN zuführen.
Das Reinigen von Ecken, Zwickeln und An-
schlüssen von Hand gehört zum Leistungsumfang.
Unterlage aus Asphaltbefestigung
in zusammenhängenden Teilflächen
reinigen mit Hochdruckreinigungsgerät
mit Drehjet und sofortiger Absaugung des
Schmutz-Wasser-Gemisches.
Menge: 6600,000 m2

**05.04.04.019 Schichtenverbund herstellen**
Schichtenverbund durch Ansprühen der
Unterlage mit bitumenhaltigem Bindemittel
herstellen, manuell mit Handverdüsung.
Bereich Rohrgraben und Restflächen.
Verschmutzte Unterlage bzw. einzelne
verschmutzte Stellen vorher reinigen.
Kehrgut in Eigentum des AN übernehmen und
einer Verwertung nach Wahl des AN zuführen.
Bitumenemulsion C40BF1-S, Bindemittelmenge
ca. 300 g/m2.
Menge: 6600,000 m2

**05.04.04.020 Anschluss a. Fuge m. Fugenm. herst . Längs-/Querfuge Deckschicht Tiefe 40 mm Breite 5 mm Verf. mit Trstr. Fugenmasse N2**
StL-Nr. 22311391231069101
Anschluss als Fuge mit Fugenmasse herstellen.
Längs- und Querfuge.
In der Asphaltdeckschicht ausbilden.
Fugenspalttiefe = 40 mm.
Fugenspaltbreite '5 mm'
Fugenspalt verfüllen in einer Lage mit Trennstreifen.
Mit heiß verarbeitbarer Fugenmasse Typ N2, einschließlich zugehörigem und zuvor aufgetragenem Voranstrichmittel.
Menge: 9200,000 m

##### 05.04.05 Erschwernisse/Zulagen Einbauten

*Hinweis*
Erschwerniszuschlag für Kreuzungen der Baugrube von
Hauptkanal und Druckleitungen mit Leitungen bis zu
einem Kreuzungswinkel von 45 ° entspr. Abs. C/3.
Inbegriffen sind alle Erschwernisse, Suchschlitze,
Handschachtungen u. Sicherungsarbeiten, ferner der
erforderliche Stützbeton für die Kreuzungsleitung
einschl. 5 cm Sandbett. Bei Längsverlauf wird für
je 3 m Versorgungsleitung eine Pauschale vergütet.
Lichtbilder über die Kreuzung in digitalisierter Form
-Auflösung mindestens 3.0 Mio. Pixel, 16bit Farbentiefe
-mit Digitalkamera herstellen.
Beschriftung als Nachweis für die Örtlichkeit. Auf mit
dem AG abgestimmten Datenträger an den AG liefern.
Die Ausführung für den Rohrgrabenverbau nach DIN 18303
bei Querungen für waagrechten Bohlenverbau ist mit
einzurechnen.

**05.04.05.001 Einzelkabel**
Strom und Telefon bis Dm 5 cm
Menge: 200,000 St

**05.04.05.002 Einzelkabel**
Strom und Telefon bis Dm 5 cm längslaufend
Menge: 900,000 m

**05.04.05.003 Kabelbündel**
für Kabel querend bis Dm 5 cm
Menge: 140,000 St

**05.04.05.004 Kabelbündel**
für Kabel bis Dm 5 cm
Menge: 750,000 m

**05.04.05.005 Gasleitung (Niederdruck)**
aus PE oder St
Menge: 150,000 St

**05.04.05.006 Gasleitung (Niederdruck)**
aus PE oder St längslaufend
Menge: 2100,000 m

**05.04.05.007 Kabelzugsteine**
Breite = 2,20 m
Tiefe = 1,0 m
Höhe = 0,3 m bis 0,6 m
Menge: 90,000 St

**05.04.05.008 Kunststoffrohrleitungen DN 50 bis 200**
Menge: 220,000 St

**05.04.05.009 Kunststoffrohrleitungen DN 50 bis 200**
Menge: 280,000 m

**05.04.05.010 Steinzeugleitungen DN 150 bis 300**
Menge: 70,000 St

**05.04.05.011 Steinzeugleitungen DN 150 bis 300**
Menge: 1100,000 m

**05.04.05.012 Wasserleitung PVC DN 50 - DN 250**
Menge: 90,000 St

**05.04.05.013 Wasserleitung PVC DN 50 - DN 250**
längslaufend
Menge: 1700,000 m

**05.04.05.014 Wasserleitung GG DN 100 - 200**
Menge: 50,000 St

**05.04.05.015 Wasserleitung GG DN 100 - 200**
Menge: 180,000 m

**05.04.05.016 LWL-Verbände**
LWL-Verbände bis zu 6 Verbände
Menge: 20,000 St

**05.04.05.017 LWL-Verbände**
LWL-Verbände bis zu 6 Verbände
Menge: 130,000 m

*Hinweis*
Hinweis
Die Erschwernis für bestehende Einbauten und
Straßenausstattungen werden nur einfach vergütet.
Die Erschwernisse betriffen alle Arbeitsschritte'
wie z. B. ausheben, planieren, einbauen und befestigen
bei Erdarbeiten, Asphaltierungen und Pflasterarbeiten'
je nach der Baubeschreibung.

**05.04.05.018 Erschwernis Schieber und U- Hydranten**
Menge: 80,000 St

**05.04.05.019 Erschwernis Straßensinkkästen**
Menge: 55,000 St

**05.04.05.020 Erschwernis Kanalschächte**
Menge: 46,000 St

**05.04.05.021 Erschwernis KV-Kasten**
Menge: 8,000 St

**05.04.05.022 Erschwernis Kabelzugschacht 1000x1000 mm**
Menge: 5,000 St

**05.04.05.023 Erschwernis Einfassungen**
Menge: 1200,000 m

**05.04.05.024 Erschwernis Lichtschächte**
Menge: 70,000 St

##### 05.04.06 Oberboden

**05.04.06.001 Oberboden abtragen**
StL-Nr. 216903101040206
Oberboden des/der Homogenbereiche(s) 'O'
einschließlich leicht verrottbarer
Pflanzendecke innerhalb des Baugeländes
in einer mittleren Dicke von cm '15'
abtragen,
für Flächen nach Unterlagen des AG,
Oberboden von Grünflächen,
in Eigentum des AN übernehmen und einer
Entsorgung nach Wahl des AN zuführen.
Menge: 30,000 m3

**05.04.06.002 Oberboden liefern**
StL-Nr. 2169031030401
Oberboden liefern und andecken.
Oberboden nach Unterlagen des AG
zur Geländeangleichung, Rekultivierung
und dgl. andecken.
Die Mengenermittlung erfolgt auf dem Fahrzeug
an der Einbaustelle.
Menge: 30,000 m3

**05.04.06.003 Rasenansaat auf Oberboden herst.**
StL-Nr. 21293110101
Rasenansaat (Normalsaat) herstellen.
Saatgutmenge g/m2 '10'
Fertigstellungspflege wird gesondert vergütet.
Saatgutmischung RSM 'Böschungssamen'
Menge: 170,000 m2

##### 05.04.07 Straßen und Brückenentwässerung

*Hinweis*
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

**05.04.07.001 Straßenablauf Fertigteil ausb.**
StL-Nr. 218909301040301
Straßenablauf aus Betonfertigteilen einschl. Aufsatz
und Eimer, sowie Auflager aus Beton ausbauen.
Das ggf. erforderliche Schließen der Anschlussleitungen
wird gesondert vergütet.
Straßenablauf mit Schaft, tiefe Bauform,
Aufsatz 500 x 500
Tiefe bis Sohle in Ablaufmitte über 0,80 m bis 1,20 m,
Straßenablauf einschließlich Aufsatz und Eimer
säubern und die Einzelteile sortiert innerhalb der
Baustelle lagern.
Übriges Abbruchgut in das
Eigentum des AN übernehmen und einer Entsorgung
nach Wahl des AN zuführen.
Menge: 23,000 St

**05.04.07.002 Straßenablauf aus Betonfertigt. AG o. Aufsatz herstellen**
StL-Nr. 2189093070401
Straßenablauf aus Betonfertigteilen und Eimer des AG,
auf 10 cm dicker Sauberkeitsschicht
aus Beton C12/15, ohne Aufsatz herstellen.
Betonteile auf Dünnbettmörtel setzen.
Straßenablauf, tiefe Bauform,
Bauhöhe fertig 1,15 m:
Boden 1, Schaft 5d, Auflagerring 10 a,
Eimer Form A4,
mit eingearbeitetem Kunststoffmuffenauslauf
aus PVC mit Elastomerdichtung,
Menge: 23,000 St

**05.04.07.003 Aufsatz des AG herstellen**
StL-Nr. 21890931002010202
Aufsatz mit Aufsatzteil des AG auf
Straßenablauf aus Beton auf Normalbettmörtel
herstellen.
Ggf. einzubauende Ausgleichsringe und Eimer,
DIN 4052, liefern und einbauen.
Aufsatz 500 x 500.
Aufsatzteil auf der Baustelle gelagert.
Eimer Form C3 tiefe Bauform.
Auflagerring 10 a.
Menge: 23,000 St

**05.04.07.004 Kunststoffrohrl. herstellen**
StL-Nr. 21890920601020101
Rohrleitung aus Kunststoffrohren DN '.150.'
mit Steckmuffe und Gleitringdichtung
dichtung einschließlich Leitungszone herstellen.
Ringsteifigkeit mindestens SN 8,
Statik herstellen und liefern.
Verkehrslast SLW '.60..'
Rohr aus PP-MD, DIN EN 14758,
Leitungsgrabentiefe über  1,00 bis 1,75 m,
Bettung Typ 1 aus Sand, Sand liefern,
Dicke der unteren Bettungsschicht cm '.10'
Seitenverfüllung und Abdeckung mit Boden,
Boden liefern, Bodengruppe SE
Menge: 50,000 m

**05.04.07.005 ZS für PP-Bogen 'DN 160'**
ZS zur Pos. 004
15 bis 45 Grad,
Menge: 40,000 St

**05.04.07.006 ZS für PP-Formstücke DN 160**
Zuschlag zur Pos. 004
Menge: 40,000 St

**05.04.07.007 Rohranschl.herst. -DN 160**
Rohranschluss an Rohrleitungen aus Steinzeug- oder
Kunststoffrohren bzw. Einläufen
und dergleichen herstellen.
Öffnung für Rohranschluss durch Bohren herstellen.
Vergütet wird das Herstellen des Anschlusses
einschließlich eventueller Pass- o. Sattelstücke
Menge: 23,000 St

**05.04.07.008 best Rohr ausbauen 150 - 250**
Bestehende Abwasserleitung aus Stgz./Beton oder
Kunststoff
von best. Straßensinkkasten trennen und ausbauen. Das
Material geht in Eigentum des AN über und ist von der
Baustelle zu entfernen.
Abwasserleitung DN 150 bis 250.
Menge: 50,000 m

##### 05.04.08 Pflaster, Platten, Zeilen etc., Treppen

**05.04.08.001 Pflasterd.m. Betonpfl.-steinen aufn. 8 cm dick ungeb. Fugenmat. ungeb. Bettung Steine lagern Pflaster säubern**
Pflasterdecke mit Pflastersteinen aus Beton aufnehmen.
Aufnehmen der Tragschicht wird gesondert vergütet.
Pflasterstein ca. 8 cm dick.
Mit Fugenfüllung aus ungebundenem Fugenmaterial.
Bettung aus ungebundenem Bettungsmaterial.
Steine innerhalb der Baustelle fördern und lagern.
Übriges Aufbruchgut nach Wahl des AN verwerten.
Pflastersteine säubern.

Ausführung in verschiedenen Größen
Menge: 250,000 m2

**05.04.08.002 Plattenbelag aus Beton aufnehmen 8-10 cm dick ungeb. Fugenmat. ungeb. Bettung Platten lagern Anteil WV 75-100**
StL-Nr. 223115021511101
Plattenbelag mit Platten aus Beton aufnehmen. Aufnehmen
der Tragschicht wird gesondert vergütet.
Platte 8 bis 10 cm dick.
Mit Fugenfüllung aus ungebundenem Fugenmaterial.
Bettung aus ungebundenem Bettungsmaterial.
Wiederverwendbare Platten säubern, auf Paletten stapeln, innerhalb der Baustelle fördern und lagern. Übriges Aufbruchgut nach Wahl des AN verwerten.
Anteil wiederverwendbarer Platten über 75 bis 100 v. H.
Menge: 10,000 m2

**05.04.08.003 Naturpflasterd. zur Wiederverw. aufn. Pfl.st. 10 cm ungeb. Fugenmat. ungeb. Bettung Steine lagern**
StL-Nr. 22311500603091119
Natursteinpflasterdecke zur Wiederverwendung aufnehmen.
Aufnehmen der Tragschicht wird gesondert vergütet.
Art = Pflasterstein, Dicke ca. 10 cm.
Pflasterstein 'Porphyr'
Mit Fugenfüllung aus ungebundenem Fugenmaterial.
Bettung aus ungebundenem Bettungsmaterial.
Steine innerhalb der Baustelle fördern und lagern.
Übriges Aufbruchgut nach Wahl des AN verwerten.
Pflastersteine säubern 'und innerhalb
der Baustelle lagern'
Menge: 15,000 m2

**05.04.08.004 Pfl.m. Kl.pfl.st. a. Nat.st. herst . Fl. ü. 10-100 m2 St.100/100/100 SZ18/LA20 Bett.0/4 30 v. H. Fuge 0/4 Segmentbogen**
StL-Nr. 22311514793191111
Pflasterdecke mit Kleinpflastersteinen aus Naturstein
herstellen. Bearbeitung der Oberfläche der Kleinpflastersteine nach Unterlagen des AG.
In Flächen 'Gehwegbereich'
Einzelflächen über 10,00 bis 100,00 m2.
Format für Rastermaß = 100/100/100 mm.
Pflasterstein 'Granit'
Baustoffgemisch für Bettung und Fugen Kategorie
SZ18/LA20.
Bettung aus Baustoffgemisch 0/4, Anteil an Körnung unter 2 mm max. 30 Massenprozent, E CS35, C 90/3.
Fuge mit Baustoffgemisch 0/4, GU, F, E CS35, C 90/3,
Fugenmaterial einarbeiten und einschlämmen, Fugenschluss durch Einfegen und Einschlämmen herstellen.
Verlegen im Segmentbogen.
Menge: 15,000 m2

**05.04.08.005 Pflasterd. a. Betonst. d. AG herst.Einzelflächen versiedene Größen Pflaster gelagert SZ18/LA20 Bett.0/5 30 v. H. Fuge 0/4 Läuferverband**
StL-Nr. 22311511190191211
Pflasterdecke aus Betonsteinen des AG herstellen.
In Flächen 'Einzelflächen'
Pflastersteine gelagert innerhalb der Baustelle aufnehmen und fördern.
Format für Rastermaß 'verschiedenen Größen'
Baustoffgemisch für Bettung und Fugen Kategorie
SZ18/LA20.
Bettung aus Baustoffgemisch 0/5, Anteil an Körnung unter 2 mm max. 30 Massenprozent, E CS35, C 90/3.
Fuge mit Baustoffgemisch 0/4, GU, F, E CS35, C 90/3,
Fugenmaterial einarbeiten und einschlämmen, Fugenschluss durch Einfegen und Einschlämmen herstellen.
Steine im Läuferverband verlegen.
Menge: 250,000 m2

**05.04.08.006 Plattenbelag m. Pl. des AG herst. Rad- und Gehwege n. Unterlagen AG 350/350/8 mm Kreuzfuge Bett.0/5 30 v. H. Fuge 0/4 Platten gelagert**
StL-Nr. 22311521214992101
Plattenbelag mit Platten des AG herstellen.
In Verkehrsflächen für Rad- und Gehwege.
Einzelflächen nach Unterlagen des AG.
Format für Rastermaß '350/350/80 mm'
Verlegeart 'Kreuzfuge'
Bettung aus Baustoffgemisch 0/5, Anteil an Körnung unter 2 mm max. 30 Massenprozent, E CS35, C 90/3.
Fuge mit Baustoffgemisch 0/4, GU, F, E CS35, C 90/3,
Fugenmaterial einarbeiten und einschlämmen, Fugenschluss durch Einfegen und Einschlämmen herstellen.
Platten gelagert innerhalb der Baustelle aufnehmen.
Menge: 10,000 m2

**05.04.08.007 Unterlage profilieren FSS EV2 mind.100 Unebenh. max.2 cm**
StL-Nr. 2221120193301
Unterlage für Schicht ohne Bindemittel auf Sollhöhe
nach Unterlagen des AG profilieren und verdichten.
Liefern von Baustoff bzw. Entfernen von überschüssigem Baustoff wird gesondert vergütet. Erschwernisse
durch Einbauten werden gesondert vergütet.
Unterlage = Frostschutzschicht.
Verformungsmodul der profilierten Unterlage mindestens 100 MPa.
Unebenheit innerhalb einer 4,00 m langen Messstrecke
höchstens 2 cm in Längs- und Querrichtung.
Menge: 275,000 m2

**05.04.08.008 Streifen/Rinne aus Betonst. aufn .Dicke bis 7 cm Breite bis 20 cm Fugenmörtel Fund.bet. ü.10-20 Verwertung AN**
StL-Nr. 223115036911201
Streifen oder Rinne mit Pflastersteinen aus Beton aufnehmen. Aufbruch der Tragschicht wird gesondert
vergütet.
Pflasterstein 'bis 7 cm'
Breite des Streifens/der Rinne bis 20 cm.
Mit Fugenfüllung aus hydraulisch gebundenem Fu-
genmörtel.
Fundament aus Beton/Mörtel, über 10 bis 20 cm dick,
aufbrechen.
Steine und Aufbruchgut nach Wahl des AN verwerten.
Menge: 910,000 m

**05.04.08.009 Rinne mit Pflast. aus Beton herst. Bordrinne 350/175/100 mm m.F., m. Vorsatz. 1-zeilig C 25/30. Fuge Typ B**
StL-Nr. 22311542119219100
Rinne mit Pflastersteinen aus Beton herstellen. Mehrzeilige Rinne ist mit beidseitigen Schnurkanten herzustellen.
Bordrinne.
Format für Rastermaß '350/175/100 mm'
Mit Fase, mit Vorsatzbeton.
Breite 1-zeilig.
Fundament und Rückenstütze 'C 25/30'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 910,000 m

**05.04.08.010 Streifen/Rinne aus Naturstein aufn. Dicke 16 cm Breite ü. 35-50cm Granit Fugenmörtel Fund.bet. ü.10-20 Steine f.+lagern**
Streifen oder Rinne aus Naturstein aufnehmen. Aufbruch
der Tragschicht wird gesondert vergütet.
Dicke ca. 16 cm.
Breite des Streifens/der Rinne über 35 bis 50 cm.
Pflasterstein aus Granit.
Mit Fugenfüllung aus hydraulisch gebundenem Fu-
genmörtel.
Fundament aus Beton/Mörtel, über 10 bis 20 cm dick,
aufbrechen.
Aufbruchgut nach Wahl des AN verwerten.
Pflastersteine säubern und seitlich lagern
Menge: 30,000 m

**05.04.08.011 Rinne mit Pflasterst. des AG herst. St. 160/160/160 Granit 3-zeilig Fundamentbeton Fuge Typ A**
StL-Nr. 22311543192131100
Rinne mit Pflastersteinen des AG herstellen. Lagerplatz
nach Unterlagen des AG. Steine am Lagerplatz laden,
fördern und abladen. Steine vor dem Versetzen von ungebundenen Verschmutzungen säubern. Mehrzeiliger Streifen
ist mit beidseitigen Schnurkanten herzustellen.
Rinne 'Mulden'
Format für Rastermaß des Pflastersteins = 160/160/160
mm.
Pflasterstein aus Granit.
Breite 3-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 30,000 m

**05.04.08.012 Bordstein aufnehmen. Hochbord Beton Fund. ü. 10-20 cm alles Verw. AN**
StL-Nr. 223115031120200
Bordstein aufnehmen.
Bordstein = Hoch- und Rundbordstein aus Beton, Breite
bis 18 cm, Höhe bis 30 cm.
Fundament aus Beton, über 10 bis 20 cm dick, aufbrechen.
Sämtliche Steine und übriges Aufbruchgut nach Wahl des
AN verwerten.
Menge: 850,000 m

**05.04.08.013 Bordstein aus Beton setzen 12/15x30x100 cm gerader Stein bis 10 cm unt. OK C 25/30**
StL-Nr. 22311531199000119
Bordstein aus Beton setzen. Breite der Rückenstütze
mind. 15 cm.
Bordstein '12/15x30x100 cm'
Gerader Stein.
Rückenstütze bis 10 cm unter Oberkante Bordstein. Beton
mit einer Druckfestigkeit (Einzelwert) am Bohrkern von
mind. 12 MPa.
Fundamentbeton 'C 25/30'
Menge: 850,000 m

**05.04.08.014 Fundamentgraben herstellen SoB F-Breite ü30-50cm Tiefe ü. 20-30 cm ü. Aush. Verw. AN**
StL-Nr. 2231153061231
Fundamentgraben für Einfassung, Streifen, Rinnen herstellen. Vorhandene Schichten profilgerecht lösen und
seitlich lagern. Arbeitsraum nach Setzen der Borde bzw.
Herstellen der Einfassung, Streifen, Rinnen verfüllen
und verdichten.
Vorhandene Schicht = Schicht ohne Bindemittel.
Fundamentbreite über 30 bis 50 cm.
Grabentiefe über 20 bis 30 cm.
Überschüssigen Aushub nach Wahl des AN verwerten.
Menge: 940,000 m

##### 05.04.09 Zuschlag für Unterquerungen

**05.04.09.001 Betonmauer unterminieren**
Querung als Untermimierung von Hecken,
Mauern, Einfassungen usw. bis zur einer
Tiefe von 50 cm und einer Breite vom 130 cm
als Zulage zum Rohrgrabenaushub
(Tief=Länge des "Tunnels").
Menge: 50,000 St

#### 05.05 WV-Anschlussleitung

##### 05.05.01 Trinkwasserleitung PE-HD

**05.05.01.001 Rohrltg. liefern, verlegen, dichten, prüfen, DA 110**
PE-HD RC DA 110 x 10,0 mm, PE 100, SDR 11

angebotenes Fabrikat:
Menge: 32,000 m

**05.05.01.002 Rohrltg. liefern, verlegen, dichten, prüfen, DA 90**
PE-HD RC DA 90 x 8,2 mm, PE 100, SDR 11

angebotenes Fabrikat:
Menge: 55,000 m

**05.05.01.003 Rohrltg. liefern, verlegen, dichten, prüfen; DA 63**
PE-HD RC DA 63 x 5,8 mm, PE 100, SDR 11

angebotenes Fabrikat:
Menge: 360,000 m

**05.05.01.004 Rohrltg. liefern, verlegen, dichten, prüfen; DA 50**
PE-HD RC DA 50 x 4,17 mm, PE 100, SDR 11

angebotenes Fabrikat:
Menge: 390,000 m

**05.05.01.005 Rohrltg. liefern, verlegen, dichten, prüfen; DA 40**
PE-HD RC DA 40 x 3,33 mm, PE 100, SDR 11

angebotenes Fabrikat:
Menge: 1870,000 m

**05.05.01.006 Rohrltg. liefern, verlegen, dichten, prüfen; DA 32**
PE-HD RC DA 32 x 3,0 mm, PE 100, SDR 11

angebotenes Fabrikat:
Menge: 140,000 m

##### 05.05.02 Formstücke

**05.05.02.001 Freilegen und Ablängen Bestandsleitung DA 110/DN 100 PVC**
Freilegen der vorhandenen Trinkwasserleitung DN 100 PVC
einschließlich Desinfektion des Anschlussbereiches.
Ablängen der Bestandsleitung DN 100 PVC für Anschluss
mit Steckfitting
Menge: 1,000 St

**05.05.02.002 Freilegen und Ablängen Bestandsleitung DA 63/DN 50 PVC**
Freilegen der vorhandenen Trinkwasserleitung DA 63 PVC
einschließlich Desinfektion des Anschlussbereiches.
Ablängen der Bestandsleitung DA 63 PVC
Menge: 1,000 St

**05.05.02.003 Freilegen und Ablängen Bestandsleitung DA 63 PEX**
Freilegen der vorhandenen Trinkwasserleitung DA 63 PEX
einschließlich Desinfektion des Anschlussbereiches.
Ablängen der Bestandsleitung DA 63 PEX
Menge: 1,000 St

**05.05.02.004 Freilegen und Ablängen Bestandsleitung DA 50/DN 40 PE-HD**
Freilegen der vorhandenen Trinkwasserleitung DA 50
PE-HD einschließlich Desinfektion des
Anschlussbereiches.
Ablängen der Bestandsleitung DA 50 PE-HD für Anschluss
mit Steckfitting
Menge: 6,000 St

**05.05.02.005 Freilegen und Ablängen Bestandsleitung DA 40/DN 32 PE-HD**
Freilegen der vorhandenen Trinkwasserleitung DA 40
PE-HD einschließlich Desinfektion des
Anschlussbereiches.
Ablängen der Bestandsleitung DA 40 PE-HD für Anschluss
mit Steckfitting
Menge: 7,000 St

**05.05.02.006 Freilegen und Ablängen Bestandsleitung DN 32 ST**
Freilegen der vorhandenen Trinkwasserleitung DN 32 ST
einschließlich Desinfektion des Anschlussbereiches.
Ablängen der Bestandsleitung DN 32 ST für Anschluss mit
Universalkupplung
Menge: 2,000 St

**05.05.02.007 Freilegen und Ablängen Bestandsleitung DA 32/DN 25 PE-HD**
Freilegen der vorhandenen Trinkwasserleitung DA 32
PE-HD einschließlich Desinfektion des
Anschlussbereiches.
Ablängen der Bestandsleitung DA 32 PE-HD für Anschluss
mit Steckfitting
Menge: 4,000 St

**05.05.02.008 FFR-Stück DN 80 / DN 50**
aus duktilem Gusseisen nach DIN EN 545
Doppelflanschübergangsstück; FFR-Stück
DN1 = 80
DN2 = 50

Hersteller: Duktus oder gleichwertig,

angebotenes Fabrikat:
Menge: 1,000 St

**05.05.02.009 Steckflansch DN40- zugfest**
Steckflansch, einerseits mit Flansch nach EN 1092-2,
andererseits mit Steckmuffe für die
längskraftschlüssige Verbindung mit PE-Rohren nach DIN
8074 und PE-X-Rohren nach DIN 16893 (Ausführung für
PVC-Rohre auf Anfrage).

Material: GJL 250, Korrosionsschutz durch
Epoxidharz-Pulverbeschichtung innen und außen gemäß
Gütesicherung RAL-GZ 662 der Gütegemeinschaft Schwerer
Korrosionsschutz  GSK unter Berücksichtigung der DIN
3476 (P) und DIN 30677-2 (Schichtdicke: min. 0,25 mm,
Porenfreiheit bei 3 kV, Haftung innen und außen min. 12
N/mm² nach Heißwasserlagerung, Nachweis der
Trinkwassertauglichkeit, Fremdüberwachung durch
neutrales Prüfinstitut)

Medium: Trinkwasser, Abwasser
Max. Betriebsdruck: 16 bar

Flansch: DN 40, PN 10/16
Steckmuffe: d 40 mm

Hersteller: Hawle Nr. 550-00 oder gleichwertig,

angebotenes Fabrikat: '.........'
Menge: 1,000 St

**05.05.02.010 Verbinder, Synoflex, DN 50/50**
Verbinder mit beidseitiger Mehrbereichsmuffe nach EN
14525 für den Anschluss von Guss,- Stahl-, PE-, PVC-
und AZ-Rohren, längskraftschlüssiger Anschluss von
Rohren aus Guss-, PE-, PVC- und Stahl, inklusive
Schraubenkopf-Verdrehsicherungen mit Schutzkappe aus
Elastomer, Schrauben, Muttern, Unterlegscheiben aus
nichtrostendem Stahl, Schrauben 180° wendbar, inklusive
Distanzhülsen aus PE, Winkelausgleich max. 8 (+/- 4)
Grad je Muffe, flexibles Dichtelement aus Elastomer
nach EN 681-1, flexibler Zugsicherungsring aus POM, auf
jedem Stützelementglied ist ein Zugsicherungselement
fixiert, Zugsicherungselemente korrosionsgeschützt,
inklusive Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, Abwasser

Max. Betriebsdruck: Trinkwasser 16 bar, Abwasser 16 bar
Muffen: für Rohre mit Außendurchmesser von 56 - 71 mm

inkl. Stützhülse aus nichtrostendem Stahl (Best.-Nr.:
590) beim Anschluss von PE-

Hersteller: Hawle Nr. 741 oder gleichwertig

Angeboten
Menge: 1,000 St

**05.05.02.011 Verbinder mit beidseitigem Steckfitting DN25/25**
Verbinder mit beidseitiger Steckmuffe für die
längskraftschlüssige Verbindung mit PE-Rohren nach DIN
8074 und PE-X-Rohren nach DIN 16893 (Ausführung für
PVC-Rohre auf Anfrage), Prüfgrundlage: DVGW W 534.

Material:
Fitting: GJS-400, Korrosionsschutz durch
Epoxidharz-Pulverbeschichtung innen und außen gemäß
Gütesicherung RAL-GZ 662 der Gütegemeinschaft Schwerer
Korrosionsschutz  GSK unter Berücksichtigung der DIN
3476 (P) und DIN 30677-2 (Schichtdicke: min. 0,25 mm,
Porenfreiheit bei 3 kV, Haftung innen und außen min. 12
N/mm² nach Heißwasserlagerung, Nachweis der
Trinkwassertauglichkeit, Fremdüberwachung durch
neutrales Prüfinstitut)
Wirbelklemme: POM
O-Ring: EPDM gemäß KTW-BWGL für Wasser

Medium: Trinkwasser, Abwasser
Max. Betriebsdruck: 16 bar

Rohraußendurchmesser: D 32 mm
Menge: 1,000 St

**05.05.02.012 Verbinder mit beidseitigem Steckfitting DN32/32**
Verbinder mit beidseitiger Steckmuffe für die
längskraftschlüssige Verbindung mit PE-Rohren nach DIN
8074 und PE-X-Rohren nach DIN 16893 (Ausführung für
PVC-Rohre auf Anfrage), Prüfgrundlage: DVGW W 534.

Material:
Fitting: GJS-400, Korrosionsschutz durch
Epoxidharz-Pulverbeschichtung innen und außen gemäß
Gütesicherung RAL-GZ 662 der Gütegemeinschaft Schwerer
Korrosionsschutz  GSK unter Berücksichtigung der DIN
3476 (P) und DIN 30677-2 (Schichtdicke: min. 0,25 mm,
Porenfreiheit bei 3 kV, Haftung innen und außen min. 12
N/mm² nach Heißwasserlagerung, Nachweis der
Trinkwassertauglichkeit, Fremdüberwachung durch
neutrales Prüfinstitut)
Wirbelklemme: POM
O-Ring: EPDM gemäß KTW-BWGL für Wasser

Medium: Trinkwasser, Abwasser
Max. Betriebsdruck: 16 bar

Rohraußendurchmesser: D 40 mm
Menge: 8,000 St

**05.05.02.013 Verbinder mit beidseitigem Steckfitting DN40/40**
Verbinder mit beidseitiger Steckmuffe für die
längskraftschlüssige Verbindung mit PE-Rohren nach DIN
8074 und PE-X-Rohren nach DIN 16893 (Ausführung für
PVC-Rohre auf Anfrage), Prüfgrundlage: DVGW W 534.

Material:
Fitting: GJS-400, Korrosionsschutz durch
Epoxidharz-Pulverbeschichtung innen und außen gemäß
Gütesicherung RAL-GZ 662 der Gütegemeinschaft Schwerer
Korrosionsschutz  GSK unter Berücksichtigung der DIN
3476 (P) und DIN 30677-2 (Schichtdicke: min. 0,25 mm,
Porenfreiheit bei 3 kV, Haftung innen und außen min. 12
N/mm² nach Heißwasserlagerung, Nachweis der
Trinkwassertauglichkeit, Fremdüberwachung durch
neutrales Prüfinstitut)
Wirbelklemme: POM
O-Ring: EPDM gemäß KTW-BWGL für Wasser

Medium: Trinkwasser, Abwasser
Max. Betriebsdruck: 16 bar

Rohraußendurchmesser: D 50 mm
Menge: 2,000 St

**05.05.02.014 Verbinder mit beidseitigem Steckfitting DN50/50**
Verbinder mit beidseitiger Steckmuffe für die
längskraftschlüssige Verbindung mit PE-Rohren nach DIN
8074 und PE-X-Rohren nach DIN 16893 (Ausführung für
PVC-Rohre auf Anfrage), Prüfgrundlage: DVGW W 534.

Material:
Fitting: GJS-400, Korrosionsschutz durch
Epoxidharz-Pulverbeschichtung innen und außen gemäß
Gütesicherung RAL-GZ 662 der Gütegemeinschaft Schwerer
Korrosionsschutz  GSK unter Berücksichtigung der DIN
3476 (P) und DIN 30677-2 (Schichtdicke: min. 0,25 mm,
Porenfreiheit bei 3 kV, Haftung innen und außen min. 12
N/mm² nach Heißwasserlagerung, Nachweis der
Trinkwassertauglichkeit, Fremdüberwachung durch
neutrales Prüfinstitut)
Wirbelklemme: POM
O-Ring: EPDM gemäß KTW-BWGL für Wasser

Medium: Trinkwasser, Abwasser
Max. Betriebsdruck: 16 bar

Rohraußendurchmesser: D 63 mm
Menge: 1,000 St

**05.05.02.015 EU-Stück (Flansch-Muffen-Stück) DN 50 Synoflex**
EU-Stück, einerseits mit Flansch nach EN 1092-2,
andererseits mit Mehrbereichsmuffe nach EN 14525 für
den Anschluss von Guss,- Stahl-, PE-, PVC- und
AZ-Rohren, längskraftschlüssiger Anschluss von Rohren
aus Guss-, PE-, PVC- und Stahl, inklusive
Schraubenkopf-Verdrehsicherungen mit Schutzkappe aus
Elastomer, Schrauben, Muttern, Unterlegscheiben  aus
nichtrostendem Stahl, Schrauben 180° wendbar, inklusive
Distanzhülsen aus PE, Winkelausgleich max. 8 (+/- 4)
Grad je Muffe, flexibles Dichtelement aus Elastomer
nach EN 681-1, flexibler Zugsicherungsring aus POM, auf
jedem Stützelementglied ist ein Zugsicherungselement
fixiert, Zugsicherungselemente korrosionsgeschützt,
inklusive Verpackung nach EN 12351.

inkl. Stützhülse aus nichtrostendem Stahl (Best.-Nr.:
590) beim Anschluss von PE-

Flansch: DN 50
Muffe: für Rohre mit Außendurchmesser von 56 - 71 mm
PN 10/16

Hersteller: Hawle Nr. 740 oder gleichwertig,

angebotenes Fabrikat: '.........'
Menge: 6,000 St

**05.05.02.016 EU-Stück (Flansch-Muffen-Stück) DN 150 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, AbwasserPN 10/16
Flansch: DN 150
Muffe: für Rohre mit Außendurchmesser von 155 - 192 mm

Medium: Trinkwasser, Abwasser
Max. Betriebsdruck: Trinkwasser 16 bar, Abwasser 16 bar

inkl. Stützhülse aus nichtrostendem Stahl (Best.-Nr.:
590) beim Anschluss von PE-

Hersteller: Hawle Nr. 740 oder gleichwertig,

angebotenes Fabrikat:
Menge: 1,000 St

**05.05.02.017 Endkappe d = 32**
Dimension: d = 32 mm

Fabrikat: Plasson Nr. 181200032 oder glw.

Hersteller:
Menge: 7,000 St

**05.05.02.018 Endkappe d = 40**
Dimension: d = 40 mm

Fabrikat: Plasson Nr. 181200040 oder glw.

Hersteller:
Menge: 147,000 St

**05.05.02.019 Endkappe d = 50**
Dimension: d = 50 mm

Fabrikat: Plasson Nr. 181200050 oder glw.

Hersteller:
Menge: 22,000 St

**05.05.02.020 Endkappe d = 63**
Dimension: d = 63 mm

Fabrikat: Plasson Nr. 181200063 oder glw.

Hersteller:
Menge: 25,000 St

**05.05.02.021 Endkappe d = 90**
Dimension: d = 90 mm

Fabrikat: Plasson Nr. 181200090 oder glw.

Hersteller:
Menge: 2,000 St

**05.05.02.022 Endkappe d = 110**
Dimension: d = 110 mm

Fabrikat: Plasson Nr. 181200110 oder glw.

Hersteller:
Menge: 1,000 St

##### 05.05.03 Elektroschweißfittings

*Hinweis*
Elektroschweißfittings entsprechen den einschlägigen
ISO-Normen, DIN-Normen und EN-Normen, u.a. DIN EN
1555-3, DIN EN 12201-3, DVGW 335-B2.

Elektroschweißfittings und -sättel sind für die
entsprechenden Betriebsbedingungen der Rohre nach DIN 8074/75 und
DIN EN 12201-2
dimensioniert.
(C = 1,25, Medium Wasser, Temp.: 20° C).
Die Klassifizierung für Gasleitungen erfolgt nach DIN
EN 12007-2 und DIN EN
1555-2 (C = 2,0).
maximal zulässiger Betriebsdruck (MOP)

PE-Typ  SDR  Wasser  Gas

PE 80  17  8,0  bar
PE 80  11  12,5 bar
PE 100  17  10,0 bar
PE 100  11  16,0 bar

Medium: Wasser bis 16 bar; SDR 11

**05.05.03.001 Winkel 90°, PE 100, d 63**
Winkel 90°: d 63 mm

Fabrikat: Plasson Nr. 490504063 oder glw.

Hersteller:
Menge: 16,000 St

**05.05.03.002 Winkel 45°, PE 100, d 50**
Winkel 45°: d 50 mm

Fabrikat: Plasson Nr. 490604050 oder glw.

Hersteller:
Menge: 2,000 St

**05.05.03.003 Winkel 90°, PE 100, d 50**
Winkel 90°: d 50 mm

Fabrikat: Plasson Nr. 490504050 oder glw.

Hersteller:
Menge: 10,000 St

**05.05.03.004 Winkel 45°, PE 100, d 40**
Winkel 45°: d 40 mm

Fabrikat: Plasson Nr. 490604040 oder glw.

Hersteller:
Menge: 3,000 St

**05.05.03.005 Winkel 90°, PE 100, d 40**
Winkel 90°: d 40 mm

Fabrikat: Plasson Nr. 490504040 oder glw.

Hersteller:
Menge: 20,000 St

**05.05.03.006 Winkel 90°, PE 100, d 32**
Winkel 90°: d 32 mm

Fabrikat: Plasson Nr. 490504032 oder glw.

Hersteller:
Menge: 3,000 St

**05.05.03.007 Muffe PE 100 d = 32 mm**
- ummantelte Heizwendeln
- beide Seiten, ein Schweißvorgang
- 4 mm Steckkontakte
- Schweißcode und Rückverfolgungscode (ISO 12176)
- SmartFuse-Kennung
- Schmelzindikatoren
- DVGW-reg.
- Gas MOP 10, Wasser PN 16

Hersteller: Plasson Nr. 490104032 o. gleichwertig

Hersteller:
Menge: 5,000 St

**05.05.03.008 Muffe PE 100 d = 40 mm**
- ummantelte Heizwendeln
- beide Seiten, ein Schweißvorgang
- 4 mm Steckkontakte
- Schweißcode und Rückverfolgungscode (ISO 12176)
- SmartFuse-Kennung
- Schmelzindikatoren
- DVGW-reg.
- Gas MOP 10, Wasser PN 16

Hersteller: Plasson Nr. 4901G4040 o. gleichwertig

Hersteller:
Menge: 82,000 St

**05.05.03.009 Muffe PE 100 d = 50 mm**
- ummantelte Heizwendeln
- beide Seiten, ein Schweißvorgang
- 4 mm Steckkontakte
- Schweißcode und Rückverfolgungscode (ISO 12176)
- SmartFuse-Kennung
- Schmelzindikatoren
- DVGW-reg.
- Gas MOP 10, Wasser PN 16

Hersteller: Plasson Nr. 4901G4050 o. gleichwertig

Hersteller:
Menge: 23,000 St

**05.05.03.010 Muffe PE 100, d = 63 mm**
Schweißmuffe PE 100, d = 63 mm, DN 50
Plasson o. gleichwertig

Wasser 16 bar

Hersteller: Plasson 450104063 oder gleichwertig

Angeboten
Menge: 17,000 St

**05.05.03.011 Muffe PE 100 d = 90 mm**
- ummantelte Heizwendeln
- beide Seiten, ein Schweißvorgang
- 4 mm Steckkontakte
- Schweißcode und Rückverfolgungscode (ISO 12176)
- SmartFuse-Kennung
- Schmelzindikatoren
- DVGW-reg.
- Gas MOP 10, Wasser PN 16

Hersteller: Plasson Nr. 490104090 o. gleichwertig

Hersteller:
Menge: 2,000 St

**05.05.03.012 T-Stück 90°, reduziert; PE 100, d 63**
T-Stück 90°, reduziert, PE 100,  63x40x63mm

Wasser 16 bar

Fabrikat: Plasson Nr. 491404063040 oder glw.

Hersteller:
Menge: 20,000 St

**05.05.03.013 T-Stück 90°, reduziert; PE 100, d 50**
T-Stück 90°, reduziert, PE 100,  50x32x50mm

Wasser 16 bar

Fabrikat: Plasson Nr. 491404050032 oder glw.

Hersteller:
Menge: 2,000 St

**05.05.03.014 T-Stück 90° PE 100 (40x40x40)**
Dimension: 40 x 40 x 40

Fabrikat: Plasson Nr. 490404040 oder glw.

Hersteller:
Menge: 1,000 St

**05.05.03.015 T-Stück 90° PE 100 (50x50x50)**
Dimension: 50 x 50 x 50

Fabrikat: Plasson Nr. 490404050 oder glw.

Hersteller:
Menge: 1,000 St

**05.05.03.016 Reduziermuffe PE 100 (50x32)**
- ummantelte Heizwendeln
- beide Seiten, ein Schweißvorgang
- 4 mm Steckkontakte
- Schweißcode und Rückverfolgungscode (ISO 12176)
- SmartFuse-Kennung
- Schmelzindikatoren
- DVGW-reg.
- Gas MOP 10, Wasser PN 16

Hersteller: Plasson Nr. 491104050032 o. gleichwertig

Hersteller:
Menge: 1,000 St

**05.05.03.017 Reduziermuffe PE 100 (63x40)**
- ummantelte Heizwendeln
- beide Seiten, ein Schweißvorgang
- 4 mm Steckkontakte
- Schweißcode und Rückverfolgungscode (ISO 12176)
- SmartFuse-Kennung
- Schmelzindikatoren
- DVGW-reg.
- Gas MOP 10, Wasser PN 16

Hersteller: Plasson Nr. 491104050040 o. gleichwertig

Hersteller:
Menge: 8,000 St

**05.05.03.018 Reduziermuffe PE 100 (63x50)**
- ummantelte Heizwendeln
- beide Seiten, ein Schweißvorgang
- 4 mm Steckkontakte
- Schweißcode und Rückverfolgungscode (ISO 12176)
- SmartFuse-Kennung
- Schmelzindikatoren
- DVGW-reg.
- Gas MOP 10, Wasser PN 16

Hersteller: Plasson Nr. 491104063050 o. gleichwertig

Hersteller:
Menge: 2,000 St

**05.05.03.019 Reduziermuffe PE 100 (90x63)**
- ummantelte Heizwendeln
- beide Seiten, ein Schweißvorgang
- 4 mm Steckkontakte
- Schweißcode und Rückverfolgungscode (ISO 12176)
- SmartFuse-Kennung
- Schmelzindikatoren
- DVGW-reg.
- Gas MOP 10, Wasser PN 16

Hersteller: Plasson Nr. 491104090063 o. gleichwertig

Hersteller:
Menge: 1,000 St

**05.05.03.020 Reduktion zentrisch, lang PE 100 (50x40)**
Hersteller: Plasson Nr. 491107050040 o. gleichwertig

Hersteller:
Menge: 2,000 St

**05.05.03.021 Verschlussmuffe PE 100 d = 63**
mit vormontierter Endkappe
ummantelte Heizwendeln
beide Seiten, ein Schweißvorgang
4 mm Steckkontakte
Schweißcode und Rückverfolgungscode (ISO 12176)
SmartFuse-Kennung
Schmelzindikatoren
DVGW-reg.
Gas MOP 10, Wasser PN 16

d = 63 mm

Hersteller: Plasson Typ 491204063 oder gleichwertig

Angeboten
Menge: 1,000 St

**05.05.03.022 Verschlussmuffe PE 100 d = 50**
mit vormontierter Endkappe
ummantelte Heizwendeln
beide Seiten, ein Schweißvorgang
4 mm Steckkontakte
Schweißcode und Rückverfolgungscode (ISO 12176)
SmartFuse-Kennung
Schmelzindikatoren
DVGW-reg.
Gas MOP 10, Wasser PN 16

d = 50 mm

Hersteller: Plasson Typ 4912G4050 oder gleichwertig

Angeboten
Menge: 6,000 St

**05.05.03.023 Verschlussmuffe PE 100 d = 40**
mit vormontierter Endkappe
ummantelte Heizwendeln
beide Seiten, ein Schweißvorgang
4 mm Steckkontakte
Schweißcode und Rückverfolgungscode (ISO 12176)
SmartFuse-Kennung
Schmelzindikatoren
DVGW-reg.
Gas MOP 10, Wasser PN 16

d = 40 mm

Hersteller: Plasson Typ 4912G4040 oder gleichwertig

Angeboten
Menge: 3,000 St

##### 05.05.04 Steckfittings Serie 19

*Hinweis*
Steckfittings Serie 19
  DIN 8076
  ISO 17885 (W)
  DVGW GW 335 B3

  Körper aus grauem Polypropylen
  Gewindeeinsätze aus hellgrauem Polypropylen
  Dichtungen aus NBR
  Dichtungsform bis 32 mm  O-Ring
  Dichtungsform 40  63 mm  Keildichtung
  Klemm- und Greifringe aus weißem Polyac

Medium: Wasser 16 bar

**05.05.04.001 Steckfittings mit AG Messing, PN 16, d 50**
PLASSON Serie 19 Steckfittings sind für einen Druck von
PN 16 nach DIN 8076 und ISO 17885 (W)

Körper aus grauem Polypropylen
  Dichtungen aus NBR
  Dichtungsform  O-Ring
  Klemmringe aus weißem Polyacetal mit Greifzähnen aus
  Edelstahl
Gewinde: Außengewinde konisch / Innengewinde
zylindrisch nach DIN EN 10226-1

Außengewinde: 1 1/2"
Rohraußendurchmesser: da 50mm

Hersteller: PLASSON Nr. 197200050015 oder gleichwertig

Angeboten:
Menge: 2,000 St

**05.05.04.002 Steckfittings mit AG Messing, PN 16, d 40**
PLASSON Serie 19 Steckfittings sind für einen Druck von
PN 16 nach DIN 8076 und ISO 17885 (W)

Körper aus grauem Polypropylen
  Dichtungen aus NBR
  Dichtungsform  O-Ring
  Klemmringe aus weißem Polyacetal mit Greifzähnen aus
  Edelstahl
Gewinde: Außengewinde konisch / Innengewinde
zylindrisch nach DIN EN 10226-1

Außengewinde: 1 1/2"
Rohraußendurchmesser: da 40mm

Hersteller: PLASSON Nr. 197200040015 oder gleichwertig

Angeboten:
Menge: 14,000 St

**05.05.04.003 Steckfittings mit AG Messing, PN 16, d 32**
PLASSON Serie 19 Steckfittings sind für einen Druck von
PN 16 nach DIN 8076 und ISO 17885 (W)

Körper aus grauem Polypropylen
  Dichtungen aus NBR
  Dichtungsform  O-Ring
  Klemmringe aus weißem Polyacetal mit Greifzähnen aus
  Edelstahl
Gewinde: Außengewinde konisch / Innengewinde
zylindrisch nach DIN EN 10226-1

Außengewinde: 1 1/2"
Rohraußendurchmesser: da 32mm

Hersteller: PLASSON Nr. 197200032015 oder gleichwertig

Angeboten:
Menge: 4,000 St

**05.05.04.004 Steckfitting mit ZAK-Spitzende, d = 40 mm**
Steckfitting, einerseits mit ZAK-Spitzende und
Verdrehsicherung für die formschlüssige Verbindung von
Armaturen und Formstücken mit ZAK-Muffe, andererseits
mit Steckmuffe für die längskraftschlüssige Verbindung
mit PE-Rohren nach DIN 8074 und PE-X-Rohren nach DIN
16893 (Ausführung für PVC-Rohre auf Anfrage),
Prüfgrundlage: DVGW W 534.

Material: GJS-400, Korrosionsschutz durch
Epoxidharz-Pulverbeschichtung innen und außen gemäß
Gütesicherung RAL-GZ 662 der Gütegemeinschaft Schwerer
Korrosionsschutz  GSK unter Berücksichtigung der DIN
3476 (P) und DIN 30677-2 (Schichtdicke: min. 0,25 mm,
Porenfreiheit bei 3 kV, Haftung innen und außen min. 12
N/mm² nach Heißwasserlagerung, Nachweis der
Trinkwassertauglichkeit, Fremdüberwachung durch
neutrales Prüfinstitut)
Wirbelklemme: POM
O-Ring: EPDM

Max. Betriebsdruck: 16 bar

ZAK 46
Rohraußendurchmesser: d 40 mm
Medium: Trinkwasser, Abwasser

inkl. Stützhülse (Nr.: 590)

Hersteller: Hawle Nr. 616-00 oder glw.

Angeboten:
Menge: 2,000 St

##### 05.05.05 Anbohrbrücken PN 16

*Hinweis*
Liefern und betriebsfertiger Einbau von
Anbohrarmaturen (Anbohrbrücken) für Druckrohrleitungen
aus duktilen Guss- oder Kunststoffrohren, geeignet für
den Einsatz in Trinkwassernetzen. Ausführung mit
spannungsfreier Umschließung des Rohrkörpers,
korrosionsgeschütztem Gehäuse sowie integrierter oder
anschließbarer Absperreinrichtung. Dichtelemente aus
alterungsbeständigen Elastomeren, geeignet für
dauerhafte Abdichtung unter Betriebsdruck.

Die Armaturen müssen für Anbohrungen unter
Betriebsbedingungen geeignet sein (Anbohren unter
Druck) und eine sichere, dichte Verbindung zwischen
Hauptleitung und Abgang gewährleisten. Anschlussgewinde
bzw. Abgänge entsprechend den Anforderungen der
nachfolgenden Leitungsführung.

Alle verwendeten Materialien müssen den geltenden
Normen und Richtlinien für Trinkwasser entsprechen (u.
a. EN 1074, EN 12266-1 sowie einschlägige
DVGW-Regelwerke). Korrosionsschutz durch geeignete
Beschichtung (z. B. Epoxidharz) gemäß den aktuellen
Anforderungen.

Einbaugarnituren bzw. Bedienungseinrichtungen für eine
Rohrdeckung von RD 1,60 m sind, sofern erforderlich,
einschließlich aller Verbindungselemente und Dichtungen
mit Stahleinlage in die Einheitspreise einzurechnen.

Erforderliche Sicherungs- und Bettungsmaßnahmen,
einschließlich ggf. notwendiger Betonwiderlager oder
Vergussarbeiten (z. B. Betonqualität mindestens C
30/37), sind inbegriffen und einzurechnen.

Lieferung und Einbau einschließlich aller Schrauben,
Befestigungs- und Dichtungselemente sowie
erforderlicher Korrosionsschutzmaßnahmen. Metallische
Bauteile sind dauerhaft gegen Korrosion zu schützen (z.
B. durch geeignete Beschichtungen oder Fettbinden).

Ausführung komplett betriebsfertig montiert,
einschließlich aller Nebenleistungen, oder
gleichwertig. Geeignet für den Einsatz zur Herstellung
von Hausanschlüssen sowie zur Montage von Abgängen an
bestehenden Versorgungsleitungen.

**05.05.05.001 HAKU-Hawlinger mit horizontalem IG Abgang 90°**
Anbohrarmatur mit Halbschalen für die Montage auf
PE-Rohre nach DIN 8074 und PVC-Rohre nach DIN 8062, mit
oberem vertikalen und horizontalen Innengewindeabgang
90 Grad zur Rohrrichtung, Innengewinde nach DIN ISO
228-1 für die Aufnahme von Fittings mit Außengewinde
nach DIN EN 10226, Halbschalen kalibriert für
Kunststoffrohraussendurchmesser, metallischer Anschlag
der beiden Halbschalen, Abdichtung zu Kunststoffrohr
über Mehrfach-O-Ring-Profil, Halbschalenbreite 120 mm,
Absperrung durch eine Steckscheibe aus nichtrostendem
Stahl, vollkommen freier Durchgang, Steckscheibe in
geöffnetem Zustand vollständig außerhalb des
Durchflussmediums, Öffnen und Schließen des Durchgangs
mit Halbumdrehung, Spindelvierkant 12,3 mm, Oberteil
mit Rundgewinde zur stiftlosen Befestigung der
Einbaugarnitur, Prüfgrundlagen: Trinkwasser: EN
12266-1, DVGW W 336.

Material:
Gehäuse: GJS-400, Korrosionsschutz durch
Epoxidharz-Pulverbeschichtung innen und außen gemäß
Gütesicherung RAL-GZ 662 der Gütegemeinschaft Schwerer
Korrosionsschutz  GSK unter Berücksichtigung der DIN
3476 (P) und DIN 30677-2 (Schichtdicke: min. 0,25 mm,
Porenfreiheit bei 3 kV, Haftung innen und außen min. 12
N/mm² nach Heißwasserlagerung, Nachweis der
Trinkwassertauglichkeit, Fremdüberwachung durch
neutrales Prüfinstitut)
Spindel/Steckscheibenantrieb/Steckscheibe:
nichtrostender Stahl
Dichtungen: EPDM gemäß KTW-BWGL für Wasser

Medium: Trinkwasser
Max. Betriebsdruck: 16 bar
Rohraußendurchmesser: d 160 mm PVC
oberer Abgang: Innengewinde 1 1/2"
Max. Bohrungsdurchmesser: 36 mm

Hersteller Hawle Nr. 232-00 o. gleichwertig

angebotenes Fabrikat:
Menge: 50,000 St

**05.05.05.002 Einschraub-Hawlinger drehbar, mit horizontalem Innengewinde-Abgang 90°**
Anbohrarmatur, Oberteil 360 Grad drehbar, einerseits
mit oberem vertikalen und horizontalen
Innengewindeabgang 90 Grad zur Rohrrichtung,
Innengewinde nach DIN ISO 228-1, andererseits mit
unterem Außengewindeabgang nach DIN EN 10226 zur
Verbindung mit Formstücken/Anbohrbrücken/Anbohrschellen
mit Innengewindeabgang, Absperrung durch eine
Steckscheibe aus nichtrostendem Stahl, vollkommen
freier Durchgang, Steckscheibe in geöffnetem Zustand
vollständig außerhalb des Durchflussmediums, Öffnen und
Schließen des Durchgangs mit Halbumdrehung,
Spindelvierkant 12,3 mm, Oberteil mit Rundgewinde zur
stiftlosen Befestigung der Einbaugarnitur,
Prüfgrundlagen: Trinkwasser: EN 12266-1, DVGW W 336,
Gas: DVGW VP 300, DIN 3230-5.

Material:
Gehäuse: GJS-400, Korrosionsschutz durch
Epoxidharz-Pulverbeschichtung innen und außen gemäß
Gütesicherung RAL-GZ 662 der Gütegemeinschaft Schwerer
Korrosionsschutz  GSK unter Berücksichtigung der DIN
3476 (P) und DIN 30677-2 (Schichtdicke: min. 0,25 mm,
Porenfreiheit bei 3 kV, Haftung innen und außen min. 16
N/mm² nach Heißwasserlagerung, Nachweis der
Trinkwassertauglichkeit, Fremdüberwachung durch
neutrales Prüfinstitut)
Spindel/Steckscheibenantrieb/Steckscheibe:
nichtrostender Stahl
Dichtungen: EPDM gemäß KTW-BWGL für Wasser bzw. NBR
für Gas

Medium: Trinkwasser
Max. Betriebsdruck: 16 bar
oberer Abgang: Innengewinde 1 1/2"
unterer Abgang: Außengewinde 1 1/2"
Max. Bohrungsdurchmesser: 28 mm

Hersteller Hawle Nr. 222-01 o. gleichwertig

angebotenes Fabrikat:
Menge: 15,000 St

**05.05.05.003 Anbohramatur**
Anbohrarmatur für die Montage auf Guss-, Stahl- und
AZ-Rohre DN 65 - DN 500, Anpassung an das Hauptrohr
erfolgt mit Haltebügel (Zubehör) und Satteldichtung
(Zubehör), mit oberem vertikalen und horizontalen
Innengewindeabgang 90 Grad zur Rohrrichtung,
Innengewindeabgang nach DIN ISO 228-1 zur Verbindung
mit entsprechendem Fitting, Absperrung durch eine
Steckscheibe aus nichtrostendem Stahl, vollkommen
freier Durchgang, Steckscheibe in geöffnetem Zustand
vollständig außerhalb des Durchflussmediums, Öffnen und
Schließen des Durchgangs mit Halbumdrehung,
Spindelvierkant 12,3 mm, Oberteil mit Rundgewinde zur
stiftlosen Befestigung der Einbaugarnitur,
Prüfgrundlagen: Trinkwasser: EN 12266-1, DVGW W 336.

Material:
Gehäuse: GJS-400, Korrosionsschutz durch
Epoxidharz-Pulverbeschichtung innen und außen gemäß
Gütesicherung RAL-GZ 662 der Gütegemeinschaft Schwerer
Korrosionsschutz  GSK unter Berücksichtigung der DIN
3476 (P) und DIN 30677-2 (Schichtdicke: min. 0,25 mm,
Porenfreiheit bei 3 kV, Haftung innen und außen min. 12
N/mm² nach Heißwasserlagerung, Nachweis der
Trinkwassertauglichkeit, Fremdüberwachung durch
neutrales Prüfinstitut)
Spindel/Steckscheibenantrieb/Steckscheibe:
nichtrostender Stahl
Dichtungen: EPDM gemäß KTW-BWGL für Wasser

Medium: Trinkwasser
Max. Betriebsdruck: 16 bar
oberer Abgang: Innengewinde 1 1/4"
Max. Bohrungsdurchmesser: 24 mm

Hersteller Hawle Nr. 242-00 o. gleichwertig

angebotenes Fabrikat:
Menge: 70,000 St

**05.05.05.004 Anbohrbrücke DN 300, PN 16**
Anbohrbrücke DN 300, PN 16

Anbohren mit separatem Anbohrapparat
mit Abgangsinnengewinde G 1½; zum oberen Anbohren unter
Druck von PVC - Rohren und PE-HD- Rohren
Hauptabsperrung durch Absperrventil;
Integrierte Hilfsabsperrung mittels Kugelhahn;
Verriegelbarer Anschluß-Adapter Einbaugarnituren
Anschluss- und Haltestück aus duktilem Gusseisen EN-JS
1030 (GGG-40);
Eckventil einschl. Sitz aus Messing vernickelt;
Sitzring des Ventiltellers aus Kunststoff;
Alle medienberührten Teile nach KTW und DVGW
Arbeitsblatt W270 (bakteriologisch unbedenklich);
Spindel aus Edelstahl
Dichtungen für die Rohrumschlingung aus EPDM;
Verbindungsschrauben und Muttern aus Edelstahl A2

Korrosionsschutz:
Anschluss- und Haltestück: innen und außen mit
Epoxid-Beschichtung in GSK-Ausführung "Schwerer
Korrosionsschutz" nach DIN 30 677-2, Schichtdicke >250
µm, Farbton blau, RAL 5005

Hersteller VAG TERRA K3 o. gleichwertig

angebotenes Fabrikat:
Menge: 9,000 St

**05.05.05.005 Anbohrarmatur Oberteil 360 Grad drehbar**
Anbohrarmatur für die Montage auf Guss-, Stahl- und
AZ-Rohre DN 65 - DN 500, Oberteil 360 Grad drehbar,
Anpassung an das Hauptrohr erfolgt mit Haltebügel
(Zubehör) und Satteldichtung (Zubehör), mit vertikaler
und horizontaler ZAK-Muffe 90 Grad zur Rohrrichtung für
die formschlüssige Verbindung von Fittings mit
ZAK-Spitzende, Absperrung durch eine Steckscheibe aus
nichtrostendem Stahl, vollkommen freier Durchgang,
Steckscheibe in geöffnetem Zustand vollständig
außerhalb des Durchflussmediums, Öffnen und Schließen
des Durchgangs mit Halbumdrehung, Spindelvierkant 12,3
mm, Oberteil mit Rundgewinde zur stiftlosen Befestigung
der Einbaugarnitur, Prüfgrundlagen: Trinkwasser: EN
12266-1, DVGW W 336.

Material:
Gehäuse: GJS-400, Korrosionsschutz durch
Epoxidharz-Pulverbeschichtung innen und außen gemäß
Gütesicherung RAL-GZ 662 der Gütegemeinschaft Schwerer
Korrosionsschutz  GSK unter Berücksichtigung der DIN
3476 (P) und DIN 30677-2 (Schichtdicke: min. 0,25 mm,
Porenfreiheit bei 3 kV, Haftung innen und außen min. 12
N/mm² nach Heißwasserlagerung, Nachweis der
Trinkwassertauglichkeit, Fremdüberwachung durch
neutrales Prüfinstitut)
Spindel/Steckscheibenantrieb/Steckscheibe:
nichtrostender Stahl
Dichtungen: EPDM gemäß KTW-BWGL für Wasser

Medium: Trinkwasser
Max. Betriebsdruck: 16 bar

oberer Abgang: ZAK 46
Max. Bohrungsdurchmesser: 28 mm

Hersteller Hawle Nr. 244-01 o. gleichwertig

angebotenes Fabrikat:
Menge: 1,000 St

**05.05.05.006 Haltestück**
Haltebügel aus nichtrostendem Stahl mit Gummiauflage,
inklusive Klemmbacken, Muttern, Unterlegscheiben und
Satteldichtung für die sichere und erdungsfreie Montage
von Anbohr- und Schieberschellen an Guss- und
Stahlrohren, Bügelbreite 60 mm.

Material:
Blechstreifen/Gewinde-T-Stücke: nichtrostender Stahl
mit Gummiauflage
Klemmbacken: glasfaserverstärktes Polyamid
Muttern/Unterlegscheiben: nichtrostender Stahl
Satteldichtung: EPDM gemäß DVGW W 270 und KTW für
Wasser

Medium: Trinkwasser, Abwasser
Max. Betriebsdruck: 16 bar
Rohraußendurchmesser: 250 - 262 mm

Hersteller Hawle Nr. 311-00 o. gleichwertig

angebotenes Fabrikat:
Menge: 3,000 St

**05.05.05.007 Anschlussfitting 1"**
Steckfitting für HA-Rohrleitung PN 10, DA 32
AG 1"/Da32 Steckmuffe, Gewinde aus Metall.

Hersteller: PLASSON Anschlussverschraubung
Nr. 187200032010 oder gleichwertig

Angeboten:
Menge: 7,000 St

**05.05.05.008 Anschlussfitting 1 1/4"**
Steckfitting für HA-Rohrleitung PN 10, DA 40
AG 1 1/4"/Da40 Steckmuffe, Gewinde aus Metall.

Hersteller: PLASSON Anschlussverschraubung
Nr. 187200040013 oder gleichwertig

Angeboten:
Menge: 99,000 St

**05.05.05.009 Anschlussfitting 1 1/2"**
Steckfitting für HA-Rohrleitung PN 10, DA 50
AG 1 1/2"/Da50 Steckmuffe, Gewinde aus Metall.

Hersteller: PLASSON Anschlussverschraubung
Nr. 187200050015 oder gleichwertig

Angeboten:
Menge: 17,000 St

**05.05.05.010 Universalkupplung**
Universalkupplung für HA-Rohrleitung PN 10, DA 40

Hersteller: PLASSON
Nr. 196100040043 oder gleichwertig

Angeboten:
Menge: 2,000 St

**05.05.05.011 ZS für Teleskopgestänge**
für RD 1,30 - 2,00 m

Einbaugarnitur teleskopisch, für die Betätigung von
Anbohrarmaturen im erdverlegten Rohrleitungsbau, mit
Kennscheibe aus Kunststoff für Halbumdrehung, mit
Rundgewindeglocke zur stiftlosen Befestigung der
Einbaugarnitur am Rundgewindeadapter der
Absperrarmatur, mit Flügelkappe unter
Betätigungsvierkant zur oberen Abstützung in der
Tragplatte der Straßenkappe, Flügelkappe mit Hülsrohr
verpresst, Kuppelmuffe mit Bohrung und Splint für die
auszugssichere Verbindung der Einbaugarnitur mit der
Spindel der Absperrarmatur, mit Hülsrohr aus PE-HD.

Material:
Rundgewindeglocke: GJL-250, Korrosionsschutz durch
Epoxidharz-Pulverbeschichtung innen und außen gemäß
Gütesicherung RAL-GZ 662 der Gütegemeinschaft Schwerer
Korrosionsschutz  GSK unter Berücksichtigung der DIN
3476 (P) und DIN 30677-2 (Schichtdicke: min. 0,25 mm,
Porenfreiheit bei 3 kV, Haftung innen und außen min. 12
N/mm² nach Heißwasserlagerung, Nachweis der
Trinkwassertauglichkeit, Fremdüberwachung durch
neutrales Prüfinstitut)
Schlüsselnuss und Kuppelmuffe: GJS-400, bituminiert,
verzinkt
Schlüsselstange: Stahl S355J2G3 nach DIN EN 10025 -
verzinkt
Hülsrohr: PE-HD

Hersteller Hawle Nr. 960-01 o. gleichwertig

angebotenes Fabrikat:
Menge: 148,000 St

**05.05.05.012 Straßenkappe einwalzbar**
Straßenkappe einwalzbar, bestehend aus Kappe, Ziehring
und Deckel mit Haltestift, langer Ziehring mit großem
Verstellbereich, vorzugsweise für den Einbau in
bituminöse Verkehrsflächen, passend für Schieber und
Klappen, Baugröße in Anlehnung an DIN 4056, Schrägsitz
an Deckel und Ziehring vermindert Klapperneigung des
Deckels, Deckel mit Epoxidharz-Pulverbeschichtung
Material:
Kappe: GJL-200, schwarz getaucht
Ziehring: GJL-250, schwarz getaucht
Deckel: GJS-400, Korrosionsschutz durch
Epoxidharz-Pulverbeschichtung
Haltestift, Unterlegscheibe, Splint: nichtrostender
Stahl

Medium: Trinkwasser
Deckelform: rund
Deckelaufschrift: "W" für Trinkwasser

Hersteller Hawle Nr. 207-01 o. gleichwertig

angebotenes Fabrikat:
Menge: 148,000 St

**05.05.05.013 Tragplatte aus Beton für Schieberkappe**
Tragplatte aus Beton für die Aufnahme von Straßenkappen
nach DIN 4056 und zur sicheren Fixierung von
Hawle-Teleskop-Einbaugarnituren.
Material: Beton - armiert
Einbauhöhe: 60 mm

Hersteller Hawle Nr. 204-02 o. gleichwertig

angebotenes Fabrikat:
Menge: 148,000 St

##### 05.05.06 Absperrschieber

**05.05.06.001 Keil-Oval-Schieber "E2" DN 32**
Weichdichtender Schieber mit beidseitigem Flansch nach
EN 1092-2, wartungsfreie Spindelabdichtung durch
O-Ringe und Lippendichtung, reibungsarme Lagerung der
Spindel auf Gleitscheiben aus Kunststoff, DN 50 - DN
200: Rundgewindeadapter am Oberteil zur stiftlosen
Befestigung der Einbaugarnitur, DN 250 - DN 600:
Stiftloch in der Spindel zur Verbindung der
Einbaugarnitur, Keilführung aus verschleißfestem
Kunststoff mit hohen Gleiteigenschaften gewährleisten
einen geringen Verschleiß und minimale
Schließdrehmomente, Kantenschutz aus PE schützt Armatur
bei Lagerung und Transport, bei Gaseinsatz Prüfung nach
DIN 3230-5 PG-1 oder PG-3; inkl. Abnahmeprüfzeugnis 3.1
nach EN 10204 für die nach DIN 3230-5 durchgeführte
Dichtheits- und Festigkeitsprüfung, Prüfgrundlagen:
Trinkwasser nach EN 1074-1, EN 1074-2, und 12266-1, Gas
nach EN 545, DIN EN 13774, EN 12266-1 und DIN 3230-5,
Baulänge: Grundreihe 15 nach DIN EN 558-1.

Material:
Gehäuse: GJS-400, Korrosionsschutz durch
Epoxidharz-Pulverbeschichtung innen und außen gemäß
Gütesicherung RAL-GZ 662 der Gütegemeinschaft Schwerer
Korrosionsschutz  GSK unter Berücksichtigung der DIN
3476 (P) und DIN 30677-2 (Schichtdicke: min. 0,25 mm,
Porenfreiheit bei 3 kV, Haftung innen und außen min. 16
N/mm² nach Heißwasserlagerung, Nachweis der
Trinkwassertauglichkeit, Fremdüberwachung durch
neutrales Prüfinstitut)
Spindel: nichtrostender Stahl
Keilmutter: Messing
Keil: GJS-400, innen und aussen EPDM gemäß KTW-BWGL
für Trinkwasser

Medium: Trinkwasser
DN 32, PN 10/16

Hersteller Hawle Nr. 470-00 o. gleichwertig

angebotenes Fabrikat:
Menge: 8,000 St

**05.05.06.002 Keil-Oval-Schieber "E2" DN 40**
Weichdichtender Schieber mit beidseitigem Flansch nach
EN 1092-2, wartungsfreie Spindelabdichtung durch
O-Ringe und Lippendichtung, reibungsarme Lagerung der
Spindel auf Gleitscheiben aus Kunststoff, DN 50 - DN
200: Rundgewindeadapter am Oberteil zur stiftlosen
Befestigung der Einbaugarnitur, DN 250 - DN 600:
Stiftloch in der Spindel zur Verbindung der
Einbaugarnitur, Keilführung aus verschleißfestem
Kunststoff mit hohen Gleiteigenschaften gewährleisten
einen geringen Verschleiß und minimale
Schließdrehmomente, Kantenschutz aus PE schützt Armatur
bei Lagerung und Transport, bei Gaseinsatz Prüfung nach
DIN 3230-5 PG-1 oder PG-3; inkl. Abnahmeprüfzeugnis 3.1
nach EN 10204 für die nach DIN 3230-5 durchgeführte
Dichtheits- und Festigkeitsprüfung, Prüfgrundlagen:
Trinkwasser nach EN 1074-1, EN 1074-2, und 12266-1, Gas
nach EN 545, DIN EN 13774, EN 12266-1 und DIN 3230-5,
Baulänge: Grundreihe 15 nach DIN EN 558-1.

Material:
Gehäuse: GJS-400, Korrosionsschutz durch
Epoxidharz-Pulverbeschichtung innen und außen gemäß
Gütesicherung RAL-GZ 662 der Gütegemeinschaft Schwerer
Korrosionsschutz  GSK unter Berücksichtigung der DIN
3476 (P) und DIN 30677-2 (Schichtdicke: min. 0,25 mm,
Porenfreiheit bei 3 kV, Haftung innen und außen min. 16
N/mm² nach Heißwasserlagerung, Nachweis der
Trinkwassertauglichkeit, Fremdüberwachung durch
neutrales Prüfinstitut)
Spindel: nichtrostender Stahl
Keilmutter: Messing
Keil: GJS-400, innen und aussen EPDM gemäß KTW-BWGL
für Trinkwasser

Medium: Trinkwasser
DN 40, PN 10/16

Hersteller Hawle Nr. 470-00 o. gleichwertig

angebotenes Fabrikat:
Menge: 2,000 St

**05.05.06.003 Keil-Oval-Schieber "E3" DN 50**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Trinkwasser

Medium: Trinkwasser
DN 50, PN 10/16

Hersteller Hawle Nr. 470-00 o. gleichwertig

angebotenes Fabrikat:
Menge: 4,000 St

**05.05.06.004 Keil-Oval-Schieber "E3" DN 80**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Trinkwasser

Medium: Trinkwasser
DN 80, PN 10/16

Hersteller Hawle Nr. 470-00 o. gleichwertig

angebotenes Fabrikat:
Menge: 3,000 St

**05.05.06.005 Keil-Oval-Schieber "E3" DN 150**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 150, PN 10/16

Hersteller Hawle Nr. 470 o. gleichwertig

angebotenes Fabrikat:
Menge: 1,000 St

**05.05.06.006 PE-Einschweiß-Schieber DN 25**
Weichdichtender Absperrschieber mit beidseitigem
PE-Rohrstutzen mit integrierter Stützhülse aus
nichtrostendem Stahl, wartungsfreie Spindelabdichtung
durch O-Ringe und Lippendichtung, reibungsarme Lagerung
der Spindel auf Gleitscheiben aus Kunststoff, DN 50 -
DN 200: Rundgewindeadapter am Oberteil zur stiftlosen
Befestigung der Einbaugarnitur, DN 250 - DN 600:
Stiftloch in der Spindel zur Verbindung der
Einbaugarnitur, Keilführung aus verschleißfestem
Kunststoff mit hohen Gleiteigenschaften gewährleisten
einen geringen Verschleiß und minimale
Schließdrehmomente, Kantenschutz aus PE schützt Armatur
bei Lagerung und Transport, bei Gaseinsatz Prüfung nach
DIN 3230-5 PG-1 oder PG-3; inkl. Abnahmeprüfzeugnis 3.1
nach EN 10204 für die nach DIN 3230-5 durchgeführte
Dichtheits- und Festigkeitsprüfung, Prüfgrundlagen:
Trinkwasser nach EN 1074-1, EN 1074-2 und EN 12266-1,
Gas nach DIN EN 13774, EN 12266-1 und DIN 3230-5.

Material:
Gehäuse: GJS-400, Korrosionsschutz durch
Epoxidharz-Pulverbeschichtung innen und außen gemäß
Gütesicherung RAL-GZ 662 der Gütegemeinschaft Schwerer
Korrosionsschutz  GSK unter Berücksichtigung der DIN
3476 (P) und DIN 30677-2 (Schichtdicke: min. 0,25 mm,
Porenfreiheit bei 3 kV, Haftung innen und außen min. 16
N/mm² nach Heißwasserlagerung, Nachweis der
Trinkwassertauglichkeit, Fremdüberwachung durch
neutrales Prüfinstitut)
Spindel: nichtrostender Stahl
Keilmutter: Messing
Keil: GJS-400, innen und aussen EPDM gemäß KTW-BWGL
für Wasser
PE-Enden: PE 100, Rohrwanddicke nach DIN 8074
Stützhülsen: nichtrostender Stahl

Medium: Trinkwasser
DN 25
Max. Betriebsdruck: 16 bar
PE-Rohrstutzen: d 32 mm, SDR 11

Hersteller Hawle Nr. 405-00 o. gleichwertig

angebotenes Fabrikat:
Menge: 1,000 St

**05.05.06.007 PE-Einschweiß-Schieber DN 32**
Weichdichtender Absperrschieber mit beidseitigem
PE-Rohrstutzen mit integrierter Stützhülse aus
nichtrostendem Stahl, wartungsfreie Spindelabdichtung
durch O-Ringe und Lippendichtung, reibungsarme Lagerung
der Spindel auf Gleitscheiben aus Kunststoff, DN 50 -
DN 200: Rundgewindeadapter am Oberteil zur stiftlosen
Befestigung der Einbaugarnitur, DN 250 - DN 600:
Stiftloch in der Spindel zur Verbindung der
Einbaugarnitur, Keilführung aus verschleißfestem
Kunststoff mit hohen Gleiteigenschaften gewährleisten
einen geringen Verschleiß und minimale
Schließdrehmomente, Kantenschutz aus PE schützt Armatur
bei Lagerung und Transport, bei Gaseinsatz Prüfung nach
DIN 3230-5 PG-1 oder PG-3; inkl. Abnahmeprüfzeugnis 3.1
nach EN 10204 für die nach DIN 3230-5 durchgeführte
Dichtheits- und Festigkeitsprüfung, Prüfgrundlagen:
Trinkwasser nach EN 1074-1, EN 1074-2 und EN 12266-1,
Gas nach DIN EN 13774, EN 12266-1 und DIN 3230-5.

Material:
Gehäuse: GJS-400, Korrosionsschutz durch
Epoxidharz-Pulverbeschichtung innen und außen gemäß
Gütesicherung RAL-GZ 662 der Gütegemeinschaft Schwerer
Korrosionsschutz  GSK unter Berücksichtigung der DIN
3476 (P) und DIN 30677-2 (Schichtdicke: min. 0,25 mm,
Porenfreiheit bei 3 kV, Haftung innen und außen min. 16
N/mm² nach Heißwasserlagerung, Nachweis der
Trinkwassertauglichkeit, Fremdüberwachung durch
neutrales Prüfinstitut)
Spindel: nichtrostender Stahl
Keilmutter: Messing
Keil: GJS-400, innen und aussen EPDM gemäß KTW-BWGL
für Wasser
PE-Enden: PE 100, Rohrwanddicke nach DIN 8074
Stützhülsen: nichtrostender Stahl

Medium: Trinkwasser
DN 32
Max. Betriebsdruck: 16 bar
PE-Rohrstutzen: d 40 mm, SDR 11

Hersteller Hawle Nr. 405-00 o. gleichwertig

angebotenes Fabrikat:
Menge: 36,000 St

**05.05.06.008 PE-Einschweiß-Schieber DN 40**
Weichdichtender Absperrschieber mit beidseitigem
PE-Rohrstutzen mit integrierter Stützhülse aus
nichtrostendem Stahl.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Wasser
PE-Enden: PE 100, Rohrwanddicke nach DIN 8074
Stützhülsen: nichtrostender Stahl

Medium: Trinkwasser
DN 40
Max. Betriebsdruck: 16 bar
PE-Rohrstutzen: d 50 mm, SDR 11

Hersteller Hawle Nr. 405-00 o. gleichwertig

angebotenes Fabrikat:
Menge: 22,000 St

**05.05.06.009 PE-Einschweiß-Schieber DN 50**
Weichdichtender Absperrschieber mit beidseitigem
PE-Rohrstutzen mit integrierter Stützhülse aus
nichtrostendem Stahl.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Wasser
PE-Enden: PE 100, Rohrwanddicke nach DIN 8074
Stützhülsen: nichtrostender Stahl

Medium: Trinkwasser
DN 50
Max. Betriebsdruck: 16 bar
PE-Rohrstutzen: d 63 mm, SDR 11

Hersteller Hawle Nr. 405-00 o. gleichwertig

angebotenes Fabrikat:
Menge: 16,000 St

**05.05.06.010 PE-Einschweiß-Schieber DN 80**
Weichdichtender Absperrschieber mit beidseitigem
PE-Rohrstutzen mit integrierter Stützhülse aus
nichtrostendem Stahl.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Material:
Gehäuse: GJS-400, Korrosionsschutz durch
Epoxidharz-Pulverbeschichtung innen und außen gemäß
Gütesicherung RAL-GZ 662 der Gütegemeinschaft Schwerer
Korrosionsschutz  GSK unter Berücksichtigung der DIN
3476-1 (Schichtdicke: min. 0,25 mm, Porenfreiheit bei 3
kV, Haftung innen und außen min. 16 N/mm² nach
Heißwasserlagerung, Nachweis der
Trinkwassertauglichkeit, Fremdüberwachung durch
neutrales Prüfinstitut)
Spindel: nichtrostender Duplexstahl
Keilmutter: Messing
Keil: GJS-400, mit Keilmutter vulkanisiert mit EPDM
gemäß KTW-BWGL für Trinkwasser
PE-Enden: PE 100, Rohrwanddicke nach DIN 8074
Stützhülsen: nichtrostender Stahl

Medium: Trinkwasser
DN 80
Max. Betriebsdruck: 16 bar
PE-Rohrstutzen: d 90 mm, SDR 11

Hersteller Hawle Nr. 405-00 o. gleichwertig

angebotenes Fabrikat:
Menge: 3,000 St

**05.05.06.011 ZS für Teleskopgestänge**
für RD 1,30 - 2,00 m

Einbaugarnitur teleskopisch,
mit Flügelkappe unter Betätigungsvierkant zur oberen
Abstützung in der Tragplatte der Straßenkappe,
Flügelkappe mit Hülsrohr verschweißt, Kuppelmuffe mit
Bohrung und Splint für die auszugssichere Verbindung
der Einbaugarnitur mit der Spindel der Absperrarmatur,
mit Schlüsselstange aus S355J2G3 nach DIN EN 10025 -
verzinkt und Hülsrohr aus PE-HD.

Material:
Rundgewindeglocke: GJL-250, Korrosionsschutz durch
Epoxidharz-Pulverbeschichtung innen und außen gemäß
Gütesicherung RAL-GZ 662 der Gütegemeinschaft Schwerer
Korrosionsschutz  GSK unter Berücksichtigung der DIN
3476 (P) und DIN 30677-2 (Schichtdicke: min. 0,25 mm,
Porenfreiheit bei 3 kV, Haftung innen und außen min. 12
N/mm² nach Heißwasserlagerung, Nachweis der
Trinkwassertauglichkeit, Fremdüberwachung durch
neutrales Prüfinstitut)
Schlüsselnuss und Kuppelmuffe: GJS-400, bituminiert,
verzinkt
Schlüsselstange: Stahl S355J2G3 nach DIN EN 10025 -
verzinkt
Hülsrohr: PE-HD

Hersteller Hawle Nr. 950 o. gleichwertig

angebotenes Fabrikat:
Menge: 91,000 St

**05.05.06.012 Straßenkappe einwalzbar**
Straßenkappe einwalzbar, bestehend aus Kappe, Ziehring
und Deckel mit Haltestift, langer Ziehring mit großem
Verstellbereich, vorzugsweise für den Einbau in
bituminöse Verkehrsflächen, passend für Schieber und
Klappen, Baugröße in Anlehnung an DIN 4056, Schrägsitz
an Deckel und Ziehring vermindert Klapperneigung des
Deckels, Deckel mit Epoxidharz-Pulverbeschichtung
Material:
Kappe: GJL-200, schwarz getaucht
Ziehring: GJL-250, schwarz getaucht
Deckel: GJS-400, Korrosionsschutz durch
Epoxidharz-Pulverbeschichtung
Haltestift, Unterlegscheibe, Splint: nichtrostender
Stahl

Medium: Trinkwasser
Deckelform: rund
Deckelaufschrift: "W" für Trinkwasser

Hersteller Hawle Nr. 207-01 o. gleichwertig

angebotenes Fabrikat:
Menge: 91,000 St

**05.05.06.013 Tragplatte aus Beton für Schieberkappe**
Tragplatte aus Beton für die Aufnahme von Straßenkappen
nach DIN 4056 und zur sicheren Fixierung von
Hawle-Teleskop-Einbaugarnituren.
Material: Beton - armiert
Einbauhöhe: 60 mm

Hersteller Hawle Nr. 204BQ o. gleichwertig

angebotenes Fabrikat:
Menge: 91,000 St

##### 05.05.07 Spülen und Desinfektion

**05.05.07.001 Rohrleitung PE-HD DA 110**
Menge: 32,000 m

**05.05.07.002 Rohrleitung PE-HD DA 90**
Menge: 55,000 m

**05.05.07.003 Rohrleitung PE-HD DA 63**
Menge: 360,000 m

**05.05.07.004 Rohrleitung PE-HD DA 50**
Menge: 390,000 m

**05.05.07.005 Rohrleitung PE-HD DA 40**
Menge: 1870,000 m

**05.05.07.006 Rohrleitung PE-HD DA 32**
Menge: 140,000 m

**05.05.07.007 Wasserprobenahme und Analytik**
Probenahme und bakteriologische Wasseruntersuchung nach
der Trinkwasserverordnung.
Menge: 140,000 St

##### 05.05.08 Zählerschacht

**05.05.08.001 Zahlerschacht liefern und montieren**
Wasserzählerschacht in rechteckiger Bauform,
Innenabmessungen ca. 125 x 95 x 135 cm (i.L.), aus
Betonfertigteilen gemäß DIN EN 1992-1-1, Betongüte
mindestens C 35/45 mit hohem Wassereindringwiderstand,
geeignet für den Einsatz im Erdreich.

Bemessen nach DIN-Fachbericht 101 für
Verkehrsbelastungen (u.a. Fußgänger- und PKW-Belastung)
sowie unter Berücksichtigung des Erddrucks nach DIN
4085.

Bestehend aus:

Monolithischem Schachtunterteil mit integrierter
Wasserfangmulde im Boden
Schachtdecke mit integriertem Schachthals und
Einstiegsöffnung passend zur Abdeckung
Verbindung der Schachtbauteile über horizontale Fuge
mit umlaufenden Dichtprofilen und zusätzlicher
Mörtelfuge, dauerhaft dicht
Rohranschlüsse (1x Da 90, 1x Da 110) über bauseitige
Ringraumdichtungen, wasserdicht auszuführen

Mit integrierter Ausstattung:

Einstiegsleiter gemäß DVGW-Empfehlung, feuerverzinkt,
mit Klappteil als Einstiegshilfe und Absturzsicherung
Schachtboden mit verschließbarem Ablauf
Montageschienen (HTA-Schienen) zur Aufnahme der
Wasserzählerinstallation
Befestigungselemente und Leiterhalterung vormontiert

Schachtabdeckung:

Klasse B 125 nach DIN EN 124, geeignet für Gehwege und
PKW-Verkehr
Abmessung ca. 80/70 cm i.L., tagwasserdicht, verriegelt
Ausführung in verzinktem Stahlrahmen, Deckel bodeneben,
mit Öffnungshilfe (Gasdruckfedern)

Einbau:

Schacht gemäß den Herstellervorschriften positionieren
und einbauen
Schachtabdeckung entsprechend Herstellerangaben
montieren
Rohranschlüsse wasserdicht herstellen

Hinweis: Wasserzähler und weiterführende Installation
sind nicht Bestandteil dieser Position.

System: Mönninghoff Wasserzählerschacht oder
gleichwertig
Menge: 2,000 St

#### 05.06 Erdbau-Anschlussleitungen

*Hinweis*
Es gelten für die Abrechnung des Rohrgrabens die
gleichen Bedingungen wie für den Rohrgraben der
Hauptrohrleitung. Die vergütete Grabenbreite beträgt 70
- 100 cm (je nach Leitungsdurchmesser). Der
Einheitspreis für den Rohrgraben ist ein Mittelpreis
entspr. der Position.
Soweit nicht eigens ausgeschrieben gelten die EP des
Gewerkes WV-Hauptleitungen bzw. Fernwärmehauptleitung
bzw. FW-Hausanschluss
Die PE-Rohre sind nur bis Innenseite Kellerwand zu
führen.
Bei Einbau von PVC- und HDPE-Rohren muss generell ein
Trassenwarnband, Farbe blau, Breite 75 mm und
Standardtext "Achtung Wasserleitung" (z.B. Fa.
G.Kellermann) ca. 1,0 m ab GOK mit verlegt werden. Eine
eigene Vergütung dafür erfolgt nicht. Der Auftraggeber
behält sich vor, in einzelnen Fällen auf Antrag des
Anschlussnehmers die Ausführung verschiedener
Positionen, wie z.B. Rohrgrabenaushub, in Eigenregie
vornehmen zu lassen.

Für jeden Hausanschluss ist ein separates Aufmaß zu
erstellen. Die Hausanschlüsse sind bis in den
Hausanschlußraum im Inneren der Gebäude zu führen und
sollten dort 1m aus der Durchführung herausragen und
sind dicht zu verschließen.

##### 05.06.01 Rohrgrabenaushub

*Hinweis*
einschl. Anbohrgrube nach ZTV-WA.
incl. Rohrgrabenverbau nach DIN 18303 mit
kleinen Verbauplatten.
Für die Querungen im Rohrgrabenbereich ist mit
waagrechtem Bohlenverbau zu verfahren.

**05.06.01.001 Rohrgrabenaushubbreite = 0,70 m**
mittlere Tiefe = 1,70 m

Schadstoffbelastung Z0 - Z 1.1

Bezeichnung:.Kies-Gemisch

Zuordnungswert nach LAGA = Z 0 - Z1.1
Aushub 'in Haufwerken
nach LAGA M 20 auf Lagerplatz des AN
zwischenlagern, aufnehmen und wieder einbauen.

Die Entsorgung des verdrängten Materials erfolgt
in einer eigenen Position.

Rohrleitungen: Da 32 - 63
Menge: 650,000 m3

**05.06.01.002 Rohrgrabenaushubbreite = 1,00 m**
mittlere Tiefe = 1,70 m

Schadstoffbelastung Z0 - Z 1.1

Bezeichnung:.Kies-Gemisch

Zuordnungswert nach LAGA = Z 0 - Z1.1
Aushub 'in Haufwerken
nach LAGA M 20 auf Lagerplatz des AN
zwischenlagern, aufnehmen und wieder einbauen.

Die Entsorgung des verdrängten Materials erfolgt
in einer eigenen Position.

Rohrleitungen: Da 75 - 200
Menge: 65,000 m3

**05.06.01.004 Zwischengel. Leitungsgr.aush. beproben und entsorgen**
Zwischengelagerten belasteten Boden der OZ 001+002+003
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 350,000 m3

**05.06.01.005 Einsatz Saugbagger**
zur Herstellung des Rohrgaben

Nur auf Anordnung vom Auftraggeber.

Bei Einsatz eines Saugbaggers werden keine
Erschwernisse wie zum Beispiel Kabelkreuzungen quer-
und längslaufend und Unterquerungen usw. vergütet
Menge: 110,000 m3

**05.06.01.006 ZS für Z 1.2**
Zuschlag zu OZ 001 + 002
Menge: 320,000 m3

**05.06.01.007 ZS für DK 1**
Zuschlag zu OZ 001 + 002 + 003
Menge: 35,000 m3

##### 05.06.02 Erdarbeiten

**05.06.02.001 Leitungszone**
seitl. Unterstampfen u. Überdeckung aus
reinem Sand auf ganze Rohrgrabenbreite.
Bettungsstärke mind. 15 cm,
Überdeckungsstärke mind. 20 cm, Ausgleich
und Vertiefungen inbegriffen.
Menge: 155,000 m3

**05.06.02.002 ZS Mauerwerk abtragen**
im Rohrgraben, auch für Bauschutt
Menge: 34,000 m3

**05.06.02.003 ZS Beton abtragen**
im Rohrgraben
Menge: 34,000 m3

**05.06.02.004 ZS Beton bewehrt abtragen**
im Rohrgraben
Menge: 26,000 m3

##### 05.06.03 ZS zu Rohrgraben für Oberflächenarbeiten

**05.06.03.001 Asphaltbefestigu- ng trennen Einzelfl. schneiden Dicke 7 bis 15 cm**
StL-Nr. 2231130383109
Asphaltbefestigung geradlinig trennen.
in Einzelflächen längs und quer zur Fahrbahnachse,
Trennen durch Schneiden.
Dicke der Asphaltbefestigung '7 bis 15 cm'
Menge: 300,000 m

**05.06.03.002 Asphaltbefestigu- ng aufnehmen Geh- und Radwege Dicke ü. 6-12 cm zerkleinern Aufbr. Verw. AN**
StL-Nr. 22311302850309903
Asphaltbefestigung aufbrechen und aufnehmen.
Fläche = Geh- und Radwege.
Dicke der Asphaltbefestigung über 6 cm bis 12 cm.
Gesamtaufbruchtiefe '5 cm'
Aufbruchstücke 'zerkleinern.'
Aufbruchgut nach Wahl des AN verwerten.
Menge: 150,000 m2

**05.06.03.003 Asphaltbefestigu- ng aufnehmen Fahrbahn 7,0 bis 15,0 cm zerkleinern Aufbr. Verw. AN**
StL-Nr. 22311302810909903
Asphaltbefestigung aufbrechen und aufnehmen.
Fläche = Fahrbahn.
Dicke der Asphaltbefestigung '7,0 bis 15,0'
Gesamtaufbruchtiefe '5 cm'
Aufbruchstücke 'zerkleinern'
Aufbruchgut nach Wahl des AN verwerten.
Menge: 100,000 m2

**05.06.03.004 Asphaltbefestigu- ng aufnehmen Fahrbahn 15 bis 20 cm zerkleinern Aufbr. Verw. AN**
StL-Nr. 22311302810909903
Asphaltbefestigung aufbrechen und aufnehmen.
Fläche = Fahrbahn.
Dicke der Asphaltbefestigung '15 bis 20 cm'
Gesamtaufbruchtiefe '5 cm'
Aufbruchstücke 'zerkleinern'
Aufbruchgut nach Wahl des AN verwerten.
Menge: 140,000 m2

**05.06.03.005 Frostschutzschic- ht herstellen Bk0,3 0/63 ohne industriell hergestellte Gesteinskörnung Dicke 41 cm. Abrechng. Auftrag**
StL-Nr. 22211220930089991
Frostschutzschicht herstellen. Erschwernisse durch
Einbauten, Schächte und Straßenabläufe werden gesondert vergütet.
In Verkehrsflächen der Belastungsklasse Bk0,3,
mehrlagig, oberer Lage mit Fertiger.
Baustoffgemisch 0/63.
Umweltrelevante Merkmale des Baustoffgemisches '
Ohne industriell hergestellte Gesteinskörnung'
Verdichtungsgrad/Verformungsmodul 'EV2 mind.MN/m2 120
Verhältniswert/Verformungsmodul EV1/EV2 max. 2,5'

Einbaudicke '41 cm'

Abgerechnet wird nach Auftragsprofilen.
Menge: 65,000 m3

**05.06.03.006 Frostschutzschic- ht herstellen Bk100 bis Bk1,0 0/63 ohne industriell hergestellte Gesteinkörnung Dicke 35 cm Abrechng. Auftrag**
Frostschutzschicht herstellen. Erschwernisse durch
Einbauten, Schächte und Straßenabläufe werden gesondert vergütet.
In Verkehrsflächen der Belastungsklassen Bk100 bis
Bk1,0, mehrlagig, oberer Lage mit Fertiger.
Baustoffgemisch 0/63.
Umweltrelevante Merkmale des Baustoffgemisches
ohne industriell hergestellte Gesteinskörnung
Verdichtungsgrad/Verformungsmodul
'EV 2 mind. MN/m2 120'

Einbaudicke 37

Abgerechnet wird nach Auftragsprofilen.
Menge: 90,000 m3

**05.06.03.007 Unterlage profilieren FSS EV2 mind.120 Unebenh. max.2 cm**
StL-Nr. 2221120193201
Unterlage für Schicht ohne Bindemittel auf Sollhöhe
nach Unterlagen des AG profilieren und verdichten.
Liefern von Baustoff bzw. Entfernen von überschüssigem Baustoff wird gesondert vergütet. Erschwernisse
durch Einbauten werden gesondert vergütet.
Unterlage = Frostschutzschicht.
Verformungsmodul der profilierten Unterlage mindestens 120 MPa.
Unebenheit innerhalb einer 4,00 m langen Messstrecke
höchstens 2 cm in Längs- und Querrichtung.
Menge: 170,000 m2

**05.06.03.008 Asphalttragsch. aus AC 22 T N herst im Rohrgraben Dicke 14 cm Bitumen 70/100**
Asphalttragschicht aus Asphalttragschichtmischgut
AC 22 T N herstellen. Anlieferung des Asphaltmischguts
in thermoisolierten Transportbehältern.
In Rohrgraben und Restflächen.
Einbaudicke = 14 cm.
Bindemittel = 70/100.
Einbau zweilagig

Abrechnungsbreite = Rohrgraben zuzüglich 2 x 20 cm
Nachschnitt
Menge: 140,000 m2

**05.06.03.009 Asphalttragsch. aus AC 22 T N herst. Rohrgraben Dicke 10 cm Bitumen 50/70**
Asphalttragschicht aus Asphalttragschichtmischgut
AC 22 T N herstellen. Anlieferung des Asphaltmischguts
in thermoisolierten Transportbehältern.
In Verkehrsflächen Fahrbahnbereich, BK 0,3
Einbaudicke = 10 cm.
Bindemittel = 50/70.

Abrechnungsbreite = Rohrgraben zuzüglich 2 x 20 cm
Nachschnitt
Menge: 100,000 m2

**05.06.03.010 Asphalttragsch. aus AC 22 T N herst Gehwegbereich Dicke 8 cm Bitumen 50/70**
Asphalttragschicht aus Asphalttragschichtmischgut
AC 22 T N herstellen. Anlieferung des Asphaltmischguts
in thermoisolierten Transportbehältern.
In Verkehrsflächen Gehwegbereich
Einbaudicke = 8 cm.
Bindemittel = 50/70.

Abrechnungsbreite = Rohrgraben zuzüglich 2 x 20 cm
Nachschnitt
Menge: 150,000 m2

**05.06.03.011 Asphaltdecksch. aus AC 11 D N herst Bk1,8-Bk0,3 Dicke 4,0 cm Bitumen 70/100**
StL-Nr. 22311333811200000
Asphaltdeckschicht aus Asphaltbeton für Asphaltdeckschichten AC 11 D N herstellen. Anlieferung des
Asphaltmischguts in thermoisolierten
Transportbehältern.
In Verkehrsflächen der Belastungsklassen Bk1,8 bis
Bk0,3.
Einbaudicke = 4 cm.
Bindemittel = 70/100.
Menge: 140,000 m2

**05.06.03.012 Asphaltdecksch. aus AC 8 D N herst. Rohrgraben Bk1,0-Bk0,3 Dicke 4 cm Bitumen 70/100**
Asphaltdeckschicht aus Asphaltbeton für Asphaltdeckschichten AC 8 D N herstellen. Anlieferung des
Asphaltmischguts in thermoisolierten
Transportbehältern.
In Verkehrsflächen der Belastungsklassen Bk1,0 und
Bk0,3.
Einbaudicke = 4 cm.
Bindemittel = 70/100.

Abrechnungsbreite = Rohrgraben zuzüglich 2 x 20 cm
Nachschnitt
Menge: 100,000 m2

**05.06.03.013 Asphaltdecksch. aus AC 5 D L herst. Geh- und Radwege Dicke 3 cm Bitumen 70/100**
StL-Nr. 22311336811100000
Asphaltdeckschicht aus Asphaltbeton für Asphaltdeckschichten AC 5 D L herstellen. Anlieferung des
Asphaltmischguts in thermoisolierten
Transportbehältern.
In Verkehrsflächen für Geh- und Radwege.
Einbaudicke = 3 cm.
Bindemittel = 70/100.
Menge: 150,000 m2

**05.06.03.014 Unterlage reinigen**
Vorhandene Unterlage reinigen.
Anfallendes Material einer Verwertung nach
Wahl des AN zuführen.
Das Reinigen von Ecken, Zwickeln und An-
schlüssen von Hand gehört zum Leistungsumfang.
Unterlage aus Asphaltbefestigung
in nicht zusammenhängenden Teilflächen
reinigen mit Hochdruckreinigungsgerät
mit Drehjet und sofortiger Absaugung des
Schmutz-Wasser-Gemisches.
Menge: 390,000 m2

**05.06.03.015 Schichtenverbund herstellen**
Schichtenverbund durch Ansprühen der Unterlage mit bitumenhaltigem Bindemittel herstellen,
mit Handverdüsung.
Das Reinigen wird gesondert vergütet.
Bindemittel C60BP4-S,
Ansprühmenge ca. 200 g/m2.
Menge: 390,000 m2

**05.06.03.016 Anschluss a. Fuge m. Fugenm. herst . Längs-/Querfuge Deckschicht Tiefe 40 mm Breite 5 mm Verf. mit Trstr. Fugenmasse N2**
StL-Nr. 22311391231069101
Anschluss als Fuge mit Fugenmasse herstellen.
Längs- und Querfuge.
In der Asphaltdeckschicht ausbilden.
Fugenspalttiefe = 40 mm.
Fugenspaltbreite '5 mm'
Fugenspalt verfüllen in einer Lage mit Trennstreifen.
Mit heiß verarbeitbarer Fugenmasse Typ N2, einschließlich zugehörigem und zuvor aufgetragenem Voranstrichmittel.
Menge: 170,000 m

**05.06.03.017 Anschluss a. Fuge m. Fugenm. herst . Längs-/Querfuge Deckschicht Tiefe 30 mm Breite 5 mm.Verf. mit Trstr. Fugenmasse N2**
StL-Nr. 22311391231049101
Anschluss als Fuge mit Fugenmasse herstellen.
Längs- und Querfuge.
In der Asphaltdeckschicht ausbilden.
Fugenspalttiefe = 30 mm.
Fugenspaltbreite '5 mm'
Fugenspalt verfüllen in einer Lage mit Trennstreifen.
Mit heiß verarbeitbarer Fugenmasse Typ N2, einschließlich zugehörigem und zuvor aufgetragenem Voranstrichmittel.
Menge: 130,000 m

##### 05.06.04 Hausanschlüsse

**Ausführungsbeschreibung 0002 Kernbohrungen**
*Kernbohrungen*
Kernbohrungen
in Wände aus Stahlbeton, Beton und Mauerwerk
waagerecht, Bauteildicke bis 40 cm,
einschl. durchdringen von Dämmstoffen, lösen und
beseitigen des Bohrkerns,
einschl. Beschichtung der Kernbohrungswandungen
zur Versiegelung der Betonporen und zum
Korrosionsschutz
des Bewehrungsstahls bzw. Versiegelung des Mauerweks .
Außerdem sind die Kernbohrungen nach dem Setzen der
Ringraumdichtung auf der Gebäudeaußenseite mit Bitumen
zu bestreichen. Abrechnung je cm Bohrtiefe.

**05.06.04.001 Kernbohrung Durchmesser 100 mm**
Kernbohrung Durchmesser 100 mm
wie zuvor beschrieben
Menge: 7680,000 cm

**05.06.04.002 Kernbohrung Durchmesser 150 mm**
Kernbohrung Durchmesser 150 mm
wie zuvor beschrieben
Menge: 80,000 cm

**05.06.04.003 Ringraumdichtung DN 25 - 32 mm**
Dichtungseinsatz Curaflex Nova® Multi mit ITL-System
zur Abdichtung von Durchdringungen mit Rohren und
Kabel. DDE für variable Anpassung an Medienleitung.
Dicht gegen drückendes und nichtdrückendes Wasser.
Einsatz in bauseitiges Futterrohr oder Kernbohrung
(Weiße Wanne).

Dichtungseinsatz Curaflex Nova® Multi mit ITL als
nichtgeteilte Dichtung,
mit integriertem Blindverschluss, für spätere Belegung
entfernbar,
mit modularen Dichtelementen für variable Anpassung an
die Medienleitung,
mit Gestellringen aus Hochleistungskunststoff,
mit integrierter Drehmomentkontrolle durch
selbstabscherende Spezialmuttern,
mit Elastomer-Dichtung aus EPDM, Dichtbreite 45 mm,
Dichtigkeit gegen drückendes und nichtdrückendes
Wasser, gasdicht, mit geprüfter Radondichtigkeit,
erfüllt Anforderungen nach FHRK-Standard 40,
geprüft nach FHRK Prüfgrundlage GE 101,
wartungsfreie Ausführung (kein Nachspannen
erforderlich),
einschl. Kernbohrungsversiegelung bei Einsatz in
Kernbohrungen, *
optional mit 4 Fixierlaschen incl. Schrauben, *

DN 100 abdichtend blind und von 20 bis 63 mm, *

liefern und nach Einbauanleitung des Herstellers
montieren.

Hersteller:

DOYMA GmbH & Co
Industriestraße 43-57
28876 Oyten

info@doyma.de
www.doyma.de
Menge: 143,000 St

**05.06.04.004 Ringraumdichtung DN 40 - 50 mm**
Dichtungseinsatz Curaflex Nova® Multi mit ITL-System
zur Abdichtung von Durchdringungen mit Rohren und
Kabel. DDE für variable Anpassung an Medienleitung.
Dicht gegen drückendes und nichtdrückendes Wasser.
Einsatz in bauseitiges Futterrohr oder Kernbohrung
(Weiße Wanne).

Dichtungseinsatz Curaflex Nova® Multi mit ITL als
nichtgeteilte Dichtung,
mit integriertem Blindverschluss, für spätere Belegung
entfernbar,
mit modularen Dichtelementen für variable Anpassung an
die Medienleitung,
mit Gestellringen aus Hochleistungskunststoff,
mit integrierter Drehmomentkontrolle durch
selbstabscherende Spezialmuttern,
mit Elastomer-Dichtung aus EPDM, Dichtbreite 45 mm,
Dichtigkeit gegen drückendes und nichtdrückendes
Wasser, gasdicht, mit geprüfter Radondichtigkeit,
erfüllt Anforderungen nach FHRK-Standard 40,
geprüft nach FHRK Prüfgrundlage GE 101,
wartungsfreie Ausführung (kein Nachspannen
erforderlich),
einschl. Kernbohrungsversiegelung bei Einsatz in
Kernbohrungen, *
optional mit 4 Fixierlaschen incl. Schrauben, *

DN 100 abdichtend blind und von 20 bis 63 mm, *

liefern und nach Einbauanleitung des Herstellers
montieren.

Hersteller:

DOYMA GmbH & Co
Industriestraße 43-57
28876 Oyten

info@doyma.de
www.doyma.de
Menge: 49,000 St

**05.06.04.005 Ringraumdichtung DN 80 mm**
Liefern und Einbau eines Dichtungseinsatzes zur
Abdichtung von Rohrdurchführungen in Bauwerken gegen
drückendes und nichtdrückendes Wasser. Einsatz in
bauseitiges Futterrohr oder in Kernbohrung (z. B.
WU-Beton / Weiße Wanne).

Dichtungseinsatz als nichtgeteilte Ausführung mit
ITL-System (Integrated Torque Limiter) zur
kontrollierten Montage mit definiertem Anpressdruck,
auch maschinell montierbar. Dauerhaft wartungsfreie
Abdichtung ohne Nachspannen.

Ausführung mit Gestellringen aus
Hochleistungskunststoff, Elastomer-Dichtelement (EPDM)
mit erhöhter Dichtwirkung (z. B. DOYMA-Grip),
Edelstahlschrauben (A4) sowie integrierter
Drehmomentkontrolle durch selbstabscherende
Spezialmuttern.

Geeignet zur Abdichtung von Medienrohren mit zulässiger
Winkelabweichung bis ca. 8° sowie zur Aufnahme geringer
axialer Bewegungen. Dicht gegen Wasser und Gas,
radondicht gemäß geltenden Anforderungen. Prüfung nach
FHRK-Prüfgrundlage GE 101, entsprechend FHRK-Standard
40.

Dichtbreite ca. 40 mm.

Einschließlich ggf. erforderlicher
Kernbohrungsversiegelung (z. B. Aquagard) sowie
optionaler Fixierlaschen mit Befestigungsmaterial.

Ausführung passend für PE-Leitung DN 80 / DA 90 mm
(Außendurchmesser ca. 8792 mm),
für Einbau in Futterrohr bzw. Kernbohrung DN 150.

Liefern und fachgerechter Einbau nach
Herstellervorschrift.

Hersteller:
DOYMA GmbH & Co
Industriestraße 4357
28876 Oyten
oder gleichwertig.
Menge: 2,000 St

**05.06.04.006 Kernbohrung DN 100 versiegeln**
Ausführung gemäß Ausführungsbeschreibung 002

Schnittflächen der Kernbohrung mit KB-Epoxidharz
versiegeln.
Menge: 194,000 St

**05.06.04.007 Zuschlagsposition Durchdringen Dämmstoffen**
Zulage zu den Positionen "Kernbohrung" für das
Durchdringen von Dämmschichten.
An Gebäudewände (Stahlbeton, Beton, Mauerwerk)
angebrachte Dämmschicht im Zuge Erstellung Kernbohrung
mit selben Durchmesser öffnen, bohren.
Alternativ kann, wenn möglich, ein Element der
Dämmschicht abgenommen, anderweitig gebohrt, geöffnet
und das Dämmelement wieder fachgerecht an das Gebäude
angebracht werden. Dabei u.U. beschädigte
Beschichtungen / Anstriche sind wieder fachgerecht
herzustellen. Diese Aufwendungen werden nicht gesondert
vergütet und sind in diese Position einzukalkulieren.

Durchmesser der Kernbohrung in das Mauerwerk DN 100 bis
DN 350.

Masseneinheit: cm Dämmschichtdicke
Menge: 2910,000 cm

##### 05.06.05 Raketenpressung

**05.06.05.001 Raketenpressung oder Spülbohrung mit PE Schutzrohr DN 80**
Raketenpressung oder Spülbohrung mit
PE Schutzrohr DN 80
incl. Aufbau und Einrichtung
der Erdrakete, incl. Herstellung der Start- Zwischen-
und Zielgrube sowie die fachgerechte Auffüllung
der Gruben und einbauen der
Hausanschlussleitungen in Schutzrohr
inkl. Stufenmanschette mit Befestigungsmaterial
Menge: 1960,000 m

**05.06.05.002 Raketenpressung oder Spülbohrung mit PE Schutzrohr DN 100**
Raketenpressung oder Spülbohrung mit
PE Schutzrohr DN 100
incl. Aufbau und Einrichtung
der Erdrakete, incl. Herstellung der Start- Zwischen-
und Zielgrube sowie die fachgerechte Auffüllung
der Gruben und einbauen der
Hausanschlussleitungen in Schutzrohr
inkl. Stufenmanschette mit Befestigungsmaterial
Menge: 330,000 m

#### 05.07 Straßenbau

##### 05.07.01 Oberboden

**05.07.01.001 Oberboden abtragen**
StL-Nr. 216903101040206
Oberboden des/der Homogenbereiche(s) 'O'
einschließlich leicht verrottbarer
Pflanzendecke innerhalb des Baugeländes
in einer mittleren Dicke von cm '15'
abtragen,
für Flächen nach Unterlagen des AG,
Oberboden von Grünflächen,
in Eigentum des AN übernehmen und einer
Entsorgung nach Wahl des AN zuführen.
Menge: 25,000 m3

**05.07.01.002 Oberboden liefern**
StL-Nr. 2169031030401
Oberboden liefern und andecken.
Oberboden nach Unterlagen des AG
zur Geländeangleichung, Rekultivierung
und dgl. andecken.
Die Mengenermittlung erfolgt auf dem Fahrzeug
an der Einbaustelle.
Menge: 25,000 m3

**05.07.01.003 Oberboden AG aufbereiten**
Oberboden aufbereiten.
Abgerechnet wird der Oberboden vor der Aufbereitung.
Oberboden geliefert
aufbereiten durch fräsen
Menge: 20,000 m3

**05.07.01.004 Rasenansaat auf Oberboden herst.**
StL-Nr. 21293110101
Rasenansaat (Normalsaat) herstellen.
Saatgutmenge g/m2 '10'
Fertigstellungspflege wird gesondert vergütet.
Saatgutmischung RSM 'Böschungssamen'
Menge: 150,000 m2

##### 05.07.02 Straßen und Brückenentwässerung

*Hinweis*
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

**05.07.02.001 Straßenablauf Fertigteil ausb.**
StL-Nr. 218909301040301
Straßenablauf aus Betonfertigteilen einschl. Aufsatz
und Eimer, sowie Auflager aus Beton ausbauen.
Das ggf. erforderliche Schließen der Anschlussleitungen
wird gesondert vergütet.
Straßenablauf mit Schaft, tiefe Bauform,
Aufsatz 500 x 500
Tiefe bis Sohle in Ablaufmitte über 0,80 m bis 1,20 m,
Straßenablauf einschließlich Aufsatz und Eimer
säubern und die Einzelteile sortiert innerhalb der
Baustelle lagern.
Übriges Abbruchgut in das
Eigentum des AN übernehmen und einer Entsorgung
nach Wahl des AN zuführen.
Menge: 20,000 St

**05.07.02.002 Straßenablauf aus Betonfertigt. AG o. Aufsatz herstellen**
StL-Nr. 2189093070401
Straßenablauf aus Betonfertigteilen und Eimer des AG,
auf 10 cm dicker Sauberkeitsschicht
aus Beton C12/15, ohne Aufsatz herstellen.
Betonteile auf Dünnbettmörtel setzen.
Straßenablauf, tiefe Bauform,
Bauhöhe fertig 1,15 m:
Boden 1, Schaft 5d, Auflagerring 10 a,
Eimer Form A4,
mit eingearbeitetem Kunststoffmuffenauslauf
aus PVC mit Elastomerdichtung,
Menge: 20,000 St

**05.07.02.003 Aufsatz des AG herstellen**
StL-Nr. 21890931002010202
Aufsatz mit Aufsatzteil des AG auf
Straßenablauf aus Beton auf Normalbettmörtel
herstellen.
Ggf. einzubauende Ausgleichsringe und Eimer,
DIN 4052, liefern und einbauen.
Aufsatz 500 x 500.
Aufsatzteil auf der Baustelle gelagert.
Eimer Form C3 tiefe Bauform.
Auflagerring 10 a.
Menge: 20,000 St

**05.07.02.004 Kunststoffrohrl. herstellen**
StL-Nr. 21890920601020101
Rohrleitung aus Kunststoffrohren DN '.150.'
mit Steckmuffe und Gleitringdichtung
dichtung einschließlich Leitungszone herstellen.
Ringsteifigkeit mindestens SN 8,
Statik herstellen und liefern.
Verkehrslast SLW '.60..'
Rohr aus PP-MD, DIN EN 14758,
Leitungsgrabentiefe über  1,00 bis 1,75 m,
Bettung Typ 1 aus Sand, Sand liefern,
Dicke der unteren Bettungsschicht cm '.10'
Seitenverfüllung und Abdeckung mit Boden,
Boden liefern, Bodengruppe SE
Menge: 65,000 m

**05.07.02.005 ZS für PP-Bogen 'DN 160'**
ZS zur Pos. 004
15 bis 45 Grad,
Menge: 130,000 St

**05.07.02.006 ZS für PP-Formstücke DN 160**
Zuschlag zur Pos. 004
Menge: 65,000 St

**05.07.02.007 Rohranschl.herst. -DN 160**
Rohranschluss an Rohrleitungen aus Steinzeug- oder
Kunststoffrohren bzw. Einläufen
und dergleichen herstellen.
Öffnung für Rohranschluss durch Bohren herstellen.
Vergütet wird das Herstellen des Anschlusses
einschließlich eventueller Pass- o. Sattelstücke
Menge: 40,000 St

**05.07.02.008 best Rohr ausbauen 150 - 250**
Bestehende Abwasserleitung aus Stgz./Beton oder
Kunststoff
von best. Straßensinkkasten trennen und ausbauen. Das
Material geht in Eigentum des AN über und ist von der
Baustelle zu entfernen.
Abwasserleitung DN 150 bis 250.
Menge: 65,000 m

##### 05.07.03 Pflaster, Platten, Zeilen etc., Treppen

**05.07.03.001 Pflasterd.m. Betonpfl.-steinen aufn. 8 cm dick ungeb. Fugenmat. ungeb. Bettung Steine lagern Pflaster säubern**
Pflasterdecke mit Pflastersteinen aus Beton aufnehmen.
Aufnehmen der Tragschicht wird gesondert vergütet.
Pflasterstein ca. 8 cm dick.
Mit Fugenfüllung aus ungebundenem Fugenmaterial.
Bettung aus ungebundenem Bettungsmaterial.
Steine innerhalb der Baustelle fördern und lagern.
Übriges Aufbruchgut nach Wahl des AN verwerten.
Pflastersteine säubern.

Ausführung in verschiedenen Größen
Menge: 190,000 m2

**05.07.03.002 Pflasterd. a. Betonst. d. AG herst.Einzelflächen versiedene Größen Pflaster gelagert SZ18/LA20 Bett.0/5 30 v. H. Fuge 0/4 Läuferverband**
StLKNr. 07.23  115/111.90.19.12.11
Pflasterdecke aus Betonsteinen des AG herstellen.
(21)A In Flächen 'Einzelflächen'
Pflastersteine gelagert innerhalb der Baustelle aufnehmen und fördern.
(31)A Format für Rastermaß 'verschiedenen Größen'
Baustoffgemisch für Bettung und Fugen Kategorie
SZ18/LA20.
Bettung aus Baustoffgemisch 0/5, Anteil an Körnung unter 2 mm max. 30 Massenprozent, E CS35, C 90/3.
Fuge mit Baustoffgemisch 0/4, GU, F, E CS35, C 90/3,
Fugenmaterial einarbeiten und einschlämmen, Fugenschluss durch Einfegen und Einschlämmen herstellen.
Steine im Läuferverband verlegen.
Menge: 190,000 m2

**05.07.03.003 Pflastersteine zuarbeiten**
StLKNr. 07.23  115/195.01.99
Pflastersteine auf Passmaß trennen und Pflastersteine
an Kanten und Einfassungen oder an Aussparungen und
Einbauten über 1,00 m2 Einzelgröße zuarbeiten, nassschneiden oder behauen.
Das Zuarbeiten, Nassschneiden oder Behauen der Pflastersteine an Aussparungen und Einbauten bis zu 1,00 m2
Einzelgröße wird gesondert vergütet.
Art = Pflastersteine aus Beton.
(31)A Dicke '6-8 cm'
Menge: 105,000 m

**05.07.03.004 Streifen/Rinne aus Naturstein aufn. Dicke 16 cm Breite ü. 35-50cm Granit Fugenmörtel Fund.bet. ü.10-20 Steine f.+lagern**
Streifen oder Rinne aus Naturstein aufnehmen. Aufbruch
der Tragschicht wird gesondert vergütet.
Dicke ca. 16 cm.
Breite des Streifens/der Rinne über 35 bis 50 cm.
Pflasterstein aus Granit.
Mit Fugenfüllung aus hydraulisch gebundenem Fu-
genmörtel.
Fundament aus Beton/Mörtel, über 10 bis 20 cm dick,
aufbrechen.
Aufbruchgut nach Wahl des AN verwerten.
Pflastersteine säubern und seitlich lagern
Menge: 250,000 m

**05.07.03.005 Rinne mit Pflasterst. des AG herst. St. 160/160/160 Granit 3-zeilig Fundamentbeton Fuge Typ A**
StL-Nr. 22311543192131100
Rinne mit Pflastersteinen des AG herstellen. Lagerplatz
nach Unterlagen des AG. Steine am Lagerplatz laden,
fördern und abladen. Steine vor dem Versetzen von ungebundenen Verschmutzungen säubern. Mehrzeiliger Streifen
ist mit beidseitigen Schnurkanten herzustellen.
Rinne 'Mulden'
Format für Rastermaß des Pflastersteins = 160/160/160
mm.
Pflasterstein aus Granit.
Breite 3-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 250,000 m

**05.07.03.006 Bordstein aufnehmen. Hochbord Beton Fund. ü. 10-20 cm alles Verw. AN**
StL-Nr. 223115031120200
Bordstein aufnehmen.
Bordstein = Hoch- und Rundbordstein aus Beton, Breite
bis 18 cm, Höhe bis 30 cm.
Fundament aus Beton, über 10 bis 20 cm dick, aufbrechen.
Sämtliche Steine und übriges Aufbruchgut nach Wahl des
AN verwerten.
Menge: 190,000 m

**05.07.03.007 Bordstein aus Beton setzen 12/15x30x100 cm gerader Stein bis 10 cm unt. OK C 25/30**
StL-Nr. 22311531199000119
Bordstein aus Beton setzen. Breite der Rückenstütze
mind. 15 cm.
Bordstein '12/15x30x100 cm'
Gerader Stein.
Rückenstütze bis 10 cm unter Oberkante Bordstein. Beton
mit einer Druckfestigkeit (Einzelwert) am Bohrkern von
mind. 12 MPa.
Fundamentbeton 'C 25/30'
Menge: 190,000 m

**05.07.03.008 Fundamentgraben herstellen SoB F-Breite ü30-50cm Tiefe ü. 20-30 cm ü. Aush. Verw. AN**
StL-Nr. 2231153061231
Fundamentgraben für Einfassung, Streifen, Rinnen herstellen. Vorhandene Schichten profilgerecht lösen und
seitlich lagern. Arbeitsraum nach Setzen der Borde bzw.
Herstellen der Einfassung, Streifen, Rinnen verfüllen
und verdichten.
Vorhandene Schicht = Schicht ohne Bindemittel.
Fundamentbreite über 30 bis 50 cm.
Grabentiefe über 20 bis 30 cm.
Überschüssigen Aushub nach Wahl des AN verwerten.
Menge: 250,000 m

**05.07.03.009 Rieselstreifen/Zierkies mit Beeteinfassung ausbauen und wieder herstellen**
Rieselstreifen 16/32 bzw. Zierkies mit Beeteinfassung
am Gebäude ausbauen und seitlich lagern und wieder
herstellen.

Rieselstreifen: ca. 0,3 m3
Beeteinfassung: 3,0 m
Beton C 25/35: 0,5 m3
Menge: 194,000 St

##### 05.07.04 Zuschlag für Unterquerungen

**05.07.04.001 Betonmauer unterminieren**
Querung als Untermimierung von Hecken,
Mauern, Einfassungen usw. bis zur einer
Tiefe von 50 cm und einer Breite vom 130 cm
als Zulage zum Rohrgrabenaushub
(Tief=Länge des "Tunnels").
Menge: 65,000 St

#### 05.08 Vermessung und Dokumentation

##### 05.08.01 Vermessung und Dokumentation

**05.08.01.001 Dokumentation Netz**
Dokumentation Netz
Für den Bauherrn ist eine Projektdokumentation zu
erstellen.
In dieser Position sind diesbezügliche Aufwendungen für
das Los Wasserleitung zu kalkulieren und abzurechnen.

Die Dokumentation ist zweifach dem AG vor der Abnahme
in A4-Ordnern mit Einteilung in Rubriken und
Inhaltsverzeichnis zu übergeben.
Rückenschild nach Wunsch des AG.

- Rohrbuch
- Wasserproben
- Druckprüfungsprotokoll
- Bedienungs und Wartungsanleitungen Armaturen
- Rohr - und Werkszeugnisse
- PE Schweissnachweise - Protokolle
- Schweisserzeugnisse - PE
Menge: 1,000 psch

**05.08.01.002 Einmessen und Leitungsdokumentation Wasser**
Einmessen und Leitungsdokumentation Wasser

Einmessen und Leitungsdokumentation gemäss
Zeichnungsvorschrift Stadtwerke Waldkraiburg vom
23.09.2014. Einzurechnen sind alle Aufwendungen für die
Vermessung und Dokumentation gemäss
Zeichnungsvorschrift - hier für Wasser. Abrechnung die
einfache Länge der Wasserleitung. Unter dieser
Positionen sind alle neuverlegten Versorgungsleitungen
sowie Hausanschlussleitungen abzurechnen.
Menge: 5250,000 m

**05.08.01.003 Einmessen und Leitungsdokumentation Knotenpunkte Gewerbegebiet**
Einmessen von punktuellen Bauabschnitten in welchen
keine Leitungslängen ausgeführt werden.
Gewerbegebiet Teplitzer Straße/Traunreuter Straße

Einmessen und Leitungsdokumentation Wasser

Knotenpunkte

Einmessen und Leitungsdokumentation gemäss
Zeichnungsvorschrift Stadtwerke Waldkraiburg vom
23.09.2014. Einzurechnen sind alle Aufwendungen für die
Vermessung und Dokumentation gemäss
Zeichnungsvorschrift - hier für Wasser. Abrechnung die
einfache Länge der Wasserleitung. Unter dieser
Positionen sind alle neuverlegten Versorgungsleitungen
sowie Hausanschlussleitungen abzurechnen.

Alle weiteren Knotenpunkte sind über die oben stehenede
Position "Einmessen und Leitungsdokumentation Wasser"
abgegolten.
Menge: 19,000 St

#### 05.09 Regiearbeiten und Sonstiges

*Hinweis*
Hier handelt es sich um "Bedarfspositionen".

##### 05.09.01 Stellung von Arbeitskräften f. Regiearbe

*Hinweis*
Überstunden, Nacht- u. Feiertagszuschläge werden
gesondert vergütet, alle anderen Zuschläge sind im
Stundensatz enthalten.

**05.09.01.001 Polier, Schachtmeister**
Verrechnungssätze für Arbeitskräfte,
Polier, Schachtmeister
Menge: 50,000 h

**05.09.01.002 Baufacharbeiter**
Verrechnungssätze für Arbeitskräfte
Baufacharbeiter (Berufsgr. VI).
Menge: 65,000 h

**05.09.01.003 Bauwerker**
Verrechnungssätze f. Arbeitskräfte
Bauwerker (Berufsgr. VII).
Menge: 65,000 h

##### 05.09.02 Stellung von Geräten mit Bedienpersonal

**05.09.02.001 Kleintransporter VW-Bus**
Menge: 21,000 h

**05.09.02.002 LKW-Kipper mit Allrad über 15,0 t**
Menge: 60,000 h

**05.09.02.003 LKW-mit Kranwagen**
Menge: 32,500 h

**05.09.02.004 Bagger bis 15 to GG**
Menge: 57,000 h

**05.09.02.005 Radlader**
Menge: 43,000 h

**05.09.02.006 elektr. Bohr- u. Abbauhammer bis 20 kg**
Menge: 23,000 h

**05.09.02.007 Kompressor bis 5 m3/min.**
Verrechnungssätze für Baugeräte, Kompressor
über 6 bis 10 m³/min
Menge: 23,500 h

**05.09.02.008 Kleingeräte wie Flex, Bohrmaschine und dgl.**
Menge: 26,000 h

**05.09.02.009 Flächenrüttler**
Menge: 26,000 h

**05.09.02.010 Stampfer**
Menge: 29,000 h

**05.09.02.011 Tieflader groß**
Menge: 10,500 h

##### 05.09.03 Materiallieferung

**05.09.03.001 Sonstige Materiallieferungen und Baustoffe**
Die im LV angegebene Verrechnungseinheiten entsprechen
dem Wert des Lieferumfanges ohne Zuschlag
(Stoffkostenzuschlag).
Für die Verrechnung gilt die vorgelegte
Materialrechnung (Faktura) ohne Umsatzsteuer.
Eine VE entspricht 1,00 _ der Faktura.
In den Einheitspreis ist der Zuschlag
(Stoffkostenzuschlag) einzubeziehen
z.B. Stoffkostenzuschlag 12% => EP = 1,12 _
Menge: 19000,000 VE

**05.09.03.002 Beton C 25/30 XF 2**
Menge: 17,000 m3

**05.09.03.003 16/32 Riesel**
16/32 Riesel liefern und einbauen
Menge: 10,000 m3

### 06 Stromversorgung

#### 06.01 Baustelleneinrichtung

##### 06.01.01 Baustelleneinrichtung

**06.01.01.001 Baustelle einrichten Sämtl. LV-Abschnitte Zufahrt herstellen AN**
StLKNr. 09.19  101/107.12
Geräte, Werkzeuge und sonstige Betriebsmittel, die zur
vertragsgemäßen Ausführung der Bauleistungen
erforderlich sind, auf die Baustelle bringen, bereitstellen und
soweit der Geräteeinsatz nicht gesondert vergütet
wird - betriebsfertig aufstellen einschl. der dafür
notwendigen Arbeiten. Die erforderlichen festen Anlagen
herstellen. Baubüros, Unterkünfte, Werkstätten, Lagerschuppen und dgl., soweit erforderlich, antransportieren, aufbauen und einrichten. Strom-, Wasser-, Fernsprechanschluss sowie Entsorgungseinrichtungen und
dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach
Beendigung
der Baumaßnahme entfernen. Ursprünglichen Zustand
wieder herstellen.
Menge: 1,000 Psch

#### 06.02 Verkehrssicherung

##### 06.02.01 Verkehrssicherung

**06.02.01.001 Verk.Fl. unterh.**
Verkehrsflächen zur Aufrechterhaltung
des öffentlichen und Anlieger-Verkehrs
sowie des Baustellenverkehrs
innerhalb des Baubereiches einschließlich zwischenzeitlich benutzter Behelfsfahrstreifen verkehrssicher unterhalten.
Befestigung mit Asphalt,
Verkehrsflächen im Zuge der Baustrecke.
Menge: 1,000 Psch

**06.02.01.002 Verkehrssicherung läng.Dauer durchf Arb.st.u. Uml.str RSA B I/15**
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan B I/15

Verkehrsrechtliche Anordnung einholen u.
Umleitungsplan ertsellen
Menge: 1,000 Psch

**06.02.01.003 Verkehrssicherung läng.Dauer durchf Arb.st.u. Uml.str RSA B I/2 o. B I/6**
StLKNr. 06.21  105/125.39.00.00.90
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan 'B I/2; B 1/6'

Verkehrsrechtliche Anordnung einholen u.
Umleitungsplan ertsellen
Menge: 1,000 Psch

**06.02.01.004 Verkehrssicherung läng.Dauer durchf Arb.st.u. Uml.str, RSA B I/14**
StLKNr. 06.21  105/125.39.00.00.90
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan 'B I/14'

Verkehrsrechtliche Anordnung einholen u.
Umleitungsplan ertsellen
Menge: 1,000 Psch

**06.02.01.005 Verkehrsschild aufb., abb., vorh . Ronde,Dreie.Quad. Größe 2 Typ RA1 Höhe 2,20 m**
Verkehrsschild aufbauen, vorhalten, warten, instand
setzen und abbauen. Aufstellvorrichtung nach statischen
Erfordernissen. Vorübergehende Verkehrssicherungsmaßnahmen durchführen. Die Kontrolle wird gesondert
vergütet.
Verkehrsschild = Ronde, Dreieck, Quadrat.
Größe 2. mit Zusatzschilder
Retroreflektierend mit Folie Klasse RA2.
Aufstellvorrichtung mit Fußplatte aufstellen
Aufstellhöhe über der Verkehrsfläche = 2,20 m.
Einsatzzeit Bauzeit
Menge: 420,000 St

**06.02.01.006 Verkehrsschild aufb., abb., vorh . Zeichen 454,457 Größe 2 Typ RA1, Höhe 2,20 m**
Verkehrsschild aufbauen, vorhalten, warten, instand
setzen und abbauen. Aufstellvorrichtung nach statischen
Erfordernissen. Vorübergehende Verkehrssicherungsmaßnahmen durchführen. Die Kontrolle wird gesondert
vergütet.
Verkehrsschild = Zeichen 454, 457.
Größe 2
mit Zusatzschildern
Retroreflektierend mit Folie Klasse RA2.
Aufstellvorrichtung mit Fußplatte
Aufstellhöhe über der Verkehrsfläche = 2,20 m.
Einsatzzeit Bauzeit
Menge: 143,000 St

**06.02.01.007 Absp.g.,Warneinr. aufb.,abb.u.vorh . Abspsch. 250x2000 Typ RA2 3 Strah.eins.gelb mit Tastleiste**
Absperrgerät oder Warneinrichtung betriebsfertig aufbauen, vorhalten, warten, instand setzen, betreiben und
abbauen. Vorübergehende Verkehrssicherungsmaßnahmen
durchführen. Die Kontrolle wird gesondert vergütet.
Absperrschranke Größe 250 x 2000 mm mit Aufstellvorrichtung.
Mit retroreflektierender Folie Klasse RA2.
Mit 3 Richtstrahlern einseitig, gelbes Dauerlicht, WL1.
Mit Tastleiste.
Energieversorgung nach Wahl AN.
Einsatzzeit: Bauzeit
Menge: 47,000 St

**06.02.01.008 Absp.g.,Warneinr. aufb.,abb.u.vorh . Abspsch. 250x2000 Typ RA2 5 Strah.eins. rot mit Tastleiste Versorg. Wahl AN**
Absperrgerät oder Warneinrichtung betriebsfertig aufbauen, vorhalten, warten, instand setzen, betreiben und
abbauen. Vorübergehende Verkehrssicherungsmaßnahmen
durchführen. Die Kontrolle wird gesondert vergütet.
Absperrschranke Größe 250 x 2000 mm mit Aufstellvorrichtung.
Mit retroreflektierender Folie Klasse RA2.
Mit 5 Richtstrahlern einseitig, rotes Dauerlicht, WL1.
Mit Tastleiste.
Energieversorgung nach Wahl des AN.
Einsatzzeit: Bauzeit
Menge: 50,000 St

**06.02.01.009 Absp.g.,Warneinr. aufb.,abb.u.vorh . Abspsch. 250x2000 Typ RA2 mit Tastleiste**
Absperrgerät oder Warneinrichtung betriebsfertig aufbauen, vorhalten, warten, instand setzen, betreiben und
abbauen. Vorübergehende Verkehrssicherungsmaßnahmen
durchführen. Die Kontrolle wird gesondert vergütet.
Absperrschranke Größe 250 x 2000 mm mit Aufstellvorrichtung.
Mit retroreflektierender Folie Klasse RA2.
Mit Tastleiste.
Einsatzzeit: Bauzeit
Menge: 7518,000 m

**06.02.01.010 Kontr. Verkehrs- sicherung**
Kontrolle der Verkehrssicherung durchführen.
Die Kontrolle ist unmittelbar nach deren Durchführung
zu erfassen und zu dokumentieren. Arbeits- und
Hilfsmittel sind vom AN zu stellen und dem AG
jederzeit zugänglich zu machen.
Die Kontrollausdrucke sind dem AG arbeitstäglich
vorzulegen.
Verkehrssicherung an Arbeitsstellen im
gesamten Baustellenbereich und an
Umleitungsstrecken
Kontrolle .einmal täglich, an arbeitsfreien Tagen.
einmal täglich.
Kontrolle durch .durch schriftliche Dokumentation.
nach Unterlagen des AN.
Menge: 1,000 Psch

**06.02.01.011 Grubenabdeck. 60**
Baugrubenabdeckung für öffentlichen
Verkehr, als Vollabdeckung,
Abdeckung mit Stahl,
herstellen, vorhalten und beseitigen,
geeignet für Brückenklasse 60 DIN 1072.
Abrechnung:
Länge = abgedeckte Länge des Rohrgrabens / Baugrube

Breite = Rohrgrabenbreite (gemäß Abrechnungstabelle)
+ Zuschlag 1m (2 x 0,50m)
Menge: 940,000 m2

#### 06.03 Kabelsysteme

##### 06.03.01 Kabelsysteme

*Hinweis*
Kabelsysteme aus Lager Stadtwerke Waldkraiburg GmbH,
Geretsrieder Straße 34 holen und verlegen, incl
Trassenwarnband gelb mit Aufschrift

**06.03.01.001 Liefern u. Einziehen der Mittelspannungsleitung NA2X(S)F2Yv 3x1x150mm²**
Mittelspannungsleitung NA2X(S)F2Yv 3x1x150mm² aus Lager
Stadtwerke Waldkraiburg GmbH, Geretsrieder Straße 34
holen und in Leerrohr einziehen
per Systemmeter
einschl. Dokumentation (Zugprotokoll)

Entfernung: ca. 2,0 km
Menge: 480,000 m

**06.03.01.002 Liefern u. Einziehen der Niederspannungsleitung NA2X2Y-J 4x150 mm²**
Niederspannungsleitung aus Lager Stadtwerke
Waldkraiburg GmbH, Geretsrieder Straße 34 holen und in
Leerrohr einziehen

PE DN 160/ DN 110 oder bestehendes Kabelschutzrohr
per Systemmeter
einschl. Dokumentation (Zugprotokoll)

Entfernung: ca. 2,0 km
Menge: 1010,000 m

**06.03.01.003 Liefern u. Einziehen der Niederspannungsleitung NA2X2Y-J 4x70 mm²**
Niederspannungsleitung aus Lager Stadtwerke
Waldkraiburg GmbH, Geretsrieder Straße 34 holen und in
Leerrohr einziehen

PE DN 160/ DN 110 / DN 80 oder bestehendes
Kabelschutzrohr
per Systemmeter
einschl. Dokumentation (Zugprotokoll)

Entfernung: ca. 2,0 km
Menge: 50,000 m

**06.03.01.004 Niederspannugskabel NA2X2Y-J 4x150 mm²**
Niederspannungskabel NA2X2Y-J 4x150 mm²
Rollenware Trommeldurchmesser 2,0 m

aus Lager Stadtwerke Waldkraiburg GmbH, Geretsrieder
Straße 34 holen,

im Sandbett verlegen,
incl Trassenwarnband gelb mit
Aufschrift

Entfernung: im Mittel ca. 2,0 km
Menge: 6260,000 m

**06.03.01.005 Niederspannugskabel NA2X2Y-J 4x70 mm²**
Niederspannungskabel NA2X2Y-J 4x70 mm²
Rollenware Trommeldurchmesser 2,0 m

aus Lager Stadtwerke Waldkraiburg GmbH, Geretsrieder
Straße 34 holen,

im Sandbett verlegen,
incl Trassenwarnband gelb mit
Aufschrift und Abstandshalter alle 2,0 m

Entfernung: im Mittel ca. 2,0 km
Menge: 1360,000 m

#### 06.04 Kabelschutzrohre

##### 06.04.01 Kabelschutzrohre

*Hinweis*
Kabelschutzrohre aus Lager Stadtwerke Waldkraiburg
GmbH, Geretsrieder Straße 34 holen und verlegen, incl
Trassenwarnband gelb mit
Aufschrift und Abstandshalter alle 2,0 m

aus Material .PP., Innenwand .glatt., außen glatt.

**06.04.01.001 DN 100**
Material: Kabelschutzrohr aus PE-HD mit Steckmuffe nach
DIN 16874, aus Lager Stadtwerke Waldkraiburg GmbH,
Geretsrieder Straße 34 holen und verlegen
incl Trassenwarnband gelb mit
Aufschrift und Abstandshalter alle 2,0 m

Typ: Vollwandrohr, glatte Innen- und Außenflächen
incl Durchgängigkeitsprüfung.

Muffentyp: angeformte Steckmuffe (SM)

Dichtring: Kompressionslippendichtung Typ  "SX"
(werkseitig eingelegt)

Farbe: rot mit stadtwerkespezifischen Aufdruck

liefern und verlegen

Stangenware

Entfernung: ca. 2,0 km
Menge: 60,000 m

**06.04.01.002 Bogen DN 100, 15° - 30°**
Material: Kabelschutzrohrbogen aus PE-HD mit Steckmuffe
nach DIN 16874, aus Lager Stadtwerke Waldkraiburg GmbH,
Geretsrieder Straße 34 holen und verlegen

Typ: Vollwandrohr, glatte Innen- und Außenflächen
incl Durchgängigkeitsprüfung.

Dichtring: Kompressionslippendichtung Typ "SX"
(werkseitig eingelegt)

Radius: 1,0 m
Gradzahl: 15° bis 30°

Farbe: schwarz

Stangenware

Entfernug: ca 2,0 km
Menge: 8,000 St

**06.04.01.003 ZS für Formstücke**
ZS für Formstücke DN 100

Überschubmuffe, Muffenstopfen usw.
Menge: 14,000 St

**06.04.01.004 DN 160**
Material: Kabelschutzrohr aus PE-HD mit Steckmuffe nach
DIN 16874, aus Lager Stadtwerke Waldkraiburg GmbH,
Geretsrieder Straße 34 holen und verlegen
incl Trassenwarnband gelb mit
Aufschrift und Abstandshalter alle 2,0 m

Typ: Vollwandrohr, glatte Innen- und Außenflächen
incl Durchgängigkeitsprüfung.

Muffentyp: angeformte Steckmuffe (SM)

Dichtring: Kompressionslippendichtung Typ  "SX"
(werkseitig eingelegt)

Farbe: rot oder grau mit stadtwerkespezifischen
Aufdruck

liefern und verlegen

Stangenware

Entfernung: ca. 2,0 km
Menge: 5460,000 m

**06.04.01.005 Bogen DN 160, 15° - 30°**
Material: Kabelschutzrohrbogen aus PE-HD mit Steckmuffe
nach DIN 16874, aus Lager Stadtwerke Waldkraiburg GmbH,
Geretsrieder Straße 34 holen und verlegen

Typ: Vollwandrohr, glatte Innen- und Außenflächen
incl Durchgängigkeitsprüfung.

Dichtring: Kompressionslippendichtung Typ "SX"
(werkseitig eingelegt)

Radius: 1,0 m
Gradzahl: 15° bis 30°

Farbe: schwarz

Stangenware

Entfernug: ca 2,0 km
Menge: 118,000 St

**06.04.01.006 ZS für Formstücke**
ZS für Formstücke DN 160

Überschubmuffe, Muffenstopfen usw.

n
Menge: 181,000 St

#### 06.05 Kabelverteilerschränke

##### 06.05.01 Kabelverteilerschränke

*Hinweis*
Kabelverteilerschränke wird von AG gestellt, auf
Baustelle liefern und nach Herstellerangaben setzen und
NSP einziehen.

**06.05.01.001 Kabelverteilerschrank DIN 00/460 (KV 2)**
Kabelverteilerschrank (KV 2) Größe 00 von AG gestellt
auf Baustelle liefern und nach Herstellerangaben
setzen.

Eingrabsockel: 455x950x310 mm (B x H x T)

inkl. Kunststoffsockelrost KSR und Sockelfüller (48 l)

Typ S X00 950/320

Entfernung: Bauhof - Baustelle ca. 2,0 Km
Menge: 25,000 St

**06.05.01.002 Kabelverteilerschrank DIN 0/850 (KV 4)**
Kabelverteilerschrank (KV 4) Größe 0 von AG gestellt
auf Baustelle liefern und nach Herstellerangaben
setzen.

Eingrabsockel: 590x869x320 mm (B x H x T)

inkl. Kunststoffsockelrost KSR und Sockelfüller (48 l)

Typ S X00 950/320

Entfernung: Bauhof - Baustelle ca. 2,0 Km
Menge: 5,000 St

**06.05.01.003 Kabelverteilerschrank DIN 1/785 (KV 6)**
Kabelverteilerschrank (KV 6) Größe 1 von AG gestellt
inkl. Eingrabsockel auf Baustelle liefern und nach
Herstellerangaben setzen.

Eingrabsockel: 785x950x310 mm (B x H x T)

inkl. Kunststoffsockelrost KSR u. Füllmaterial (82 l)

Typ S5 X1 950/320

Entfernung: Bauhof - Baustelle ca. 2,0 Km
Menge: 2,000 St

**06.05.01.004 Kabelverteilerschrank Bestand ausbauen und entsorgen**
Bestehenden Kabelverteilerschrank von AG nach
Freischaltung ausbauen und entsorgen.
Menge: 3,000 St

#### 06.06 Schächte

##### 06.06.01 Schächte

*Hinweis*
Alle Kabelschächte müssen mit einem geprägten
Edelstahlschild (ca. 15 x 10 cm) im Schachtinneren (bei
offener Schachtabdeckung lesbar) mit der eingepräten
Schachtnummer versehen werden.

Diese Leistungen sind in die Schachtposition mit
einzurechnen.

**06.06.01.001 Kabelzugschacht aus Beton 2000x1500 mm mit Abdeckung**
Kabelzugschacht als Topfschacht l.W. 200 x 150 cm

Gesamthöhe = 169 cm, Klasse D 400
aus Stahlbetonfertigteilen = C 35/45 DIN 1045
bestehend aus:

1 Unterteil mit Boden 113 cm hoch mit Sickerloch
1 Übergangsplatte 24 cm hoch mit Einstieg l.W. 140 x 70
cm
1 Höhenausgleich auf Übergangsplatte 20 cm hoch
l. W. 140 x 70 cm
1 Kabelschachtabdeckung ohne Belüftung 12 cm hoch aus
Beton-Guss l.W. 144 x 70 cm

liefern und setzen auf 10 cm Rieselauflage

Fabrikat: Beton Bernrieder oder gleichwertig
Menge: 7,000 St

**06.06.01.002 Kabelzugschacht aus Beton 2000x2000 mm mit Abdeckung**
Gesamthöhe = 286 cm, Klasse D 400

aus Stahlbetonfertigteilen = C 40/50 DIN 1045
bestehend aus:

1 Unterteil mit Boden 230 cm hoch mit Sickerloch
1 Übergangsplatte 24 cm hoch mit Einstieg l.W. 140 x 70
cm
1 Höhenausgleich auf Übergangsplatte 20 cm hoch
l. W. 140 x 70 cm
2 Kabelschachtabdeckung mit / ohne Belüftung 12 cm hoch
aus Beton-Guss

liefern und setzen auf 10 cm Rieselauflage

Fabrikat: Beton Bernrieder oder gleichwertig
Menge: 3,000 St

#### 06.07 Erdbau

##### 06.07.01 Rohrgrabenaushub nach Abs. C

*Hinweis*
Die dabei angegebenen Aushubtiefen beziehen sich auf
Rohrsohle ab OK Planum bzw. ab OK Gelände; die Massen
beinhalten einen Mehraushub ab Rohrsohle für
Bodenaustausch etc.
Ein Rohrgrabenverbau nach DIN 18303 ist zwingend
erforderlich. Vorgegeben ist ein Plattenverbau.
Für Querungen im Rohrgraben ist ein waagrechter
Bohlenverbau zu verwenden. Die Erschwernis bzw
Behinderung für Querungen für die Verbauarbeiten ist in
die Zuschlagsposition (Erschwernisse Kreuzungen) mit
einzurechnen.

Das Verdichten der Rohrgrabensohle ist in die Pos.
miteinzurechnen.

In die Position ist einzurechnen.
Rohrgraben ausheben. Auf Lagerplatz des AN lagern,
wiederaufnehmen und wiedereinbauen. Durch Rohrgraben
verdrängtes, Überschüssiges Material abfahren.
Entsorgungkosten und Beprobung werden eigens vergütet.

Haufwerke für überschüssiges Material bilden (incl.
Beschilderung und windsogsicherer Folienabdeckung,
Größe der Haufwerke nach Unterlage des AG, Lagerfläche
für Haufwerke nach Unterlage des AN,

**06.07.01.001 Rohrgrabenaushubbreite = 0,80m**
Tiefe 0,80m - 1,22m

Schadstoffbelastung Z0 - Z 1.1

Bezeichnung:.Kies-Gemisch

Zuordnungswert nach LAGA = Z 0 - Z1.1
Aushub 'in Haufwerken
nach LAGA M 20 auf Lagerplatz des AN
zwischenlagern, aufnehmen, fördern und wieder einbauen.

Die Entsorgung des verdrängten Materials erfolgt
in einer eigenen Position.

Verlegung von Kabelschutzrohren Dn 160 + Mittelspannung
+ Niederspannung
Menge: 40,000 m3

**06.07.01.002 Rohrgrabenaushubbreite = 0,60m**
Tiefe 0,80m - 1,22m

Schadstoffbelastung Z0 - Z 1.1

Bezeichnung:.Kies-Gemisch

Zuordnungswert nach LAGA = Z 0 - Z1.1
Aushub 'in Haufwerken
nach LAGA M 20 auf Lagerplatz des AN
zwischenlagern, aufnehmen, fördern und wieder einbauen.

Die Entsorgung des verdrängten Materials erfolgt
in einer eigenen Position.

Verlegung von Kabelschutzrohren Dn 160 + Mittelspannung
+ Niederspannung
Menge: 1170,000 m3

**06.07.01.003 Rohrgrabenaushubbreite = 0,40m**
Tiefe 0,75m - 1,00m

Schadstoffbelastung Z0 - Z 1.1

Bezeichnung:.Kies-Gemisch

Zuordnungswert nach LAGA = Z 0 - Z1.1
Aushub 'in Haufwerken
nach LAGA M 20 auf Lagerplatz des AN
zwischenlagern, aufnehmen, fördern und wieder einbauen.

Die Entsorgung des verdrängten Materials erfolgt
in einer eigenen Position.

Verlegung Niederspannung
Menge: 225,000 m3

**06.07.01.004 Rohrgrabenaushubbreite = 0,30m**
Tiefe 0,75m - 1,00m

Schadstoffbelastung Z0 - Z 1.1

Bezeichnung:.Kies-Gemisch

Zuordnungswert nach LAGA = Z 0 - Z1.1
Aushub 'in Haufwerken
nach LAGA M 20 auf Lagerplatz des AN
zwischenlagern, aufnehmen, fördern und wieder einbauen.

Die Entsorgung des verdrängten Materials erfolgt
in einer eigenen Position.

Verlegung Niederspannung
Menge: 415,000 m3

**06.07.01.005 Baugrube herstellen**
Baugrube einschl. Verbau, für Rohrleitungen
nach Unterlagen des AG
herstellen. Boden lösen und laden.

mittlere Tiefe = 1,40 m

Schadstoffbelastung Z0 - 1.1

Bezeichnung:.Kies-Gemisch

Zuordnungswert nach LAGA = Z 0 - Z1.1
Aushub 'in Haufwerken
nach LAGA M 20 auf Lagerplatz des AN
zwischenlagern, aufnehmen, fördern und wieder
einbauen.

Die Entsorgung des verdrängten Materials erfolgt
in einer eigenen Position.Schadstoffbelastung Z 0

Grabentiefe bis 1,40 m
Grabenbreite: 2,50 m
Grabenlänge: 2,50 m
Menge: 40,000 m3

**06.07.01.006 Baugrube für Kabelverteilerkasten herstellen**
Baugrube für Kabelverteilerkästen herstellen. Boden
lösen und laden.

Bauteil(e) Kabelverteilerkästen KV 6.

Boden lösen, gegebenenefalls zwischenlagern, laden,
fördern für senkrecht begrenzte Grabenabschnitte
(verbauter Graben)
Boden in Eigentum des AN übernehmen und einer
Entsorgung nach Wahl des AN zuführen

Grabentiefe bis 0,70 m
Grabenbreite: 1,50 m
Grabenlänge: 2,00 m

Bauteil(e) Kabelverteilerkästen KV 2 u KV 4.

Boden lösen, gegebenenefalls zwischenlagern, laden,
fördern für senkrecht begrenzte Grabenabschnitte
(verbauter Graben)
Boden in Eigentum des AN übernehmen und einer
Entsorgung nach Wahl des AN zuführen

Grabentiefe bis 0,70 m
Grabenbreite: 1,50 m
Grabenlänge: 1,50 m
Menge: 55,000 m3

**06.07.01.007 Baugrube für Schächte herstellen**
Baugrube für Bauteile nach Unterlagen des AG
herstellen.

Bauteil(e) Kabelzugschächte

Zuordnungswert nach LAGA = Z 0 - Z1.1
Aushub 'in Haufwerken
nach LAGA M 20 auf Lagerplatz des AN
zwischenlagern, aufnehmen, fördern und wieder einbauen.

Haufwerksbeprobung (zertifizierter Probenahme nach PN
98) und Deklarationsanalytik
(Feststoff- und Eluatalnalytik gem. LAGA M 20 vom
6.11.97, Tab II.1.2.-2 und II.1.2-3 und gem.
Eckpunktepapier einschl. DOC und TOC, sowie
Glühverlust) einschl.Probenaufbereitung und
Probentransfer ins chem. Labor; Haufwerksgröße
maximal 250 m³;

Baugrube für Schacht 2000x2000 mm:

B x L x H: 3,5x3,5x3,0 m

Baugrube für Schacht: 1500x2000 mm

B x L x H: 3,5x3,0x1.8 m

Die Entsorgung des verdrängten Materials erfolgt
in einer eigenen Position.
Menge: 240,000 m3

**06.07.01.008 Einsatz Saugbagger**
zur Herstellung des Rohrgaben

Nur auf Anordnung vom Auftraggeber.

Bei Einsatz eines Saugbaggers werden keine
Erschwernisse wie zum Beispiel Kabelkreuzungen quer-
und längslaufend und Unterquerungen usw. vergütet
Menge: 40,000 m3

**06.07.01.009 Zwischengel. Leitungsgr.aush. beproben und entsorgen**
Zwischengelagerten belasteten Boden der OZ 001+002+003
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 1970,000 m3

**06.07.01.010 ZS für Z 1.2**
Zuschlag zu OZ 001 bis 005
Menge: 390,000 m3

**06.07.01.011 ZS für DK 1**
Menge: 200,000 m3

##### 06.07.02 Erschwernisse

**06.07.02.001 Suchschlitze für Leitungen**
bis T. ca. .1,5 m., B= .1,50 m.
Menge: 100,000 m

**06.07.02.002 ZS für Handschachtung**
ohne Rücksicht auf Tiefe und Bodenart.
Bekannte Hindernisse werden
nach einschlägiger Position vergütet.

Keine Abrechnug bei Saugbaggereinsatz
Menge: 40,000 m3

**06.07.02.003 Betonmauer unterminieren**
Querung als Untermimierung von Hecken,
Mauern, Einfassungen usw. bis zur einer
Tiefe von 50 cm und einer Breite vom 130 cm
als Zulage zum Rohrgrabenaushub
(Tief=Länge des "Tunnels").
Menge: 4,000 St

##### 06.07.03 Erdarbeiten

**06.07.03.001 Bettung Sand**
Füllmaterial einbauen für die untere
Bettungsschicht, in Rohrgräben, profilgerecht, mit vom AN zu liefernden Stoffen,
Schichtdicke Bettung 10 cm,
nicht bindiger Mittel- bis Grobsand, Korngröße 0-4 mm,
rundkantig, Natursand, NS Korngruppe 0/2, gemäß DIN EN
12620 bzw. TL Min-StB
Breite gesamter Rohrgraben
Menge: 230,000 m3

**06.07.03.002 Deckung Sand**
Füllmaterial aus reinem Sand einbauen für die
Seitenverfüllung und die obere Bettungsschicht in
Rohrgräben, profilgerecht,
mit vom AN zu liefernden Stoffen, Schichtdicke Da + bis
20 cm, Breite gesamter Rohrgraben
Menge: 750,000 m3

**06.07.03.003 Mauerwerk abtragen**
im Rohrgraben, auch für Bauschutt
Menge: 35,000 m3

**06.07.03.004 ZS Beton abtragen**
im Rohrgraben
Menge: 35,000 m3

**06.07.03.005 ZS Beton bewehrt abtragen**
im Rohrgraben
Menge: 18,000 m3

##### 06.07.04 Zuschl. f. Oberflächenarb. entspr. Abs. C

**06.07.04.001 Asphaltbefestigu- ng trennen Anbauber. schneiden Dicke 7 bis 15 cm**
Asphaltbefestigung geradlinig trennen.
in Anbaubereich längs und quer zur Fahrbahnachse,
Trennen durch Schneiden.
Dicke der Asphaltbefestigung 7 bis 15 cm

Abrechnungsbreite = Rohrgraben zuzüglich 2 x 20 cm
Nachschnitt
Menge: 3580,000 m

**06.07.04.002 Asphaltbefestigu- ng trennen Anbauber. längs schneiden 15 bis 25 cm**
Asphaltbefestigung geradlinig trennen.
im Anbaubereich längs und quer zur Fahrbahnachse
Trennen durch Schneiden.
Dicke der Asphaltbefestigung 15 bis 25 cm

Abrechnungsbreite = Rohrgraben zuzüglich 2 x 20 cm
Nachschnitt
Menge: 4140,000 m

**06.07.04.003 Asphaltbefestigu- ng aufnehmen Geh- und Radwege Dicke ü. 6-12 cm zerkleinern Aufbr. Verw. AN**
StLKNr. 07.23  113/028.50.30.99.03
Asphaltbefestigung aufbrechen und aufnehmen.
Fläche = Geh- und Radwege.
Dicke der Asphaltbefestigung über 6 cm bis 12 cm.
(41)A Gesamtaufbruchtiefe '5 cm'
(42)A Aufbruchstücke 'zerkleinern.'
Aufbruchgut nach Wahl des AN verwerten.
Menge: 2010,000 m2

**06.07.04.004 Asphaltbefestigu- ng aufnehmen Fahrbahn Dicke 7-15 cm. zerkleinern Aufbr. Verw. AN**
Asphaltbefestigung aufbrechen und aufnehmen.
Fläche = Fahrbahn.
Dicke der Asphaltbefestigung 7 bis 15 cm

Aufbruchstücke zerkleinern
Aufbruchgut nach Wahl des AN verwerten.

Abrechnungsbreite = Rohrgraben zuzüglich 2 x 20 cm
Nachschnitt
Menge: 525,000 m2

**06.07.04.005 Asphaltbefestigu- ng aufnehmen Fahrbahn Dicke 15 bis 25 cm zerkleinern Aufbr. Verw. AN**
Asphaltbefestigung aufbrechen und aufnehmen.
Fläche = Fahrbahn.
Dicke der Asphaltbefestigung 15 bis 25 cm

Aufbruchstücke zerkleinern
Aufbruchgut nach Wahl des AN verwerten.

Abrechnungsbreite = Rohrgraben zuzüglich 2 x 20 cm
Nachschnitt
Menge: 2290,000 m2

**06.07.04.006 Frostschutzschic- ht herstellen Geh- u.Radw. o.F. 0/63 DPr min. 100 v.H. Dicke 30 cm Abrechng. Auftrag**
Frostschutzschicht herstellen. Erschwernisse durch
Einbauten, Schächte und Straßenabläufe werden gesondert vergütet.
In Verkehrsflächen der Belastungsklassen Bk100 bis
Bk1,0, mehrlagig, oberer Lage mit Fertiger.
Baustoffgemisch 0/63.
Umweltrelevante Merkmale des Baustoffgemisches
ohne industriell hergestellte Gesteinskörnung
Verdichtungsgrad/Verformungsmodul
'EV 2 mind. MN/m2 120'

Einbaudicke 30

Abgerechnet wird nach Auftragsprofilen.
Menge: 310,000 m3

**06.07.04.007 Frostschutzschic- ht herstellen Bk0,3 0/63 ohne industriell hergestellte Gesteinskörnung Dicke 41 cm. Abrechng. Auftrag**
StLKNr. 02.22  112/209.30.08.99.91
Frostschutzschicht herstellen. Erschwernisse durch
Einbauten, Schächte und Straßenabläufe werden gesondert vergütet.
In Verkehrsflächen der Belastungsklasse Bk0,3,
mehrlagig, oberer Lage mit Fertiger.
Baustoffgemisch 0/63.
(41)A Umweltrelevante Merkmale des Baustoffgemisches '
Ohne industriell hergestellte Gesteinskörnung'
(42)A Verdichtungsgrad/Verformungsmodul 'EV2 mind.MN/m2
120
Verhältniswert/Verformungsmodul EV1/EV2 max. 2,5'

(51)A Einbaudicke '41 cm'

Abgerechnet wird nach Auftragsprofilen.
Menge: 90,000 m3

**06.07.04.008 Frostschutzschic- ht herstellen Bk100 bis Bk1,0 0/63 ohne industriell hergestellte Gesteinkörnung Dicke 37 cm Abrechng. Auftrag**
Frostschutzschicht herstellen. Erschwernisse durch
Einbauten, Schächte und Straßenabläufe werden gesondert vergütet.
In Verkehrsflächen der Belastungsklassen Bk100 bis
Bk1,0, mehrlagig, oberer Lage mit Fertiger.
Baustoffgemisch 0/63.
Umweltrelevante Merkmale des Baustoffgemisches
ohne industriell hergestellte Gesteinskörnung
Verdichtungsgrad/Verformungsmodul
'EV 2 mind. MN/m2 120'

Einbaudicke 37

Abgerechnet wird nach Auftragsprofilen.
Menge: 190,000 m3

**06.07.04.009 Frostschutzschic- ht herstellen Bk1,8 0/63 ohne industriell hergestellte Gesteinskörnung Dicke 35 cm. Abrechng. Auftrag**
Frostschutzschicht herstellen. Erschwernisse durch
Einbauten, Schächte und Straßenabläufe werden gesondert vergütet.
In Verkehrsflächen der Belastungsklasse Bk 1,8
mehrlagig, oberer Lage mit Fertiger.
Baustoffgemisch 0/63.
Umweltrelevante Merkmale des Baustoffgemisches

Ohne industriell hergestellte Gesteinskörnung
Verdichtungsgrad/Verformungsmodul EV2 mind.MN/m2 120
Verhältniswert/Verformungsmodul EV1/EV2 max. 2,5

Einbaudicke 35 cm

Abgerechnet wird nach Auftragsprofilen.
Menge: 175,000 m3

**06.07.04.010 Unterlage profilieren FSS EV2 mind.120 Unebenh. max.2 cm**
StLKNr. 02.22  112/019.32.01
Unterlage für Schicht ohne Bindemittel auf Sollhöhe
nach Unterlagen des AG profilieren und verdichten.
Liefern von Baustoff bzw. Entfernen von überschüssigem Baustoff wird gesondert vergütet. Erschwernisse
durch Einbauten werden gesondert vergütet.
Unterlage = Frostschutzschicht.
Verformungsmodul der profilierten Unterlage mindestens 120 MPa.
Unebenheit innerhalb einer 4,00 m langen Messstrecke
höchstens 2 cm in Längs- und Querrichtung.
Menge: 5440,000 m2

**06.07.04.011 Asphalttragsch. aus AC 22 T N herst Gehwegbereich Dicke 8 cm Bitumen 50/70**
Asphalttragschicht aus Asphalttragschichtmischgut
AC 22 T N herstellen. Anlieferung des Asphaltmischguts
in thermoisolierten Transportbehältern.
In Verkehrsflächen Gehwegbereich
Einbaudicke = 8 cm.
Bindemittel = 50/70.

Abrechnungsbreite = Rohrgraben zuzüglich 2 x 20 cm
Nachschnitt
Menge: 1610,000 m2

**06.07.04.012 Asphalttragsch. aus AC 22 T N herst im Rohrgraben Dicke 10 cm Bitumen 70/100**
Asphalttragschicht aus Asphalttragschichtmischgut
AC 22 T N herstellen. Anlieferung des Asphaltmischguts
in thermoisolierten Transportbehältern.
In Rohrgraben und Restflächen.
Einbaudicke = 10 cm.
Bindemittel = 70/100.

Abrechnungsbreite = Rohrgraben zuzüglich 2 x 20 cm
Nachschnitt
Menge: 530,000 m2

**06.07.04.013 Asphalttragsch. aus AC 22 T N herst im Rohrgraben Dicke 14 cm Bitumen 70/100**
Asphalttragschicht aus Asphalttragschichtmischgut
AC 22 T N herstellen. Anlieferung des Asphaltmischguts
in thermoisolierten Transportbehältern.
In Rohrgraben und Restflächen.
Einbaudicke = 14 cm.
Bindemittel = 70/100.
Einbau zweilagig

Abrechnungsbreite = Rohrgraben zuzüglich 2 x 20 cm
Nachschnitt
Menge: 970,000 m2

**06.07.04.014 Asphalttragsch. aus AC 22 T N herst im Rohrgraben Dicke 16 cm Bitumen 70/100**
Asphalttragschicht aus Asphalttragschichtmischgut
AC 22 T N herstellen. Anlieferung des Asphaltmischguts
in thermoisolierten Transportbehältern.
In Rohrgraben und Restflächen.
Einbaudicke = 16 cm.
Bindemittel = 70/100.
Einbau zweilagig

Abrechnungsbreite = Rohrgraben zuzüglich 2 x 20 cm
Nachschnitt
Menge: 1320,000 m2

**06.07.04.015 Asphaltdecksch. aus AC 11 D N herst Bk1,8-Bk0,3 Dicke 4,0 cm Bitumen 70/100**
StLKNr. 07.23  113/338.11.20.00.00
Asphaltdeckschicht aus Asphaltbeton für Asphaltdeckschichten AC 11 D N herstellen. Anlieferung des
Asphaltmischguts in thermoisolierten
Transportbehältern.
In Verkehrsflächen der Belastungsklassen Bk1,8 bis
Bk0,3.
Einbaudicke = 4 cm.
Bindemittel = 70/100.
Menge: 1320,000 m2

**06.07.04.016 Asphaltdecksch. aus AC 8 D N herst. Bk1,0-Bk0,3 Dicke 4 cm Bitumen 70/100**
Asphaltdeckschicht aus Asphaltbeton für Asphaltdeckschichten AC 8 D N herstellen. Anlieferung des
Asphaltmischguts in thermoisolierten
Transportbehältern.
In Verkehrsflächen der Belastungsklassen Bk1,0 und
Bk0,3.
Einbaudicke = 4 cm.
Bindemittel = 70/100.
Menge: 1500,000 m2

**06.07.04.017 Asphaltdecksch. aus AC 5 D L herst. Geh- und Radwege Dicke 3 cm Bitumen 70/100**
StLKNr. 07.23  113/368.11.10.00.00
Asphaltdeckschicht aus Asphaltbeton für Asphaltdeckschichten AC 5 D L herstellen. Anlieferung des
Asphaltmischguts in thermoisolierten
Transportbehältern.
In Verkehrsflächen für Geh- und Radwege.
Einbaudicke = 3 cm.
Bindemittel = 70/100.
Menge: 1610,000 m2

**06.07.04.018 ZS für Deckenbau - Wochendarbeit**
Zuschlag für den Einbau der Deckschicht im
Industriegebiet am Samstag/Wochenende.

In dieser Position sind alle Arbeiten wie Unterlagen
reinigen, Schichtenverbund herstellen einzurechnen.

Erschwernisse und Zulagen und Anschluss an Fugen werden
nach eigener Position abgerechnet.
Menge: 1320,000 m2

**06.07.04.019 Unterlage reinigen**
Vorhandene Unterlage reinigen.
Anfallendes Material einer Verwertung nach
Wahl des AN zuführen.
Das Reinigen von Ecken, Zwickeln und An-
schlüssen von Hand gehört zum Leistungsumfang.
Unterlage aus Asphaltbefestigung
in zusammenhängenden Teilflächen
reinigen mit Hochdruckreinigungsgerät
mit Drehjet und sofortiger Absaugung des
Schmutz-Wasser-Gemisches.
Menge: 4400,000 m2

**06.07.04.020 Schichtenverbund herstellen**
Schichtenverbund durch Ansprühen der
Unterlage mit bitumenhaltigem Bindemittel
herstellen, manuell mit Handverdüsung.
Bereich Rohrgraben und Restflächen.
Verschmutzte Unterlage bzw. einzelne
verschmutzte Stellen vorher reinigen.
Kehrgut in Eigentum des AN übernehmen und
einer Verwertung nach Wahl des AN zuführen.
Bitumenemulsion C40BF1-S, Bindemittelmenge
ca. 300 g/m2.
Menge: 4400,000 m2

**06.07.04.021 Anschluss a. Fuge m. Fugenm. herst . Längs-/Querfuge Deckschicht Tiefe 40 mm Breite 5 mm Verf. mit Trstr. Fugenmasse N2**
StLKNr. 07.23  113/912.31.06.91.01
Anschluss als Fuge mit Fugenmasse herstellen.
Längs- und Querfuge.
In der Asphaltdeckschicht ausbilden.
Fugenspalttiefe = 40 mm.
(41)A Fugenspaltbreite '5 mm'
Fugenspalt verfüllen in einer Lage mit Trennstreifen.
Mit heiß verarbeitbarer Fugenmasse Typ N2, einschließlich zugehörigem und zuvor aufgetragenem Voranstrichmittel.
Menge: 7270,000 m

##### 06.07.05 Erschwernisse/ Zulagen Einbauten

*Hinweis*
Erschwerniszuschlag für Kreuzungen der Baugrube von
Hauptkanal und Druckleitungen mit Leitungen bis zu
einem Kreuzungswinkel von 45 ° entspr. Abs. C/3.
Inbegriffen sind alle Erschwernisse, Suchschlitze,
Handschachtungen u. Sicherungsarbeiten, ferner der
erforderliche Stützbeton für die Kreuzungsleitung
einschl. 5 cm Sandbett. Bei Längsverlauf wird für
je 3 m Versorgungsleitung eine Pauschale vergütet.
Lichtbilder über die Kreuzung in digitalisierter Form
-Auflösung mindestens 3.0 Mio. Pixel, 16bit Farbentiefe
-mit Digitalkamera herstellen.
Beschriftung als Nachweis für die Örtlichkeit. Auf mit
dem AG abgestimmten Datenträger an den AG liefern.
Die Ausführung für den Rohrgrabenverbau nach DIN 18303
bei Querungen für waagrechten Bohlenverbau ist mit
einzurechnen.

**06.07.05.001 Einzelkabel**
Strom und Telefon bis Dm 5 cm
Menge: 240,000 St

**06.07.05.002 Einzelkabel**
Strom und Telefon bis Dm 5 cm längslaufend
Menge: 830,000 m

**06.07.05.003 Kabelbündel**
für Kabel querend
Menge: 115,000 St

**06.07.05.004 Kabelbündel**
für Kabel längslaufend
Menge: 1090,000 m

**06.07.05.005 Gasleitung (Niederdruck)**
aus PE oder St
Menge: 145,000 St

**06.07.05.006 Gasleitung (Niederdruck)**
aus PE oder St längslaufend
Menge: 620,000 m

**06.07.05.007 Kabelzugsteine**
Breite = 2,20 m
Tiefe = 1,0 m
Höhe = 0,3 m bis 0,6 m
Menge: 15,000 St

**06.07.05.008 Kunststoffrohrleitungen DN 50 - 200**
querend
Menge: 70,000 St

**06.07.05.009 Kunststoffrohrleitungen DN 50 - 200**
Menge: 5,000 m

**06.07.05.010 Wasserleitung PVC/ PE DN 50 - 250**
querend
Menge: 70,000 St

**06.07.05.011 Wasserleitung PVC/ PE DN 50 - 250**
längslaufend
Menge: 210,000 m

**06.07.05.012 Wasserleitung GG DN 100-200**
querend
Menge: 35,000 St

**06.07.05.013 Wasserleitung GG DN 100 - 200**
längslaufend
Menge: 65,000 m

**06.07.05.014 LWL - Verbände**
LWL-Verbände bis zu 6 Verbände
Menge: 20,000 St

**06.07.05.015 LWL - Verbände**
LWL-Verbände bis zu 6 Verbände
Menge: 60,000 m

*Hinweis*
Hinweis
Die Erschwernis für bestehende Einbauten und
Straßenausstattungen werden nur einfach vergütet.
Die Erschwernisse betreffen alle Arbeitsschritte'
wie z. B. ausheben, planieren, einbauen und befestigen
bei Erdarbeiten, Asphaltierungen und Pflasterarbeiten'
je nach der Baubeschreibung.

**06.07.05.016 Erschwernis Schieber, UF-Hydranten**
Menge: 90,000 St

**06.07.05.017 Erschwernis Straßensinkkästen**
Menge: 18,000 St

**06.07.05.018 Erschwernis Kanalschächte**
Menge: 30,000 St

**06.07.05.019 Erschwernis KV-Kasten, Straßenbeleuchtung**
Menge: 30,000 St

**06.07.05.020 Erschwernis Kabelzugschacht**
Menge: 6,000 St

**06.07.05.021 Erschwernis Einfassungen**
Menge: 1420,000 m

**06.07.05.022 Erschwernis Lichtschächte**
Menge: 10,000 St

#### 06.08 Hausanschlüsse/Trafostationen

##### 06.08.01 Hausanschlüsse/Trafostationen

*Hinweis*
Kernbohrungen in Wände aus Stahlbeton, Beton und
Mauerwerk waagerecht, Bauteildicke bis 40 cm, einschl.
lösen und beseitigen des Bohrkerns, einschl.
Beschichtung der Kernbohrungswandungen zur Versiegelung
der Betonporen und zum Korrosionsschutz des
Bewehrungsstahls bzw. Versiegelung des Mauerweks .
Außerdem sind die Kernbohrungen vor dem Setzen der
Mauerdurchführungen (z.B. Hauff - MIS 90) auf der
Gebäudeaußenseite mit Bitumen zu bestreichen.
Abrechnung je cm Bohrtiefe.

**06.08.01.001 Kernbohrung 200 mm**
Kernbohrungen 200 mm in Trafostation oder Schacht aus
Beton herstellen,
Bauteildicke bis 40 cm, einschl. lösen und beseitigen
des Bohrkerns.

Abrechnung je cm Bohrtiefe.

Kernbohrung in Beton etc.  Durchmesser 200 mm  je cm
Menge: 2210,000 cm

**06.08.01.002 Ringraumdichtung 200mm**
Dichteinsatz für Kernbohrung 200 mm u. Rohr 160-170 mm
Menge: 72,000 St

**06.08.01.003 Kernbohrung DN 200 - 350 versiegeln**
Schnittflächen der Kernbohrung mit KB-Epoxidharz
versiegeln.
Menge: 72,000 St

**06.08.01.004 Kernbohrung 110mm**
Kernbohrung Durchmesser 110 mm
wie zuvor beschrieben
Menge: 2240,000 cm

**06.08.01.005 Ringraumdichtung 110 mm**
Dichteinsatz für Kernbohrung 110 mm

Fabrikat: Hauff-Technik oder glw.

Angeboten
Menge: 56,000 St

**06.08.01.006 Kernbohrung 110mm versiegeln**
Schnittflächen der Kernbohrung mit KB-Epoxidharz
versiegeln.
Menge: 56,000 St

**06.08.01.007 Futterrohr DN 100**
Futterrohr DN 100 für Einführung liefern einschl.
Mehraufwand
für einbetonieren.
Außerdem sind die Kernbohrungen nach dem Setzen des
Futterrohes auf der Gebäudeaußenseite mit Bitumen
(Dickbeschichtung) zu bestreichen
Menge: 12,000 St

#### 06.09 Raketenpressung/Spülbohrung

##### 06.09.01 Raketenpressung/ Spülbohrung

**06.09.01.001 Raketenpressung oder Spülbohrung mit PE Schutzrohr DN 100**
Raketenpressung oder Spülbohrung mit
PE Schutzrohr DN 100
incl. Aufbau und Einrichtung
der Erdrakete, incl. Herstellung der Start- Zwischen-
und Zielgrube sowie die fachgerechte Auffüllung
der Gruben und einziehen der
Hausanschlussleitungen in Schutzrohr
inkl. Stufenmanschette mit Befestigungsmaterial
Menge: 150,000 m

**06.09.01.002 Raketenpressung oder Spülbohrung mit PE Schutzrohr DN 80**
Raketenpressung oder Spülbohrung bis
PE Schutzrohr DN 80
incl. Aufbau und Einrichtung
der Erdrakete, incl. Herstellung der Start- Zwischen-
und Zielgrube sowie die fachgerechte Auffüllung
der Gruben und einziehen der
Hausanschlussleitungen in Schutzrohr
inkl. Stufenmanschette mit Befestigungsmaterial
Menge: 305,000 m

#### 06.10 Straßenbau

##### 06.10.01 Freimachen des Baugeländes

**06.10.01.001 Buschwerk ausgraben, seitl. lagern und wieder setzen**
Hecken, Buschwerk auf Stock setzen und Bäume
bis 10 cm Stammdurchmesser  ausgraben, gegen
Austrocknung schützen und wieder einsetzen
Menge: 12,000 St

**06.10.01.002 Hecken im geschl. Bestand roden**
StLKNr. 10.15  902/201.01.01.02.03
Hecken, Buschwerk auf Stock setzen und Bäume
bis 10 cm Stammdurchmesser  in geschlossenem
Bestand fällen und ggf. Wurzelstöcke roden.
Wurzelstöcke roden.
In Flächen,
(41)A Anfallendes Material 'zerkleinern'
Anfallendes Material in Eigentum des AN übernehmen und einer Entsorgung nach Wahl
des AN zuführen.
Menge: 40,000 m2

##### 06.10.02 Oberboden

**06.10.02.001 Oberboden abtragen**
StLKNr. 05.16  903/101.04.02.06
(11)A Oberboden des/der Homogenbereiche(s) 'O'
einschließlich leicht verrottbarer
Pflanzendecke innerhalb des Baugeländes
(12)A in einer mittleren Dicke von cm '15'
abtragen,
für Flächen nach Unterlagen des AG,
Oberboden von Grünflächen,
in Eigentum des AN übernehmen und einer
Entsorgung nach Wahl des AN zuführen.
Menge: 80,000 m3

**06.10.02.002 Oberboden liefern**
StLKNr. 05.16  903/103.04.01
Oberboden liefern und andecken.
Oberboden nach Unterlagen des AG
zur Geländeangleichung, Rekultivierung
und dgl. andecken.
Die Mengenermittlung erfolgt auf dem Fahrzeug
an der Einbaustelle.
Menge: 20,000 m3

**06.10.02.003 Rasenansaat auf Oberboden herst.**
StLKNr. 12.12  931/101.01
Rasenansaat (Normalsaat) herstellen.
(11)A Saatgutmenge g/m2 '10'
Fertigstellungspflege wird gesondert vergütet.
(21)A Saatgutmischung RSM 'Böschungssamen'
Menge: 90,000 m2

##### 06.10.03 Straßen und Brückenentwässerung

*Hinweis*
StLKNr. 10.18  909/000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

**06.10.03.001 Straßenablauf ausbauen Betonfertigteile Tiefe bis 1,25 m StrA liegt frei Ausbau verwerten**
StLKNr. 02.22  110/505.11.10.01
Straßenablauf einschließlich Aufsatz ausbauen. An-
schlussleitungen, die bestehen bleiben, soweit erforderlich abdichten. Das Ausbauen von Rohrleitungen wird
gesondert vergütet.
Straßenablauf aus Betonfertigteilen, vollständig ausbauen.
Ausbautiefe ab OK Aufsatz bis 1,25 m.
Straßenablauf liegt in unbefestigter Fläche. Aufbruch
und Erdarbeiten ausführen.
Sämtliche Ausbaustoffe verwerten nach Wahl des AN.
Menge: 6,000 St

**06.10.03.002 Straßenablauf einbauen Boden Form 1a Schaft Form 5d Aufl-Ring 10a Aufl. C 8/10,10cm**
StLKNr. 02.22  110/514.13.01.01
Straßenablauf aus Betonfertigteilen einbauen. Fugen mit
Mörtel M20 dichten und glattstreichen. Aufsatz und Erdarbeiten werden gesondert vergütet.
Boden Form 1a, Abfluss im Boden.
Schaft Form 5d (570 mm hoch).
Auflagering Form 10a (für quadratische Aufsätze).
Auflager aus Beton C 8/10, 10 cm dick, herstellen.
Menge: 6,000 St

**06.10.03.003 Aufsatz f. Straßenablauf liefern und aufsetzen 500x500, D, Begu Zinkeimer C 3 Höhe planmäßig**
Aufsatz für Straßenablauf liefern und aufsetzen.
Klasse D 400, Ausführung nach DIN 19 583, 500x500, mit
Rahmen aus Gusseisen mit Beton.
Verzinkter Eimer, Form C 3.
Aufsatz auf planmäßige Höhe setzen.
Menge: 6,000 St

**06.10.03.004 Anschlussleitung herstellen Rohr DN 150 PP-Rohr Bettung Typ 1 T ü. 1,25-1,75 m Überdeckg.bis 1 m Ringst. Kl.SN 8**
StLKNr. 02.22  110/314.22.91.21.02
Anschlussleitung zum Schacht bzw. zur Sammelrohrleitung
nach statischen und konstruktiven Erfordernissen herstellen. Anschluss an Schacht bzw. Sammelrohrleitung
sowie Formstücke werden gesondert vergütet.
Rohr DN/ID 150.
Rohr aus PP.
(31)A Rohrverbindung 'mit Steckmuffe und
Gleitringdichtung'
Bettung nach DIN EN 1610, Typ 1.
Fließsohlentiefe über 1,25 bis 1,75 m.
Überdeckungshöhe bis 1,00 m.
Ringsteifigkeit SN 8 nach DIN EN ISO 9969.
Menge: 85,000 m

**06.10.03.005 Formstück einbauen (Zul.) Bogen DN 150 Rohr DN 150**
StLKNr. 02.22  110/368.21.99.03
Formstück in Rohrleitung einbauen. Vergütet wird der
Mehraufwand für den Einbau des Formstückes gegenüber
der bis zur Innenfläche der Sammelrohrleitung durchgemessenen Rohrleitung.
Formstück = Bogen DN/ID 150.
(31)A Rohr aus 'Beton/Steinzeug oder Kunststoff'
Durchgangsrohr DN/ID 150.
Menge: 102,000 St

**06.10.03.006 Formstück einbauen (Zul.) Übergang Beton/Stgz. auf Kunststoff. Rohr DN 150**
StLKNr. 02.22  110/368.99.99.03
Formstück in Rohrleitung einbauen. Vergütet wird der
Mehraufwand für den Einbau des Formstückes gegenüber
der bis zur Innenfläche der Sammelrohrleitung durchgemessenen Rohrleitung.
(21)A Formstück 'Übergang Stgz./KG oder Beton/KG'
(31)A Rohr aus 'Beton/Stgz. oder Kunststoff'
Durchgangsrohr DN/ID 150.
Menge: 80,000 St

**06.10.03.007 Formstück einbauen (Zul.) Teller DN 150 Steinzeug-Rohr Rohr DN 150**
StLKNr. 02.22  110/368.11.03.03
Formstück in Rohrleitung einbauen. Vergütet wird der
Mehraufwand für den Einbau des Formstückes gegenüber
der bis zur Innenfläche der Sammelrohrleitung durchgemessenen Rohrleitung.
Formstück = Verschlussteller DN/ID 150.
Rohr aus Steinzeug.
Durchgangsrohr DN/ID 150.
Menge: 60,000 St

**06.10.03.008 Formstück einbauen (Zul.) Teller DN 150 Kunststoff-Rohr Rohr DN 150**
StLKNr. 02.22  110/368.11.04.03
Formstück in Rohrleitung einbauen. Vergütet wird der
Mehraufwand für den Einbau des Formstückes gegenüber
der bis zur Innenfläche der Sammelrohrleitung durchgemessenen Rohrleitung.
Formstück = Verschlussteller DN/ID 150.
Rohr aus Kunststoff.
Durchgangsrohr DN/ID 150.
Menge: 60,000 St

**06.10.03.009 best Rohr ausbauen 150 - 250**
Bestehende SSK-Leitung aus Stgz./Beton oder Kunststoff
von best. Straßensinkkasten trennen und ausbauen. Das
Material geht in Eigentum des AN über und ist von der
Baustelle zu entfernen.
Abwasserleitung DN 150 bis 250.
Menge: 85,000 m

**06.10.03.010 Rohranschl.herst. -DN 160**
Rohranschluss an Rohrleitungen aus Steinzeug- oder
Kunststoffrohren bzw. Einläufen
und dergleichen herstellen.
Menge: 106,000 St

##### 06.10.04 Ungebundene Schichten des Oberbaus

**06.10.04.001 Deckschicht ohne Bindemittel herstellen**
StLKNr. 11.08  910/401.02.01.02
 Deckschicht ohne Bindemittel (DoB) herstellen
(11)A  auf 'FSS ' in Wegen,
(31)A  Einbaudicke cm '5 '
  Baustoffgemisch 0/16 gebrochenes Material
Menge: 55,000 m2

##### 06.10.05 Plaster, Platten, Zeilen, etc., Treppen

**06.10.05.001 Pflasterd.m. Betonpfl.-steinen aufn. 8 cm dick ungeb. Fugenmat. ungeb. Bettung Steine lagern Pflaster säubern**
Pflasterdecke mit Pflastersteinen aus Beton aufnehmen.
Aufnehmen der Tragschicht wird gesondert vergütet.
Pflasterstein ca. 8 cm dick.
Mit Fugenfüllung aus ungebundenem Fugenmaterial.
Bettung aus ungebundenem Bettungsmaterial.
Steine innerhalb der Baustelle fördern und lagern.
Übriges Aufbruchgut nach Wahl des AN verwerten.
Pflastersteine säubern.

Ausführung in verschiedenen Größen
Menge: 145,000 m2

**06.10.05.002 Plattenbelag aus Beton aufnehmen 8-10 cm dick ungeb. Fugenmat. ungeb. Bettung Platten lagern Anteil WV 75-100**
StLKNr. 07.23  115/021.51.11.01
Plattenbelag mit Platten aus Beton aufnehmen. Aufnehmen
der Tragschicht wird gesondert vergütet.
Platte 8 bis 10 cm dick.
Mit Fugenfüllung aus ungebundenem Fugenmaterial.
Bettung aus ungebundenem Bettungsmaterial.
Wiederverwendbare Platten säubern, auf Paletten stapeln, innerhalb der Baustelle fördern und lagern. Übriges Aufbruchgut nach Wahl des AN verwerten.
Anteil wiederverwendbarer Platten über 75 bis 100 v. H.
Menge: 640,000 m2

**06.10.05.003 Pflasterd. a. Betonst. d. AG herst.Einzelflächen versiedene Größen Pflaster gelagert SZ18/LA20 Bett.0/5 30 v. H. Fuge 0/4 Läuferverband**
StLKNr. 07.23  115/111.90.19.12.11
Pflasterdecke aus Betonsteinen des AG herstellen.
(21)A In Flächen 'Einzelflächen'
Pflastersteine gelagert innerhalb der Baustelle aufnehmen und fördern.
(31)A Format für Rastermaß 'verschiedenen Größen'
Baustoffgemisch für Bettung und Fugen Kategorie
SZ18/LA20.
Bettung aus Baustoffgemisch 0/5, Anteil an Körnung unter 2 mm max. 30 Massenprozent, E CS35, C 90/3.
Fuge mit Baustoffgemisch 0/4, GU, F, E CS35, C 90/3,
Fugenmaterial einarbeiten und einschlämmen, Fugenschluss durch Einfegen und Einschlämmen herstellen.
Steine im Läuferverband verlegen.
Menge: 145,000 m2

**06.10.05.004 Plattenbelag m. Pl. des AG herst. Rad- und Gehwege n. Unterlagen AG 350/350/8 mm Kreuzfuge Bett.0/5 30 v. H. Fuge 0/4 Platten gelagert**
StLKNr. 07.23  115/212.14.99.21.01
Plattenbelag mit Platten des AG herstellen.
In Verkehrsflächen für Rad- und Gehwege.
Einzelflächen nach Unterlagen des AG.
(31)A Format für Rastermaß '350/350/80 mm'
(32)A Verlegeart 'Kreuzfuge'
Bettung aus Baustoffgemisch 0/5, Anteil an Körnung unter 2 mm max. 30 Massenprozent, E CS35, C 90/3.
Fuge mit Baustoffgemisch 0/4, GU, F, E CS35, C 90/3,
Fugenmaterial einarbeiten und einschlämmen, Fugenschluss durch Einfegen und Einschlämmen herstellen.
Platten gelagert innerhalb der Baustelle aufnehmen.
Menge: 640,000 m2

**06.10.05.005 Pflasterd. aus Betonsteinen herst. 16/16/8 cm**
StLKNr. 07.23  115/101.40.91.11.11
Pflasterdecke mit Pflastersteinen aus Beton mit Vorsatzbeton herstellen.
Oberfläche der Pflastersteine, Trassierung der Pflasterdecke und Verlegung der Pflastersteine in Kurvenbereichen nach Unterlagen des AG.
In Verkehrsflächen für Rad- und Gehwege. Rutschwiderstand SRT-Wert mind. 55.
(31)A Format für Rastermaß '160/160/80 oder Halbsteine
Farbe grau'
Fase max. 2/2 mm.
Baustoffgemisch für Bettung und Fugen Kategorie
SZ18/LA20.
Bettung aus Baustoffgemisch 0/4, Anteil an Körnung unter 2 mm max. 30 Massenprozent, E CS35, C 90/3.
Fuge mit Baustoffgemisch 0/4, GU, F, E CS35, C 90/3,
Fugenmaterial einarbeiten und einschlämmen, Fugenschluss durch Einfegen und Einschlämmen herstellen.
Steine im Läuferverband verlegen.
Menge: 440,000 m2

**06.10.05.006 Pflasterd. aus Rasenfugensteinen herst. 18,5/18,5/8 cm**
StLKNr. 07.23 115/912.11.12.09.01
Fläche aus Rasensteinen herstellen
Fläche aus Rasensteinen einschl. Verfüllung herstellen.
Unterlage standfest verdichten. Erdarbeiten werden gesondert vergütet.
Befestigung aus Rasengittersteinen.
Ausführung auf horizontalen bis schwach geneigten
Flächen.
Rasenstein aus Beton, Nennmaße mm/mm/mm 185/185/80
Bettung aus Baustoffgemisch 0/5, Anteil an Körnung unter 2 mm max. 30 Massenprozent, E CS35, C 90/3.
Einsaat mit RSM nach Unterlagen des AG
Menge: 25,000 m2

**06.10.05.007 Pflastersteine zuarbeiten**
StLKNr. 07.23  115/195.01.99
Pflastersteine auf Passmaß trennen und Pflastersteine
an Kanten und Einfassungen oder an Aussparungen und
Einbauten über 1,00 m2 Einzelgröße zuarbeiten, nassschneiden oder behauen.
Das Zuarbeiten, Nassschneiden oder Behauen der Pflastersteine an Aussparungen und Einbauten bis zu 1,00 m2
Einzelgröße wird gesondert vergütet.
Art = Pflastersteine aus Beton.
(31)A Dicke '6-8 cm'
Menge: 310,000 m

**06.10.05.008 Betonreste an Mauern u. Einfassungen entfernen und entsorgen**
Menge: 400,000 m

**06.10.05.009 Streifen/Rinne aus Betonst. aufn .Dicke bis 7 cm Breite bis 20 cm Fugenmörtel Fund.bet. ü.10-20 Verwertung AN**
StLKNr. 07.23  115/036.91.12.01
Streifen oder Rinne mit Pflastersteinen aus Beton aufnehmen. Aufbruch der Tragschicht wird gesondert
vergütet.
(21)A Pflasterstein 'bis 7 cm'
Breite des Streifens/der Rinne bis 20 cm.
Mit Fugenfüllung aus hydraulisch gebundenem Fu-
genmörtel.
Fundament aus Beton/Mörtel, über 10 bis 20 cm dick,
aufbrechen.
Steine und Aufbruchgut nach Wahl des AN verwerten.
Menge: 320,000 m

**06.10.05.010 Rinne mit Pflast. aus Beton herst. Bordrinne 350/175/100 mm m.F., m. Vorsatz. 1-zeilig C 25/30. Fuge Typ B**
StLKNr. 07.23  115/421.19.21.91.00
Rinne mit Pflastersteinen aus Beton herstellen. Mehrzeilige Rinne ist mit beidseitigen Schnurkanten herzustellen.
Bordrinne.
(22)A Format für Rastermaß '350/175/100 mm'
Mit Fase, mit Vorsatzbeton.
Breite 1-zeilig.
(41)A Fundament und Rückenstütze 'C 25/30'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 320,000 m

**06.10.05.011 Bordstein aufnehmen. 8x25x100 cm Fund. ü. 10-20 cm Verwertung AN**
StLKNr. 07.23  115/031.92.01.00
Bordstein aufnehmen.
(21)A Bordstein '8x25x100 cm'
Fundament aus Beton, über 10 bis 20 cm dick, aufbrechen.
Nicht wiederverwendbare Bordsteine und übriges Aufbruchgut nach Wahl des AN verwerten.
Menge: 150,000 m

**06.10.05.012 Bordstein aus Beton setzen 8x25x100 cm gerader Stein bis 10 cm unt. OK C 25/30**
StLKNr. 07.23  115/311.99.00.01.19
Bordstein aus Beton setzen. Breite der Rückenstütze
mind. 15 cm.
(21)A Bordstein '8x25x100 cm'
Gerader Stein.
Rückenstütze bis 10 cm unter Oberkante Bordstein. Beton
mit einer Druckfestigkeit (Einzelwert) am Bohrkern von
mind. 12 MPa.
(52)A Fundamentbeton 'C 25/30'
Menge: 330,000 m

**06.10.05.013 Bordstein aufnehmen. Hochbord Beton Fund. ü. 10-20 cm alles Verw. AN**
StLKNr. 07.23  115/031.12.02.00
Bordstein aufnehmen.
Bordstein = Hoch- und Rundbordstein aus Beton, Breite
bis 18 cm, Höhe bis 30 cm.
Fundament aus Beton, über 10 bis 20 cm dick, aufbrechen.
Sämtliche Steine und übriges Aufbruchgut nach Wahl des
AN verwerten.
Menge: 320,000 m

**06.10.05.014 Bordstein aus Beton setzen 12/15x30x100 cm gerader Stein bis 10 cm unt. OK C 25/30**
StLKNr. 07.23  115/311.99.00.01.19
Bordstein aus Beton setzen. Breite der Rückenstütze
mind. 15 cm.
(21)A Bordstein '12/15x30x100 cm'
Gerader Stein.
Rückenstütze bis 10 cm unter Oberkante Bordstein. Beton
mit einer Druckfestigkeit (Einzelwert) am Bohrkern von
mind. 12 MPa.
(52)A Fundamentbeton 'C 25/30'
Menge: 320,000 m

**06.10.05.015 Fundamentgraben herstellen SoB F-Breite ü30-50cm Tiefe ü. 20-30 cm ü. Aush. Verw. AN**
StLKNr. 07.23  115/306.12.31
Fundamentgraben für Einfassung, Streifen, Rinnen herstellen. Vorhandene Schichten profilgerecht lösen und
seitlich lagern. Arbeitsraum nach Setzen der Borde bzw.
Herstellen der Einfassung, Streifen, Rinnen verfüllen
und verdichten.
Vorhandene Schicht = Schicht ohne Bindemittel.
Fundamentbreite über 30 bis 50 cm.
Grabentiefe über 20 bis 30 cm.
Überschüssigen Aushub nach Wahl des AN verwerten.
Menge: 535,000 m

**06.10.05.016 ACO-Drain DN 100 ausbauen**
Bestehende ACO-Drain DN 100 ausbauen.

Fundament: Beton bis 10 cm dicke

ACO-Drain säubern und seitl. lagern

Übriges Aufbruchgut nach Wahl des AN verwerten
Menge: 10,000 m

**06.10.05.017 ACO-Drain DN 100 herstellen**
ACO-Drain DN 100 des AG herstellen.

ACO-Drain gelagert innerhalb der Baustelle aufnehmen und fördern.

Fundament: Beton C 25/30 bis 15 cm dicke
Menge: 10,000 m

##### 06.10.06 Sonstiges

**06.10.06.001 Zaun abbauen - Stabgitterzaun**
Zaun einschließlich Säulen, Pfosten und Toren von
Zufahrten und Zugängen nach Unterlagen des AG
abbauen.
Die Länge des Zaunes wird in Achse des Zaunes
zwischen den Achsen der Endpfosten gemessen.
Bauart Stabgitterzaun
Wiederverwendbares Material säubern und seitlich
lagern, unbrauchbares Abbruchgut in Eigentum des
AN übernehmen und von der Baustelle entfernen.
Menge: 3,000 m

**06.10.06.002 Zaun wiederherstellen - Stabgitterzaun**
Zaun zwischen Säulen, Pfosten oder Pfeilern nach
Unterlagen des AG wieder herstellen.
Bauart Stabgitterzaun
Zaun aus seitlich gelagertem Material,
Zaun montieren, einschließlich Versetzen der Säulen
oder Pfosten. Die Länge des Zaunes wird in Achse des
Zaunes zwischen den Achsen der Endpfosten gemessen.
Menge: 3,000 m

**06.10.06.003 Zulage Zaunsäule**
Zulage für Zaunsäule aus- u. wieder einbauen
inkl. Erdarbeiten und Betonfundament (0,25 m3 je
Zaunssäule)
Menge: 1,000 St

#### 06.11 Vermessung u. Dokumentation

##### 06.11.01 Vermessung u. Dokumentation

**06.11.01.001 Dokumentation**
Dokumentation

In der Dokumentation enthalten:
Vorgedrucktes Verteilerblatt ausfüllen.
KV innen Beschriften ( mit Beschriftungsgerät. )
KV außen mit Nr. beschriften.
(Nr. über Lagerausgabe)
Menge: 1,000 Psch

**06.11.01.002 Einmessen und Leitungsdokumentation ELT**
Einmessen und Leitungsdokumentation ELT

Einmessen und Leitungsdokumentation gemäss
Zeichnungsvorschrift Stadtwerke Waldkraiburg vom
23.09.2014. Einzurechnen sind alle Aufwendungen für die
Vermessung und Dokumentation gemäss
Zeichnungsvorschrift - hier für ELT-Strom. Abrechnung
die einfache Länge der Achse der verlegten Kabel im
Rohrgraben auch wenn mehrere Kabel bzw. Leerrohre in
einem Rohrgraben verlegt werden . Unter dieser
Positionen sind alle neuverlegten Versorgungsleitungen
sowie Hausanschlussleitungen abzurechnen.
Menge: 5650,000 m

#### 06.12 Regiearbeiten u. Sonstiges

*Hinweis*
Hier handelt es sich um
"Bedarfspositionen"

##### 06.12.01 Stellung von Arbeitskräften f. Regiearbeit

*Hinweis*
Überstunden, Nacht- u. Feiertagszuschläge werden
gesondert vergütet, alle anderen Zuschläge sind im
Stundensatz enthalten.

**06.12.01.001 Polier, Schachtmeister**
Verrechnungssätze für Arbeitskräfte,
Polier, Schachtmeister
Menge: 25,000 h

**06.12.01.002 Baufacharbeiter**
Verrechnungssätze für Arbeitskräfte
Baufacharbeiter (Berufsgr. VI).
Menge: 31,000 h

**06.12.01.003 Lehrling**
Verrechnungssätze f. Arbeitskräfte
Lehrling 1. - 3. Ausbildungsjahr.
Menge: 16,000 h

##### 06.12.02 Stellung von Geräten mit Bedienpersonal

**06.12.02.001 Kleintransporter VW-Bus**
Menge: 11,000 h

**06.12.02.002 LKW-Kipper m. Allrad über 15,0t**
Menge: 21,000 h

**06.12.02.003 LKW mit Kranwagen**
Menge: 11,000 h

**06.12.02.004 Bagger bis 15t GG**
Menge: 19,000 h

**06.12.02.005 Radlader**
Menge: 13,000 h

**06.12.02.006 elektr. Bohr- u. Abbauhammer bis 20 kg**
Menge: 13,000 h

**06.12.02.007 Kompressor bis 5 m3/min.**
Verrechnungssätze für Baugeräte, Kompressor
über 6 bis 10 m³/min
Menge: 13,000 h

**06.12.02.008 Kleingeräte wie Flex, Bohrmaschine und dgl.**
Menge: 13,000 h

**06.12.02.009 Flächenrüttler**
Menge: 13,000 h

**06.12.02.010 Stampfer**
Menge: 13,000 h

**06.12.02.011 Tieflader groß**
Menge: 7,000 h

##### 06.12.03 Materiallieferung

**06.12.03.001 Sonstige Materiallieferungen und Baustoffe**
Die im LV angegebene Verrechnungseinheiten entsprechen
dem Wert des Lieferumfanges ohne Zuschlag
(Stoffkostenzuschlag).
Für die Verrechnung gilt die vorgelegte
Materialrechnung (Faktura) ohne Umsatzsteuer.
Eine VE entspricht 1,00 _ der Faktura.
In den Einheitspreis ist der Zuschlag
(Stoffkostenzuschlag) einzubeziehen
z.B. Stoffkostenzuschlag 12% => EP = 1,12 _
Menge: 8500,000 VE

**06.12.03.002 Beton C 25/30 XF 2**
Menge: 8,000 m3

**06.12.03.003 16/32 Riesel**
16/32 Riesel liefern und einbauen
Menge: 5,000 m3

### 07 LWL

#### 07.01 Baustelleneinrichtung

##### 07.01.01 Baustelleneinrichtung

**07.01.01.001 Baustelle einricht. vorhalten u. räumen**
Einrichten, Vorhalten und Räumen der Baustellen
einrichtung für Baustellen von längerer Dauer.
Baustelleneinrichtung herstellen,
einschließlich Beschaffen von Lager- und Arbeitsflächen sowie von Zufahrtswegen zur Baustelle
über die vom AG zur Verfügung gestellten hinaus.
Anlegen der Lager- und Arbeitsplätze.
Geräte, Werkzeuge und sonstige Betriebsmittel anfahren
und betriebsfertig aufstellen.
Baubüros, Unterkünfte, Werkstätten, abschließbare
Lagerräume und dgl. anfahren, aufbauen und einrichten.
Strom-, Wasseranschluss sowie Entsorgungseinrichtungen und dgl. für die Baustelle, soweit erforderlich,
herstellen.
Freimachen des Geländes sowie Oberbodenarbeiten
gehören zum Leistungsumfang.
Gerüste, Arbeitsbühnen und dgl. werden gesondert
vergütet, soweit sie nicht Nebenleistungen sind.
Baustelleneinrichtung vorhalten.
Vorhalten, Unterhalten und Betreiben der Anlagen und
Einrichtungen einschließlich Mieten, Pacht, Gebühren
und dgl..
Räumen der Baustelle von allen Geräten,
Anlagen, Einrichtungen und dgl. einschließlich Rückbau
der vom AN erstellten Zufahrtswege.
Alle Flächen entsprechend dem ursprünglichen Zustand
unter Wahrung der landschaftspflegerischen Belange
ordnungsgemäß herrichten.
Menge: 1,000 Psch

#### 07.02 Rohrsysteme LWL

##### 07.02.01 Materiallieferung Microductnetz

*Hinweis*
Vorbemerkung LWL-Leerrohrsystem Der Auftraggeber
erweitert sein bestehendes Fernwärmenetz. Im Zuge der
durchzuführenden Baumaßnahmen soll ein
LWL-Leerrohrsystem in Form eines Microductsystems für
ein Glasfasernetz im Rahmen des Fernwärmenetzausbaus
mitverlegt werden.
Die Arbeiten erfolgen im zentralen Ortsbereich und sind
im Terminplan eng an die Verlegung der
Fernwärmeleitungen und die damit verbundenen Tief-und
Straßenbauarbeiten verbunden. Bei der Durchführung der
Arbeiten für das Microductsystem ist somit der
Terminplan und der Bauablauf in der Fernwärmetrasse
maßgeblich. Alle das Microductsystem betreffenden
Arbeiten sind somit auf den obigen Ablauf abzustimmen.
Bauverzögerungen sind zwingend zu vermeiden. Vor allem
bei der Verlegung der Microducts für die Hausanschlüsse
sind die durch die Fernwärmeverlegung vorgegebenen
Termine einzuhalten.
Um die Koordination sicherstellen zu können, ist die
Anwesenheit eines weisungsbefugten Mitarbeiters bei den
Baubesprechungen (Jour Fixe, JF) erforderlich. Die
hierfür entstehenden Kosten sind in die Einheitspreise
mit einzukalkulieren.
Die vom Hersteller der Microducts und Microductverbände
vorgegebenen Verlegerichtlinien sind zwingend
einzuhalten. Bei der horizontalen und vertikalen
Verlegung sind insbesondere die darin vorgeschriebenen
minimalen Verlegeradien zwingend einzuhalten und die
Microductverbände sind geradlinig und gestreckt in den
Graben einzulegen. Höhensprünge sind nicht zulässig.
Verlegelängen in der Trasse sind möglichst lang zu
wählen, Steckverbindungen sind weitestgehend zu
vermeiden. Steckverbinder sind immer 5cm zueinander
versetzt zu montieren. Generell ist die Verbindung von
Microducts im Bereich von Biegungen nicht zulässig. Der
AN hat für sein Verlegepersonal Einweiseschulungen
nachzuweisen, beziehungsweise vor Baubeginn durch den
Rohrlieferanten speziell auf die Anwendung des
Microductsystems schulen zu lassen
(Baustelleneinweisung). Die Einweisung ist zu
dokumentieren.
Verbindungsstellen sind immer mit Digitalphotos und
GPS-Daten zu dokumentieren und elektronisch am offenen
Graben einzumessen.
Die Prüfung der Dichtheit und der Durchgängigkeit der
Leerrohre und Microducts hat durch den AN mit folgender
Methode zu erfolgen:
Alle Microducts Einzelröhrchen werden mit einem LWL
Kabel 12 E 9/125 µm testweise eingeblasen. Das Kabel
wird nach Prüfung wieder ausgeblasen. Die Ergebnisse
sind nach Angabe AN zu dokumentieren (Liste mit
folgenden Angaben: Bezeichnung, Länge, Schacht,
Bemerkung) und den AG zu übergeben.
Der AN hat die Microductverbände eindeutig und
dauerhaft im Abstand von 2,0 Metern sowie an Schacht-,
Gebäude- und Kabelverzweigereintritten mit der
zugehörigen Kennzeichnung entsprechend der vom AG
vorgegebenen Verlege-/Querschnittsskizze zu beschriften
(Beschriftungssystem geprägt oder erhaben) und zu
dokumentieren.

Alle Materialien des Microductsystems sind allseitig in
10cm Sandbettung und Umhüllung im Rohrgraben auf einer
gesonderter Zwischenplanie zu verlegen.

Werden mehrere Microductverbände im Graben verlegt
(max. 5 Verbände nebeneinander) nach Vorgabe AN, sind
diese untereinander mit einer Sandumhüllung von 3 cm zu
verlegen. Materiallieferung und Einbau - Sand 0/2 - ist
in die Verlegposition mit einzurechnen.
Hausanschlüsse werden nur in Verbindung mit
Fernwärmehausanschlüssen eingebaut. Die Microducts
werden direkt auf die Sanddeckung der Fernwärmerohre
verlegt. Nur im Bereich von außerhalb der Trasse
liegenden seitlichen Kabelverzweigern und Schächten
werden die Microductverbände in separaten, von der
Fernwärme unabhängigen Gräben verlegt.
Microductenden müssen grundsätzlich immer gegen das
Eindringen von Schmutz und Wasser mit geeigneten
Endkappen verschlossen gehalten werden. Die Enden
dürfen nur bei der direkten Montagearbeit offen sein.
Microducts dürfen nur mit speziellen, vom Hersteller
zugelassenen Schlauchschneidern senkrecht zur
Rohrmittelachse geschnitten werden. Jegliche
spanerzeugende Bearbeitung der Microducts wie zum
Beispiel sägen oder feilen ist unzulässig. Die
Microduct Farbcodes müssen vollständig kompatibel mit
dem Farbcode der Fa. Gabocom sein.
Gleiches gilt für die Aussen - und Innendurchmesser der
Microducts.

Die folgenden Positionen sind grundsätzlich zu liefern
und zu montieren. Der AG behält sich jedoch vor,
alternativ Material zur Montage durch den AN ganz oder
teilweise selbst zu stellen.

*Hinweis*
Materiallieferung Microductnetz
Die vorgegebenen (siehe Technische Anlagen) Farbcodes
und Farbreihenfolgen der Microduct Rohrverbände sind
verbindlich einzuhalten.
Das Material muss vollumfänglich Systemkompatibel mit
dem bereits im Netz verlegten System Gabocom sein.

*Hinweis*
Der Transport zur und das Handling und Vorhalten von
Materialien auf der Baustelle sind pauschal in die
Lieferpositionen einzukalkulieren und werden nicht
gesondert vergütet.

**07.02.01.001 MD-Verband 24x7**
Microductverband flexibel zur direkten Erdverlegung
geeignet.

Bestehend aus zwei Mantelrohren

Mantelrohr außen 50+0,5x0,5+0,2 mm

Mantelrohr gefüllt mit 24 Stück erdverlegbaren
Microducts 7 x 1,5 mm

Außenkontur variabel (rund bis oval bis nierenförmig)

Dicht gegen Gas und Wasser, Nenndruck 1 bar

Zulässige Zugbelastung des Mantelrohres = 700 N

Die einzelnen Minirohre sind zur eindeutigen
Identifikation eindeutig farblich gekennzeichnet mit
zwei verschiedenen Farben,
Reihenfolge: Farbstreifen, transparent, Farbstreifen,
transparent, Streifenbreite ca. 4,8 mm

Zeitstandfestigkeit nach DIN 8075

Geeignet zum Abdichten gegen Gas und Wasser bis 0,5 bar
mit Abdichtelement 50 mm

Geeignet zum Einziehen in bestehende Rohrtrassen

Fabrikat: Gabo Systemtechnik GmbH
Typ: SRV-G 50/24x7 tc
Menge: 5080,000 m

**07.02.01.002 MD Einzelrohr 1x7**
Einzelnes Microduct 1x7 geeignet zur direkten
Erdverlegung.
Außendurchmesser: 7 mm
Wandstärke: 1,5 mm
(Toleranzen: 7 mm +0,1; 1,5 mm +0,1)

Mit optimierten Gleitrippen innen und spezieller
Eignung zum Einblasen hochwertiger Glasfaserkabel über
große Längen

Berstdruck min. 60 bar

Scheiteldruckfestigkeit 2500 N bei 15 % Verformung
entspr. DIN EN 50086

Zeitstandsfestigkeit nach DIN 8075

UV Stabilität für 3 Jahre südeuropäisches Klima

Abriebfeste aufgedruckte oder geprägte fortlaufende
Metrierung

Fabrikat: gabo Systemtechnik GmbH
Typ: Speedpipe Ground 7 x 1,5
Menge: 3937,000 m

**07.02.01.003 MD-Verband 2x7**
Microductverband flexibel zur direkten Erdverlegung
geeignet.

Bestehend aus zwei Mantelrohren

Mantelrohr gefüllt mit 2 Stück erdverlegbaren
Microducts 7 x 1,5 mm

Außenkontur variabel (rund bis oval bis nierenförmig)

Dicht gegen Gas und Wasser, Nenndruck 1 bar

Zulässige Zugbelastung des Mantelrohres = 700 N

Die einzelnen Minirohre sind zur eindeutigen
Identifikation eindeutig farblich gekennzeichnet mit
zwei verschiedenen Farben,
Reihenfolge: Farbstreifen, transparent, Farbstreifen,
transparent, Streifenbreite ca. 4,8 mm

Zeitstandfestigkeit nach DIN 8075

Geeignet zum Abdichten gegen Gas und Wasser bis 0,5 bar
mit Abdichtelement 50 mm

Geeignet zum Einziehen in bestehende Rohrtrassen

Fabrikat: Gabo Systemtechnik GmbH
Typ: SRV-G 50/2x7 tc
Menge: 240,000 m

**07.02.01.004 Doppelsteckmuffe permanent MD 7 mm**
Gas- und wasserdichte Doppelsteckmuffe zur permanenten
Verbindung zweier Microducts 7mm.

Zugfest = 200 N

Lösbar nach Entfernen des Sicherungsringes

Berstdruck mind. 15 bar

Fabrikat: gabo Systemtechnik GmbH
Typ: DSM 7 permanent
Menge: 278,000 St

**07.02.01.005 Endstopfen permanent für MD 7 mm**
Gas- und wasserdichte Endsteckmuffe zum permaneneten
Verschließen eines Microductendes 7mm.

Zugfest = 200 N

Lösbar nach Entfernen des Sicherungsringes

Berstdruck mind. 15 bar

Fabrikat: gabo Systemtechnik GmbH
Typ: ES 7 permanent
Menge: 3542,000 St

**07.02.01.006 Microductverband 5x14**
Microductverband flexibel zur direkten Erdverlegung
geeignet.

Bestehend aus Mantelrohr außen 50 + 0,5 x 0,5 + 0,2 mm

Mantelrohr innen gefüllt mit 5 Stück erdverlegbaren
Microducts 14 x 2,0mm

Außenkontur variabel (rund bis oval bis nierenförmig)

Dicht gegen Gas und Wasser, Nenndruck 1 bar

Zulässige Zugbelastung des Mantelrohres = 700 N

Die einzelnen Minirohre sind zur eindeutigen
Identifikation eindeutig farblich gekennzeichnet mit
zwei verschiedenen Farben,
Reihenfolge: Farbstreifen, transparent, Farbstreifen,
transparent, Streifenbreite ca. 9,5 mm

Zeitstandfestigkeit nach DIN 8075

Geeignet für muffenloses Abzweigen

Geeignet zum Abdichten gegen Gas und Wasser bis 0,5 bar
mit Abdichtelement 50 mm

Geeignet zum Einziehen in bestehende Rohrtrassen

Fabrikat: gabo Systemtechnik GmbH
Typ: SRV-G 50/5x14 tc
Menge: 11600,000 m

**07.02.01.007 Microduct 1x14**
Einzelnes Microduct 1x14 geeignet zur direkten
Erdverlegung.
Außendurchmesser: 14 mm
Wandstärke: 2,0 mm

(Toleranzen: 14 mm +0,1; 2,0 mm +0,15)

Geeignet zur direkten Erdverlegung

Mit optimierten Gleitrippen innen und spezieller
Eignung zum Einblasen hochwertiger Glasfaserkabel über
große Längen

Berstdruck min. 50 bar

Scheiteldruckfestigkeit 2000 N bei 15 % Verformung
entspr. DIN EN 50086

Zeitstandsfestigkeit nach DIN 8075

UV Stabilität für 3 Jahre südeuropäisches Klima

Farbliche Kennzeichnung durch gelbgrüne Streifen,
Reihenfolge: Farbstreifen transparent, Farbstreifen,
transparent, Streifenbreite ca. 9,5 mm

Fabrikat: gabo Systemtechnik GmbH
Typ: Speedpipe Ground 14 x 2
Menge: 40,000 m

**07.02.01.008 Doppelsteckmuffe permanent für Microduct 14 mm**
Gas- und wasserdichte Doppelsteckmuffe zur permaneneten
Verbindung zweier Microducts 14 mm.

Zugfest = 500 N

Lösbar nach Entfernen des Sicherungsringes

Berstdruck mind. 15 bar

Fabrikat: gabo Systemtechnik GmbH
Typ: DSM 14 permanent
Menge: 29,000 St

**07.02.01.009 Endstopfen permanent für Microduct 14 mm**
Gas- und wasserdichte Endsteckmuffe zum permaneneten
Verschliesen eines Microductendes 14mm.

Zugfest = 500 N

Lösbar nach Entfernen des Sicherungsringes

Berstdruck mind. 15 bar

Fabrikat: gabo Systemtechnik GmbH
Typ: ES 14 permanent
Menge: 1092,000 St

#### 07.03 Verlegung Microductverbände und Kabelschutzrohre

##### 07.03.01 Verlegung Microductverbände und Kabelschutzrohre

*Hinweis*
Hinweis Verlegen und Einziehen von MD-Verbänden, MD und
Schutzrohren
In der Haupttrasse entlang der Straßenachse werden die
Microductverbände mittig über der Fernwärmeleitung nach
Bedarf in einer oder in mehreren Lagen verlegt. Die
Vorgaben des AG mit der Zuordnung der Lage der
einzelnen Microductverbände zueinander im Graben sind
einzuhalten. Microductverbände 24x7 sowie einzelne
Microducts, die im jeweiligen Streckenabschnitt für
Hausanschlüsse genutzt werden, sind grundsätzlich in
der obersten Lage zu verlegen. Vor Bauausführung werden
die Verlegepläne belegungsbezogen übergeben. Die
Einbindung von Ziehschächten oder Kabelverzweigern
außerhalb der Haupttrasse (z.B. in Gehwegen) ist
vorgesehen und wird in den Ausführungsplänen
dargestellt.

In die EP sind folgende Materialien und Leistungen
einzurechnen:
- Abwickeln und Ablängen von Microduct und Microduct-
Verbänden von Kabeltrommeln
- zum Auslegen und Einziehen benötigtes Werkzeug
- Auslegen der Microductverbände und Microducts in der
erforderlichen Anzahl und Länge für den jeweiligen
Bauabschnitt.
- Kennzeichnung der Microductverbände und Microducts im
Abstand von max. 2 Metern sowie an allen Anfangs- und
Endpunkten der Schutzrohrtrassen mit dauerhaft
beschrifteten Kabelkennzeichnungsschildern (geprägt
oder erhaben) bei der
Parallelverlegung von mehr als einem Verband,
Kennzeichnung gem Vorgabe AG (max. 10 Zeichen),
inklusive Lieferung und Beschriftung der
Kabelkennzeichnungsschilder.
- Lieferung und Einbau der Sandumhüllung (entsprechend
der Baustoffanweisung des Rohrherstellers)
- Das Vorbereiten des Microductverbandes/Microducts,
das Legen und Verschließen der Abdichtungen /
Rohrverbundmuffen (entsprechend der Montageanweisung
des Herstellers)
- Herstellen der erforderlichen Microductverbindungen
(entsprechend Montageanweisung des Herstellers) und
Lieferung der zugehörigen Steckverbinder zum Verbinden
von Teillängen.
- Alle Anschnitte der Microducts, Microduct-Verbände
und Kabelschutzrohre sind zum Schutz vor Eindringen von
Sand, Schmutz und Wasser sofort nach Anschnitt mit
typgerechten Schutzkappen bis zur endgültigen Montage
zu verschließen
- Verlegung eines Trassenwarnbandes
"ACHTUNG Glasfaserkabel" mittig, 20cm über der
Microductoberkante. TWB wird vom AG gestellt.

Für die Microduct- und Microductverband-Verlegung
stellt der AN eine Verlegeaufsicht für die
Beaufsichtigung der fach- und sachgerechten Verlegung.
Außerdem erstellt die Verlegeaufsicht die
Aufmassunterlagen für die Berichtigung der
Planunterlagen.
Der AN hat sein Personal und das seines Nachunternehmer
für die jeweilige Technik beim Hersteller zertifizieren
zu lassen. Die Zertifizierung ist vor Arbeitseinsatz
dem AG nachzuweisen.
Es darf für alle Arbeiten nur das vom Hersteller
vorgegebene Werkzeug verwendet werden, dieses ist durch
den AN zu beschaffen.
Die Verlegung ist unabhängig von den Graben- oder
Grubenabmessungen zu kalkulieren.
Die Abrechnung erfolgt nach tatsächlicher Grabenlänge.

**07.03.01.001 Verlegung von einem Microductverband**
Verlegung von einem Microductverband 5x14, 24x7 oder
2x7 in
einem Grabenabschnitt.

Je m Grabenlänge
Menge: 17210,000 m

**07.03.01.002 Trassenwarnband je Meter**
Trassenwarnband bauseits (wird vom AG gestellt) je
Meter
Aufdruck "Stadtwerke LWL"
verlegen über dem Sandbett über
dem Leerrohr
Menge: 7297,000 m

#### 07.04 Herstellen Hausanschluss

##### 07.04.01 Herstellen Hausanschluss

*Hinweis*
Alle Hauseinführungen sind mit einer Ringraumdichtung
vom Typ MIS 90 für Einführung LWL und Datenleitung von
Hauff-Technik herzustellen.

Es ist zu beachten, dass dies eine Sonderanfertigung
von Hauff-Technik und vom AN zu bestellen ist.

**07.04.01.001 Hauseinführung für Microduct 1x7 oder 2x7 und Datenleitung 2x20**
FTTH Gebäudeeinführung als Membran-Injektions-System,
zum direkten Einbau in Bohrungen mit Ø 40-50 mm.
Die Abdichtung zur Wand erfolgt durch eine gesteuerte
und kontrollierte Harzinjektion.
Für alle gängigen Wandarten im Lastfall DIN 18195 T4,
mit Wandstärken von 200-1200 mm.
Gas- und Wasserdicht bis mind. 1,0 bar.
Mit integriertem Membransystem zur stufenlosen
Abdichtung von 2 St. Glasfaserkabeln od. -rohren mit
jew. Ø 5-7 mm und Dateileitungen Querschnitt 20 mm,
wasserdicht verschlossen mittels integrierter
Blindabdichtung.

Inklusive Außenwand-Abdichtungsflansch zur
Wiederherstellung der äußeren Gebäudeabdichtung.

inkl. Rasterbogen zur definierten Umlenkung der
Microducts, Monatgeverbrauchsmaterial sowie 2 K
Harzsystem.

liefern und einbauen

Fabrikat: Hauff-Technik
Typ: MIS 90/ für 4x7 mm LWL und 2x20 mm Datenleitung

Sonderbestellung bei Hauff ist vom AN zu bestellen.
Menge: 98,000 St

**07.04.01.002 Hauseinführung für Microduct 3x7 oder 4x7 und Datenleitung 2x20**
FTTH Gebäudeeinführung als Membran-Injektions-System,
zum direkten Einbau in Bohrungen mit Ø 40-50 mm.
Die Abdichtung zur Wand erfolgt durch eine gesteuerte
und kontrollierte Harzinjektion.
Für alle gängigen Wandarten im Lastfall DIN 18195 T4,
mit Wandstärken von 200-1200 mm.
Gas- und Wasserdicht bis mind. 1,0 bar.
Mit integriertem Membransystem zur stufenlosen
Abdichtung von 2 St. Glasfaserkabeln od. -rohren mit
jew. Ø 5-7 mm und Dateileitungen Querschnitt 20 mm,
wasserdicht verschlossen mittels integrierter
Blindabdichtung.

Inklusive Außenwand-Abdichtungsflansch zur
Wiederherstellung der äußeren Gebäudeabdichtung.

inkl. Rasterbogen zur definierten Umlenkung der
Microducts, Monatgeverbrauchsmaterial sowie 2 K
Harzsystem.

liefern und einbauen

Fabrikat: Hauff-Technik
Typ: MIS 90/ für 4x7 mm LWL und 2x20 mm Datenleitung

Sonderbestellung bei Hauff ist vom AN zu bestellen.
Menge: 7,000 St

**07.04.01.003 Hauseinführung für Microduct 1x14 und Datenleitung 2x20**
FTTH Gebäudeeinführung als Membran-Injektions-System,
zum direkten Einbau in Bohrungen mit Ø 62-70 mm.
Die Abdichtung zur Wand erfolgt durch eine gesteuerte
und kontrollierte Harzinjektion.
Für alle gängigen Wandarten im Lastfall DIN 18195 T4,
mit Wandstärken von 200-600 mm.
Gas- und Wasserdicht bis mind. 1,0 bar.
Mit integriertem Membransystem zur stufenlosen
Abdichtung von 1 St. Glasfaserkabeln od. -rohren mit
jew. Ø 12-18 mm und Dateileitungen Querschnitt 20 mm,
wasserdicht verschlossen mittels integrierter
Blindabdichtung.

Inklusive Außenwand-Abdichtungsflansch zur
Wiederherstellung der äußeren Gebäudeabdichtung.

inkl. Rasterbogen zur definierten Umlenkung der
Microducts, Monatgeverbrauchsmaterial sowie 2 K
Harzsystem.

liefern und einbauen

Fabrikat: Hauff-Technik
Typ: MIS 90/ für 1x14 mm LWL und 2x20 mm Datenleitung

Sonderbestellung bei Hauff ist vom AN zu bestellen.
Menge: 1,000 St

**07.04.01.004 Herstellen Hauseinführung 1x7**
Gem. Vorgabe AG zwei Microducts 7 von der Haupttrasse
in eingesandeten Rohrgraben mit allseitiger 10 cm
Sandumhüllung einlegen. Trassenwarnband 20 cm über
Microduct verlegen. Abzweig auf Haupttrasse mit
Steckkupplung herstellen und zur kontrollierten
Microduct-Umlenkung die Biegeradienkontrolle einbauen
und mit Kabelbinder befestigen. Ungenutzte Microducts
mit permanenten Endstopfen verschließen. Microduct
durch die Hauseinführung in das Gebäude einführen.
Hauseinführung klein gem. Herstellerangaben einbauen.
In diese Position ist die Verlegung des Microduct auf
einer Länge von bis zu 15 Metern zwischen Abzweig und
Hauseinführung einzukalkulieren. Microduct 1 Meter in
das Gebäude ragen lassen, Gasstop montieren, und mit
Rasterbogen parallel zur Wand fixieren.

Pauschal
Menge: 69,000 St

**07.04.01.005 Zuschlag zu Hauseinführung 1x7**
Verlegen der Microducts wie bei Hauseinführung 1x7 je
weiterer Meter
Menge: 602,000 m

**07.04.01.006 Herstellen Hauseinführung 2x7**
Gem. Vorgabe AG zwei Microducts 7 von der Haupttrasse
in eingesandeten Rohrgraben mit allseitiger 10 cm
Sandumhüllung einlegen. Trassenwarnband 20 cm über
Microduct verlegen. Abzweig auf Haupttrasse mit
Steckkupplung herstellen und zur kontrollierten
Microduct-Umlenkung die Biegeradienkontrolle einbauen
und mit Kabelbinder befestigen. Ungenutzte Microducts
mit permanenten Endstopfen verschließen. Microduct
durch die Hauseinführung in das Gebäude einführen.
Hauseinführung klein gem. Herstellerangaben einbauen.
In diese Position ist die Verlegung des Microduct auf
einer Länge von bis zu 15 Metern zwischen Abzweig und
Hauseinführung einzukalkulieren. Microduct 1 Meter in
das Gebäude ragen lassen, Gasstop montieren, und mit
Rasterbogen parallel zur Wand fixieren.

Pauschal
Menge: 24,000 St

**07.04.01.007 Zuschlag zu Hauseinführung 2x7**
Verlegen der Microducts wie bei Hauseinführung 2x7 je
weiterer Meter
Menge: 373,000 m

**07.04.01.008 Herstellen Hauseinführung 3x7**
Gem. Vorgabe AG zwei Microducts 7 von der Haupttrasse
in eingesandeten Rohrgraben mit allseitiger 10 cm
Sandumhüllung einlegen. Trassenwarnband 20 cm über
Microduct verlegen. Abzweig auf Haupttrasse mit
Steckkupplung herstellen und zur kontrollierten
Microduct-Umlenkung die Biegeradienkontrolle einbauen
und mit Kabelbinder befestigen. Ungenutzte Microducts
mit permanenten Endstopfen verschließen. Microduct
durch die Hauseinführung in das Gebäude einführen.
Hauseinführung klein gem. Herstellerangaben einbauen.
In diese Position ist die Verlegung des Microduct auf
einer Länge von bis zu 15 Metern zwischen Abzweig und
Hauseinführung einzukalkulieren. Microduct 1 Meter in
das Gebäude ragen lassen, Gasstop montieren, und mit
Rasterbogen parallel zur Wand fixieren.

Pauschal
Menge: 6,000 St

**07.04.01.009 Zuschlag zu Hauseinführung 3x7**
Verlegen der Microducts wie bei Hauseinführung 3x7 je
weiterer Meter
Menge: 48,000 m

**07.04.01.010 Herstellen Hauseinführung 4x7**
Gem. Vorgabe AG zwei Microducts 7 von der Haupttrasse
in eingesandeten Rohrgraben mit allseitiger 10 cm
Sandumhüllung einlegen. Trassenwarnband 20 cm über
Microduct verlegen. Abzweig auf Haupttrasse mit
Steckkupplung herstellen und zur kontrollierten
Microduct-Umlenkung die Biegeradienkontrolle einbauen
und mit Kabelbinder befestigen. Ungenutzte Microducts
mit permanenten Endstopfen verschließen. Microduct
durch die Hauseinführung in das Gebäude einführen.
Hauseinführung klein gem. Herstellerangaben einbauen.
In diese Position ist die Verlegung des Microduct auf
einer Länge von bis zu 15 Metern zwischen Abzweig und
Hauseinführung einzukalkulieren. Microduct 1 Meter in
das Gebäude ragen lassen, Gasstop montieren, und mit
Rasterbogen parallel zur Wand fixieren.

Pauschal
Menge: 1,000 St

**07.04.01.011 Zuschlag zu Hauseinführung 4x7**
Verlegen der Microducts wie bei Hauseinführung 4x7 je
weiterer Meter
Menge: 10,000 m

**07.04.01.012 Herstellen Hauseinführung 1x14**
Gem. Vorgabe AG zwei Microducts 7 von der Haupttrasse
in eingesandeten Rohrgraben mit allseitiger 10 cm
Sandumhüllung einlegen. Trassenwarnband 20 cm über
Microduct verlegen. Abzweig auf Haupttrasse mit
Steckkupplung herstellen und zur kontrollierten
Microduct-Umlenkung die Biegeradienkontrolle einbauen
und mit Kabelbinder befestigen. Ungenutzte Microducts
mit permanenten Endstopfen verschließen. Microduct
durch die Hauseinführung in das Gebäude einführen.
Hauseinführung klein gem. Herstellerangaben einbauen.
In diese Position ist die Verlegung des Microduct auf
einer Länge von bis zu 15 Metern zwischen Abzweig und
Hauseinführung einzukalkulieren. Microduct 1 Meter in
das Gebäude ragen lassen, Gasstop montieren, und mit
Rasterbogen parallel zur Wand fixieren.

Pauschal
Menge: 2,000 St

**07.04.01.013 Zuschlag zu Hauseinführung 1x14**
Verlegen der Microducts wie bei Hauseinführung 1x14 je
weiterer Meter
Menge: 10,000 m

#### 07.05 Setzen Schächte

##### 07.05.01 Setzen Schächte

*Hinweis*
Alle Kabelschächte müssen mit einem geprägten
Edelstahlschild (ca. 15 x 10 cm) im Schachtinneren (bei
offener Schachtabdeckung lesbar) mit der eingepräten
Schachtnummer versehen werden.
Alle Speed-Pipe-Schachteinführungen müssen gegen
eindringen von Kies und Erdreich mit Brunnenschaum
abgedichtet werden.
Diese Leistungen sind in die Schachtposition mit
einzurechnen.

**07.05.01.001 Schacht 800x1400 Beton**
Kabelschacht 140 x 80 x 105 cm im Lichten aus
Stahlbetonfertigteilen = C 35/45 DIN 1045,
bemessen nach DIN Fachbericht 101
für Einwirkungen aus:
- Fußgängerverkehr (außergewöhnlich max. 40 kN Radlast)
- Straßenverkehr (max. 100 kN Radlast) DIN 4085
"Berechnung des Erddrucks".
Schachtabdeckung nach DIN EN 124 und DIN 1229
Entsprechend erforderlicher Brückenklasse  bis Klasse D
400 Geeignet für den Einbau von zwei ausklappbaren
Muffenhalterungen
Bestehend aus:
1 Bodenplatte mit Sickerloch, 20 cm (566 kg)
1 Zwischenrahmen 40 cm hoch mit Aussparungen (437 kg)
Weitere Zwischenrahmen nach Bedarf
1 Satz (4 Stück) Stahldollen d = 10 mm (2 kg)
1 Zwischenrahmen 40 cm hoch mit Aussparungen (437 kg)
1 Oberrahmen 17 cm hoch (Konus) (273 kg)
Schachtabdeckung 140/70 cm i. L. bestehend aus:
1 Deckelrahmen in Wateenstahleinfassung, 12 cm hoch
2-seitig aufdübelbar (41 kg)
2 Deckel, Füllung entsprechend Vorgabe des AG, ohne
Lüftungsrost bis Klasse D 400 (169 kg)
2 Kabeleinführungsplatte EP 6  für 6 Rohranbindungen DN
110 Benötigtes Montage- und Verbrauchsmaterial
Abladen, Zwischenlagern und Transport auf der Baustelle
zum Einbau auf vorbereiteter Sohle gem. Einbauanweisung
liefern und einbauen

Fabrikat Mönninghoff
Typ: Kabelschacht 88 R1
Menge: 15,000 St

**07.05.01.002 Einführen bis zu 4 Microductverbänden in einen Schacht**
Einführen bis zu 4 Microductverbänden in einen Schacht.
Herstellen der Schachteinführungen nach
Herstellerangabe.
Abdichtung zum Schacht mit Brunnenschaum
Der Microductverband muss mind. 1 Meter in den Schacht
ragen. Kennzeichnung des Microductverbands gem. Vorgabe
AG. Durch Aufschrift und Kabelschilder (geprägt)
Kennzeichnungsschilder sind in diese Position
einzukalkulieren.
Menge: 22,000 St

#### 07.06 Dokumentation

##### 07.06.01 Dokumentation

*Hinweis*
Die Dokumentation ist nach Vorgabe des AG in
elektronischer Form zu erstellen. Aus der Dokumentation
müssen sich eindeutig alle hergestellten Verbindungen
und die tatsächliche Lage der einzelnen Microducts und
Verbindungsstellen nachvollziehen lassen. Änderungen
der Ausführungsplanung sind als Rotstiftkorrektur
anzuzeigen. Die Bezeichnung von Bauteilen, Verbänden
und Verbindungen wird vom AG vorgegeben.

**07.06.01.001 Erstellen der Dokumentation**
Erstellen der Dokumentation für die Microductanlage.
Darin muss folgendes enthalten sein:
Dokumentation der Microductverbände entsprechend ihrer
Lage je Streckenabschnitt in einem Plan einschließlich
der Hausanschlüsse und der zugehörigen
Microductbelegung im Verband (Röhrchen Nummer / Farbe).
Gegenüber der Ausführungsplanung abweichende
Ausführungen sind in Rotstiftkorrektur in den Plänen
dazustellen.

Bezeichnungen und Kennzeichnung der Verbände mittels
Bilddokumentation und Kennzeichnung der geographischen
Lage der Aufnahme. Alle Abzweige, Kupplungsstellen und
Endabdichtungen sind zu fotografieren. Es ist zu
beachten, dass
sämtliche Kupplungs - und Abzweigstellen durch den
Vermesser
mit aufzunehmen sind.

Art, Anzahl und Lage der Hausanschlüsse
Microducts im Kabelverzweiger, die bereits einem
Gebäude zugeordnet sind, sind mit den zugehörigen
Adressen zu beschriften.

Erstellen von Schachtkarten zur Dokumentation der
eingeführten Leerrohre mit deren Bezeichnung und Lage
im Schacht.
Menge: 1,000 Psch

**07.06.01.002 Einmessen und Leitungsdokumentation LWL**
Einmessen und Leitungsdokumentation LWL

Einmessen und Leitungsdokumentation gemäss
Zeichnungsvorschrift Stadtwerke Waldkraiburg vom
23.09.2014. Einzurechnen sind alle Aufwendungen für die
Vermessung und Dokumentation gemäss
Zeichnungsvorschrift - hier für die LWL Leitungen.
Abrechnung der einfachen Länge der Achse der verlegten
Kabel im Rohrgraben auch wenn mehrere Kabel bzw.
Leerrohre in einem Rohrgraben verlegt werden . Unter
dieser Positionen sind alle neuverlegten
Versorgungsleitungen sowie Hausanschlussleitungen
abzurechnen.
Menge: 5130,000 m

#### 07.07 Tiefbau LWL

##### 07.07.01 Tiefbau Erdarbeiten

**07.07.01.001 Deckung Sand LWL-Leitung**
Füllmaterial einbauen für die Seitenverfüllung und die
obere Bettungsschicht in Kabel - und Rohrgräben,
profilgerecht,
mit vom AN zu liefernden Stoffen, Schichtdicke Da + bis
10 cm, nicht bindiger Mittel- bis Grobsand, Korngröße
0-4 mm, rundkantig, Natursand, NS Korngruppe 0/2, gemäß
DIN EN 12620 bzw. TL Min-StB, für
Fernwärmeleitungen und Wasserleitungen.

Schichtbreite: 60 cm
Schichtdicke: 25 cm
Menge: 850,000 m3

**07.07.01.002 Zwischenplanie LWL Leerrohrsysteme**
Zwischenplanie zur Aufnahme der Bettungsschicht und der
Leitungsstränge des LWL Systems.
Oberfläche im teilverfüllten Rohrgraben profilgerecht
planieren, einschließlich Planiekies und Geräte.
Im Zuge der FW - Rohrgrabenverfüllung (lagenweise)
mittig im Graben, oberhalb der Fernwärmerohre nach
Angaben des AG.
Mindestüberdeckung LWL - Leerrohrsystem ist zu
beachten.
Abrechnung:
Es dürfen max. 5 Verbände nebeneinander verlegt werden!
Ab dem 6. Verband erfolgt die Verlegung in einer neuen
Lage nach Absprache mit den Stadtwerken.
Unabhängig von der Anzahl der verlegten Leerrohrstränge
oder Rohre beträgt die maximale Abrechnungsbreite der
Zwischenplanie 80 cm.
Länge = verlegte Trassenlänge.
Menge: 4110,000 m2

##### 07.07.02 Regiearbeiten und Sonstiges

**07.07.02.001 Polier, Schachtmeister**
Verrechnungssaetze fuer Arbeitskraefte bei
Stundenlohnarbeiten,
Polier, Schachtmeister.
Menge: 6,000 h

**07.07.02.002 Spezialbaufacharbeiter**
Verrechnungssaetze fuer Arbeitskraefte bei
Stundenlohnarbeiten,
Spezialbaufacharbeiter (Berufsgr. II).
Menge: 6,000 h

**07.07.02.003 Baufachwerker**
Verrechnungssaetze fuer Arbeitskraefte bei
Stundenlohnarbeiten,
Baufachwerker (Berufsgr. VI).
Menge: 12,000 h

**07.07.02.004 LKW Allrad 15t**
Verrechnungssaetze fuer Lastkraftwagen
einschliesslich der Kosten fuer den Fahrer bei
Stundenlohnarbeiten,
LKW mit Allradantrieb bis 15t Nutzlast.
Menge: 6,000 h

**07.07.02.005 Bagger über 0,4 bis 1,0 m3**
Verrechnungssaetze fuer Baugeraete einschliesslich
der Kosten fuer das Bedienungspersonal bei
Stundenlohnarbeiten,
Bagger ueber 0,4 bis 1,0 m3.
Menge: 6,000 h

**07.07.02.006 Frontlader bis 45 kW**
Verrechnungssaetze fuer Baugeraete einschliesslich
der Kosten fuer das Bedienungspersonal bei
Stundenlohnarbeiten,
Frontlader, luftbereift bis 45 kW.
Menge: 6,000 h

**07.07.02.007 Flächenrüttler bis 0,75 t**
Verrechnungssaetze für Baugeraete einschliesslich
der Kosten für das Bedienungspersonal bei
Stundenlohnarbeiten,
Flächenrüttler (Rüttelverdichter) bis 0,75 t.
Menge: 6,000 h

### 08 Datenleitung

#### 08.01 Leitungssystem Daten

##### 08.01.01 FW-Steuerleitung

*Hinweis*
Anmerkung zur Ausführung

Bei der Verlegung der Datenkabel ist darauf zu achten,
dass möglichst wenig Muffenverbindungen benötigt
werden. Verlegung komplett im Sandbett gemeinsam mit
LWL nach Vorgaben AG. Bei sämtlichen Hauseinführungen
ist generell ein Überstand von 15m Mehrlänge ab
Anschlussraum (im Einzelfall mit dem AG zu klären)
einzuhalten. Das Sandbett wird unter den vorgesehenen
LV Positionen im Los LWL abgerechnet.

**08.01.01.001 Nachrichtenkabel A-2YF(L)2Y 20 x 20 x 0,8**
Nachrichtenkabel A-2YF(L)2Y 20 x 20 x 0,8
Rollenware
liefern, in Sandbett verlegen,
Menge: 18600,000 m

**08.01.01.002 Trassenwarnband je Meter**
Trassenwarnband bauseits (wird vom AG gestellt) je
Meter
Aufdruck "Stadtwerke DL"
verlegen über dem Sandbett über
dem Leerrohr
Menge: 10255,000 m

*Hinweis*
Kernbohrungen in Wände aus Stahlbeton, Beton und
Mauerwerk waagerecht, Bauteildicke bis 40 cm, einschl.
lösen und beseitigen des Bohrkerns, einschl.
Beschichtung der Kernbohrungswandungen zur Versiegelung
der Betonporen und zum Korrosionsschutz des
Bewehrungsstahls bzw. Versiegelung des Mauerweks .
Außerdem sind die Kernbohrungen vor dem Setzen der
Mauerdurchführungen (z.B. Hauff - MIS 90) auf der
Gebäudeaußenseite mit Bitumen zu bestreichen.
Abrechnung je cm Bohrtiefe.

**08.01.01.003 Kernbohrung 95 mm**
Kernbohrungen  in Wände aus Stahlbeton, Beton und
Mauerwerk waagerecht, Bauteildicke bis 40 cm,  einschl.
lösen und beseitigen des Bohrkerns, einschl.
Beschichtung der Kernbohrungswandungen zur Versiegelung
der Betonporen und zum Korrosionsschutz des
Bewehrungsstahls bzw. Versiegelung des Mauerwerks .
Außerdem sind die Kernbohrungen vor dem Setzen der
Ringraumdichtung auf der Gebäudeaußenseite mit Bitumen
zu bestreichen. Abrechnung je cm Bohrtiefe.

Kernbohrung in Beton etc.  Durchmesser 95 mm  je cm
Menge: 3030,000 cm

**08.01.01.004 Hauff-Einführung**
Hauff-Einführung für 95 mm Kernbohrung-MIS 90
inkl.einführen der Datenkabel
z.B. Fa Hauff, MIS 90 / Einführungsdurchmesser 3x20 mm
und 5x7 mm oder 2x20 mm und 3x14 mm
(Kabeldurchführungsgrößen werden vom AG angeordnet)
liefern und einbauen.
Menge: 101,000 St

##### 08.01.02 FW-Verteilerkästen

*Hinweis*
Die Positionen dieses Titels stehen unter Vorbehalt.
Der Auftraggeber behält für sich das Recht,
entsprechende Leistungen selbst oder durch Dritte
ausführen zu lassen.

Verlegearbeiten Steuerkabel
Nachstehende Positionen beinhalten im Wesentlichen die
Verlegung von bauseits ins Gebäude eingeführte
Fernmelde- und Steuerleitungen, die abschnittsweise zu
liefern und betriebsfertig zu montieren sind.
Sonstiges Klein- und Hilfsmaterial für die vor
beschriebenen Leistungen einschl. abschnittsweise
Baubesprechung mit der Bauherrschaft, Abfallentsorgung,
Reinigen der Baustelle etc. ist in die Einheitspreise
einzurechnen.

**08.01.02.001 Leitungsführungskanal 60 x 110 mm aus PVC**
*** Bedarfsposition ohne GB
Leitungsführungskanal 60 x 110 mm aus PVC,
Fab.:"Tehalit 20 LF 60 110/ws/RAL 9001" in ca. 30 Stck.
Teillängen bis zu 5,00 m in Gebäuden
liefern und auf Mauerwerk/Beton betriebsfertig einschl.
allem Zubehör montieren.
Menge: 238,000 m

**08.01.02.002 Kunststoff-Stangenrohr Nennweite 20 mm aus PVC**
*** Bedarfsposition ohne GB
Kunststoff-Stangenrohr Nennweite 20 mm aus PVC, grau,
kompl. Einschl. Abstandsschellen und allem Zubehör in
ca. 30 Stck Teillängen bis zu 5,00 m in Gebäuden auf
Mauerwerk/Beton betriebsfertig einschl. allem Zubehör
für bauseitige Kabelleitungen als Verlegehilfe
verlegen,
Fab.:"Fränkische",
Type:"Isofix-EL-F20"
Menge: 767,000 m

**08.01.02.003 Kunststoff-Stangenrohr wie vor, jedoch Nennweite bis 25**
*** Bedarfsposition ohne GB
Kunststoff-Stangenrohr wie vor, jedoch Nennweite bis 25
mm in Teillängen bis ca. 3,00 mm
kompl. Einschl. allem vor beschriebenem Zubehör
betriebsfertig als Verlegehilfe verlegen,
Fab.:"Fränkische",
Type:"Isofix-EL-F25."
Menge: 343,000 m

**08.01.02.004 A2YL(F)2Y 20 x 2 x 0,8 einziehen**
*** Bedarfsposition ohne GB
Bauseits vorhandene A2YL(F)2Y 20 x 2 x 0,8 einziehen
in ca. 30 Stck. Teillängen bis zu 1-5 Meter in vor
beschriebenes Verlegematerial einlegen bzw. einziehen.
Menge: 384,000 m

**08.01.02.005 Erdungsdraht 2,5 qmm Cu**
*** Bedarfsposition ohne GB
Erdungsdraht 2,5 qmm Cu
in Teillängen von 2-10 m liefern, in bauseitiges
Verlegesystem einziehen,
an ca. 5 Stck Potentialausgleichspunkten/
Rangierverteilern auflegen
kompl. einschl. allem Zubehör.
Menge: 909,000 m

**08.01.02.006 Erdungsdraht 16 qmm Cu**
*** Bedarfsposition ohne GB
Erdungsdraht 16 qmm Cu
in Teillängen von 2-10 m liefern, in bauseitiges
Verlegesystem einziehen,
an ca. 50 Stck Potentialausgleichspunkten/
Rangierverteilern auflegen
kompl. einschl. allem Zubehör.
Menge: 505,000 m

**08.01.02.007 Potentialausgleichsschiene**
*** Bedarfsposition ohne GB
Potentialausgleichsschiene
liefern und auf Mauerwerk oder Beton montieren,
betriebsfertig auflegen und
dauerhaft beschriften

Fabrikat: OBO-Bettermann
Typ: 1809
oder gleichwertig

Fabrikat:

Typ:
Menge: 101,000 St

**08.01.02.008 Banderdungsschelle**
*** Bedarfsposition ohne GB
Banderdungsschelle
für Rohre DN 25 bis DN 80
liefern und montieren,
betriebsfertig auflegen
Menge: 202,000 St

*Hinweis*
Verteiler-Zubehör
Nachstehende Positionen beinhalten im Wesentlichen die
Leistungen für die Lieferung und Montage von
FM-Verteiler in den jeweiligen Übergabestationen
einschl. aller Baubegehungen und Terminabsprachen mit
den Hausbesitzer.

**08.01.02.009 Quante Verteiler/LSA 2/AP VKA 4 Verteilerkasten**
*** Bedarfsposition ohne GB
Quante Verteiler/LSA 2/AP VKA 4 Verteilerkasten
mit integrierter Wanne zur Aufnahme von bis zu 12
Leisten 10 DA LSA-PLUS 2, absperrbar
HxBxT 330x330x125 mm,
liefern und auf das Mauerwerk, bzw. Beton montieren und
beschriften.
Menge: 101,000 St

**08.01.02.010 Quante Verteiler/LSA 2/AP VKA 8 Verteilerkasten**
*** Bedarfsposition ohne GB
Quante Verteiler/LSA 2/AP VKA 8 Verteilerkasten
mit integrierter Wanne zur Aufnahme von bis zu 24
Leisten 10 DA LSA-PLUS 2, absperrbar
HxBxT 550x330x125 mm,
liefern und auf das Mauerwerk, bzw. Beton montieren und
beschriften.
Menge: 3,000 St

**08.01.02.011 QUANTE TJ LSA+2 Trennleiste 10 DA incl. Abdeckung**
*** Bedarfsposition ohne GB
QUANTE TJ LSA+2 Trennleiste 10 DA
einschliesslich beschriftbare Abdeckung
und Beschriftung
o.F. Code f. M-Wanne 7910351000
liefern und montieren.
Menge: 505,000 St

**08.01.02.012 A2YL(F)2Y 20 x 2 x 0,8 einführen, auflegen**
*** Bedarfsposition ohne GB
Leitung A2YL(F)2Y 20 x 2 x 0,8 abisolieren,
Verseilung der Adernbündel erstellen,
längswasserdichte Schutzschicht entfernen und reinigen,
Aluminiumschicht abfangen und an Verteiler
(Potentialausgleichsklemme) anbinden, einführen in
Verteiler, auflegen auf LSA-Plus Leisten, öldichter
Kabelanschluss an Kabelende erstellen.
Menge: 202,000 St

**08.01.02.013 Reinigungsmittel Techno Solv Eco**
*** Bedarfsposition ohne GB
Reinigungsmittel Techno Solv Eco a 5 Liter
liefern und Leitungseinzeladern reinigen.
Menge: 13,000 St

**08.01.02.014 Dokumentation Steuerleitung**
*** Bedarfsposition ohne GB
Ausleiten der vom Rangierverteiler abgehenden
Fernsprechkabel, beschriften der Zielrangierverteiler,
Dokumentation nach Vorgabe AG des jeweiligen
Schemen-Planes über die vor beschriebenen
Rangierverteiler mit Kabelverbindungen und LSA+Leisten,
Stückliste/Materialliste der eingebauten Komponenten in
- Papierform 2-fach
- Digital als Excel-Datei auf CD

Abrechnung je Rangierverteiler je Hausanschluss
Menge: 12,000 St

**08.01.02.015 Einmessen und Leitungsdokumentation Steuerleitung**
Einmessen und Leitungsdokumentation Steuerleitung

Einmessen und Leitungsdokumentation gemäss
Zeichnungsvorschrift Stadtwerke Waldkraiburg vom
23.09.2014. Einzurechnen sind alle Aufwendungen für die
Vermessung und Dokumentation gemäss
Zeichnungsvorschrift - hier für die Steuerleitung.
Abrechnung der einfachen Länge der Achse der verlegten
Kabel im Rohrgraben auch wenn mehrere Kabel bzw.
Leerrohre in einem Rohrgraben verlegt werden . Unter
dieser Positionen sind alle neuverlegten
Versorgungsleitungen sowie Hausanschlussleitungen
abzurechnen.
Menge: 10025,000 m

##### 08.01.03 Regiearbeiten und Sonstiges

*Hinweis*
Stundenlohnarbeiten

Der Stundenlohnzettel muss zwingend folgende
Aufstellungen enthalten:
Genaue Beschreibung der ausgeführten Arbeiten einschl.
der Angabe des Arbeitsortes. Exakte Begründung der
erforderlichen Zusatzleistungen einschl. Benennung des
Auftraggebers, z.B. Bauaufsicht, örtlicher Bauleiter,
Bauherr, Architekt usw.. Besonderer Ausweis der
Aufsichtsstunden im Sinne von § 15 Nr. 2 VOB/B
Namentliche Nennung der Personen, die Regiearbeiten
ausführten, einschl. Zuordnung Lohngruppe, die
Nachweise/Stundenzettel sind vom ausführenden
Monteur/Meister persönlich zu unterzeichnen.
Materialaufwand (z.B. Baustoffe, Kabel,
Installationsgeräte usw.) sind gesondert anzuführen.
Kosten für Geräteeinsatz sind aufzulisten. Evtl.
Sonderkosten (z.B. Entsorgungskosten für
Kabelleitungen, Demontagematerial usw.).

Die Angaben auf dem Stundenlohnzettel müssen genau die
durchgeführten Arbeiten umfassend und genau
nachvollziehbar beschreiben.
Der Vermerk "Arbeiten nach Angabe" genügt nicht.
Der Auftragnehmer muß beweisen, dass die aufgeschriebenen Stunden auch tatsächlich geleistet wurden, die
Anzahl der Stunden für die ausgeführten Leistungen auch
erforderlich waren. Der Auftragnehmer trägt die
Beweislast für den Zugang der Stundenzettel beim
Auftraggeber bzw. dessen Vertreter. Lohnzettel werden
auch dann nicht mehr anerkannt, wenn der Auftragnehmer
die Stundenlohnzettel dem Auftraggeber nicht innerhalb
der Frist nach § 15 Nr.3 Satz 2 VOB/B vorgelegt hat.

Verrechnungssätze für Löhne
Die Verrechnungssätze für die nachstehenden Lohn- und
Berufsgruppen sind unaufgefordert anzubieten.
In ihnen sind enthalten: Lohn- und Gehaltskosten, Lohn-
und Gehaltsnebenkosten, Sozialkosten einschließlich
Sozialkassenbeiträge Gewinn

Zuschläge zu den Verrechnungssätzen für vom
Auftraggeber angeordnete oder zu vertretende Nacht-,
Sonntags-, Feiertags- und Mehrarbeit (Überstunden) sind
gesondert nachzuweisen; sie werden in Höhe der
tariflichen Vereinbarung vergütet.

Für Nacht-, Sonntags-, Feiertagsarbeit wird als
Zuschlag nur der Beitrag zur gesetzlichen
Unfallversicherung vergütet.

Beschäftigt der Bieter bei einer der nachstehenden
Lohn-/Berufsgruppen keine Arbeitskräfte, hat er dies
anzugeben und statt dessen den Einsatz möglichst
gleichwertiger Arbeitskräfte anzubieten.

Für das Durchmessen der Leitungsrichtung und
Durchgängigkeit der Einzeladern nach Verteilermontage
und Kennzeichnung der Kabelleitungen, Verteiler usw.
nach Vorgabe der Bauherrschaft und unterschriftlicher
Anerkennung sind nachfolgende Stunden vorgesehen.

**08.01.03.001 Meister**
*** Bedarfsposition ohne GB
Menge: 173,000 h

**08.01.03.002 Montageleiter (Lohngruppe 8)**
*** Bedarfsposition ohne GB
Menge: 263,000 h

**08.01.03.003 Lehrling**
*** Bedarfsposition ohne GB
Menge: 263,000 h

### 09 Stadt Waldkraiburg

#### 09.01 Baustelleneinrichtung

##### 09.01.01 Baustelleneinrichtung

**09.01.01.001 Baustelle einrichten Sämtl.LV-Abschn. Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

#### 09.02 Straßen- und Wegebau

##### 09.02.01 Oberflächenarbeiten entspr. Abs. C

**09.02.01.001 Asphaltbefestigu- ng trennen Anbauber. schneiden Dicke 7 bis 15 cm**
Asphaltbefestigung geradlinig trennen.
in Anbaubereich längs und quer zur Fahrbahnachse,
Trennen durch Schneiden.
Dicke der Asphaltbefestigung 7 bis 15 cm

Abrechnungsbreite = Rohrgraben zuzüglich 2 x 20 cm
Nachschnitt
Menge: 290,000 m

**09.02.01.002 Asphaltbefestigu- ng trennen Anbauber. längs schneiden 15 bis 25 cm**
Asphaltbefestigung geradlinig trennen.
im Anbaubereich längs und quer zur Fahrbahnachse
Trennen durch Schneiden.
Dicke der Asphaltbefestigung 15 bis 25 cm

Abrechnungsbreite = Rohrgraben zuzüglich 2 x 20 cm
Nachschnitt
Menge: 320,000 m

**09.02.01.003 Asphalt fräsen ADS Asphaltbeton Tiefe ü.2,5-4,5cm Fahrbahn Fräsasph. verw. Unebenheit 4 mm**
StL-Nr. 22311300512301011
Asphalt fräsen und Fräsgut aufnehmen. Anschlusskante
geradlinig auf Frästiefe herstellen. Der Schnittlinienabstand darf maximal 15 mm betragen.
Asphaltdeckschicht.
Asphaltdeckschicht = Asphaltbeton.
Frästiefe über 2,5 bis 4,5 cm.
Fläche = Fahrbahn.
Fräsasphalt nach Wahl des AN verwerten.
Unebenheiten der gefrästen Fläche höchstens 4 mm innerhalb einer 4,00 m langen Messstrecke in Längs- und
Querrichtung.
Menge: 3782,000 m2

**09.02.01.004 Asphaltbefestigu- ng aufnehmen Geh- und Radwege Dicke ü. 6-12 cm zerkleinern Aufbr. Verw. AN**
StL-Nr. 22311302850309903
Asphaltbefestigung aufbrechen und aufnehmen.
Fläche = Geh- und Radwege.
Dicke der Asphaltbefestigung über 6 cm bis 12 cm.
Gesamtaufbruchtiefe '5 cm'
Aufbruchstücke 'zerkleinern.'
Aufbruchgut nach Wahl des AN verwerten.
Menge: 610,000 m2

**09.02.01.005 Asphaltbefestigu- ng aufnehmen Fahrbahn Dicke 7-15 cm. zerkleinern Aufbr. Verw. AN**
Asphaltbefestigung aufbrechen und aufnehmen.
Fläche = Fahrbahn.
Dicke der Asphaltbefestigung 7 bis 15 cm

Aufbruchstücke zerkleinern
Aufbruchgut nach Wahl des AN verwerten.

Abrechnungsbreite = Rohrgraben zuzüglich 2 x 20 cm
Nachschnitt
Menge: 465,000 m2

**09.02.01.006 Asphaltbefestigu- ng aufnehmen Fahrbahn 15 bis 25 cm zerkleinern Aufbr. Verw. AN**
StL-Nr. 22311302810909903
Asphaltbefestigung aufbrechen und aufnehmen.
Fläche = Fahrbahn.
Dicke der Asphaltbefestigung '15 bis 25 cm'
Gesamtaufbruchtiefe '5 cm'
Aufbruchstücke 'zerkleinern'
Aufbruchgut nach Wahl des AN verwerten.
Menge: 220,000 m2

**09.02.01.007 Unterlage profilieren FSS EV2 mind.100 Unebenh. max.2 cm, Geh- u. Radweg**
StL-Nr. 2221120193301
Unterlage für Schicht ohne Bindemittel auf Sollhöhe
nach Unterlagen des AG profilieren und verdichten.
Liefern von Baustoff bzw. Entfernen von überschüssigem Baustoff wird gesondert vergütet. Erschwernisse
durch Einbauten werden gesondert vergütet.
Unterlage = Frostschutzschicht.
Verformungsmodul der profilierten Unterlage mindestens 100 MPa.
Unebenheit innerhalb einer 4,00 m langen Messstrecke
höchstens 2 cm in Längs- und Querrichtung.
Menge: 505,000 m2

**09.02.01.008 Unterlage profilieren FSS EV2 mind.120 Unebenh. max.2 cm, Fahrbahnbereich**
StL-Nr. 2221120193201
Unterlage für Schicht ohne Bindemittel auf Sollhöhe
nach Unterlagen des AG profilieren und verdichten.
Liefern von Baustoff bzw. Entfernen von überschüssigem Baustoff wird gesondert vergütet. Erschwernisse
durch Einbauten werden gesondert vergütet.
Unterlage = Frostschutzschicht.
Verformungsmodul der profilierten Unterlage mindestens 120 MPa.
Unebenheit innerhalb einer 4,00 m langen Messstrecke
höchstens 2 cm in Längs- und Querrichtung.
Menge: 545,000 m2

**09.02.01.009 Asphalttragsch. aus AC 22 T N herst Gehwegbereich Dicke 8 cm Bitumen 50/70**
Asphalttragschicht aus Asphalttragschichtmischgut
AC 22 T N herstellen. Anlieferung des Asphaltmischguts
in thermoisolierten Transportbehältern.
In Verkehrsflächen Gehwegbereich
Einbaudicke = 8 cm.
Bindemittel = 50/70.

Abrechnungsbreite = Rohrgraben zuzüglich 2 x 20 cm
Nachschnitt
Menge: 305,000 m2

**09.02.01.010 Asphalttragsch. aus AC 22 T N herst im Rohrgraben Dicke 10 cm Bitumen 70/100**
Asphalttragschicht aus Asphalttragschichtmischgut
AC 22 T N herstellen. Anlieferung des Asphaltmischguts
in thermoisolierten Transportbehältern.
In Rohrgraben und Restflächen.
Einbaudicke = 10 cm.
Bindemittel = 70/100.

Abrechnungsbreite = Rohrgraben zuzüglich 2 x 20 cm
Nachschnitt
Menge: 430,000 m2

**09.02.01.011 Asphalttragsch. aus AC 22 T N herst Bk1,8-Bk0,3 Dicke 14 cm Bitumen 70/100, Handeinbau vor Entwässerungsrinne**
StL-Nr. 223113148121009
Asphalttragschicht aus Asphalttragschichtmischgut
AC 22 T N herstellen. Anlieferung des Asphaltmischguts
in thermoisolierten Transportbehältern.
In Verkehrsflächen der Belastungsklassen Bk1,8 bis
Bk0,3.
Einbaudicke = 14 cm.
Bindemittel = 70/100.
Einbau 'Handeinbau vor Entwässerungsrinne'
Menge: 55,000 m2

**09.02.01.012 Asphalttragsch. aus AC 22 T N herst im Rohrgraben Dicke 16 cm Bitumen 70/100**
Asphalttragschicht aus Asphalttragschichtmischgut
AC 22 T N herstellen. Anlieferung des Asphaltmischguts
in thermoisolierten Transportbehältern.
In Rohrgraben und Restflächen.
Einbaudicke = 16 cm.
Bindemittel = 70/100.
Einbau zweilagig

Abrechnungsbreite = Rohrgraben zuzüglich 2 x 20 cm
Nachschnitt
Menge: 200,000 m2

**09.02.01.013 Asphaltdecksch. aus AC 11 D N herst Bk1,8-Bk0,3 Dicke 4,0 cm Bitumen 70/100**
StL-Nr. 22311333811200000
Asphaltdeckschicht aus Asphaltbeton für Asphaltdeckschichten AC 11 D N herstellen. Anlieferung des
Asphaltmischguts in thermoisolierten
Transportbehältern.
In Verkehrsflächen der Belastungsklassen Bk1,8 bis
Bk0,3.
Einbaudicke = 4 cm.
Bindemittel = 70/100.
Menge: 2770,000 m2

**09.02.01.014 Asphaltdecksch. aus AC 8 D N herst. Bk1,0-Bk0,3 Dicke 4 cm Bitumen 70/100**
Asphaltdeckschicht aus Asphaltbeton für Asphaltdeckschichten AC 8 D N herstellen. Anlieferung des
Asphaltmischguts in thermoisolierten
Transportbehältern.
In Verkehrsflächen der Belastungsklassen Bk1,0 und
Bk0,3.
Einbaudicke = 4 cm.
Bindemittel = 70/100.
Menge: 1720,000 m2

**09.02.01.015 Asphaltdecksch. aus AC 5 D L herst. Geh- und Radwege Dicke 3 cm Bitumen 70/100**
StL-Nr. 22311336811100000
Asphaltdeckschicht aus Asphaltbeton für Asphaltdeckschichten AC 5 D L herstellen. Anlieferung des
Asphaltmischguts in thermoisolierten
Transportbehältern.
In Verkehrsflächen für Geh- und Radwege.
Einbaudicke = 3 cm.
Bindemittel = 70/100.
Menge: 180,000 m2

**09.02.01.016 Unterlage reinigen**
Vorhandene Unterlage reinigen.
Anfallendes Material einer Verwertung nach
Wahl des AN zuführen.
Das Reinigen von Ecken, Zwickeln und An-
schlüssen von Hand gehört zum Leistungsumfang.
Unterlage aus Asphaltbefestigung
in zusammenhängenden Teilflächen
reinigen mit Hochdruckreinigungsgerät
mit Drehjet und sofortiger Absaugung des
Schmutz-Wasser-Gemisches.
Menge: 4720,000 m2

**09.02.01.017 Schichtenverbund herstellen**
Schichtenverbund durch Ansprühen der
Unterlage mit bitumenhaltigem Bindemittel
herstellen, manuell mit Handverdüsung.
Bereich Rohrgraben und Restflächen.
Verschmutzte Unterlage bzw. einzelne
verschmutzte Stellen vorher reinigen.
Kehrgut in Eigentum des AN übernehmen und
einer Verwertung nach Wahl des AN zuführen.
Bitumenemulsion C40BF1-S, Bindemittelmenge
ca. 300 g/m2.
Menge: 4720,000 m2

**09.02.01.018 Anschluss a. Fuge m. Fugenm. herst . Längs-/Querfuge Deckschicht Tiefe 40 mm Breite 5 mm Verf. mit Trstr. Fugenmasse N2**
StL-Nr. 22311391231069101
Anschluss als Fuge mit Fugenmasse herstellen.
Längs- und Querfuge.
In der Asphaltdeckschicht ausbilden.
Fugenspalttiefe = 40 mm.
Fugenspaltbreite '5 mm'
Fugenspalt verfüllen in einer Lage mit Trennstreifen.
Mit heiß verarbeitbarer Fugenmasse Typ N2, einschließlich zugehörigem und zuvor aufgetragenem Voranstrichmittel.
Menge: 562,000 m

#### 09.03 Ungebundene Schichten des Oberbaues

##### 09.03.01 Ungebundene Schichten des Oberbaues

**09.03.01.001 Schicht ohne Bindemittel aufnehmen SfM Dicke ü.5-10cm Geh- und Radwege, Bstoff. Verw.AN.**
StL-Nr. 223812006125904
Schicht ohne Bindemittel aufnehmen.
Schicht aus frostunempfindlichem Baustoff oder Baustoffgemisch.
Dicke über 5 bis 10 cm.
Fläche = Geh- und Radwege.
Baustoffgemisch 'FSS'
Baustoff nach Wahl des AN verwerten. Baustoff nach
Unterlagen des AG.
Menge: 481,500 m2

#### 09.04 Erschwernisse/Zulagen Einbauten

##### 09.04.01 Erschwernisse/Zulagen Einbauten

*Hinweis*
Hinweis
Die Erschwernis für bestehende Einbauten und
Straßenausstattungen werden nur einfach vergütet.
Die Erschwernisse betriffen alle Arbeitsschritte'
wie z. B. ausheben, planieren, einbauen und befestigen
bei Erdarbeiten, Asphaltierungen und Pflasterarbeiten'
je nach der Baubeschreibung.

**09.04.01.001 Erschwernis Schieber und U- Hydranten**
Menge: 103,000 St

**09.04.01.002 Erschwernis Straßensinkkästen**
Menge: 55,000 St

**09.04.01.003 Erschwernis Kanalschächte**
Menge: 18,000 St

**09.04.01.004 Erschwernis Kabelzugschacht 1000x1000 mm**
Menge: 1,000 St

**09.04.01.005 Erschwernis Einfassungen**
Menge: 2740,000 m

**09.04.01.006 Erschwernis KV-Kasten, Straßenbeleuchtung**
Menge: 1,000 St

#### 09.05 Pflaster, Platten, Zeilen etc. Treppen, Fugen

##### 09.05.01 Pflaster, Platten, Zeilen etc. Treppen, Fugen

**09.05.01.001 Pflasterd.m. Betonpfl.-steinen aufn. 8 cm dick ungeb. Fugenmat. ungeb. Bettung Steine lagern Pflaster säubern**
Pflasterdecke mit Pflastersteinen aus Beton aufnehmen.
Aufnehmen der Tragschicht wird gesondert vergütet.
Pflasterstein ca. 8 cm dick.
Mit Fugenfüllung aus ungebundenem Fugenmaterial.
Bettung aus ungebundenem Bettungsmaterial.
Steine innerhalb der Baustelle fördern und lagern.
Übriges Aufbruchgut nach Wahl des AN verwerten.
Pflastersteine säubern.

Ausführung in verschiedenen Größen
Menge: 153,000 m2

**09.05.01.002 Pflasterd. a. Betonst. d. AG herst.Einzelflächen versiedene Größen Pflaster gelagert SZ18/LA20 Bett.0/5 30 v. H. Fuge 0/4 Läuferverband**
StL-Nr. 22311511190191211
Pflasterdecke aus Betonsteinen des AG herstellen.
In Flächen 'Einzelflächen'
Pflastersteine gelagert innerhalb der Baustelle aufnehmen und fördern.
Format für Rastermaß 'verschiedenen Größen'
Baustoffgemisch für Bettung und Fugen Kategorie
SZ18/LA20.
Bettung aus Baustoffgemisch 0/5, Anteil an Körnung unter 2 mm max. 30 Massenprozent, E CS35, C 90/3.
Fuge mit Baustoffgemisch 0/4, GU, F, E CS35, C 90/3,
Fugenmaterial einarbeiten und einschlämmen, Fugenschluss durch Einfegen und Einschlämmen herstellen.
Steine im Läuferverband verlegen.
Menge: 153,000 m2

**09.05.01.003 Pflasterd. aus Betonsteinen herst. 16/16/8 cm**
StLKNr. 07.23  115/101.40.91.11.11
Pflasterdecke mit Pflastersteinen aus Beton mit Vorsatzbeton herstellen.
Oberfläche der Pflastersteine, Trassierung der Pflasterdecke und Verlegung der Pflastersteine in Kurvenbereichen nach Unterlagen des AG.
In Verkehrsflächen für Rad- und Gehwege. Rutschwiderstand SRT-Wert mind. 55.
(31)A Format für Rastermaß '160/160/80 oder Halbsteine
Farbe grau'
Fase max. 2/2 mm.
Baustoffgemisch für Bettung und Fugen Kategorie
SZ18/LA20.
Bettung aus Baustoffgemisch 0/4, Anteil an Körnung unter 2 mm max. 30 Massenprozent, E CS35, C 90/3.
Fuge mit Baustoffgemisch 0/4, GU, F, E CS35, C 90/3,
Fugenmaterial einarbeiten und einschlämmen, Fugenschluss durch Einfegen und Einschlämmen herstellen.
Steine im Läuferverband verlegen.
Menge: 280,000 m2

**09.05.01.004 Pflasterd. aus Rasenfugensteine herst. 18,5/18,5/8 cm**
StLKNr. 07.23 115/912.11.12.09.01
Fläche aus Rasensteinen herstellen
Fläche aus Rasensteinen einschl. Verfüllung herstellen.
Unterlage standfest verdichten. Erdarbeiten werden gesondert vergütet.
Befestigung aus Rasengittersteinen.
Ausführung auf horizontalen bis schwach geneigten
Flächen.
Rasenstein aus Beton, Nennmaße mm/mm/mm 185/185/80
Bettung aus Baustoffgemisch 0/5, Anteil an Körnung unter 2 mm max. 30 Massenprozent, E CS35, C 90/3.
Einsaat mit RSM nach Unterlagen des AG
Menge: 25,000 m2

**09.05.01.005 Pflastersteine zuarbeiten**
StLKNr. 07.23  115/195.01.99
Pflastersteine auf Passmaß trennen und Pflastersteine
an Kanten und Einfassungen oder an Aussparungen und
Einbauten über 1,00 m2 Einzelgröße zuarbeiten, nassschneiden oder behauen.
Das Zuarbeiten, Nassschneiden oder Behauen der Pflastersteine an Aussparungen und Einbauten bis zu 1,00 m2
Einzelgröße wird gesondert vergütet.
Art = Pflastersteine aus Beton.
(31)A Dicke '8 cm'
Menge: 200,000 m

**09.05.01.006 Unterlage profilieren FSS EV2 mind.120 Unebenh. max.2 cm, Parkplätze**
StL-Nr. 2221120193201
Unterlage für Schicht ohne Bindemittel auf Sollhöhe
nach Unterlagen des AG profilieren und verdichten.
Liefern von Baustoff bzw. Entfernen von überschüssigem Baustoff wird gesondert vergütet. Erschwernisse
durch Einbauten werden gesondert vergütet.
Unterlage = Frostschutzschicht.
Verformungsmodul der profilierten Unterlage mindestens 120 MPa.
Unebenheit innerhalb einer 4,00 m langen Messstrecke
höchstens 2 cm in Längs- und Querrichtung.
Menge: 355,000 m2

**09.05.01.007 Betonreste an Mauern u. Einfassungen entfernen und entsorgen**
Menge: 54,000 m

**09.05.01.008 Streifen/Rinne aus Betonst. aufn .Dicke bis 7 cm Breite bis 20 cm Fugenmörtel Fund.bet. ü.10-20 Verwertung AN**
StL-Nr. 223115036911201
Streifen oder Rinne mit Pflastersteinen aus Beton aufnehmen. Aufbruch der Tragschicht wird gesondert
vergütet.
Pflasterstein 'bis 7 cm'
Breite des Streifens/der Rinne bis 20 cm.
Mit Fugenfüllung aus hydraulisch gebundenem Fu-
genmörtel.
Fundament aus Beton/Mörtel, über 10 bis 20 cm dick,
aufbrechen.
Steine und Aufbruchgut nach Wahl des AN verwerten.
Menge: 631,000 m

**09.05.01.009 Rinne mit Pflast. aus Beton herst. Bordrinne 350/175/100 mm m.F., m. Vorsatz. 1-zeilig C 25/30. Fuge Typ B**
StL-Nr. 22311542119219100
Rinne mit Pflastersteinen aus Beton herstellen. Mehrzeilige Rinne ist mit beidseitigen Schnurkanten herzustellen.
Bordrinne.
Format für Rastermaß '350/175/100 mm'
Mit Fase, mit Vorsatzbeton.
Breite 1-zeilig.
Fundament und Rückenstütze 'C 25/30'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 631,000 m

**09.05.01.010 Bordstein aufnehmen. 8x25x100 cm Fund. ü. 10-20 cm Verwertung AN**
StLKNr. 07.23  115/031.92.01.00
Bordstein aufnehmen.
(21)A Bordstein '8x25x100 cm'
Fundament aus Beton, über 10 bis 20 cm dick, aufbrechen.
Nicht wiederverwendbare Bordsteine und übriges Aufbruchgut nach Wahl des AN verwerten.
Menge: 56,000 m

**09.05.01.011 Bordstein aus Beton setzen 8x25x100 cm gerader Stein bis 10 cm unt. OK C 25/30**
StLKNr. 07.23  115/311.99.00.01.19
Bordstein aus Beton setzen. Breite der Rückenstütze
mind. 15 cm.
(21)A Bordstein '8x25x100 cm'
Gerader Stein.
Rückenstütze bis 10 cm unter Oberkante Bordstein.
Beton
mit einer Druckfestigkeit (Einzelwert) am Bohrkern von
mind. 12 MPa.
(52)A Fundamentbeton 'C 25/30'
Menge: 224,000 m

**09.05.01.012 Bordstein aufnehmen. Hochbord Beton Fund. ü. 10-20 cm alles Verw. AN**
StL-Nr. 223115031120200
Bordstein aufnehmen.
Bordstein = Hoch- und Rundbordstein aus Beton, Breite
bis 18 cm, Höhe bis 30 cm.
Fundament aus Beton, über 10 bis 20 cm dick, aufbrechen.
Sämtliche Steine und übriges Aufbruchgut nach Wahl des
AN verwerten.
Menge: 96,000 m

**09.05.01.013 Bordstein aus Beton setzen 12/15x30x100 cm gerader Stein bis 10 cm unt. OK C 25/30**
StL-Nr. 22311531199000119
Bordstein aus Beton setzen. Breite der Rückenstütze
mind. 15 cm.
Bordstein '12/15x30x100 cm'
Gerader Stein.
Rückenstütze bis 10 cm unter Oberkante Bordstein. Beton
mit einer Druckfestigkeit (Einzelwert) am Bohrkern von
mind. 12 MPa.
Fundamentbeton 'C 25/30'
Menge: 106,000 m

**09.05.01.014 Bordstein aufnehmen. Naturstein B6+B7 Fund. ü. 10-20 cm Verwertung AN**
StL-Nr. 223115031820100
Bordstein aufnehmen.
Bordstein = aus Naturstein, Größe B6 und B7.
Fundament aus Beton, über 10 bis 20 cm dick, aufbrechen.
Nicht wiederverwendbare Bordsteine und übriges Aufbruchgut nach Wahl des AN verwerten.
Menge: 445,000 m

**09.05.01.015 Bordstein aus Naturstein liefern und setzen NBSt. B 6-120 Granit Fuge Typ A gerader Stein**
Bordstein aus Naturstein mit gleichmäßiger Färbung setzen. Breite der Rückenstütze mind. 15 cm.
Bordsteinformat = B 6 - 120.liefern und setzen
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 15 cm unter Oberkante.Bordstein
Fundamentbeton C 25/30
Menge: 445,000 m

**09.05.01.016 Fundamentgraben herstellen SoB F-Breite ü30-50cm Tiefe ü. 20-30 cm ü. Aush. Verw. AN**
StL-Nr. 2231153061231
Fundamentgraben für Einfassung, Streifen, Rinnen herstellen. Vorhandene Schichten profilgerecht lösen und
seitlich lagern. Arbeitsraum nach Setzen der Borde bzw.
Herstellen der Einfassung, Streifen, Rinnen verfüllen
und verdichten.
Vorhandene Schicht = Schicht ohne Bindemittel.
Fundamentbreite über 30 bis 50 cm.
Grabentiefe über 20 bis 30 cm.
Überschüssigen Aushub nach Wahl des AN verwerten.
Menge: 640,000 m

#### 09.06 Sanierung SSK-Anschlussleitungen

##### 09.06.01 Baustelleneinrichtung

**09.06.01.001 Baustelle einrichten Sämtl.LV-Abschn. Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

##### 09.06.02 Erschwernisse/Zulagen Einbauten

*Hinweis*
Erschwerniszuschlag für Kreuzungen der Baugrube von
Hauptkanal und Druckleitungen mit Leitungen bis zu
einem Kreuzungswinkel von 45 ° entspr. Abs. C/3.
Inbegriffen sind alle Erschwernisse, Suchschlitze,
Handschachtungen u. Sicherungsarbeiten, ferner der
erforderliche Stützbeton für die Kreuzungsleitung
einschl. 5 cm Sandbett. Bei Längsverlauf wird für
je 3 m Versorgungsleitung eine Pauschale vergütet.
Lichtbilder über die Kreuzung in digitalisierter Form
-Auflösung mindestens 3.0 Mio. Pixel, 16bit Farbentiefe
-mit Digitalkamera herstellen.
Beschriftung als Nachweis für die Örtlichkeit. Auf mit
dem AG abgestimmten Datenträger an den AG liefern.
Die Ausführung für den Rohrgrabenverbau nach DIN 18303
bei Querungen für waagrechten Bohlenverbau ist mit
einzurechnen.

**09.06.02.001 Einzelkabel**
Strom und Telefon bis Dm 5 cm
Menge: 7,000 St

**09.06.02.002 Einzelkabel**
Strom und Telefon bis Dm 5 cm längslaufend
Menge: 23,000 m

**09.06.02.003 Gasleitung (Niederdruck)**
aus PE oder St
Menge: 6,000 St

**09.06.02.004 Gasleitung (Niederdruck)**
aus PE oder St längslaufend
Menge: 30,000 m

**09.06.02.005 Kabelzugsteine**
Breite = 2,20 m
Tiefe = 1,0 m
Höhe = 0,3 m bis 0,6 m
Menge: 4,000 St

**09.06.02.006 Kunststoffrohrleitungen DN 50 bis 200**
Menge: 11,000 St

**09.06.02.007 Kunststoffrohrleitungen DN 50 bis 200**
Menge: 20,000 m

**09.06.02.008 Wasserleitung PVC DN 50 - 250**
Menge: 2,000 St

**09.06.02.009 LWL-Verbände**
LWL-Verbände bis zu 6 Verbände
Menge: 8,000 St

**09.06.02.010 FW-Leitung DN 80 bis 250**
Menge: 2,000 St

*Hinweis*
Hinweis
Die Erschwernis für bestehende Einbauten und
Straßenausstattungen werden nur einfach vergütet.
Die Erschwernisse betriffen alle Arbeitsschritte'
wie z. B. ausheben, planieren, einbauen und befestigen
bei Erdarbeiten, Asphaltierungen und Pflasterarbeiten'
je nach der Baubeschreibung.

**09.06.02.011 Erschwernis Schieber und U- Hydranten**
Menge: 2,000 St

**09.06.02.012 Erschwernis Straßensinkkästen**
Menge: 16,000 St

**09.06.02.013 Erschwernis Kanalschächte**
Menge: 2,000 St

##### 09.06.03 Rohrgraben

**09.06.03.001 Leitungsgraben herstellen, Grabentiefe über 1,00 - 1,75 m**
Leitungsgraben einschließlich Verbau, für Rohrleitungen
Sickereinrichtungen, Kabel und dgl. herstellen.
Die Abrechung des Leitungsgrabenaushubes erfolgt
mit senkrechten Baugrubenwänden (verbauter Graben).
Die Abrechnungsbreiten und -tiefen gelten auch im
Bereich der Schächte, der Arbeitsräume für Rohrverbindungen und Kabelmuffen, soweit die Erdarbeiten
dafür nicht gesondert vergütet werden.
Darüber hinausgehender Aushub gehört zum Leistungsumfang.

Schadstoffbelastung Z0 - 1.1

Bezeichnung:.Kies-Gemisch

Zuordnungswert nach LAGA = Z 0 - Z1.1
Aushub 'in Haufwerken
nach LAGA M 20 auf Lagerplatz des AN
zwischenlagern, aufnehmen, fördern und wieder einbauen.

Die Entsorgung des verdrängten Materials erfolgt
in einer eigenen Position.

Grabentiefe über 1,00 m bis 1,75 m,

für Rohrleitungen DN 150

Rohrmaterial Beton-, Stgz.- u. PVC-Rohre
Menge: 8,000 m3

**09.06.03.002 Leitungsgraben herstellen, Grabentiefe über 1,75 - 3,0 m**
Leitungsgraben einschließlich Verbau, für Rohrleitungen
Sickereinrichtungen, Kabel und dgl. herstellen.
Die Abrechung des Leitungsgrabenaushubes erfolgt
mit senkrechten Baugrubenwänden (verbauter Graben).
Die Abrechnungsbreiten und -tiefen gelten auch im
Bereich der Schächte, der Arbeitsräume für Rohrverbindungen und Kabelmuffen, soweit die Erdarbeiten
dafür nicht gesondert vergütet werden.
Darüber hinausgehender Aushub gehört zum Leistungsumfang.

Schadstoffbelastung Z0 - 1.1

Bezeichnung:.Kies-Gemisch

Zuordnungswert nach LAGA = Z 0 - Z1.1
Aushub 'in Haufwerken
nach LAGA M 20 auf Lagerplatz des AN
zwischenlagern, aufnehmen, fördern und wieder einbauen.

Die Entsorgung des verdrängten Materials erfolgt
in einer eigenen Position.Schadstoffbelastung Z 0-Z 1.1

Grabentiefe über 1,75 m bis 3,00 m,

für Rohrleitungen DN 150

Rohrmaterial Beton-, Stgz.- u. PVC-Rohre
Menge: 60,000 m3

**09.06.03.003 Leitungsgraben herstellen, Grabentiefe über 3,0 - 5,0 m**
Leitungsgraben einschließlich Verbau, für Rohrleitungen
Sickereinrichtungen, Kabel und dgl. herstellen.
Die Abrechung des Leitungsgrabenaushubes erfolgt
mit senkrechten Baugrubenwänden (verbauter Graben).
Die Abrechnungsbreiten und -tiefen gelten auch im
Bereich der Schächte, der Arbeitsräume für Rohrverbindungen und Kabelmuffen, soweit die Erdarbeiten
dafür nicht gesondert vergütet werden.
Darüber hinausgehender Aushub gehört zum Leistungsumfang.

Schadstoffbelastung Z0 - 1.1

Bezeichnung:.Kies-Gemisch

Zuordnungswert nach LAGA = Z 0 - Z1.1
Aushub 'in Haufwerken
nach LAGA M 20 auf Lagerplatz des AN
zwischenlagern, aufnehmen, fördern und wieder einbauen.

Die Entsorgung des verdrängten Materials erfolgt
in einer eigenen Position.Schadstoffbelastung Z 0-Z 1.1

Grabentiefe über 3,00 m bis 5,00 m,

für Rohrleitungen DN 150

Rohrmaterial Beton-, Stgz.- u. PVC-Rohre
Menge: 115,000 m3

**09.06.03.004 Baugrube herstellen und wieder einbauen**
Baugrube für kleinere Bauteile, wie Mauern, Sockel,
Treppen, Schächte und dgl. herstellen.

Bauteil(e) Straßensinkasten

Tiefe bis 1,25 m,
Aushub in offener Baugrube.

Schadstoffbelastung Z0 - 1.1

Bezeichnung:.Kies-Gemisch

Zuordnungswert nach LAGA = Z 0 - Z1.1
Aushub 'in Haufwerken
nach LAGA M 20 auf Lagerplatz des AN
zwischenlagern, aufnehmen, fördern und wieder einbauen.

Die Entsorgung des verdrängten Materials erfolgt
in einer eigenen Position.
Menge: 35,000 m3

**09.06.03.005 Zwischengel. Leitungsgr.aush. beproben und entsorgen**
Zwischengelagerten belasteten Boden der OZ 001+002+003
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 150,000 m3

**09.06.03.006 Einsatz für Saugbagger**
für die Herstellung des Rohrgaben

Nur auf Anordnung vom Auftraggeber.

Bei Einsatz eines Saugbaggers werden keine
Erschwernisse wie zum Beispiel Kabelkreuzungen quer-
und längslaufend und Unterquerungen usw. vergütet
Menge: 20,000 m3

**09.06.03.007 ZS für Z 1.2**
Zuschlag zu OZ 004
Menge: 140,000 m3

##### 09.06.04 Erschwernisse

**09.06.04.001 Suchschlitze für Leitungen**
bis T. ca. .1,5 m., B= .1,50 m.
Menge: 35,000 m

**09.06.04.002 ZS für Handschachtung**
ohne Rücksicht auf Tiefe und Bodenart.
Bekannte Hindernisse werden
nach einschlägiger Position vergütet.

Keine Abrechnug bei Saugbaggereinsatz
Menge: 20,000 m3

##### 09.06.05 Erdarbeiten

**09.06.05.001 ZS Leitungszone DN 160**
Rollkies K 8/11 mm liefern und einbauen für
Rohrbettung und Überdeckung entspr. DWA
Regelzeichnung bei nicht brauchbarem vorh.
Material.
Menge: 24,750 m3

##### 09.06.06 Straßen- und Brückenentwässerung, Kabelkanäle

**09.06.06.001 Straßenablauf ausbauen Betonfertigteile Tiefe bis 1,25 m StrA liegt frei Ausbau verwerten**
StL-Nr. 222110505111001
Straßenablauf einschließlich Aufsatz ausbauen. An-
schlussleitungen, die bestehen bleiben, soweit erforderlich abdichten. Das Ausbauen von Rohrleitungen wird
gesondert vergütet.
Straßenablauf aus Betonfertigteilen, vollständig ausbauen.
Ausbautiefe ab OK Aufsatz bis 1,25 m.
Straßenablauf liegt in unbefestigter Fläche. Aufbruch
und Erdarbeiten ausführen.
Sämtliche Ausbaustoffe verwerten nach Wahl des AN.
Menge: 12,000 St

**09.06.06.002 Straßenablauf einbauen Boden Form 1a Schaft Form 5d Aufl-Ring 10a Aufl. C 8/10,10cm**
StL-Nr. 222110514130101
Straßenablauf aus Betonfertigteilen einbauen. Fugen mit
Mörtel M20 dichten und glattstreichen. Aufsatz und Erdarbeiten werden gesondert vergütet.
Boden Form 1a, Abfluss im Boden.
Schaft Form 5d (570 mm hoch).
Auflagering Form 10a (für quadratische Aufsätze).
Auflager aus Beton C 8/10, 10 cm dick, herstellen.
Menge: 12,000 St

**09.06.06.003 Aufsatz f. Straßenablauf liefern und aufsetzen 500x500, D, Begu Zinkeimer C 3 Höhe planmäßig**
Aufsatz für Straßenablauf liefern und aufsetzen.
Klasse D 400, Ausführung nach DIN 19 583, 500x500, mit
Rahmen aus Gusseisen mit Beton.
Verzinkter Eimer, Form C 3.
Aufsatz auf planmäßige Höhe setzen.
Menge: 12,000 St

**09.06.06.004 Anschlussleitung herstellen Rohr DN 150 PP-Rohr Bettung Typ 1 T ü. 1,25-1,75 m Überdeckg.bis 1 m Ringst. Kl.SN 8**
StL-Nr. 22211031422912102
Anschlussleitung zum Schacht bzw. zur Sammelrohrleitung
nach statischen und konstruktiven Erfordernissen herstellen. Anschluss an Schacht bzw. Sammelrohrleitung
sowie Formstücke werden gesondert vergütet.
Rohr DN/ID 150.
Rohr aus PP.
Rohrverbindung 'mit Steckmuffe und Gleitringdichtung'
Bettung nach DIN EN 1610, Typ 1.
Fließsohlentiefe über 1,25 bis 1,75 m.
Überdeckungshöhe bis 1,00 m.
Ringsteifigkeit SN 8 nach DIN EN ISO 9969.
Menge: 59,000 m

**09.06.06.005 Formstück einbauen (Zul.) Bogen DN 150 Rohr DN 150**
StL-Nr. 222110368219903
Formstück in Rohrleitung einbauen. Vergütet wird der
Mehraufwand für den Einbau des Formstückes gegenüber
der bis zur Innenfläche der Sammelrohrleitung durchgemessenen Rohrleitung.
Formstück = Bogen DN/ID 150.
Rohr aus 'Beton/Steinzeug oder Kunststoff'
Durchgangsrohr DN/ID 150.
Menge: 54,000 St

**09.06.06.006 Formstück einbauen (Zul.) Übergang Stgz. auf Kunststoff. Rohr DN 150, Spitzende oder Muffe**
Formstück in Rohrleitung einbauen. Vergütet wird der
Mehraufwand für den Einbau des Formstückes gegenüber
der bis zur Innenfläche der Sammelrohrleitung durchgemessenen Rohrleitung.
Formstück Übergang Stgz./KG Spitzende oder Muffe
Rohr aus Beton/Stgz. oder Kunststoff
Durchgangsrohr DN/ID 150.
Menge: 12,000 St

**09.06.06.007 Formstück einbauen (Zul.) Abzweig DN/ID 150/150 45°**
Formstück in Rohrleitung einbauen. Vergütet wird der
Mehraufwand für den Einbau des Formstückes gegenüber
der bis zur Innenfläche der Sammelrohrleitung durchgemessenen Rohrleitung.

Formstück:  Abzweig DN/ID 150/150 45°
Menge: 6,000 St

**09.06.06.008 Formstück einbauen (Zul.) Doppelabzweig DN/ID 150 - 45°**
Formstück in Rohrleitung einbauen. Vergütet wird der
Mehraufwand für den Einbau des Formstückes gegenüber
der bis zur Innenfläche der Sammelrohrleitung durchgemessenen Rohrleitung.

Formstück:  Doppelabzweig DN/ID 150 - 45°
Menge: 1,000 St

**09.06.06.009 best Rohr ausbauen 150**
Bestehende SSK-Leitung aus Stgz./Beton oder Kunststoff
von best. Straßensinkkasten trennen und ausbauen. Das
Material geht in Eigentum des AN über und ist von der
Baustelle zu entfernen.
Abwasserleitung DN 150
Menge: 55,000 m

**09.06.06.010 Rohranschl.herst. -DN 160**
Rohranschluss an Rohrleitungen aus Steinzeug- oder
Kunststoffrohren bzw. Einläufen
und dergleichen herstellen.
Menge: 24,000 St

##### 09.06.07 Zschl. f. Oberflächenarb. entspr. Abs. C

**09.06.07.001 Asphaltbefestigu- ng trennen Anbauber. schneiden Dicke 7 bis 15 cm**
Asphaltbefestigung geradlinig trennen.
in Anbaubereich längs und quer zur Fahrbahnachse,
Trennen durch Schneiden.
Dicke der Asphaltbefestigung 7 bis 15 cm

Abrechnungsbreite = Rohrgraben zuzüglich 2 x 20 cm
Nachschnitt
Menge: 64,000 m

**09.06.07.002 Asphaltbefestigu- ng trennen Anbauber. längs schneiden 15 bis 25 cm**
Asphaltbefestigung geradlinig trennen.
im Anbaubereich längs und quer zur Fahrbahnachse
Trennen durch Schneiden.
Dicke der Asphaltbefestigung 15 bis 25 cm

Abrechnungsbreite = Rohrgraben zuzüglich 2 x 20 cm
Nachschnitt
Menge: 24,000 m

**09.06.07.003 Asphaltbefestigu- ng aufnehmen Fahrbahn Dicke 7-15 cm. zerkleinern Aufbr. Verw. AN**
Asphaltbefestigung aufbrechen und aufnehmen.
Fläche = Fahrbahn.
Dicke der Asphaltbefestigung 7 bis 15 cm

Aufbruchstücke zerkleinern
Aufbruchgut nach Wahl des AN verwerten.

Abrechnungsbreite = Rohrgraben zuzüglich 2 x 20 cm
Nachschnitt
Menge: 60,000 m2

**09.06.07.004 Asphaltbefestigu- ng aufnehmen Fahrbahn Dicke 15 bis 25 cm zerkleinern Aufbr. Verw. AN**
Asphaltbefestigung aufbrechen und aufnehmen.
Fläche = Fahrbahn.
Dicke der Asphaltbefestigung 15 bis 25 cm

Aufbruchstücke zerkleinern
Aufbruchgut nach Wahl des AN verwerten.

Abrechnungsbreite = Rohrgraben zuzüglich 2 x 20 cm
Nachschnitt
Menge: 20,000 m2

**09.06.07.005 Frostschutzschic- ht herstellen Bk0,3 0/63 ohne industriell hergestellte Gesteinskörnung Dicke 41 cm. Abrechng. Auftrag**
StL-Nr. 22211220930089991
Frostschutzschicht herstellen. Erschwernisse durch
Einbauten, Schächte und Straßenabläufe werden gesondert vergütet.
In Verkehrsflächen der Belastungsklasse Bk0,3,
mehrlagig, oberer Lage mit Fertiger.
Baustoffgemisch 0/63.
Umweltrelevante Merkmale des Baustoffgemisches '
Ohne industriell hergestellte Gesteinskörnung'
Verdichtungsgrad/Verformungsmodul 'EV2 mind.MN/m2 120
Verhältniswert/Verformungsmodul EV1/EV2 max. 2,5'

Einbaudicke '41 cm'

Abgerechnet wird nach Auftragsprofilen.
Menge: 20,000 m3

**09.06.07.006 Frostschutzschic- ht herstellen Bk100 bis Bk1,0 0/63 ohne industriell hergestellte Gesteinkörnung Dicke 37 cm Abrechng. Auftrag**
Frostschutzschicht herstellen. Erschwernisse durch
Einbauten, Schächte und Straßenabläufe werden gesondert vergütet.
In Verkehrsflächen der Belastungsklassen Bk100 bis
Bk1,0, mehrlagig, oberer Lage mit Fertiger.
Baustoffgemisch 0/63.
Umweltrelevante Merkmale des Baustoffgemisches
ohne industriell hergestellte Gesteinskörnung
Verdichtungsgrad/Verformungsmodul
'EV 2 mind. MN/m2 120'

Einbaudicke 37

Abgerechnet wird nach Auftragsprofilen.
Menge: 5,000 m3

**09.06.07.007 Unterlage profilieren FSS EV2 mind.120 Unebenh. max.2 cm**
StL-Nr. 2221120193201
Unterlage für Schicht ohne Bindemittel auf Sollhöhe
nach Unterlagen des AG profilieren und verdichten.
Liefern von Baustoff bzw. Entfernen von überschüssigem Baustoff wird gesondert vergütet. Erschwernisse
durch Einbauten werden gesondert vergütet.
Unterlage = Frostschutzschicht.
Verformungsmodul der profilierten Unterlage mindestens 120 MPa.
Unebenheit innerhalb einer 4,00 m langen Messstrecke
höchstens 2 cm in Längs- und Querrichtung.
Menge: 75,000 m2

**09.06.07.008 Asphalttragsch. aus AC 22 T N herst im Rohrgraben Dicke 10 cm Bitumen 70/100**
Asphalttragschicht aus Asphalttragschichtmischgut
AC 22 T N herstellen. Anlieferung des Asphaltmischguts
in thermoisolierten Transportbehältern.
In Rohrgraben und Restflächen.
Einbaudicke = 10 cm.
Bindemittel = 70/100.

Abrechnungsbreite = Rohrgraben zuzüglich 2 x 20 cm
Nachschnitt
Menge: 60,000 m2

**09.06.07.009 Asphalttragsch. aus AC 22 T N herst im Rohrgraben Dicke 14 cm Bitumen 70/100**
Asphalttragschicht aus Asphalttragschichtmischgut
AC 22 T N herstellen. Anlieferung des Asphaltmischguts
in thermoisolierten Transportbehältern.
In Rohrgraben und Restflächen.
Einbaudicke = 14 cm.
Bindemittel = 70/100.
Einbau zweilagig

Abrechnungsbreite = Rohrgraben zuzüglich 2 x 20 cm
Nachschnitt
Menge: 20,000 m2

**09.06.07.010 Asphaltdecksch. aus AC 11 D N herst Bk1,8-Bk0,3 Dicke 4,0 cm Bitumen 70/100**
StL-Nr. 22311333811200000
Asphaltdeckschicht aus Asphaltbeton für Asphaltdeckschichten AC 11 D N herstellen. Anlieferung des
Asphaltmischguts in thermoisolierten
Transportbehältern.
In Verkehrsflächen der Belastungsklassen Bk1,8 bis
Bk0,3.
Einbaudicke = 4 cm.
Bindemittel = 70/100.
Menge: 20,000 m2

**09.06.07.011 Asphaltdecksch. aus AC 8 D N herst. Bk1,0-Bk0,3 Dicke 4 cm Bitumen 70/100**
Asphaltdeckschicht aus Asphaltbeton für Asphaltdeckschichten AC 8 D N herstellen. Anlieferung des
Asphaltmischguts in thermoisolierten
Transportbehältern.
In Verkehrsflächen der Belastungsklassen Bk1,0 und
Bk0,3.
Einbaudicke = 4 cm.
Bindemittel = 70/100.
Menge: 60,000 m2

**09.06.07.012 Unterlage reinigen**
Vorhandene Unterlage reinigen.
Anfallendes Material einer Verwertung nach
Wahl des AN zuführen.
Das Reinigen von Ecken, Zwickeln und An-
schlüssen von Hand gehört zum Leistungsumfang.
Unterlage aus Asphaltbefestigung
in zusammenhängenden Teilflächen
reinigen mit Hochdruckreinigungsgerät
mit Drehjet und sofortiger Absaugung des
Schmutz-Wasser-Gemisches.
Menge: 75,000 m2

**09.06.07.013 Schichtenverbund herstellen**
Schichtenverbund durch Ansprühen der
Unterlage mit bitumenhaltigem Bindemittel
herstellen, manuell mit Handverdüsung.
Bereich Rohrgraben und Restflächen.
Verschmutzte Unterlage bzw. einzelne
verschmutzte Stellen vorher reinigen.
Kehrgut in Eigentum des AN übernehmen und
einer Verwertung nach Wahl des AN zuführen.
Bitumenemulsion C40BF1-S, Bindemittelmenge
ca. 300 g/m2.
Menge: 75,000 m2

**09.06.07.014 Anschluss a. Fuge m. Fugenm. herst . Längs-/Querfuge Deckschicht Tiefe 40 mm Breite 5 mm Verf. mit Trstr. Fugenmasse N2**
StL-Nr. 22311391231069101
Anschluss als Fuge mit Fugenmasse herstellen.
Längs- und Querfuge.
In der Asphaltdeckschicht ausbilden.
Fugenspalttiefe = 40 mm.
Fugenspaltbreite '5 mm'
Fugenspalt verfüllen in einer Lage mit Trennstreifen.
Mit heiß verarbeitbarer Fugenmasse Typ N2, einschließlich zugehörigem und zuvor aufgetragenem Voranstrichmittel.
Menge: 64,000 m

##### 09.06.08 Pflaster, Platten, Zeilen etc., Treppen, Fugen

**09.06.08.001 Streifen/Rinne aus Betonst. aufn .Dicke bis 7 cm Breite bis 20 cm Fugenmörtel Fund.bet. ü.10-20 Verwertung AN**
StL-Nr. 223115036911201
Streifen oder Rinne mit Pflastersteinen aus Beton aufnehmen. Aufbruch der Tragschicht wird gesondert
vergütet.
Pflasterstein 'bis 7 cm'
Breite des Streifens/der Rinne bis 20 cm.
Mit Fugenfüllung aus hydraulisch gebundenem Fu-
genmörtel.
Fundament aus Beton/Mörtel, über 10 bis 20 cm dick,
aufbrechen.
Steine und Aufbruchgut nach Wahl des AN verwerten.
Menge: 24,000 m

**09.06.08.002 Bordstein aufnehmen. Hochbord Beton Fund. ü. 10-20 cm alles Verw. AN**
StL-Nr. 223115031120200
Bordstein aufnehmen.
Bordstein = Hoch- und Rundbordstein aus Beton, Breite
bis 18 cm, Höhe bis 30 cm.
Fundament aus Beton, über 10 bis 20 cm dick, aufbrechen.
Sämtliche Steine und übriges Aufbruchgut nach Wahl des
AN verwerten.
Menge: 24,000 m

**09.06.08.003 Rinne mit Pflast. aus Beton herst. Bordrinne 350/175/100 mm m.F., m. Vorsatz. 1-zeilig C 25/30. Fuge Typ B**
StL-Nr. 22311542119219100
Rinne mit Pflastersteinen aus Beton herstellen. Mehrzeilige Rinne ist mit beidseitigen Schnurkanten herzustellen.
Bordrinne.
Format für Rastermaß '350/175/100 mm'
Mit Fase, mit Vorsatzbeton.
Breite 1-zeilig.
Fundament und Rückenstütze 'C 25/30'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 24,000 m

**09.06.08.004 Bordstein aus Beton setzen 12/15x30x100 cm gerader Stein bis 10 cm unt. OK C 25/30**
StL-Nr. 22311531199000119
Bordstein aus Beton setzen. Breite der Rückenstütze
mind. 15 cm.
Bordstein '12/15x30x100 cm'
Gerader Stein.
Rückenstütze bis 10 cm unter Oberkante Bordstein. Beton
mit einer Druckfestigkeit (Einzelwert) am Bohrkern von
mind. 12 MPa.
Fundamentbeton 'C 25/30'
Menge: 24,000 m

**09.06.08.005 Fundamentgraben herstellen SoB F-Breite ü30-50cm Tiefe ü. 20-30 cm ü. Aush. Verw. AN**
StL-Nr. 2231153061231
Fundamentgraben für Einfassung, Streifen, Rinnen herstellen. Vorhandene Schichten profilgerecht lösen und
seitlich lagern. Arbeitsraum nach Setzen der Borde bzw.
Herstellen der Einfassung, Streifen, Rinnen verfüllen
und verdichten.
Vorhandene Schicht = Schicht ohne Bindemittel.
Fundamentbreite über 30 bis 50 cm.
Grabentiefe über 20 bis 30 cm.
Überschüssigen Aushub nach Wahl des AN verwerten.
Menge: 24,000 m

#### 09.07 Regie und Sonstiges

*Hinweis*
Hier handelt es sich um "Bedarfspositionen".

##### 09.07.01 Stellung Arbeitskräften f. Regiearbeiten

*Hinweis*
Überstunden, Nacht- u. Feiertagszuschläge werden
gesondert vergütet, alle anderen Zuschläge sind im
Stundensatz enthalten.

**09.07.01.001 Polier, Schachtmeister**
Verrechnungssätze für Arbeitskräfte,
Polier, Schachtmeister
Menge: 18,000 h

**09.07.01.002 Baufacharbeiter**
Verrechnungssätze für Arbeitskräfte
Baufacharbeiter (Berufsgr. VI).
Menge: 18,000 h

**09.07.01.003 Lehrling**
Verrechnungssätze f. Arbeitskräfte
Lehrling 1. - 3. Ausbildungsjahr.
Menge: 12,000 h

##### 09.07.02 Stellung von Gräten mit Bedienpersonal

**09.07.02.001 Kleintransporter VW-Bus**
Menge: 9,000 h

**09.07.02.002 LKW-Kipper mit Allrad über 15,0 t**
Menge: 13,000 h

**09.07.02.003 LKW-mit Kranwagen**
Menge: 13,000 h

**09.07.02.004 Bagger bis 15 to GG**
Menge: 13,000 h

**09.07.02.005 Radlader**
Menge: 11,000 h

**09.07.02.006 elektr. Bohr- u. Abbauhammer bis 20 kg**
Menge: 11,000 h

**09.07.02.007 Kompressor bis 5 m3/min.**
Verrechnungssätze für Baugeräte, Kompressor
über 6 bis 10 m³/min
Menge: 11,000 h

**09.07.02.008 Kleingeräte wie Flex, Bohrmaschine und dgl.**
Menge: 11,000 h

**09.07.02.009 Flächenrüttler**
Menge: 11,000 h

**09.07.02.010 Stampfer**
Menge: 11,000 h

##### 09.07.03 Materiallieferung

**09.07.03.001 Sonstige Materiallieferungen und Baustoffe**
Die im LV angegebene Verrechnungseinheiten entsprechen
dem Wert des Lieferumfanges ohne Zuschlag
(Stoffkostenzuschlag).
Für die Verrechnung gilt die vorgelegte
Materialrechnung (Faktura) ohne Umsatzsteuer.
Eine VE entspricht 1,00 _ der Faktura.
In den Einheitspreis ist der Zuschlag
(Stoffkostenzuschlag) einzubeziehen
z.B. Stoffkostenzuschlag 12% => EP = 1,12 _
Menge: 2000,000 VE

**09.07.03.002 Beton C 25/30 XF 2**
Menge: 8,000 m3

**09.07.03.003 16/32 Riesel**
16/32 Riesel liefern und einbauen
Menge: 8,000 m3

### 10 Markierungsarbeiten

#### 10.01 Markirungsarbeiten

##### 10.01.01 Markierungsarbeiten

*Hinweis*
1. Allgemeines
1.1 Ausfräsungen für Markierungen an Betriebsstrecken
sind am Tage des Fräsens zu verfüllen.
1.2 Sofern keine gesonderten Angaben hinsichtlich
der Einlegetiefe von Dickschichtmarkierungen
gemacht werden, beträgt die Einlegetiefe *gesamte
Schichtdicke abzüglich 2 mm*.
1.3 Für Markierungssysteme von Sonderflächen, die
nicht geregelt sind, werden die Anforderungen für die
Griffigkeit und Verschleißfestigkeit der ZTV M
zugrunde gelegt.
1.4 Erforderliche Handarbeiten bei Ausfräsungen für
eingelegte Markierungen von Pfeilen, Quermarkierungen
etc. sind Nebenleistungen und werden nicht gesondert
vergütet.
1.5 Bei linienförmigen Markierungen wird der markierte
Strich abgerechnet, bei Doppelstrichen zwei Striche.

**10.01.01.001 Markierungsfläche reinigen**
StL-Nr. 21492810502
Markierungsfläche reinigen
Fläche für Markierung auf besondere Anordnung
des AG reinigen. Kehrgut in Eigentum des AN
übernehmen und von der Baustelle entfernen.
Abgerechnet wird die zu markierende Fläche.
Bei Pfeil, Buchstabe, Ziffer, Verkehrsschild und
Piktogramm ergibt sich die Fläche aus dem kleinsten
umschließenden Rechteck.
Reinigung mit Saugkehrwagen.
Menge: 598,000 m2

**10.01.01.002 Längsmarkierung Typ II weiß herstellen**
StL-Nr. 21492820801060107
Längsmarkierung Typ II weiß herstellen.
Abgerechnet wird der markierte Strich,
bei Doppelstrichen zwei Striche.
Verkehrsklasse Klasse P '6'
Vormarkierung: (mit - ohne) 'mit'
Strichbreite cm '12'
Markierungszeichen: 'Fahrstreifenbegrenzung'
Strich durchgehend,
Material = thermoplastische Stoffe (Heißplastiken),
Markierung auf Asphaltbeton,
Mindestschichtdicke mm '5'
davon eingelegt mm '3'
mit eingemischten Beistoffen (Reflexperlen und
Griffigkeitsmitteln).
Erforderliche Fräsarbeiten in Fahrbahndecken bzw. in
bestehender Markierung durchführen. Fräsgut in
Eigentum des AN übernehmen, von der Baustelle
entfernen und gegen Nachweis entsorgen.
Menge: 244,000 m

**10.01.01.003 Längsmarkierung Typ II weiß herstellen**
StL-Nr. 21492820804060107
Längsmarkierung Typ II weiß herstellen.
Abgerechnet wird der markierte Strich,
bei Doppelstrichen zwei Striche.
Verkehrsklasse Klasse P '6'
Vormarkierung: (mit - ohne) 'mit'
Strichbreite cm '25'
Markierungszeichen: 'Warnlinie'
Strich unterbrochen, Verhältnis Strich / Lücke 2:1,
Material = thermoplastische Stoffe (Heißplastiken),
Markierung auf Asphaltbeton,
Mindestschichtdicke mm '5'
davon eingelegt mm '3'
mit eingemischten Beistoffen (Reflexperlen und
Griffigkeitsmitteln).
Erforderliche Fräsarbeiten in Fahrbahndecken bzw. in
bestehender Markierung durchführen. Fräsgut in
Eigentum des AN übernehmen, von der Baustelle
entfernen und gegen Nachweis entsorgen.
Menge: 229,000 m

**10.01.01.004 Längsmarkierung Typ II weiß herstellen**
Längsmarkierung Typ II weiß herstellen.
Abgerechnet wird der markierte Strich,
bei Doppelstrichen zwei Striche.
Verkehrsklasse Klasse P 6
Vormarkierung: (mit - ohne) mit
Strichbreite cm 12
Markierungszeichen: Leitlinie
Strich unterbrochen, Verhältnis Strich / Lücke 2:1,
Material = thermoplastische Stoffe (Heißplastiken),
Markierung auf Asphaltbeton,
Mindestschichtdicke mm 3
davon eingelegt mm 5
mit eingemischten Beistoffen (Reflexperlen und
Griffigkeitsmitteln).
Erforderliche Fräsarbeiten in Fahrbahndecken bzw. in
bestehender Markierung durchführen. Fräsgut in
Eigentum des AN übernehmen, von der Baustelle
entfernen und gegen Nachweis entsorgen.
Menge: 132,000 m

**10.01.01.005 Quermarkierung Typ II weiß herstellen**
StL-Nr. 21492821101060107
Quermarkierung Typ II weiß  herstellen
Abgerechnet wird der markierte Strich.
Verkehrsklasse Klasse P '6'
Vormarkierung (mit/ohne): 'mit'
Markierung = Haltelinie,
Material = thermoplastische Stoffe (Heißplastiken),
Markierung auf Asphaltbeton,
Mindestschichtdicke mm '5'
davon eingelegt mm '3'
mit eingemischten Beistoffen (Reflexperlen und
Griffigkeitsmitteln).
Erforderliche Fräsarbeiten in Fahrbahndecken bzw. in
bestehender Markierung durchführen. Fräsgut in
Eigentum des AN übernehmen, von der Baustelle
entfernen und gegen Nachweis entsorgen.
Menge: 70,500 m

**10.01.01.006 Quermarkierung Typ II weiß herstellen**
StL-Nr. 21492821103060107
Quermarkierung Typ II weiß  herstellen
Abgerechnet wird der markierte Strich.
Verkehrsklasse Klasse P '6'
Vormarkierung (mit/ohne): 'mit'
Markierung = Fußgängerfurt,
Material = thermoplastische Stoffe (Heißplastiken),
Markierung auf Asphaltbeton,
Mindestschichtdicke mm '5'
davon eingelegt mm '3'
mit eingemischten Beistoffen (Reflexperlen und
Griffigkeitsmitteln).
Erforderliche Fräsarbeiten in Fahrbahndecken bzw. in
bestehender Markierung durchführen. Fräsgut in
Eigentum des AN übernehmen, von der Baustelle
entfernen und gegen Nachweis entsorgen.
Menge: 265,000 m

**10.01.01.007 Pfeilmarkierung Typ II weiß herstellen**
StL-Nr. 21492821203060106
Pfeilmarkierung Typ II weiß  herstellen.
Verkehrsklasse Klasse P '6'
Vormarkierung: (mit - ohne) 'mit'
Länge der Pfeile m: '5'
Markierungszeichen = Pfeil links oder rechts ab,
Material = thermoplastische Stoffe (Heißplastiken),
Markierung auf Asphaltbeton,
Mindestschichtdicke mm '5'
davon eingelegt mm '3'
mit eingemischten Beistoffen (Reflexperlen und
Griffigkeitsmitteln).
Erforderliche Fräsarbeiten in Fahrbahndecken bzw. in
bestehender Markierung durchführen. Fräsgut in
Eigentum des AN übernehmen, von der Baustelle
entfernen und gegen Nachweis entsorgen.
Menge: 19,000 St

**10.01.01.008 Pfeilmarkierung Typ II weiß herstellen**
StL-Nr. 21492821202050106
Pfeilmarkierung Typ II weiß  herstellen.
Verkehrsklasse Klasse P '6'
Vormarkierung: (mit - ohne) 'mit'
Länge der Pfeile m: '5'
Markierungszeichen = Pfeil geradeaus und
links oder rechts ab,
Material = Heißspritzplastik,
Markierung auf Asphaltbeton,
Mindestschichtdicke mm '5'
davon eingelegt mm '3'
mit eingemischten Beistoffen (Reflexperlen und
Griffigkeitsmitteln).
Erforderliche Fräsarbeiten in Fahrbahndecken bzw. in
bestehender Markierung durchführen. Fräsgut in
Eigentum des AN übernehmen, von der Baustelle
entfernen und gegen Nachweis entsorgen.
Menge: 8,000 St

**10.01.01.009 Mark. w. Parkfl. H.-u.P.verbot Typ II herstellen**
Markierung Typ II weiß für Parkfläche, Halt- und
Parkverbot herstellen
Abgerechnet wird der markierte Strich.
Verkehrsklasse Klasse P 6
Vormarkierung: (mit - ohne) mit
Strichbreite cm 12
Zick-Zack-Linie, unterbrochen,
Material = thermoplastische Stoffe (Heißplastiken),
Markierung auf Asphaltbeton,
Mindestschichtdicke mm 5
davon eingelegt mm 3
mit eingemischten Beistoffen (Reflexperlen und
Griffigkeitsmitteln).
Erforderliche Fräsarbeiten in Fahrbahndecken bzw. in
bestehender Markierung durchführen. Fräsgut in
Eigentum des AN übernehmen, von der Baustelle
entfernen und gegen Nachweis entsorgen.
Menge: 245,000 m

**10.01.01.010 Sonst. Mark.zeich Typ II weiß herstellen - 30 km/h**
Sonstige Markierungszeichen Typ II weiß
herstellen
Verkehrsklasse Klasse P 5
Vormarkierung: (mit - ohne) mit
Markierungszeichen = Piktogramm: 30
Länge m 1,5 - Schablone von Stadtwerken Waldkraiburg
Material = Heißspritzplastik,
Markierung auf Asphaltbeton,
Mindestschichtdicke 0,6 mm.
Menge: 1,000 St

**10.01.01.011 Sonst. Mark.zeich Typ II weiß herstellen - Achtung Fußgänger**
StL-Nr. 21492821304050101
Sonstige Markierungszeichen Typ II weiß
herstellen
Verkehrsklasse Klasse P '5'
Vormarkierung: (mit - ohne) 'mit'
Markierungszeichen = Piktogramm: 'Achtung Fußgänger'
Länge m '1500x1500 mm'
Material = Heißspritzplastik,
Markierung auf Asphaltbeton,
Mindestschichtdicke 0,6 mm.
Menge: 2,000 St

**10.01.01.012 Sonst. Mark.zeich Typ II weiß herstellen - Fußgänger**
StL-Nr. 21492821304050101
Sonstige Markierungszeichen Typ II weiß
herstellen
Verkehrsklasse Klasse P '5'
Vormarkierung: (mit - ohne) 'mit'
Markierungszeichen = Piktogramm: 'Fußgänger'
Länge m '1000x1000 mm'
Material = Heißspritzplastik,
Markierung auf Asphaltbeton,
Mindestschichtdicke 0,6 mm.
Menge: 6,000 St

### 11 Stadtwerke Eigenbetrieb

#### 11.01 Baustelleneinrichtung

##### 11.01.01 Baustelleneinrichtung

**11.01.01.001 Baustelle einrichten Sämtl.LV-Abschn. Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

#### 11.02 Verkehrssicherung

##### 11.02.01 Verkehrssicherung

**11.02.01.001 Verk.Fl.unterh.**
Verkehrsflächen zur Aufrechterhaltung
des öffentlichen und Anlieger-Verkehrs
sowie des Baustellenverkehrs
innerhalb des Baubereiches einschließlich zwischenzeitlich benutzter Behelfsfahrstreifen verkehrssicher unterhalten.
Befestigung mit Asphalt,
Verkehrsflächen im Zuge der Baustrecke.
Menge: 1,000 Psch

**11.02.01.002 Verkehrssicherung läng.Dauer durchf Arb.st.u. Uml.str RSA B I/15**
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan B I/15

Verkehrsrechtliche Anordnung einholen u.
Umleitungsplan ertsellen
Menge: 1,000 Psch

**11.02.01.003 Verkehrssicherung läng.Dauer durchf Arb.st.u. Uml.str, RSA B I/2 o. B I/6**
StLKNr. 06.21  105/125.39.00.00.90
Verkehrssicherung längerer Dauer betriebsfertig aufbauen, vorhalten, warten, instand setzen, betreiben, kontrollieren und abbauen. Vorübergehende Verkehrssicherungsmaßnahmen durchführen. Vorübergehende Markierung,
transportable Lichtsignalanlage, bauliches Leitelement,
mobile Stauwarnanlage, LED-Anzeigetafel und transportable Schutzeinrichtung werden gesondert vergütet.
Verkehrssicherung an Arbeitsstelle und Umleitungsstrecke.

Die Verkehrszeichen nach Verkehrszeichenplan
bzw. Regelplan gehören zum Leistungsumfang.

Nach RSA, Regelplan 'B 1/6'

Verkehrsrechtliche Anordnung einholen u.
Umleitungsplan ertsellen
Menge: 1,000 Psch

**11.02.01.004 Verkehrsschild aufb., abb., vorh . Ronde,Dreie.Quad. Größe 2 Typ RA1 Höhe 2,20 m**
Verkehrsschild aufbauen, vorhalten, warten, instand
setzen und abbauen. Aufstellvorrichtung nach statischen
Erfordernissen. Vorübergehende Verkehrssicherungsmaßnahmen durchführen. Die Kontrolle wird gesondert
vergütet.
Verkehrsschild = Ronde, Dreieck, Quadrat.
Größe 2. mit Zusatzschilder
Retroreflektierend mit Folie Klasse RA2.
Aufstellvorrichtung mit Fußplatte aufstellen
Aufstellhöhe über der Verkehrsfläche = 2,20 m.
Einsatzzeit Bauzeit
Menge: 25,000 St

**11.02.01.005 Verkehrsschild aufb., abb., vorh . Zeichen 454,457 Größe 2 Typ RA1, Höhe 2,20 m**
Verkehrsschild aufbauen, vorhalten, warten, instand
setzen und abbauen. Aufstellvorrichtung nach statischen
Erfordernissen. Vorübergehende Verkehrssicherungsmaßnahmen durchführen. Die Kontrolle wird gesondert
vergütet.
Verkehrsschild = Zeichen 454, 457.
Größe 2
mit Zuschildern
Retroreflektierend mit Folie Klasse RA2.
Aufstellvorrichtung mit Fußplatte
Aufstellhöhe über der Verkehrsfläche = 2,20 m.
Einsatzzeit Bauzeit
Menge: 10,000 St

**11.02.01.006 Absp.g.,Warneinr. aufb.,abb.u.vorh . Abspsch. 250x2000 Typ RA2 3 Strah.eins.gelb mit Tastleiste**
Absperrgerät oder Warneinrichtung betriebsfertig aufbauen, vorhalten, warten, instand setzen, betreiben und
abbauen. Vorübergehende Verkehrssicherungsmaßnahmen
durchführen. Die Kontrolle wird gesondert vergütet.
Absperrschranke Größe 250 x 2000 mm mit Aufstellvorrichtung.
Mit retroreflektierender Folie Klasse RA2.
Mit 3 Richtstrahlern einseitig, gelbes Dauerlicht, WL1.
Mit Tastleiste.
Energieversorgung nach Wahl AN.
Einsatzzeit: Bauzeit
Menge: 2,000 St

**11.02.01.007 Kontr. Verkehrs- sicherung**
Kontrolle der Verkehrssicherung durchführen.
Die Kontrolle ist unmittelbar nach deren Durchführung
zu erfassen und zu dokumentieren. Arbeits- und
Hilfsmittel sind vom AN zu stellen und dem AG
jederzeit zugänglich zu machen.
Die Kontrollausdrucke sind dem AG arbeitstäglich
vorzulegen.
Verkehrssicherung an Arbeitsstellen im
gesamten Baustellenbereich und an
Umleitungsstrecken
Kontrolle .einmal täglich, an arbeitsfreien Tagen.
einmal täglich.
Kontrolle durch .durch schriftliche Dokumentation.
nach Unterlagen des AN.
Menge: 1,000 Psch

#### 11.03 Kanal-Hauptleitung

##### 11.03.01 Rohrgrabenaushub

*Hinweis*
für Anschlussleitungen
Aufmaß von Achse Hauptkanal bis Außenkante Schacht bzw.
Sinkkasten. Die mittl. Tiefe zur Positionseinteilung
ergibt sich aus der Tiefe am Hauptkanal und derjenigen
am Schacht bzw. Sinkkasten; vergütete Aushubbreite
0,85m;
Ein Rohrgrabenverbau nach DIN 18303 ist zwingend
erforderlich. Vorgegeben ist ein Plattenverbau.
Für Querungen im Rohrgraben ist ein waagrechter
Bohlenverbau zu verwenden. Die Erschwernis bzw
Behinderung für Querungen für die Verbauarbeiten ist in
die Zuschlagsposition mit einzurechnen.

**11.03.01.001 Leitungsgraben herstellen, B = 0,85 m**
mittlere Tiefe = 3,0 - 4,0 m ab GOK Straßenbau

Bezeichnung:.Kies/Rotlage-Gemisch

Schadstoffbelastung Z0 - 1.1

Bezeichnung:.Kies/Rotlage-Gemisch

Zuordnungswert nach LAGA = Z 0 - Z1.1
Aushub 'in Haufwerken
nach LAGA M 20 auf Lagerplatz des AN
zwischenlagern, aufnehmen, fördern und wieder einbauen.

Die Entsorgung des verdrängten Materials erfolgt
in einer eigenen Position.

Rohrleitungen: PP DN 150
Menge: 15,000 m3

**11.03.01.002 Baugrube herstellen - Reparatur Hauptkanal Stgz. DN 250**
Baugrube einschl. Verbau, für Rohrleitungen
 nach Unterlagen des AG
herstellen. Boden lösen und laden.

Bauteil(e) Stgz. DN 250 Hauptkanal

Kopfloch: 3,00 x 3,00 m

Tiefe: 3,50 m

Schadstoffbelastung Z0 - 1.1

Bezeichnung:.Kies-Gemisch

Zuordnungswert nach LAGA = Z 0 - Z1.1
Aushub 'in Haufwerken
nach LAGA M 20 auf Lagerplatz des AN
zwischenlagern, aufnehmen, fördern und wieder
einbauen.

Die Entsorgung des verdrängten Materials erfolgt
in einer eigenen Position.
Menge: 35,000 m3

**11.03.01.003 Baugrube herstellen - Reparatur Hauptkanal Stgz. DN 400**
Baugrube einschl. Verbau, für Rohrleitungen
 nach Unterlagen des AG
herstellen. Boden lösen und laden.

Bauteil(e) Stgz.DN 400 Hauptkanal

Kopfloch: 3,00 x 3,00 m

Tiefe: 4,00 m

Schadstoffbelastung Z0 - 1.1

Bezeichnung:.Kies-Gemisch

Zuordnungswert nach LAGA = Z 0 - Z1.1
Aushub 'in Haufwerken
nach LAGA M 20 auf Lagerplatz des AN
zwischenlagern, aufnehmen, fördern und wieder
einbauen.

Die Entsorgung des verdrängten Materials erfolgt
in einer eigenen Position.Schadstoffbelastung Z 0-Z 1.1
Menge: 40,000 m3

**11.03.01.004 Zwischengel. Leitungsgr.aush. beproben und entsorgen**
Zwischengelagerten belasteten Boden der OZ 001+002+003
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 45,000 m3

**11.03.01.005 Einsatz für Saugbagger**
für die Herstellung des Rohrgaben

Nur auf Anordnung vom Auftraggeber.

Bei Einsatz eines Saugbaggers werden keine
Erschwernisse wie zum Beispiel Kabelkreuzungen quer-
und längslaufend und Unterquerungen usw. vergütet
Menge: 20,000 m3

**11.03.01.006 ZS für Z 1.2**
Zuschlag zu OZ 001 bis 002
Menge: 45,000 m3

##### 11.03.02 Erschwernisse

**11.03.02.001 Suchschlitze für Leitungen**
bis T. ca. .1,5 m., B= .1,50 m.
Menge: 5,000 m

**11.03.02.002 ZS für Handschachtung**
ohne Rücksicht auf Tiefe und Bodenart.
Bekannte Hindernisse werden
nach einschlägiger Position vergütet.

Keine Abrechnug bei Saugbaggereinsatz
Menge: 10,000 m3

##### 11.03.03 Erdarbeiten

**11.03.03.001 ZS Leitungszone DN 400 + DN 250**
Rollkies K 8/11 mm liefern und einbauen für
Rohrbettung und Überdeckung entspr. DWA
Regelzeichnung bei nicht brauchbarem vorh.
Material.
Menge: 15,000 m3

**11.03.03.002 ZS Mauerwerk abtragen**
im Rohrgraben, auch für Bauschutt
Menge: 5,000 m3

**11.03.03.003 ZS Beton abtragen**
im Rohrgraben
Menge: 5,000 m3

##### 11.03.04 Steinzeugrohr

*Hinweis*
Liefern, Verlegen und Dichten von Steinzeugrohren mit
maximaler Baulänge entspr. Abs. C/5;
Abfuhr der Verdrängung inbegriffen; incl. Bettung und
Überdeckung mit anstehendem Material analog
Regelzeichnung.

**11.03.04.001 Steinzeug-Reparatur-Abzweig DN 400/150, 90 Grad**
Liefern und fachgerechtes Einbauen eines
Reparatur-Abzweigs aus Steinzeug gemäß DIN EN 295,
Nennweite Hauptleitung DN 400, Abzweig DN 150,
Abzweigwinkel 90°, Baulänge ca. 0,60 m.
Scheiteldruckfestigkeit mindestens 34 kN/m (DN 300) und
34 kN/m (DN 250).
Mit beidseitigen Rohrspitzenden für den Anschluss
mittels Reparaturkupplungen (z. B. Canada-Manschetten).
Menge: 1,000 St

**11.03.04.002 Steinzeug-Reparatur-Abzweig DN 250/150, 45 Grad**
Liefern und fachgerechtes Einbauen eines
Reparatur-Abzweigs aus Steinzeug gemäß DIN EN 295,
Nennweite Hauptleitung DN 250, Abzweig DN 150,
Abzweigwinkel 45°, Baulänge ca. 0,60 m.
Scheiteldruckfestigkeit mindestens 34 kN/m (DN 300) und
34 kN/m (DN 250).
Mit beidseitigen Rohrspitzenden für den Anschluss
mittels Reparaturkupplungen (z. B. Canada-Manschetten).
Menge: 1,000 St

**11.03.04.003 Steinzeug-Passstück DN 250, Baulänge ca. 2 m**
Steinzeug-Passstück DN 250, Baulänge ca. 2,00 m.

Liefern und fachgerechtes Einbauen eines Passstücks aus
Steinzeug gemäß DIN EN 295, Nennweite DN 250, Baulänge
ca. 2,00 m, mit beidseitigen Rohrspitzenden für den
Anschluss mittels Reparaturkupplungen (z. B.
Canada-Manschetten).
Scheiteldruckfestigkeit mindestens 34 kN/m.
Menge: 1,000 St

**11.03.04.004 Reparaturkupplung (z.B. Canada-Manschette) DN 400 für Steinzeugrohre**
Liefern und fachgerechtes Montieren einer zweiteiligen
Reparaturkupplung (z.B. Canada-Manschette) aus
Edelstahl mit elastomerer Dichtung, geeignet für
Steinzeugrohre DN 400 mit Rohrspitzenden gemäß DIN EN
295.

Mit korrosionsbeständigen Spannbändern und
Edelstahlschrauben zur dauerhaften, dichten und
zugfesten Verbindung.

Inklusive Lieferung aller erforderlichen Materialien
sowie Montage gemäß den anerkannten Regeln der Technik
und den Herstellerangaben.
Menge: 2,000 St

**11.03.04.005 Reparaturkupplung (z.B. Canada-Manschette) DN 250 für Steinzeugrohre**
Liefern und fachgerechtes Montieren einer zweiteiligen
Reparaturkupplung (z.B. Canada-Manschette) aus
Edelstahl mit elastomerer Dichtung, geeignet für
Steinzeugrohre DN 250 mit Rohrspitzenden gemäß DIN EN
295.

Mit korrosionsbeständigen Spannbändern und
Edelstahlschrauben zur dauerhaften, dichten und
zugfesten Verbindung.

Inklusive Lieferung aller erforderlichen Materialien
sowie Montage gemäß den anerkannten Regeln der Technik
und den Herstellerangaben.
Menge: 3,000 St

**11.03.04.006 Zulage für best Rohr trennen DN 400, ausbauen und entsorgen**
Bestehende Abwasserleitung aus Stgz./Beton oder
Kunststoff
von best. Rohrleitung trennen und ausbauen.

Das Material geht in Eigentum des AN über und ist von
der Baustelle zu entfernen.

Abwasserleitung STZ DN 400.
Menge: 2,000 St

**11.03.04.007 Zulage für best Rohr trennen DN 250, ausbauen und entsorgen**
Bestehende Abwasserleitung aus Stgz./Beton oder
Kunststoff
von best. Rohrleitung trennen und ausbauen.

Das Material geht in Eigentum des AN über und ist von
der Baustelle zu entfernen.

Abwasserleitung STZ DN 250.
Menge: 2,000 St

**11.03.04.008 Zulage für best Rohr trennen DN 150, ausbauen und entsorgen**
Bestehende Abwasserleitung aus Stgz./Beton oder
Kunststoff
von best. Rohrleitung trennen und ausbauen.

Das Material geht in Eigentum des AN über und ist von
der Baustelle zu entfernen.

Abwasserleitung STZ DN 150.
Menge: 4,000 St

**11.03.04.009 ZS für abstemmen Betonummantelung vom Stgz.-Rohr DN 400**
Zuschlag für abstemmen der Betonummantelung vom
Steinzeugrohr DN 400.
Abbruchmaterial ausbauen, laden und entsorgen.

Abrechnung nach Zeitaufwand.

In die Position ist einzurechnen:

2 Facharbeiter
Abbruchgerät (Hilti, Notstromaggregat)
Abbruchmaterial (0,5 m3)
Menge: 15,000 h

**11.03.04.010 ZS für abstemmen Betonummantelung vom Stgz.-Rohr DN 250**
Zuschlag für abstemmen der Betonummantelung vom
Steinzeugrohr DN 250.
Abbruchmaterial ausbauen, laden und entsorgen.

Abrechnung nach Zeitaufwand.

In die Position ist einzurechnen:

2 Facharbeiter
Abbruchgerät (Hilti, Notstromaggregat)
Abbruchmaterial (0,5 m3)
Menge: 10,000 h

##### 11.03.05 Kanalrohre aus PP

*Hinweis*
Abwasserkanal aus homogenem Vollwand-PP-Kanalrohr (PP
80 SD) mit Steckmuffe und festeingelegtem
Sicherheitsdichtsystem, nach DIN EN 1852, Reihe SN 10,
ohne Zusatz von Füllstoffen, liefern, verlegen nach DIN
EN 1610 und dichten, wie in Abs. C/5 beschrieben.
Formstücke werden übermessen und durch einen Zuschlag
vergütet (erforderliche PP-Übergangsstücke (USM) und
Überschiebmuffen sind einzurechnen). Abfuhr der
Verdrängung inbegriffen; incl. Bettung und Überdeckung
Sand/Kiesgemisch mit anstehendem brauchbaren Material
analog Regelzeichnung.
Werkstoff: PP,
Farbe: korallenrot
innen: hell,

Fabrikat: Fa. Rehau o. glw.

Angeboten: '.........'

**11.03.05.001 DN 160**
Menge: 5,000 m

**11.03.05.002 Bogenzuschlag 15°- 45 ° für DN 160**
Menge: 6,000 St

**11.03.05.003 ZS für PP-Formstücke DN 160**
Zuschlag zur Pos. 001

Überschubmuffe DN 160
Muffenstopfen DN 160
Menge: 4,000 St

**11.03.05.004 Formstück einbauen (Zul.) Übergang Stgz. auf PP Rohr DN 150, Spitzende oder Muffe**
Formstück in Rohrleitung einbauen. Vergütet wird der
Mehraufwand für den Einbau des Formstückes gegenüber
der bis zur Innenfläche der Sammelrohrleitung durchgemessenen Rohrleitung.
Formstück Übergang Stgz./KG Spitzende oder Muffe
Rohr aus Beton/Stgz. oder Kunststoff
Durchgangsrohr DN/ID 150.
Menge: 4,000 St

##### 11.03.06 Zschl. f. Oberflächenarb. entspr. Abs. C

**11.03.06.001 Asphaltbefestigu- ng trennen Anbauber. schneiden Dicke 7 bis 15 cm**
Asphaltbefestigung geradlinig trennen.
in Anbaubereich längs und quer zur Fahrbahnachse,
Trennen durch Schneiden.
Dicke der Asphaltbefestigung 7 bis 15 cm

Abrechnungsbreite = Rohrgraben zuzüglich 2 x 20 cm
Nachschnitt
Menge: 20,000 m

**11.03.06.002 Asphaltbefestigu- ng trennen Anbauber. längs schneiden 15 bis 25 cm**
Asphaltbefestigung geradlinig trennen.
im Anbaubereich längs und quer zur Fahrbahnachse
Trennen durch Schneiden.
Dicke der Asphaltbefestigung 15 bis 25 cm

Abrechnungsbreite = Rohrgraben zuzüglich 2 x 20 cm
Nachschnitt
Menge: 20,000 m

**11.03.06.003 Asphaltbefestigu- ng aufnehmen Fahrbahn Dicke 7-15 cm. zerkleinern Aufbr. Verw. AN**
Asphaltbefestigung aufbrechen und aufnehmen.
Fläche = Fahrbahn.
Dicke der Asphaltbefestigung 7 bis 15 cm

Aufbruchstücke zerkleinern
Aufbruchgut nach Wahl des AN verwerten.

Abrechnungsbreite = Rohrgraben zuzüglich 2 x 20 cm
Nachschnitt
Menge: 15,000 m2

**11.03.06.004 Asphaltbefestigu- ng aufnehmen Fahrbahn Dicke 15 bis 25 cm zerkleinern Aufbr. Verw. AN**
Asphaltbefestigung aufbrechen und aufnehmen.
Fläche = Fahrbahn.
Dicke der Asphaltbefestigung 15 bis 25 cm

Aufbruchstücke zerkleinern
Aufbruchgut nach Wahl des AN verwerten.

Abrechnungsbreite = Rohrgraben zuzüglich 2 x 20 cm
Nachschnitt
Menge: 15,000 m2

**11.03.06.005 Frostschutzschic- ht herstellen Bk0,3 0/63 ohne industriell hergestellte Gesteinskörnung Dicke 41 cm. Abrechng. Auftrag**
StL-Nr. 22211220930089991
Frostschutzschicht herstellen. Erschwernisse durch
Einbauten, Schächte und Straßenabläufe werden gesondert vergütet.
In Verkehrsflächen der Belastungsklasse Bk0,3,
mehrlagig, oberer Lage mit Fertiger.
Baustoffgemisch 0/63.
Umweltrelevante Merkmale des Baustoffgemisches '
Ohne industriell hergestellte Gesteinskörnung'
Verdichtungsgrad/Verformungsmodul 'EV2 mind.MN/m2 120
Verhältniswert/Verformungsmodul EV1/EV2 max. 2,5'

Einbaudicke '41 cm'

Abgerechnet wird nach Auftragsprofilen.
Menge: 5,000 m3

**11.03.06.006 Frostschutzschic- ht herstellen Bk100 bis Bk1,0 0/63 ohne industriell hergestellte Gesteinkörnung Dicke 37 cm Abrechng. Auftrag**
Frostschutzschicht herstellen. Erschwernisse durch
Einbauten, Schächte und Straßenabläufe werden gesondert vergütet.
In Verkehrsflächen der Belastungsklassen Bk100 bis
Bk1,0, mehrlagig, oberer Lage mit Fertiger.
Baustoffgemisch 0/63.
Umweltrelevante Merkmale des Baustoffgemisches
ohne industriell hergestellte Gesteinskörnung
Verdichtungsgrad/Verformungsmodul
'EV 2 mind. MN/m2 120'

Einbaudicke 37

Abgerechnet wird nach Auftragsprofilen.
Menge: 5,000 m3

**11.03.06.007 Unterlage profilieren FSS EV2 mind.120 Unebenh. max.2 cm**
StL-Nr. 2221120193201
Unterlage für Schicht ohne Bindemittel auf Sollhöhe
nach Unterlagen des AG profilieren und verdichten.
Liefern von Baustoff bzw. Entfernen von überschüssigem Baustoff wird gesondert vergütet. Erschwernisse
durch Einbauten werden gesondert vergütet.
Unterlage = Frostschutzschicht.
Verformungsmodul der profilierten Unterlage mindestens 120 MPa.
Unebenheit innerhalb einer 4,00 m langen Messstrecke
höchstens 2 cm in Längs- und Querrichtung.
Menge: 30,000 m2

**11.03.06.008 Asphalttragsch. aus AC 22 T N herst im Rohrgraben Dicke 10 cm Bitumen 70/100**
Asphalttragschicht aus Asphalttragschichtmischgut
AC 22 T N herstellen. Anlieferung des Asphaltmischguts
in thermoisolierten Transportbehältern.
In Rohrgraben und Restflächen.
Einbaudicke = 10 cm.
Bindemittel = 70/100.

Abrechnungsbreite = Rohrgraben zuzüglich 2 x 20 cm
Nachschnitt
Menge: 15,000 m2

**11.03.06.009 Asphalttragsch. aus AC 22 T N herst im Rohrgraben Dicke 14 cm Bitumen 70/100**
Asphalttragschicht aus Asphalttragschichtmischgut
AC 22 T N herstellen. Anlieferung des Asphaltmischguts
in thermoisolierten Transportbehältern.
In Rohrgraben und Restflächen.
Einbaudicke = 14 cm.
Bindemittel = 70/100.
Einbau zweilagig

Abrechnungsbreite = Rohrgraben zuzüglich 2 x 20 cm
Nachschnitt
Menge: 15,000 m2

**11.03.06.010 Asphaltdecksch. aus AC 11 D N herst Bk1,8-Bk0,3 Dicke 4,0 cm Bitumen 70/100**
StL-Nr. 22311333811200000
Asphaltdeckschicht aus Asphaltbeton für Asphaltdeckschichten AC 11 D N herstellen. Anlieferung des
Asphaltmischguts in thermoisolierten
Transportbehältern.
In Verkehrsflächen der Belastungsklassen Bk1,8 bis
Bk0,3.
Einbaudicke = 4 cm.
Bindemittel = 70/100.
Menge: 15,000 m2

**11.03.06.011 Asphaltdecksch. aus AC 8 D N herst. Bk1,0-Bk0,3 Dicke 4 cm Bitumen 70/100**
Asphaltdeckschicht aus Asphaltbeton für Asphaltdeckschichten AC 8 D N herstellen. Anlieferung des
Asphaltmischguts in thermoisolierten
Transportbehältern.
In Verkehrsflächen der Belastungsklassen Bk1,0 und
Bk0,3.
Einbaudicke = 4 cm.
Bindemittel = 70/100.
Menge: 15,000 m2

**11.03.06.012 Unterlage reinigen**
Vorhandene Unterlage reinigen.
Anfallendes Material einer Verwertung nach
Wahl des AN zuführen.
Das Reinigen von Ecken, Zwickeln und An-
schlüssen von Hand gehört zum Leistungsumfang.
Unterlage aus Asphaltbefestigung
in zusammenhängenden Teilflächen
reinigen mit Hochdruckreinigungsgerät
mit Drehjet und sofortiger Absaugung des
Schmutz-Wasser-Gemisches.
Menge: 30,000 m2

**11.03.06.013 Schichtenverbund herstellen**
Schichtenverbund durch Ansprühen der
Unterlage mit bitumenhaltigem Bindemittel
herstellen, manuell mit Handverdüsung.
Bereich Rohrgraben und Restflächen.
Verschmutzte Unterlage bzw. einzelne
verschmutzte Stellen vorher reinigen.
Kehrgut in Eigentum des AN übernehmen und
einer Verwertung nach Wahl des AN zuführen.
Bitumenemulsion C40BF1-S, Bindemittelmenge
ca. 300 g/m2.
Menge: 30,000 m2

**11.03.06.014 Anschluss a. Fuge m. Fugenm. herst . Längs-/Querfuge Deckschicht Tiefe 40 mm Breite 5 mm Verf. mit Trstr. Fugenmasse N2**
StL-Nr. 22311391231069101
Anschluss als Fuge mit Fugenmasse herstellen.
Längs- und Querfuge.
In der Asphaltdeckschicht ausbilden.
Fugenspalttiefe = 40 mm.
Fugenspaltbreite '5 mm'
Fugenspalt verfüllen in einer Lage mit Trennstreifen.
Mit heiß verarbeitbarer Fugenmasse Typ N2, einschließlich zugehörigem und zuvor aufgetragenem Voranstrichmittel.
Menge: 40,000 m

##### 11.03.07 Erschwernisse/Zulagen Einbauten

*Hinweis*
Erschwerniszuschlag für Kreuzungen der Baugrube von
Hauptkanal und Druckleitungen mit Leitungen bis zu
einem Kreuzungswinkel von 45 ° entspr. Abs. C/3.
Inbegriffen sind alle Erschwernisse, Suchschlitze,
Handschachtungen u. Sicherungsarbeiten, ferner der
erforderliche Stützbeton für die Kreuzungsleitung
einschl. 5 cm Sandbett. Bei Längsverlauf wird für
je 3 m Versorgungsleitung eine Pauschale vergütet.
Lichtbilder über die Kreuzung in digitalisierter Form
-Auflösung mindestens 3.0 Mio. Pixel, 16bit Farbentiefe
-mit Digitalkamera herstellen.
Beschriftung als Nachweis für die Örtlichkeit. Auf mit
dem AG abgestimmten Datenträger an den AG liefern.
Die Ausführung für den Rohrgrabenverbau nach DIN 18303
bei Querungen für waagrechten Bohlenverbau ist mit
einzurechnen.

**11.03.07.001 Gasleitung (Niederdruck)**
aus PE oder St
Menge: 1,000 St

**11.03.07.002 Gasleitung (Niederdruck)**
aus PE oder St längslaufend
Menge: 5,000 m

**11.03.07.003 Kunststoffrohrleitungen DN 50 bis 200**
Menge: 5,000 St

**11.03.07.004 Steinzeugleitungen DN 150 bis 200**
Menge: 3,000 St

**11.03.07.005 Wasserleitung PVC DN 50 - 250**
Menge: 3,000 St

**11.03.07.006 Wasserleitung PVC DN 80 - DN 250**
längslaufend
Menge: 15,000 m

*Hinweis*
Hinweis
Die Erschwernis für bestehende Einbauten und
Straßenausstattungen werden nur einfach vergütet.
Die Erschwernisse betriffen alle Arbeitsschritte'
wie z. B. ausheben, planieren, einbauen und befestigen
bei Erdarbeiten, Asphaltierungen und Pflasterarbeiten'
je nach der Baubeschreibung.

**11.03.07.007 Erschwernis Schieber und U- Hydranten**
Menge: 5,000 St

**11.03.07.008 Erschwernis Straßensinkkästen**
Menge: 2,000 St

**11.03.07.009 Erschwernis Einfassungen**
Menge: 5,000 m

##### 11.03.08 Sonstiges

**11.03.08.001 Absperrelemente Hauptkanal DN 400**
vorübergehendes Abdichten von Hauptkanal- sowie
Hausanschlussleitungen für Sanierungsmaßnahmen, Rückbau
der Abdichtungselemente nach Durchführung der
Sanierungsmaßnahmen.
Setzen von Verschlusselemente/Absperrblasen vom
Hauptkanalschacht sowie vom Gebäude aus.
Menge: 1,000 St

**11.03.08.002 Absperrelemente Hauptkanal DN 250**
vorübergehendes Abdichten von Hauptkanal- sowie
Hausanschlussleitungen für Sanierungsmaßnahmen, Rückbau
der Abdichtungselemente nach Durchführung der
Sanierungsmaßnahmen.
Setzen von Verschlusselemente/Absperrblasen vom
Hauptkanalschacht sowie vom Gebäude aus.
Menge: 2,000 St

**11.03.08.003 Absperrelemente DN 150**
vorübergehendes Abdichten von Hauptkanal- sowie
Hausanschlussleitungen für Sanierungsmaßnahmen, Rückbau
der Abdichtungselemente nach Durchführung der
Sanierungsmaßnahmen.
Setzen von Verschlusselemente/Absperrblasen vom
Hauptkanalschacht sowie vom Gebäude aus.
Menge: 5,000 St

#### 11.04 Kanalanschluss - WSGW

##### 11.04.01 Rohrgraben

**11.04.01.001 Baugrube herstellen - Anschluss Hauptkanal**
Baugrube einschl. Verbau, für Rohrleitungen
 nach Unterlagen des AG
herstellen. Boden lösen und laden.

Bauteil(e) Anschluss Hauptkanal

Kopfloch: 3,00 x 3,00 m

Tiefe: 4,00 m

Schadstoffbelastung Z0 - 1.1

Bezeichnung:.Kies-Gemisch

Zuordnungswert nach LAGA = Z 0 - Z1.1
Aushub 'in Haufwerken
nach LAGA M 20 auf Lagerplatz des AN
zwischenlagern, aufnehmen, fördern und wieder
einbauen.

Die Entsorgung des verdrängten Materials erfolgt
in einer eigenen Position.

für HA-Leitung PP DN 200
Menge: 40,000 m3

**11.04.01.002 Leitungsgraben herstellen, Grabentiefe über 3,0 - 5,0 m**
Leitungsgraben einschließlich Verbau, für Rohrleitungen
Sickereinrichtungen, Kabel und dgl. herstellen.
Die Abrechung des Leitungsgrabenaushubes erfolgt
mit senkrechten Baugrubenwänden (verbauter Graben).
Die Abrechnungsbreiten und -tiefen gelten auch im
Bereich der Schächte, der Arbeitsräume für Rohrverbindungen und Kabelmuffen, soweit die Erdarbeiten
dafür nicht gesondert vergütet werden.
Darüber hinausgehender Aushub gehört zum Leistungsumfang.

Schadstoffbelastung Z0 - 1.1

Bezeichnung:.Kies-Gemisch

Zuordnungswert nach LAGA = Z 0 - Z1.1
Aushub 'in Haufwerken
nach LAGA M 20 auf Lagerplatz des AN
zwischenlagern, aufnehmen, fördern und wieder einbauen.

Die Entsorgung des verdrängten Materials erfolgt
in einer eigenen Position.Schadstoffbelastung Z 0-Z 1.1

Grabentiefe über 3,00 m bis 4,00 m,

für Rohrleitungen PP DN 200
Menge: 35,000 m3

**11.04.01.003 Zwischengel. Leitungsgr.aush. beproben und entsorgen**
Zwischengelagerten belasteten Boden der OZ 001+002+003
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 50,000 m3

**11.04.01.004 Einsatz für Saugbagger**
für die Herstellung des Rohrgaben

Nur auf Anordnung vom Auftraggeber.

Bei Einsatz eines Saugbaggers werden keine
Erschwernisse wie zum Beispiel Kabelkreuzungen quer-
und längslaufend und Unterquerungen usw. vergütet
Menge: 5,000 m3

**11.04.01.005 ZS für Z 1.2**
Zuschlag zu OZ 004
Menge: 50,000 m3

##### 11.04.02 Erschwernisse

**11.04.02.001 Suchschlitze für Leitungen**
bis T. ca. .1,5 m., B= .1,50 m.
Menge: 5,000 m

**11.04.02.002 ZS für Handschachtung**
ohne Rücksicht auf Tiefe und Bodenart.
Bekannte Hindernisse werden
nach einschlägiger Position vergütet.

Keine Abrechnug bei Saugbaggereinsatz
Menge: 5,000 m3

##### 11.04.03 Erdarbeiten

**11.04.03.001 ZS Leitungszone DN 200**
Rollkies K 8/11 mm liefern und einbauen für
Rohrbettung und Überdeckung entspr. DWA
Regelzeichnung bei nicht brauchbarem vorh.
Material.
Menge: 15,000 m3

**11.04.03.002 ZS Mauerwerk abtragen**
im Rohrgraben, auch für Bauschutt
Menge: 5,000 m3

**11.04.03.003 ZS Beton abtragen**
im Rohrgraben
Menge: 5,000 m3

##### 11.04.04 Erschwernisse/Zulagen Einbauten

**11.04.04.001 Einzelkabel**
Strom und Telefon bis Dm 5 cm
Menge: 10,000 St

**11.04.04.002 Kabelbündel**
für Kabel querend bis Dm 5 cm
Menge: 3,000 St

**11.04.04.003 Gasleitung (Niederdruck)**
aus PE oder St
Menge: 2,000 St

**11.04.04.004 Gasleitung (Niederdruck)**
aus PE oder St längslaufend
Menge: 10,000 m

**11.04.04.005 Kunststoffrohrleitungen DN 50 bis 200**
Menge: 5,000 St

*Hinweis*
Hinweis
Die Erschwernis für bestehende Einbauten und
Straßenausstattungen werden nur einfach vergütet.
Die Erschwernisse betriffen alle Arbeitsschritte'
wie z. B. ausheben, planieren, einbauen und befestigen
bei Erdarbeiten, Asphaltierungen und Pflasterarbeiten'
je nach der Baubeschreibung.

**11.04.04.006 Erschwernis Schieber und U- Hydranten**
Menge: 2,000 St

**11.04.04.007 Erschwernis Straßensinkkästen**
Menge: 1,000 St

**11.04.04.008 Erschwernis Einfassungen**
Menge: 10,000 m

##### 11.04.05 Kanalrohre aus PP

*Hinweis*
Abwasserkanal aus homogenem Vollwand-PP-Kanalrohr (PP
80 SD) mit Steckmuffe und festeingelegtem
Sicherheitsdichtsystem, nach DIN EN 1852, Reihe SN 10,
ohne Zusatz von Füllstoffen, liefern, verlegen nach DIN
EN 1610 und dichten, wie in Abs. C/5 beschrieben.
Formstücke werden übermessen und durch einen Zuschlag
vergütet (erforderliche PP-Übergangsstücke (USM) und
Überschiebmuffen sind einzurechnen). Abfuhr der
Verdrängung inbegriffen; incl. Bettung und Überdeckung
Sand/Kiesgemisch mit anstehendem brauchbaren Material
analog Regelzeichnung.
Werkstoff: PP,
Farbe: korallenrot
innen: hell,

Fabrikat: Fa. Rehau o. glw.

Angeboten: '.........'

**11.04.05.001 DN 200**
Menge: 10,000 m

**11.04.05.002 Bogenzuschlag 15°- 45 ° für DN 200**
Menge: 10,000 St

**11.04.05.003 ZS für PP-Formstücke DN 200**
Zuschlag zur Pos. 001

Überschubmuffe DN 200
Muffenstopfen DN 200
Menge: 2,000 St

**11.04.05.004 ZS für Fabekun Sattelstück DN/OD 200 für Hauptrohre DN 450**
Zuschlag zur Pos. 001

Fabekun Sattelstück mit integriertem Kugelgelenk DN/OD
160 oder DN/OD 200 ist geeignet zum Anschluss von
Hausanschlussleitungen an Beton- und Stahlbetonrohre
(DIN EN 1916), sowie für Anschlüsse an Steinzeugrohre
mit einer Wanddicke ab 30 mm. Mit der dreidimensionalen
Dichtung passt es sich dem Innenrohrradius des Sammlers
optimal an. Das integrierte Kugelgelenk ermöglicht die
Abwinklung der angeschlossenen Rohrverbindung in einem
Bereich von 0° bis 13° gemäß DWA-A 139.
Wandaufbau: kompakt, innen und außen glattwandig
Muffenverbindung: eine angeformte Muffe
Einbautiefe: 0,5 bis 6 m,
bis LM1 nach DIN EN 1991-2 / SLW 60
Dichtungssystem: Dichtungen nach DIN EN 681

Erforderliches Zubehör:
Gewinderadschlüssel
Kartuschenpistole 25:1

Fabrikat: Fabekun Sattelstück DN/OD 200 oder glw.

Artikelnr: 1600700006

Angeboten '.........'
Menge: 1,000 St

**11.04.05.005 Anschluss an best. Stgz.-Leitung DN 450 herstellen**
Anschluss an bestehende Steinzeugleitung DN 450
mittels Anbohrung DN 257 für Sattelstück DN/OD 200/90°
herstellen.
Menge: 1,000 St

**11.04.05.006 ZS für abstemmen Betonummantelung vom Stgz.-Rohr DN 450**
Zuschlag für abstemmen der Betonummantelung vom
Steinzeugrohr DN 450.
Abbruchmaterial ausbauen, laden und entsorgen.

Abrechnung nach Zeitaufwand.

In die Position ist einzurechnen:

2 Facharbeiter
Abbruchgerät (Hilti, Notstromaggregat)
Abbruchmaterial (0,5 m3)
Menge: 10,000 h

##### 11.04.06 Dichtheitsprüfung

**11.04.06.001 Dichtheitsprüfung DN 200**
Dichtheitsprüfung Hausanschlussleitung DN 200
mit Luft

1 Haltungen
Menge: 1,000 St

##### 11.04.07 HD-Reinigung

*Hinweis*
Hauptkanäle, Anschlussleitungen und Schächte sind vor
der Abnahmebefahrung, die im Auftrag des AG erfolgt,
fachgerecht zur reinigen.
Streifenfreie Hochdruckreinigung sämtlicher neu
verlegter Hauptkanäle, Anschlussleitungen und Schächte.
Die Reinigung hat mit Rotationsdüsen oder technisch
gleichwertigen Düsen zu erfolgen, die eine Reinigung
(Entfernung sämtlicher Ablagerungen) des gesamten
Rohrumfangs gewährleisten und damit eine einwandfreie
Zustandsdokumentation bei der Kamera-TV-Untersuchung
zulassen.
Einschließlich Gestellung des Spülwassers und
Räumgutentsorgung.
Einschließlich An- und Abfahrt sämtlicher
erforderlicher Gerätschaften mit Personal.
Einschließlich sämtlicher erforderlicher
Verkehrssicherungsmaßnahmen und Nebenarbeiten, wie
Öffnen und Wiederverschliessen der Schachtabdeckungen,
Strasseneinläufe, etc.

**11.04.07.001 HD-Reinigung Anschlussleitungen**
DN 200
Menge: 10,000 m

**11.04.07.002 Optische Inspektion der Leitung DN 200**
TV-Untersuchung der Anschlussleitungen einschl.
Erstellen einer Videoaufzeichnung sowie Fotoprints.
Einrichten, Umsetzen und Abbauen einer
TV-Untersuchungsfahrzeuges ist in die jeweilige Pos.
mit einzurechnen und wird nicht gesondert vergütet.
Incl. Einmessen der Anschlüsse gem. DWA-M 144-3 6.2.4

TV-Inspektion nach DIN EN 13508-2 und DWA-M 149-2
Menge: 10,000 m

##### 11.04.08 Vermessung und Dokumentation

**11.04.08.001 Dokumentation Netz**
Dokumentation Netz

Für den Bauherrn ist eine Projektdokumentation zu
erstellen.
In dieser Position sind diesbezügliche Aufwendungen für
Hauptleitung und Hausanschlüsse zu kalkulieren und
abzurechnen.

Die Dokumentation ist einfach vor der Abnahme in
digitaler Form für die Übernahme ins GIS sowie die
Bestandspläne als PDF und in Papierform dem AG zu
übergeben.
Menge: 1,000 psch

**11.04.08.002 Einmessen und Leitungsdokumentation Abwasserkanal**
Einmessen und Leitungsdokumentation Abwasserkanal und
Übergabe der digitalen Daten an Stadtwerke Waldkraiburg
- Eigenbetrieb.

inkl. Hausanschlüsse
Menge: 10,000 m

##### 11.04.09 Zuschl. f. Oberflächenarb. entspr. Abs. C

**11.04.09.001 Asphaltbefestigu- ng trennen Einzelfl. schneiden Dicke 7 bis 15 cm**
Asphaltbefestigung geradlinig trennen.
in Einzelflächen längs und quer zur Fahrbahnachse,
Trennen durch Schneiden.
Dicke der Asphaltbefestigung 7 bis 15 cm

Abrechnungsbreite = Rohrgraben zuzüglich 2 x 20 cm
Nachschnitt
Menge: 4,000 m

**11.04.09.002 Asphaltbefestigu- ng trennen Anbauber. längs schneiden 15 bis 25 cm**
Asphaltbefestigung geradlinig trennen.
im Anbaubereich längs und quer zur Fahrbahnachse
Trennen durch Schneiden.
Dicke der Asphaltbefestigung 15 bis 25 cm

Abrechnungsbreite = Rohrgraben zuzüglich 2 x 20 cm
Nachschnitt
Menge: 12,000 m

**11.04.09.003 Asphaltbefestigu- ng aufnehmen Geh- und Radwege Dicke ü. 6-12 cm zerkleinern Aufbr. Verw. AN**
StL-Nr. 22311302850309903
Asphaltbefestigung aufbrechen und aufnehmen.
Fläche = Geh- und Radwege.
Dicke der Asphaltbefestigung über 6 cm bis 12 cm.
Gesamtaufbruchtiefe '5 cm'
Aufbruchstücke 'zerkleinern.'
Aufbruchgut nach Wahl des AN verwerten.
Menge: 5,000 m2

**11.04.09.004 Asphaltbefestigu- ng aufnehmen Fahrbahn 15 bis 25 cm zerkleinern Aufbr. Verw. AN**
StL-Nr. 22311302810909903
Asphaltbefestigung aufbrechen und aufnehmen.
Fläche = Fahrbahn.
Dicke der Asphaltbefestigung '15 bis 25 cm'
Gesamtaufbruchtiefe '5 cm'
Aufbruchstücke 'zerkleinern'
Aufbruchgut nach Wahl des AN verwerten.
Menge: 10,000 m2

**11.04.09.005 Frostschutzschic- ht herstellen Geh- u.Radw. o.F. 0/63 DPr min. 100 v.H. Dicke 30 cm Abrechng. Auftrag**
Frostschutzschicht herstellen. Erschwernisse durch
Einbauten, Schächte und Straßenabläufe werden gesondert vergütet.
In Verkehrsflächen für Geh- und Radwege, ohne
Fertiger.
Baustoffgemisch 0/63.
Umweltrelevante Merkmale des Baustoffgemisches
Ohne industriell hergestellte Gesteinskörnung
Verdichtungsgrad DPr mindestens 100 v.H.

Einbaudicke 30 cm

Abgerechnet wird nach Auftragsprofilen.
Menge: 0,660 m3

**11.04.09.006 Frostschutzschic- ht herstellen Bk100 bis Bk1,0 0/63 ohne industriell hergestellte Gesteinkörnung Dicke 37 cm Abrechng. Auftrag**
Frostschutzschicht herstellen. Erschwernisse durch
Einbauten, Schächte und Straßenabläufe werden gesondert vergütet.
In Verkehrsflächen der Belastungsklassen Bk100 bis
Bk1,0, mehrlagig, oberer Lage mit Fertiger.
Baustoffgemisch 0/63.
Umweltrelevante Merkmale des Baustoffgemisches
ohne industriell hergestellte Gesteinskörnung
Verdichtungsgrad/Verformungsmodul
'EV 2 mind. MN/m2 120'

Einbaudicke 37

Abgerechnet wird nach Auftragsprofilen.
Menge: 10,000 m3

**11.04.09.007 Unterlage profilieren FSS EV2 mind.120 Unebenh. max.2 cm**
StL-Nr. 2221120193201
Unterlage für Schicht ohne Bindemittel auf Sollhöhe
nach Unterlagen des AG profilieren und verdichten.
Liefern von Baustoff bzw. Entfernen von überschüssigem Baustoff wird gesondert vergütet. Erschwernisse
durch Einbauten werden gesondert vergütet.
Unterlage = Frostschutzschicht.
Verformungsmodul der profilierten Unterlage mindestens 120 MPa.
Unebenheit innerhalb einer 4,00 m langen Messstrecke
höchstens 2 cm in Längs- und Querrichtung.
Menge: 15,000 m2

**11.04.09.008 Asphalttragsch. aus AC 22 T N herst im Rohrgraben Dicke 14 cm Bitumen 70/100**
Asphalttragschicht aus Asphalttragschichtmischgut
AC 22 T N herstellen. Anlieferung des Asphaltmischguts
in thermoisolierten Transportbehältern.
In Rohrgraben und Restflächen.
Einbaudicke = 14 cm.
Bindemittel = 70/100.
Einbau zweilagig

Abrechnungsbreite = Rohrgraben zuzüglich 2 x 20 cm
Nachschnitt
Menge: 10,000 m2

**11.04.09.009 Asphaltdecksch. aus AC 11 D N herst Bk1,8-Bk0,3 Dicke 4,0 cm Bitumen 70/100**
StL-Nr. 22311333811200000
Asphaltdeckschicht aus Asphaltbeton für Asphaltdeckschichten AC 11 D N herstellen. Anlieferung des
Asphaltmischguts in thermoisolierten
Transportbehältern.
In Verkehrsflächen der Belastungsklassen Bk1,8 bis
Bk0,3.
Einbaudicke = 4 cm.
Bindemittel = 70/100.
Menge: 10,000 m2

**11.04.09.010 Unterlage reinigen**
Vorhandene Unterlage reinigen.
Anfallendes Material einer Verwertung nach
Wahl des AN zuführen.
Das Reinigen von Ecken, Zwickeln und An-
schlüssen von Hand gehört zum Leistungsumfang.
Unterlage aus Asphaltbefestigung
in zusammenhängenden Teilflächen
reinigen mit Hochdruckreinigungsgerät
mit Drehjet und sofortiger Absaugung des
Schmutz-Wasser-Gemisches.
Menge: 10,000 m2

**11.04.09.011 Schichtenverbund herstellen**
Schichtenverbund durch Ansprühen der
Unterlage mit bitumenhaltigem Bindemittel
herstellen, manuell mit Handverdüsung.
Bereich Rohrgraben und Restflächen.
Verschmutzte Unterlage bzw. einzelne
verschmutzte Stellen vorher reinigen.
Kehrgut in Eigentum des AN übernehmen und
einer Verwertung nach Wahl des AN zuführen.
Bitumenemulsion C40BF1-S, Bindemittelmenge
ca. 300 g/m2.
Menge: 10,000 m2

##### 11.04.10 Pflaster, Platten, Zeilen etc., Treppen, Fugen

**11.04.10.001 Streifen/Rinne aus Betonst. aufn .Dicke bis 7 cm Breite bis 20 cm Fugenmörtel Fund.bet. ü.10-20 Verwertung AN**
StL-Nr. 223115036911201
Streifen oder Rinne mit Pflastersteinen aus Beton aufnehmen. Aufbruch der Tragschicht wird gesondert
vergütet.
Pflasterstein 'bis 7 cm'
Breite des Streifens/der Rinne bis 20 cm.
Mit Fugenfüllung aus hydraulisch gebundenem Fu-
genmörtel.
Fundament aus Beton/Mörtel, über 10 bis 20 cm dick,
aufbrechen.
Steine und Aufbruchgut nach Wahl des AN verwerten.
Menge: 5,000 m

**11.04.10.002 Bordstein aufnehmen. Hochbord Beton Fund. ü. 10-20 cm alles Verw. AN**
StL-Nr. 223115031120200
Bordstein aufnehmen.
Bordstein = Hoch- und Rundbordstein aus Beton, Breite
bis 18 cm, Höhe bis 30 cm.
Fundament aus Beton, über 10 bis 20 cm dick, aufbrechen.
Sämtliche Steine und übriges Aufbruchgut nach Wahl des
AN verwerten.
Menge: 5,000 m

**11.04.10.003 Rinne mit Pflast. aus Beton herst. Bordrinne 350/175/100 mm m.F., m. Vorsatz. 1-zeilig C 25/30. Fuge Typ B**
StL-Nr. 22311542119219100
Rinne mit Pflastersteinen aus Beton herstellen. Mehrzeilige Rinne ist mit beidseitigen Schnurkanten herzustellen.
Bordrinne.
Format für Rastermaß '350/175/100 mm'
Mit Fase, mit Vorsatzbeton.
Breite 1-zeilig.
Fundament und Rückenstütze 'C 25/30'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 5,000 m

**11.04.10.004 Bordstein aus Beton setzen 12/15x30x100 cm gerader Stein bis 10 cm unt. OK C 25/30**
StL-Nr. 22311531199000119
Bordstein aus Beton setzen. Breite der Rückenstütze
mind. 15 cm.
Bordstein '12/15x30x100 cm'
Gerader Stein.
Rückenstütze bis 10 cm unter Oberkante Bordstein. Beton
mit einer Druckfestigkeit (Einzelwert) am Bohrkern von
mind. 12 MPa.
Fundamentbeton 'C 25/30'
Menge: 5,000 m

**11.04.10.005 Fundamentgraben herstellen SoB F-Breite ü30-50cm Tiefe ü. 20-30 cm ü. Aush. Verw. AN**
StL-Nr. 2231153061231
Fundamentgraben für Einfassung, Streifen, Rinnen herstellen. Vorhandene Schichten profilgerecht lösen und
seitlich lagern. Arbeitsraum nach Setzen der Borde bzw.
Herstellen der Einfassung, Streifen, Rinnen verfüllen
und verdichten.
Vorhandene Schicht = Schicht ohne Bindemittel.
Fundamentbreite über 30 bis 50 cm.
Grabentiefe über 20 bis 30 cm.
Überschüssigen Aushub nach Wahl des AN verwerten.
Menge: 5,000 m

#### 11.05 Sanierung - Schachtabdeckungen

##### 11.05.01 Erdbau

**11.05.01.001 Baugrube herstellen**
Baugrube für kleinere Bauteile, wie Mauern, Sockel,
Treppen, Schächte und dgl. herstellen.

Bauteil(e) Schachtabdeckung

Aushub in offener Baugrube.
Tiefe bis 0,40 m,

Schadstoffbelastung Z0 - 1.1

Bezeichnung:.Kies-Gemisch

Zuordnungswert nach LAGA = Z 0 - Z1.1
Aushub 'in Haufwerken
nach LAGA M 20 auf Lagerplatz des AN
zwischenlagern, aufnehmen, fördern und wieder einbauen.

Die Entsorgung des verdrängten Materials erfolgt
in einer eigenen Position.
Menge: 80,000 m3

**11.05.01.002 Zwischengel. Leitungsgr.aush. beproben und entsorgen**
Zwischengelagerten belasteten Boden der OZ 001
aus Leitungsgrabenaushub aufnehmen.

Zuordnungswert nach LAGA = Z 1.1.
Aushub 'in Haufwerken
nach LAGA M 20 auf Lagerplatz des AN
beproben und entsorgen.

Haufwerksbeprobung (zertifizierter Probenahme nach PN
98) und Deklarationsanalytik
(Feststoff- und Eluatalnalytik gem. LAGA M 20 vom
6.11.97, Tab II.1.2.-2 und II.1.2-3 und gem.
Eckpunktepapier einschl. DOC und TOC, sowie
Glühverlust) einschl.Probenaufbereitung und
Probentransfer ins chem. Labor; Haufwerksgröße maximal
250 m³;
Menge: 32,000 m3

##### 11.05.02 Straßen- und Brückenentwässerung

**11.05.02.001 Schachtabdeckg. ausbauen und entsorgen**
Schachtabdeckung ausbauen.
Der ggf. erforderliche Aufbruch des gebundenen Oberbaues wird gesondert vergütet.
Abdeckung Klasse B 125, B 250, D 400
mit Schmutzfänger
Deckel ohne Verriegelung.
Abbruchgut in das Eigentum des AN übernehmen
und einer Entsorgung nach Wahl des AN
zuführen.
Menge: 46,000 St

**11.05.02.002 Auflagerring ausb.**
StL-Nr. 21890940401
Auflagerring  für Schachtabdeckung ausbauen.
Abbruchgut in das Eigentum des AN übernehmen
und einer Entsorgung nach Wahl des AN
zuführen.
Menge: 92,000 St

**11.05.02.003 Schachtabd. mit Lüftung liefern u.herstellen**
StL-Nr. 21890942101010101
Schachtabdeckung, DIN EN 124 und DIN 1229,
vollfugig auf Mörtelbett aus Fertigzementmörtel
herstellen.
Druckfestigkeit fck,cube des Mörtels min. 20 N/mm2,
Zement Art CEM I, max. w/z 0,50, frost-/tausalz-
beständig.
Einbaubereich 'Straßenbereich'
Abdeckung Klasse D 400 mit Rahmen aus Gusseisen
mit Beton,  DIN 19584 Form C1 (mit Einlage),
mit Schmutzfänger, DIN 1221,
Deckel mit Betonfüllung und dämpfender Einlage.
Schachtabdeckung auf planmäßige Höhe setzen.
Menge: 46,000 St

**11.05.02.004 Höhenangleichung f. Schachtabd. herstellen**
StL-Nr. 21890942004
Höhenangleichung für Schachtabdeckungen durch
Einbau von Auflagerringen, DIN V 4034-1 Typ 1
und DIN EN 1917, aus Beton herstellen.
Einbau vollfugig auf Mörtelbett aus Fertigzementmörtel
Druckfestigkeit fck,cube des Mörtels min. 20 N/mm2,
Zement Art CEM I, max. w/z 0,50, frost-/tausalz-
beständig.
Die Abrechnung erfolgt nach der Anzahl der Fertigteile.
Die Höhenangleichung ist aus der minimal möglichen
Anzahl von Fertigteilen zusammenzusetzen.
Wie AR-V 625 jedoch Ringhöhe mm '40'
Menge: 46,000 St

**11.05.02.005 Höhenangleichung f. Schachtabd. herstellen**
StL-Nr. 21890942001
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 60.
Menge: 46,000 St

**11.05.02.006 Höhenangleichung f. Schachtabd. herstellen**
StL-Nr. 21890942002
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 80.
Menge: 46,000 St

**11.05.02.007 Höhenangleichung f. Schachtabd. herstellen**
StL-Nr. 21890942003
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 100.
Menge: 46,000 St

##### 11.05.03 Zuschl. f. Oberflächenarb. entspr. Abs. C

**11.05.03.001 Asphaltbefestigu- ng trennen Einzelfl. schneiden Dicke 7 bis 15 cm**
Asphaltbefestigung geradlinig trennen.
in Einzelflächen längs und quer zur Fahrbahnachse,
Trennen durch Schneiden.
Dicke der Asphaltbefestigung 7 bis 15 cm

Abrechnungsbreite = Rohrgraben zuzüglich 2 x 20 cm
Nachschnitt
Menge: 220,000 m

**11.05.03.002 Asphaltbefestigu- ng trennen Anbauber. längs schneiden 15 bis 25 cm**
Asphaltbefestigung geradlinig trennen.
im Anbaubereich längs und quer zur Fahrbahnachse
Trennen durch Schneiden.
Dicke der Asphaltbefestigung 15 bis 25 cm

Abrechnungsbreite = Rohrgraben zuzüglich 2 x 20 cm
Nachschnitt
Menge: 150,000 m

**11.05.03.003 Asphaltbefestigu- ng aufnehmen Fahrbahn 7,0 bis 15,0 cm zerkleinern Aufbr. Verw. AN**
StL-Nr. 22311302810909903
Asphaltbefestigung aufbrechen und aufnehmen.
Fläche = Fahrbahn.
Dicke der Asphaltbefestigung '7,0 bis 15,0'
Gesamtaufbruchtiefe '5 cm'
Aufbruchstücke 'zerkleinern'
Aufbruchgut nach Wahl des AN verwerten.
Menge: 160,000 m2

**11.05.03.004 Asphaltbefestigu- ng aufnehmen Fahrbahn 15 bis 25 cm zerkleinern Aufbr. Verw. AN**
StL-Nr. 22311302810909903
Asphaltbefestigung aufbrechen und aufnehmen.
Fläche = Fahrbahn.
Dicke der Asphaltbefestigung '15 bis 25 cm'
Gesamtaufbruchtiefe '5 cm'
Aufbruchstücke 'zerkleinern'
Aufbruchgut nach Wahl des AN verwerten.
Menge: 110,000 m2

**11.05.03.005 Frostschutzschic- ht herstellen Bk0,3 0/63 ohne industriell hergestellte Gesteinskörnung Dicke 41 cm. Abrechng. Auftrag**
StL-Nr. 22211220930089991
Frostschutzschicht herstellen. Erschwernisse durch
Einbauten, Schächte und Straßenabläufe werden gesondert vergütet.
In Verkehrsflächen der Belastungsklasse Bk0,3,
mehrlagig, oberer Lage mit Fertiger.
Baustoffgemisch 0/63.
Umweltrelevante Merkmale des Baustoffgemisches '
Ohne industriell hergestellte Gesteinskörnung'
Verdichtungsgrad/Verformungsmodul 'EV2 mind.MN/m2 120
Verhältniswert/Verformungsmodul EV1/EV2 max. 2,5'

Einbaudicke '41 cm'

Abgerechnet wird nach Auftragsprofilen.
Menge: 45,000 m3

**11.05.03.006 Frostschutzschic- ht herstellen Bk1,8 0/63 ohne industriell hergestellte Gesteinskörnung Dicke 35 cm. Abrechng. Auftrag**
Frostschutzschicht herstellen. Erschwernisse durch
Einbauten, Schächte und Straßenabläufe werden gesondert vergütet.
In Verkehrsflächen der Belastungsklasse Bk 1,8
mehrlagig, oberer Lage mit Fertiger.
Baustoffgemisch 0/63.
Umweltrelevante Merkmale des Baustoffgemisches

Ohne industriell hergestellte Gesteinskörnung
Verdichtungsgrad/Verformungsmodul EV2 mind.MN/m2 120
Verhältniswert/Verformungsmodul EV1/EV2 max. 2,5

Einbaudicke 35 cm

Abgerechnet wird nach Auftragsprofilen.
Menge: 25,000 m3

**11.05.03.007 Frostschutzschic- ht herstellen Bk1,8 0/63 ohne industriell hergestellte Gesteinskörnung Dicke 35 cm. Abrechng. Auftrag**
Frostschutzschicht herstellen. Erschwernisse durch
Einbauten, Schächte und Straßenabläufe werden gesondert vergütet.
In Verkehrsflächen der Belastungsklasse Bk 1,8
mehrlagig, oberer Lage mit Fertiger.
Baustoffgemisch 0/63.
Umweltrelevante Merkmale des Baustoffgemisches

Ohne industriell hergestellte Gesteinskörnung
Verdichtungsgrad/Verformungsmodul EV2 mind.MN/m2 120
Verhältniswert/Verformungsmodul EV1/EV2 max. 2,5

Einbaudicke 35 cm

Abgerechnet wird nach Auftragsprofilen.
Menge: 6,000 m3

**11.05.03.008 Unterlage profilieren FSS EV2 mind.120 Unebenh. max.2 cm**
StL-Nr. 2221120193201
Unterlage für Schicht ohne Bindemittel auf Sollhöhe
nach Unterlagen des AG profilieren und verdichten.
Liefern von Baustoff bzw. Entfernen von überschüssigem Baustoff wird gesondert vergütet. Erschwernisse
durch Einbauten werden gesondert vergütet.
Unterlage = Frostschutzschicht.
Verformungsmodul der profilierten Unterlage mindestens 120 MPa.
Unebenheit innerhalb einer 4,00 m langen Messstrecke
höchstens 2 cm in Längs- und Querrichtung.
Menge: 265,000 m2

**11.05.03.009 Asphalttragsch. aus AC 22 T N herst im Rohrgraben Dicke 10 cm Bitumen 70/100**
Asphalttragschicht aus Asphalttragschichtmischgut
AC 22 T N herstellen. Anlieferung des Asphaltmischguts
in thermoisolierten Transportbehältern.
In Rohrgraben und Restflächen.
Einbaudicke = 10 cm.
Bindemittel = 70/100.

Abrechnungsbreite = Rohrgraben zuzüglich 2 x 20 cm
Nachschnitt
Menge: 160,000 m2

**11.05.03.010 Asphalttragsch. aus AC 22 T N herst im Rohrgraben Dicke 14 cm Bitumen 70/100**
Asphalttragschicht aus Asphalttragschichtmischgut
AC 22 T N herstellen. Anlieferung des Asphaltmischguts
in thermoisolierten Transportbehältern.
In Rohrgraben und Restflächen.
Einbaudicke = 14 cm.
Bindemittel = 70/100.
Einbau zweilagig

Abrechnungsbreite = Rohrgraben zuzüglich 2 x 20 cm
Nachschnitt
Menge: 90,000 m2

**11.05.03.011 Asphalttragsch. aus AC 22 T N herst im Rohrgraben Dicke 16 cm Bitumen 70/100**
Asphalttragschicht aus Asphalttragschichtmischgut
AC 22 T N herstellen. Anlieferung des Asphaltmischguts
in thermoisolierten Transportbehältern.
In Rohrgraben und Restflächen.
Einbaudicke = 16 cm.
Bindemittel = 70/100.
Einbau zweilagig

Abrechnungsbreite = Rohrgraben zuzüglich 2 x 20 cm
Nachschnitt
Menge: 25,000 m2

**11.05.03.012 Asphaltdecksch. aus AC 11 D N herst Bk1,8-Bk0,3 Dicke 4,0 cm Bitumen 70/100**
StL-Nr. 22311333811200000
Asphaltdeckschicht aus Asphaltbeton für Asphaltdeckschichten AC 11 D N herstellen. Anlieferung des
Asphaltmischguts in thermoisolierten
Transportbehältern.
In Verkehrsflächen der Belastungsklassen Bk1,8 bis
Bk0,3.
Einbaudicke = 4 cm.
Bindemittel = 70/100.
Menge: 105,000 m2

**11.05.03.013 Asphaltdecksch. aus AC 8 D N herst. Bk1,0-Bk0,3 Dicke 4 cm Bitumen 70/100**
Asphaltdeckschicht aus Asphaltbeton für Asphaltdeckschichten AC 8 D N herstellen. Anlieferung des
Asphaltmischguts in thermoisolierten
Transportbehältern.
In Verkehrsflächen der Belastungsklassen Bk1,0 und
Bk0,3.
Einbaudicke = 4 cm.
Bindemittel = 70/100.
Menge: 160,000 m2

**11.05.03.014 Unterlage reinigen**
Vorhandene Unterlage reinigen.
Anfallendes Material einer Verwertung nach
Wahl des AN zuführen.
Das Reinigen von Ecken, Zwickeln und An-
schlüssen von Hand gehört zum Leistungsumfang.
Unterlage aus Asphaltbefestigung
in zusammenhängenden Teilflächen
reinigen mit Hochdruckreinigungsgerät
mit Drehjet und sofortiger Absaugung des
Schmutz-Wasser-Gemisches.
Menge: 265,000 m2

**11.05.03.015 Schichtenverbund herstellen**
Schichtenverbund durch Ansprühen der
Unterlage mit bitumenhaltigem Bindemittel
herstellen, manuell mit Handverdüsung.
Bereich Rohrgraben und Restflächen.
Verschmutzte Unterlage bzw. einzelne
verschmutzte Stellen vorher reinigen.
Kehrgut in Eigentum des AN übernehmen und
einer Verwertung nach Wahl des AN zuführen.
Bitumenemulsion C40BF1-S, Bindemittelmenge
ca. 300 g/m2.
Menge: 265,000 m2

**11.05.03.016 Anschluss a. Fuge m. Fugenm. herst . Längs-/Querfuge Deckschicht Tiefe 40 mm Breite 5 mm Verf. mit Trstr. Fugenmasse N2**
StL-Nr. 22311391231069101
Anschluss als Fuge mit Fugenmasse herstellen.
Längs- und Querfuge.
In der Asphaltdeckschicht ausbilden.
Fugenspalttiefe = 40 mm.
Fugenspaltbreite '5 mm'
Fugenspalt verfüllen in einer Lage mit Trennstreifen.
Mit heiß verarbeitbarer Fugenmasse Typ N2, einschließlich zugehörigem und zuvor aufgetragenem Voranstrichmittel.
Menge: 370,000 m

#### 11.06 Regie und Sonstiges

*Hinweis*
Hier handelt es sich um "Bedarfspositionen".

##### 11.06.01 Stellung Arbeitskräften f. Regiearbeiten

*Hinweis*
Überstunden, Nacht- u. Feiertagszuschläge werden
gesondert vergütet, alle anderen Zuschläge sind im
Stundensatz enthalten.

**11.06.01.001 Polier, Schachtmeister**
Verrechnungssätze für Arbeitskräfte,
Polier, Schachtmeister
Menge: 4,000 h

**11.06.01.002 Baufacharbeiter**
Verrechnungssätze für Arbeitskräfte
Baufacharbeiter (Berufsgr. VI).
Menge: 4,000 h

**11.06.01.003 Lehrling**
Verrechnungssätze f. Arbeitskräfte
Lehrling 1. - 3. Ausbildungsjahr.
Menge: 4,000 h

##### 11.06.02 Stellung von Gräten mit Bedienpersonal

**11.06.02.001 Kleintransporter VW-Bus**
Menge: 4,000 h

**11.06.02.002 LKW-Kipper mit Allrad über 15,0 t**
Menge: 4,000 h

**11.06.02.003 LKW-mit Kranwagen**
Menge: 4,000 h

**11.06.02.004 Bagger bis 15 to GG**
Menge: 4,000 h

**11.06.02.005 Radlader**
Menge: 4,000 h

**11.06.02.006 elektr. Bohr- u. Abbauhammer bis 20 kg**
Menge: 4,000 h

**11.06.02.007 Kompressor bis 5 m3/min.**
Verrechnungssätze für Baugeräte, Kompressor
über 6 bis 10 m³/min
Menge: 4,000 h

**11.06.02.008 Kleingeräte wie Flex, Bohrmaschine und dgl.**
Menge: 4,000 h

**11.06.02.009 Flächenrüttler**
Menge: 4,000 h

**11.06.02.010 Stampfer**
Menge: 4,000 h

##### 11.06.03 Materiallieferung

**11.06.03.001 Sonstige Materiallieferungen und Baustoffe**
Die im LV angegebene Verrechnungseinheiten entsprechen
dem Wert des Lieferumfanges ohne Zuschlag
(Stoffkostenzuschlag).
Für die Verrechnung gilt die vorgelegte
Materialrechnung (Faktura) ohne Umsatzsteuer.
Eine VE entspricht 1,00 _ der Faktura.
In den Einheitspreis ist der Zuschlag
(Stoffkostenzuschlag) einzubeziehen
z.B. Stoffkostenzuschlag 12% => EP = 1,12 _
Menge: 1000,000 VE

**11.06.03.002 Beton C 25/30 XF 2**
Menge: 4,000 m3

**11.06.03.003 16/32 Riesel**
16/32 Riesel liefern und einbauen
Menge: 4,000 m3

USt %: 19,00
